# Anbau mit Besucherzentrum
Angebotsaufforderung (GAEB DA XML 3.3, DA83)
Projekt: 05243
Währung: EUR
Bieterkommentare zugelassen: ja
Vergabeart: Offenes Verfahren
Auftraggeber: Bundesamt für Bauwesen und Raumordnung, Straße des 17. Juni 112, 10623 Berlin, Deutschland; Vergabenummer: 870-26
Erstellt mit: GXML Toolbox V3.3 R20230829, iTWO_64 V25.0.772, 13.08.2026

## 0.1 Abkürzungsverzeichnis
0.1 Abkürzungsverzeichnis

AG:  Auftraggeber
AGH:  Abgeordnetenhaus
AKS:  Anlagenkennzeichnungssystem
AN:  Auftragnehmer
AT:  Arbeitstage
BBR:  Bundesamt für Bauwesen und Raumordnung
BE:  Baustelleneinrichtung
BMUV:  Bundesministerium für Umwelt, Naturschutz,
nukleare Sicherheit und Verbraucherschutz
BlmA:  Bundesanstalt für Immobilienaufgaben
BNB:  Bewertungssystem Nachhaltiges Bauen
BRA:  Bundesrat, Anbau mit Besucherzentrum
BZ: Besucherzentrum
COC:  Chain of Custody (COC: Produkt-,
Überwachungs- oder Handelskette)
EP:  Einheitspreis
einschl.: einschließlich
FSC:  Forest Stewardship Council (FSC: System zur Zertifizierung nachhaltiger Forstwirtschaft)
GefStoffV:  Gefahrstoffverordnung
i. d. R.:  in der Regel
LDL:  Logistikdienstleister
LV -  Leistungsverzeichnis
LVS:  Lieferverkehrssteuerung/Logistik
NHN:  Normalhöhennull
NU:  Nachunternehmer
OÜ:  Objektüberwachung
ÖPNV:  Öffentlicher Personennahverkehr
PEFC:  Program for the Endorsement of Forest
Certification Schemes (PEFC: Zertifizierungssystem für
nachhaltige Waldbewirtschaftung)
PHH: ehemaliges Preußisches Herrenhaus (Bundesrat,
Bestandsgebäude)
SDL: Sicherheitsdienstleister
SiGeKo:  Sicherheits- und Gesundheitsschutzkoordinator
StVZO -  Straßenverkehrs-Zulassung-Ordnung
VOB:  Vergabe- und Vertragsordnung für Bauleistungen
VW:  Verwaltungsbau
WBVB:  Weitere Besondere Vertragsbedingungen
W+M:  Werkstatt- und Montageplanung
ZUKO:  Zugangskontrolle

Mögliche kombinierte Abrechnungseinheiten:

mh - Meter x Stunde
md - Meter x Tage
mWo - Meter x Wochen
mMt - Meter x Monate
ma - Meter x Jahre
m²d - Quadratmeter x Tage
m²Wo - Quadratmeter x Wochen
m²Mt - Quadratmeter x Monate
m³Wo - Kubikmeter x Wochen
m³Mt - Kubikmeter x Monate
Sth - Stück x Stunden
Std - Stück x Tage
StWo - Stück x Wochen
StMt - Stück x Monate
td - Tonne x Tage
tMt - Tonne x Monate

## 0.2 Projektbeschreibung
0.2 Projektbeschreibung

Auf dem Grundstück Leipziger Straße 2 in Berlin-Mitte wird an das bestehende Bundesratsgebäude ein Anbau mit Besucherzentrum realisiert. Damit wird die letzte Baulücke zwischen den Wirtschaftsgebäuden des Leipziger Platzes 9-11 im Westen, dem Gebäude des Bundesrates im Osten (ehemaliges Preußisches Herrenhaus) sowie der nördlich gelegenen 4-spurigen Leipziger Straße und der südlich gelegenen Erna-Berger-Straße geschlossen. Auf einer Fläche von ca. 4.161 m² wird das Gebäude mit einem unterkellerten Geschoss, sechs überirdischen Geschossen und einer Brutto-Geschossfläche von 19.016 m² errichtet. Der Neubau soll in mehreren Ebenen an das Bestandgebäude des Bundesrates angebunden werden. Unterirdisch erfolgt die Anbindung an den Ausweichkeller des bestehenden Bundesratsgebäudes. Die geplante unterirdische Bebauung nimmt die gesamte Grundstücksfläche ein und stößt an die vorhandene Nachbarbebauung.

Anschrift: Leipziger Straße 2, 10117 Berlin
Gemarkung: Berlin-Mitte "Flurstück-Nr. 395"

Nutzer des Gebäudes wird der Bundesrat sein.

## 0.3 Parallel laufende Baumaßnahmen
0.3 Parallel laufende Baumaßnahmen

BMUV - Erweiterungsbau:

Seit dem IV. Quartal 2022 erfolgt die Erweiterungsbaumaßnahme  BMUV auf dem Grundstück zwischen Erna-Berger-Straße und Niederkirchnerstraße. Mit dem Start der BMUV-Maßnahme wird die gesamte Baustelleneinrichtung neu aufgestellt und die Zuwegung innerhalb mehrerer BE-Phasen reorganisiert. Die Materialcontainer werden im westlichen Teil des Südgartens auf dem Grundstück des Bundesrates und die Mannschaftscontainer auf dem Flurstück 33 an der Niederkirchnerstraße neu aufgestellt. Dies bedeutet eine Entfernung von max. 200 m der Mannschaftscontainer zur Baustelle BRA.

Der Entsorgungshof befindet sich im Bereich der Erna-Berger-Straße. Die Zuwegung erfolgt gemäß der Baustelleneinrichtungspläne hauptsächlich über das Baugrundstück des BMUV-Projektes aus Richtung Niederkirchnerstraße. Die Zufahrt befindet sich in der Niederkirchnerstraße und verläuft in nördlicher Richtung bis zur Erna-Berger-Straße auf dem Grundstück des BMUV.
In diesem LV werden nur die Leistungen ausgeschrieben, die das Projekt Bundesrat-Anbau betreffen.

Baumaßnahme Erschließung der Maßnahme BRA:

Die Maßnahme BRA wird von Norden aus der Leipziger Straße wie auch von Süden aus der Erna-Berger-Straße her mit Trinkwasser, Abwasser, Fernwärme und Fernkälte sowie Stromanschlüsse erschlossen. Die Erschließungsarbeiten finden in den Bereichen der südlichen und nördlichen Baustelleneinrichtungsbereiche statt und erfolgen parallel zur Maßnahme BRA.

## 0.4 Schnittstelle zu anderen Gewerken
0.4 Schnittstelle zu anderen Gewerken

Aufgrund der Größe und Komplexität des Bauvorhabens sind die nachfolgend benannten Schnittstellen zu anderen Gewerken mit besonderem Augenmerk zu betrachten:

Baustelleneinrichtung:
Die Anpassung der bauseitigen Baustelleneinrichtung an den entsprechenden Bautenstand und hiermit in Verbindung stehende Abhängigkeiten erfolgt fortlaufend durch AN Baustelleneinrichtung.

Baulogistik:
Die Schnittstelle zur Baulogistik besteht im
Containermanagement, der Logistik der
Bauabfallentsorgung, der Lieferverkehrssteuerung, dem
Flächenmanagement sowie der Etagenlogistik.

Gerüstbau:
Zusätzlich stehen 3 Bauaufzüge für Arbeiten des AN Stahlbau II und anderer AN zeitlich begrenzt zur Verfügung. Bauaufzüge stehen dem AN an der Leipziger Straße, am Südgarten nahe Erna-Berger-Straße sowie der Halle des Besucherzentrums zur Verfügung. Das Nutzungsprozedere ist im Baulogistikhandbuch (BLH) gemäß Anlage 02 geregelt. Ein Anspruch auf bestimmte Nutzungszeiten für diese Aufzüge besteht nicht. Die vom AG zur Verfügung gestellten Aufzüge berühren die Pflicht des AN zur Erfüllung der Nebenleistungen nach DIN 18299 Nr.4.1.9 nicht. Ein Ausfall der Aufzüge, z.B. aufgrund von Wartungs-, Umbau- oder Reparaturarbeiten, begründet weder eine Behinderung noch Mehrkosten des AN.

Ausbau-Gewerke:
Parallel zu den Arbeiten des AN erfolgen Ausbauarbeiten der Ausbau-Gewerke, z.B. Trockenbau Wände und Decken, Innenputz, Estrich, Innentüren, Tischler mit sich ergebenden gestaffelten Bauabläufen. Die Abstimmung der Bauabläufe erfolgen mit der OÜ des AG.

Haustechnische Gewerke:
Schnittstellen zum AN Elektro ergeben sich vor allem durch den Anschluss der Türelemente und deren Einbauteile.

## 0.5 bis 0.18 Allgemeine Vorbemerkungen
0.5 Baulogistikhandbuch
Das Baulogistikhandbuch liegt den Vergabeunterlagen als Anlage bei. Es wird Vertragsbestandteil und ist bei der Kalkulation der Leistungen zu berücksichtigen.

Bei der Einbindung von Nachunternehmern ist der Auftragnehmer dazu verpflichtet, das Baulogistikhandbuch an seinen Nachunternehmer weiterzugeben. Die Weitergabe ist dem Logistikdienstleister mit Benennung des NU anzuzeigen.

In welchen Unterlagen weitere Baulogistikthemen behandelt bzw. geregelt werden, ist im Firmen-Projekthandbuch beschrieben.

0.6 SiGeKo / Baustellenordnung
Der SiGeKo ist durch den AG beauftragt. Die vom SiGeKo erstellte Baustellenordnung ist durch den AN zu unterschreiben und wird Vertragsbestandteil. Die Belehrung der eigenen Mitarbeiter ist durch den AN vor Beginn der Arbeiten und später im monatlichen Turnus durchzuführen und gegenüber  dem SiGeKo nachzuweisen.
Bei Bedarf hat der AN an einem wöchentlichen Rundgang mit dem SiGeKo teilzunehmen. Die Arbeitsschutzmaßnahmen sowie der vom SiGeKo aufgestellte Sicherheits- und Gesundheitsschutzplan sind einzuhalten.

0.7 Firmen-Projekthandbuch
Das Firmen Projekthandbuch (FPHB) gibt einen Überblick über die Projektstrukturen sowie darüber, wie bzw. in welchen Unterlagen die wesentlichen ablauforganisatorischen Prozesse geregelt sind.
Die Regelungen der VOB bleiben davon unberührt und sind weiterhin verbindlich anzuwenden.

0.8 Projektkommunikations- und Managementsystem (PKMS)
Während der Durchführung der Baumaßnahme wird für den projektinternen Informationsaustausch sowie zur Sicherung der Daten- und Informationshoheit des Bauherrn das Projektkommunikations- und Management-System (PKMS) "tp!" als zentrale Projektdatenverwaltung eingesetzt.
Das internetbasierte PKMS "tp!" soll die Nutzung eines zentralen Plan- und Dokumentenmanagements für alle Projektbeteiligten über die Projektlaufzeit ermöglichen. Das beinhaltet primär das Einstellen von Dokumenten, verbunden mit Verteilerfunktionen und Information der Empfänger, dem Download von Dokumenten, dem Betrachten von Dokumenten und Plänen im Browserfenster ("Viewer"), sowie der Verteilung von Plänen für die weitere Bearbeitung unter den Planungsbeteiligten.
Die Nutzung des PKMS "tp!" ist für alle Projektbeteiligte verbindlich. Jeder Ersteller einer Projektinformation, eines Arbeitsergebnisses, eines Protokolls etc. stellt diese eigenverantwortlich in das PKMS "tp!" ein.
Ausführungspläne werden im PKMS "tp!" im 2D-Format als pdf- und dwg-Dateien zur Verfügung gestellt.

0.9 BNB-Zertifizierung / Bauökologie
Für das Projekt wird eine BNB-Zertifizierung in Silber angestrebt. Die Zertifizierung wird durch einen vom Auftraggeber beauftragten BNB-Koordinator durchgeführt. Der Auftragnehmer hat an der erfolgreichen Zertifizierung mitzuwirken.

Der Auftragnehmer hat folgende Anforderungen hinsichtlich der Bauausführung zu beachten und dem Auftraggeber in Form von mindestens monatlichen Baustellenbegehungsprotokollen nachzuweisen (ein Muster zum Baustellenbegehungsprotokoll liegt den Vergabeunterlagen als Anlage bei):

- Abfallarmut der Baustelle
Die Anforderungen des Kreislaufwirtschafts- und Abfallgesetzes sind einzuhalten. Die am Bauprozess Beteiligten sind bez. der Abfallvermeidung zu schulen. Für die Schulung ist ein Protokoll zu erstellen. Die Einhaltung der Anforderungen an die Abfallarmut der Baustelle, ist seitens der Firmenbauleitung des AN zu kontrollieren und im Baustellenbegehungsprotokoll zu dokumentieren.
Siehe auch Baulogistikhandbuch, Pkt. Entsorgungs- und Reinigungslogistik bzw., sofern benannt, Titel 02 des Leistungsverzeichnisses.

- Lärmarmut der Baustelle
Die Lärmemissionen des Gesamtbauvorhabens sind zum Schutz der angrenzenden Nutzungen so gering wie möglich zu halten. Aufgabe des Bauausführenden ist es dazu beizutragen, dass der durch Bauprozesse verursachte Lärm, soweit technisch möglich, unterhalb des Grundgeräuschpegels der Umgebung liegt. Um dies sicherzustellen, sind für die Bauausführung ausschließlich lärmarme Baumaschinen zulässig. Auf der Baustelle sollen daher nur Baumaschinen eingesetzt werden, die die Lärmschutzgrenzwerte entsprechend RAL-UZ 53 erfüllen. Die Vorgaben des Bundesimmissionsschutzgesetzes sind einzuhalten. Die Schutzzeiten für die Nachbarschaft sind zu beachten, besonders lärmintensive Arbeiten sind beim BNB-Koordinator anzumelden und zeitlich abzustimmen.
Die Einhaltung und Umsetzung der Anforderungen (z.B. Prüfung des Einsatzes lärmarmer Baumaschinen, Einhaltung der Schutzzeiten) ist durch die Firmenbauleitung des AN während der Bauausführung zu kontrollieren und im Baustellenbegehungsprotokoll zu dokumentieren.

- Staubarmut der Baustelle
Die gesetzlichen Anforderungen der GefStoffV und der TRGS zur Vermeidung von Stäuben sind zu erfüllen. Stäube sind an der Entstehungsstelle möglichst vollständig zu erfassen und gefahrlos zu entsorgen. Die Ausbreitung des Staubs auf unbelastete Arbeitsbereiche ist, soweit technisch möglich, zu verhindern. Ablagerungen sind zu vermeiden. Einrichtungen zum Abscheiden und Erfassen von Stäuben sind entsprechend dem Stand der Technik anzuwenden, regelmäßig zu warten und zu prüfen. Die Einhaltung der Anforderungen ist durch die Firmenbauleitung des AN während der Bauausführung zu kontrollieren und im Baustellenbegehungsprotokoll zu dokumentieren.

- Erfüllung der Bundes-Bodenschutz- sowie der Altlastenverordnung
Die gesetzlichen Anforderungen der Bundes-Bodenschutz- und Altlastenverordnung sind einzuhalten. Seitens des AN ist sicherzustellen und nachzuweisen, dass der Boden nicht durch chemische Verunreinigungen kontaminiert wird. Es ist durch den Auftragnehmer zudem sicherzustellen und nachzuweisen, dass kein mit den H-Sätzen H400, H410 bis H413 und H420 gekennzeichneter Stoff mit der Umwelt in Kontakt kommt. Des Weiteren ist der Boden vor schädlichen mechanischen Einflüssen wie unnötiger Verdichtung oder einer Vermischung von unterschiedlichen Bodenschichten zu schützen. Die Einhaltung der Anforderungen ist während der Bauausführung durch die Firmenbauleitung des AN zu kontrollieren und im Baustellenbegehungsprotokoll zu dokumentieren.

- Holzprodukte
Alle verbauten Hölzer und Holzprodukte müssen mit einem FSC- oder PEFC-Zertifikat versehen sein. Der Mindestanteil der verbauten Hölzer aus einer nachgewiesenen nachhaltigen Holzwirtschaft (Nachweis mittels FSC-, PEFC-Zertifkat) muss bei 80% bezogen auf die Masse liegen. Zum Nachweis ist das FSC- bzw. PEFC-CoC-Handelszertifikat (Chain of Custody) des letzten Händlers bzw. Verarbeiters in der Produktkette sowie der Lieferschein bzw. die Rechnung des Lieferanten mit Zuordnung der Herkunft, der Holzart sowie der Nummer des zugehörigen CoC-Zertifikates zu jeder
einzelnen Holzposition dem BNB-Koordinator vorzulegen.

Temporär genutzte Hölzer und Holzprodukte während der Bauausführung (z.B. Holzschalung) müssen mit einem FSC- oder PEFC-Zertifikat versehen sein. Zum Nachweis ist das FSC- bzw. PEFC-CoC-Handelszertifikat (Chain of Custody) des letzten Händlers bzw. Verarbeiters in der Produktkette sowie der Lieferschein bzw. die Rechnung des Lieferanten mit Zuordnung der Herkunft, der Holzart sowie der Nummer des zugehörigen CoC-Zertifikates zu jeder einzelnen Holzposition dem BNB-Koordinator vorzulegen

0.10 Baulärm-Minimierungskonzept
Über die Hinweise zur Lärmarmut der Baustelle gem. BNB-Zertifizierung hinaus besteht für das Projekt ein umfangreiches Lärmminderungskonzept. Dieses Konzept beinhaltet diverse Einschränkungen in der Abwicklung des Projektes. Ziel dessen ist der uneingeschränkte Geschäftsbetrieb des Bundesrates während der Plenarsitzungen und der Ausschusssitzungswochen, sowie die geringst mögliche Beeinflussung aller Nachbarn durch Lärm- und Erschütterungsbelästigungen aus dem Baubetrieb.

Danach sind Einschränkungen der Bautätigkeit in der zeitlichen Abwicklung vorgesehen. Diese Einschränkungen sind im Bauablaufplan zu berücksichtigen. Für die Kalkulation sind diese Randbedingungen zu berücksichtigen.

Bei der Preisbildung der Leistungsansätze sind die Bedingungen für geräuschintensive Tätigkeiten in den WBVB zum Punkt "Bauzeitunterbrechungen" zu beachten.

Des Weiteren sind die Arbeiten mit geräuscharmer Arbeitsweise auszuführen. Dies sind exemplarisch:
- Säge- statt Stemmarbeiten, soweit technisch umsetzbar
- lärmarmer Ersatz von akustischen Rückfahrwarnern
  (Rückfahrkameras etc.)
- Sprechfunk statt Hupsignale
- Abschalten von motorbetriebenen Geräten im Leerlauf
- Verwendung lärmarmer Sägeblätter mit einer Schallpegelminderung um ca. 13 dB(A) im Leerlaufbetrieb der Säge und um ca. 11 dB(A) beim Sägen von Holzplatten.

Der Auftragnehmer ist verpflichtet, ausschließlich Baugeräte bzw. -maschinen einzusetzen, deren zulässiger Schallleistungspegel der Stufe II gem. Artikel 12 der EU-Richtlinie 2000/14/EG vom 08.05.2000 entspricht. Das Projekt wird hinsichtlich der Erschütterungen bauseits messtechnisch begleitet.

Mit dem Baufristenplan des AN ist ein Geräteeinsatzplan mit Darstellung der jeweiligen Lärmemissionen einzureichen.

0.11 Tagesunterkunfts- und Magazin-Container
Durch den AG wird eine begrenzte Anzahl an ausgestatten Aufenthalts- und Umkleideräumen für das Baustellenpersonal sowie Magazin-Container kostenfrei zur Verfügung gestellt. Entsprechende weiterführende Regelungen sind im Baulogistikhandbuch erfasst und zu beachten.
Aufgrund der beengten Baustelleneinrichtungsflächen stehen nur eingeschränkte Flächen für die Baustelleneinrichtung zur Verfügung. Dies ist bei der Kalkulation und interner Organisation zu berücksichtigen.
Unterkünfte wie Schlafräume und Aufenthaltsräume für die Freizeit dürfen auf der Baustelle nicht eingerichtet werden.

0.12 Sanitärcontainer
Sanitärcontainer werden dem Auftragnehmer auf dem Baustellengelände kostenfrei zur Verfügung gestellt.

0.13 Erste-Hilfe-Raum
Ein Erste-Hilfe-Raum steht auf dem Baustellengelände kostenfrei zur Verfügung.

0.14 Baustrom und Beleuchtung
Dem AN werden Stromanschlüsse zur Verfügung gestellt. Die Kosten des Stromverbrauchs werden vom AG übernommen.

Von den Entnahmestellen bis zu den dem AN zugewiesenen Lager- und Arbeitsplätzen bzw. Einsatzstellen hat der AN entsprechende Versorgungsleitungen selbst zu verlegen und diese ausreichend zu schützen. Die Lage der Anschlüsse ist im Baustelleneinrichtungsplan gekennzeichnet.

Für die Verkehrswege (Flure und Treppenhäuser) wird eine Baubeleuchtung durch den AG realisiert. Die Arbeitsplatzbeleuchtung ist durch den AN selbst einzurichten.
Es ist zu beachten, dass der AG keine unterbrechungsfreie Stromversorgung oder mittels Netzersatzanlagen betriebene Baustromanlage bereitstellt. Außerdem muss während der monatlichen Prüfung der Baustromanlage mit Versorgungsunterbrechungen gerechnet werden.

Festanschlüsse dürfen ausschließlich vom AN Baustrom angeschlossen werden. Strom darf nicht zu Heizzwecken und zur Kühlung bzw. Klimatisierung verwendet werden.

Weiterführende Regelungen sind im Baulogistikhandbuch erfasst und zu beachten.

0.15 Bauwasser
Dem AN werden Wasser- und Stromanschlüsse zur Verfügung gestellt. Die Kosten des Verbrauchs von Wasser und Strom werden vom AG übernommen.

Von den Entnahmestellen bis zu den dem AN zugewiesenen Lager- und Arbeitsplätzen bzw. Einsatzstellen hat der AN entsprechende Versorgungsleitungen selbst zu verlegen und diese ausreichend zu schützen.

Der zentrale Bauwasseranschluss ist dem  Baustelleneinrichtungsplan zu entnehmen. In der Ausbauphase werden Zapfstellen außerhalb des Gebäudes im Bereich der Gebäudezugänge zur Verfügung gestellt.

Weiterführende Regelungen sind im Baulogistikhandbuch erfasst und zu beachten.

0.16 Abwasser
Ein bauseitiger Abwasseranschluss ist nicht vorgesehen. Anfallendes Abwasser, z.B. Kühlwasser bei den Schneidarbeiten, Wasser für die Reinigung der Werkzeuge o.ä., hat der AN in eigenen Behältern zu sammeln und inkl. der Übernahme der Entsorgungsgebühren zu entsorgen.

0.17 Baustellenabfälle aus dem Bereich des Auftragnehmers, Verpackungsabfälle, überschüssiges Baumaterial

Die anfallenden Entsorgungsleistungen von Abfällen aus dem Bereich des Auftragnehmers entsprechend Ziffer 4.1.11 und 4.1.12 der DIN 18299, die normalerweise Nebenleistungen gemäß VOB C sind, erfolgen durch den AG. Dieses ist bei der Kalkulation zu berücksichtigen. Für die Entsorgung dieser Abfälle werden durch den Auftraggeber Sammelbehälter innerhalb und außerhalb des Gebäudes bereitgestellt. Der Auftragnehmer ist verpflichtet, Verpackungsmaterial und die Abfälle aus seinem Bereich unverzüglich in die Sammelbehälter zu bringen. Soweit möglich ist der Müll zu trennen. Der Auftraggeber übernimmt während der gesamten Bauzeit die übergeordnete Entsorgungs- und Reinigungslogistik. Dies ist durch den Auftragnehmer in der Kalkulation seiner Einheitspreise zu berücksichtigen. Zur Orientierung und Ermittlung des Anteils dieser Leistung an der Gesamtleistung sind dem Baulogistikhandbuch übliche Verrechnungssätze beigelegt.

0.18 Reinigungspflichten
Verschmutzungen auf öffentlichen Verkehrsflächen aus den Arbeiten des Auftragnehmers sind von ihm unaufgefordert unverzüglich zu entfernen. Zu den Reinigungs- und Sorgfaltspflichten des Auftragnehmers sind die Ausführungen im Baulogistikhandbuch zu beachten.

## 870-26 Tischlerarbeiten I - Holztüren Innen (DIN 18355)
Datum: 13.08.2026

### Bereich 1 Baustelleneinrichtung

#### Abschnitt 1.1 Gerüstarbeiten

*Hinweis: Hinweis Fahrbare Arbeitsbühne*
Bei der Ausführung sind die folgenden Hinweise für die Positionen 1.2.10 bis 1.2.30 zu beachten.

Die fahrbare Arbeitsbühne ist für die Montage der Deckenrauchmelder der Türen mit Feststellanlagen sowie der Montage der Sturzblenden erforderlich. Es handelt sich um 268Stk Türen mit Sturzblenden und 4Stk Türen mit entsprechend 8 Deckenrauchmeldern, Montagehöhe bis 5,50m. Die Türen verteilen sich über alle Geschosse.
Die Umsetzvorgänge während der Ausführung innerhalb eines Geschosses werden nicht gesondert vergütet. Bei den Umsetzvorgängen ist zu beachten, dass die lichten Türbreiten teilweise nur 90cm Breite und 210cm Höhe betragen.

**1.1.10 Aufbauen fahrbare Arbeitsbühne 1,5kN/m2 H 3-4m**
STLB-Bau 2025-04 001
Aufbauen fahrbare Arbeitsbühne DIN EN 1004-1, Lastklasse 2 (1,5 kN/m2), Höhe der Arbeitsplattform über 3 bis 4 m, im Gebäude, Arbeitsfläche bis 5 m2.
Menge: 6,000 St
Leistungsbereichkatalog: 001
DIN276-1_08: 392
DIN276_18: 392

**1.1.20 Gebrauchsüberlassung fahrbare Arbeitsbühne 1,5kN/m2 H 3-4m**
STLB-Bau 2025-10 001
Gebrauchsüberlassung für fahrbare Arbeitsbühne DIN EN 1004-1,
Positionsmenge = Produkt aus '6' (Gebrauchsüberlassungsmenge)

mal '10' (Gebrauchsüberlassungsdauer)

Lastklasse 2 (1,5 kN/m2), Höhe der Arbeitsplattform über 3 bis 4 m, im Gebäude, Arbeitsfläche bis 5 m2.
Menge: 60,000 StWo
Leistungsbereichkatalog: 001
DIN276-1_08: 392
DIN276_18: 392

**1.1.30 Abbauen fahrbare Arbeitsbühne 1,5kN/m2 H 3-4m**
STLB-Bau 2025-04 001
Abbauen fahrbare Arbeitsbühne DIN EN 1004-1, Lastklasse 2 (1,5 kN/m2), Höhe der Arbeitsplattform über 3 bis 4 m, im Gebäude, Arbeitsfläche bis 5 m2.
Menge: 6,000 St
Leistungsbereichkatalog: 001
DIN276-1_08: 392
DIN276_18: 392

#### Abschnitt 1.2 Besondere Schutzmaßnahmen Türelemente

*Hinweis: Hinweis Schutzmaßnahmen*
Bei der Ausführung sind die folgenden Hinweise für die Positionen 1.2.10 bis 1.2.120 zu beachten.

Die Türanlagen und alle anderen Bauteile des AN sind vollflächig bis zur Abnahme zu schützen. Der vollflächige Schutz ist dabei erstmalig nach der Zwischenbeschichtung nochmals nach der Endbeschichtung aufzubringen.

Die nachfolgend beschriebenen Schutzabdeckungen sind als staubdichter Schutz auszuführen. Stöße sind überlappend verklebt zu erstellen. Randbereiche sind umlaufend vollständig geschlossen abzukleben.

Klebebänder, Folien etc. sind vor Ausführung an verdeckter Stelle hinsichtlich ihrer Materialverträglichkeit mit dem Untergrund zu prüfen.

Vor dem Aufbringen der Schutzmaßnahmen sind die zu schützenden Bauteile von anhaftenden Verunreinigungen zu befreien, damit die Verklebung/Haftung vollflächig ohne Hinterläufigkeiten fest haftet.

Die Türen sind vollflächig zu schützen. Die Türzargen sind dabei jeweils gesondert zu schützen.

Bei Türen, die einer besonderen Belastung im Bauablauf unterworfen sind (z.B. Zugänge Technikräume, etc.) werden, zusätzlich zu den vollflächigen Schutzabdeckungen, vorgezogen bandgegenseitig dreiseitig umlaufende Kantenschutzbekleidungen aus Holzwerkstoff umgesetzt. Der dreiseitige Kantenschutz ist umgehend nach der Grund-/ Zwischenbeschichtung einzubauen.

**1.2.10 Herstellen Kantenschutz Zarge Türelement 1-flgl.**
Herstellen Kantenschutz Türelemente 1-flgl.

Abmessung i.M. bezogen auf Wandöffnungsmaße
Breite 1135mm, Höhe 2260mm
Zargen als Eckzargen, Blockzargen o. Umfassungszargen, Profilaußenmaß/Maulweite von 150 bis 300mm, i.M. 240mm,

Kantenschutz L-förmig, aus Holzwerkstoff, Schenkellängen 40/100mm, Mindestdicke 15mm, als dreiseitiger Rahmen auf der Bandgegenseite der Zarge, Rahmen selbsttragend, verkeilt in Zarge, ohne Schwellenholz, ohne Dübel-/Bohrbefestigung in Wand-/Boden-/Zargenfläche, mit Schutzunterlage nach Wahl des AN im Kontaktbereich zur Zarge,

Türelement muss gang- und schließbar bleiben.

Ausführung nach Aufforderung durch den AG.
Menge: 492,000 St
DIN276_18: 392

**1.2.20 Vor- und Instandhaltung Kantenschutz Zarge Türelement 1-flgl.**
Kantenschutz Türelemente 1-flgl.
Abmessung i.M. bezogen auf Wandöffnungsmaße
Breite 1135mm, Höhe 2260mm
vor- und instandhalten,
Positionsmenge = Produkt aus
492 Stk (Vorhaltemenge)
mal
20 Wochen (Vorhaltedauer)
Menge: 9840,000 StWo
Leistungsbereichkatalog: 001
DIN276-1_08: 392
DIN276_18: 392

**1.2.30 Räumen Kantenschutz Zarge Türelement 1-flgl.**
Räumen Kantenschutz Türelemente 1-flgl.
Abmessung i.M. bezogen auf Wandöffnungsmaße
Breite 1135mm, Höhe 2260mm
Zargen als Blockzargen o. Umfassungszargen, Profilaußenmaß/Maulweite i.M. 300mm,

Die zu räumenden Schutzabdeckungen sind Eigentum des AN und von der Baustelle zu entsorgen.

Entfernen des Schutzes erst nach Anordnung durch den AG.
Menge: 492,000 St
DIN276_18: 392

**1.2.40 Herstellen Kantenschutz Zarge Türelement 2-flgl.**
Herstellen Kantenschutz Türelemente 2-flgl.

Abmessung i.M. bezogen auf Wandöffnungsmaße
Breite 2200mm, Höhe 2510mm,
Zargen als Eckzargen, Blockzargen o. Umfassungszargen, Profilaußenmaß/Maulweite von 150 bis 300mm, i.M. 240mm,

Kantenschutz L-förmig, aus Holzwerkstoff, Schenkellängen 40/100mm, Mindestdicke 15mm, als dreiseitiger Rahmen auf der Bandgegenseite der Zarge, Rahmen selbsttragend, verkeilt in Zarge, ohne Schwellenholz, ohne Dübel-/Bohrbefestigung in Wand-/Boden-/Zargenfläche, mit Schutzunterlage nach Wahl des AN im Kontaktbereich zur Zarge,

Türelement muss gang- und schließbar bleiben.
Menge: 4,000 St
DIN276_18: 392

**1.2.50 Vor- und Instandhaltung Kantenschutz Zarge Türelement 2-flgl.**
Kantenschutz Türelemente 1-flgl.
Abmessung i.M. bezogen auf Wandöffnungsmaße
Breite 2200mm, Höhe 2510mm,
vor- und instandhalten,
Positionsmenge = Produkt aus
4 Stk (Vorhaltemenge)
mal
20 Wochen (Vorhaltedauer)
Menge: 80,000 StWo
Leistungsbereichkatalog: 001
DIN276-1_08: 392
DIN276_18: 392

**1.2.60 Räumen Kantenschutz Zarge Türelement 2-flgl.**
Räumen Kantenschutz Türelemente 2-flgl.
Abmessung i.M. bezogen auf Wandöffnungsmaße
Breite 2200mm, Höhe 2510mm,
Zargen als Eckzargen, Blockzargen o. Umfassungszargen, Profilaußenmaß/Maulweite von 150 bis 300mm, i.M. 240mm,
Die zu räumenden Schutzabdeckungen sind Eigentum des AN und von der Baustelle zu entsorgen.

Entfernen des Schutzes erst nach Anordnung durch den AG.
Menge: 4,000 St
DIN276_18: 392

**1.2.70 Herstellen Folienschutz Türelement 1-flgl.**
Herstellen Folienschutz Türelemente 1-flgl.
Türelement aus Türblatt und Zarge,

Abmessung i.M. bezogen auf Wandöffnungsmaße
Breite 1135mm, Höhe 2260mm
einseitige Ansichtfläche i.M. 2,5m2
Zargen als Eckzargen, Blockzargen o. Umfassungszargen, Profilaußenmaß/Maulweite von 150 bis 300mm, i.M. 240mm,

vollflächiger Schutz von Türblatt und Zarge mit selbsthaftenden Oberflächenschutzfolien,

Türelement muss gang- und schließbar bleiben.
Menge: 492,000 St
DIN276_18: 392

**1.2.80 Vor- und Instandhaltung Folienschutz Türelement 1-flgl.**
Folienschutz Türelement, allseitig,
einseitige Ansichtfläche i.M. 2,5m2
vor- und instandhalten,
Positionsmenge = Produkt aus
492 Stk (Vorhaltemenge)
mal
20 Wochen (Vorhaltedauer)
Menge: 9840,000 StWo
Leistungsbereichkatalog: 001
DIN276-1_08: 392
DIN276_18: 392

**1.2.90 Räumen Folienschutz Türelement 1-flgl.**
Räumen Folienschutz  Türelemente 1-flgl.
Türelement aus Türblatt und Zarge,
Abmessung i.M. bezogen auf Wandöffnungsmaße
Breite 1135mm, Höhe 2260mm
einseitige Ansichtfläche i.M. 2,5m2
Zargen als Blockzargen o. Umfassungszargen, Profilaußenmaß/Maulweite i.M. 300mm,
Die zu räumenden Schutzabdeckungen sind Eigentum des AN und von der Baustelle zu entsorgen.

Entfernen des Schutzes erst nach Anordnung durch den AG.
Menge: 492,000 St
DIN276_18: 392

**1.2.100 Herstellen Folienschutz Türelement 2-flgl.**
Herstellen Folienschutz  Türelemente 2-flgl.
Türelement aus Türblatt und Zarge,

Abmessung i.M. bezogen auf Wandöffnungsmaße
Breite 2200mm, Höhe 2510mm,
einseitige Ansichtfläche i.M. 5,5m2'
Zargen als Eckzargen, Blockzargen o. Umfassungszargen, Profilaußenmaß/Maulweite von 150 bis 300mm, i.M. 240mm,

vollflächiger Schutz von Türblatt und Zarge mit selbsthaftenden Oberflächenschutzfolien,

Türelement muss gang- und schließbar bleiben.
Menge: 4,000 St
DIN276_18: 392

**1.2.110 Vor- und Instandhaltung Folienschutz Türelement 2-flgl.**
Folienschutz  Türelement, allseitig,
einseitige Ansichtfläche i.M. 5,5m2
vor- und instandhalten,
Positionsmenge = Produkt aus
4 Stk (Vorhaltemenge)
mal
20 Wochen (Vorhaltedauer)
Menge: 80,000 StWo
Leistungsbereichkatalog: 001
DIN276-1_08: 392
DIN276_18: 392

**1.2.120 Räumen Folienschutz Türelement 2-flgl.**
Räumen Folienschutz Türelemente 2-flgl.
Türelement aus Türblatt und Zarge,
Abmessung i.M. bezogen auf Wandöffnungsmaße
Breite 2200mm, Höhe 2510mm,
einseitige Ansichtfläche i.M. 5,5m2'
Zargen als Eckzargen, Blockzargen o. Umfassungszargen, Profilaußenmaß/Maulweite von 150 bis 300mm, i.M. 240mm,
Die zu räumenden Schutzabdeckungen sind Eigentum des AN und von der Baustelle zu entsorgen.

Entfernen des Schutzes erst nach Anordnung durch den AG.
Menge: 4,000 St
DIN276_18: 392

### Bereich 2 Entfällt

### Bereich 3 Tischlerarbeiten DIN 18355

*Hinweis: Technische Vorbemerkungen Tischlerarbeiten und BNB*
Technische Vorbemerkungen
Tischlerarbeiten

1. Allgemeiner Leistungsumfang
Diese Ausschreibung umfasst Tischlerarbeiten für den Neubau eines Verwaltungsgebäudes und Besucherzentrums des Deutschen Bundesrates.
Sie umfasst im Wesentlichen Innentürelemente, deren Beschläge sowie zugehörige Sturzblenden als Teil der Wandverkleidungen.
Ergänzend sind im Zusammenhang mit den Anschlüssen der elektrischen Einbauteile Leistungsbereiche / Schnittstellen der Haustechnik zu berücksichtigen.

2. Werkstatt- und Montageplanung
Bei der Erstellung sind die Anforderungen und
Vorgaben der Dokumentationsrichtlinie des AG einzuhalten.
Als Grundlage für seine W+M-Planung erhält der AN vom AG
die Ausführungsplanung des Architekten im Maßstab 1: 50
sowie die Detailplanung aus denen die geometrischtechnischen Randbedingungen zu entnehmen sind.
Die W+M-Planung und Fertigung erfolgt auf
Grundlage der vom AN am Bau genommenen Maße.
Maßabweichungen der Vorgewerke innerhalb der nach DIN18202 zulässigen Toleranzen sind vom AN ohne besondere
Vergütung planmäßig in den Befestigungen auszugleichen.
Maßabweichungen des Bestandes, die die zulässigen
Toleranzen nach DIN 18202 überschreiten, sind in der fertigen
W+M-Planung gesondert zu kennzeichnen und die Architekten
des AG und die Objektüberwachung des AG zu informieren.
Die hierfür erforderlichen Aufwendungen sind in der Pos. W+M-
Planung zu berücksichtigen und damit abgegolten.
Es sind Detailzeichnungen aller voneinander abweichenden
Positionen anzufertigen. Detailzeichnungen sind in
Positionsplänen übersichtlich zuzuordnen.
Die Werkstattplanung des AN ist mit dem AG abzustimmen, aus
den Abstimmungen sich ergebende Korrekturen sind vom AN in
seine Planung einzuarbeiten.
Die abgestimmten Werkstattzeichnungen sind dem AG in Dateiform (*.dwg, *.pdf) zur Prüfung und Freigabe vorzulegen.
Für die Prüfung der Unterlagen durch den AG ist eine Prüffrist
von mindestens 18 Werktagen zu berücksichtigen. Sich aus der
Prüfung ergebende Korrekturen sind vom AN in seine Planung
einzuarbeiten.
Vom AG freigegebene Pläne mit eingearbeiteten Korrekturen
und Freigabevermerk sind dem AG in Dateiform (*.dwg, *.pdf) zu übergeben.
Mit der Fertigung darf erst begonnen werden, wenn die
Zeichnungen vom AG für die Fertigung freigegeben sind.
Der AN hat eine Aufstellung über die von ihm geplanten
Planlieferungen (Planlieferliste) zu erarbeiten.
Diese Aufstellung muss die vorgesehenen Planinhalte,
Vorlagetermine sowie Korrekturumlaufzeiten und Freigabe- bzw.
Bearbeitungszeiten enthalten. Die Aufstellung ist unmittelbar
nach Auftragserteilung zu erstellen und dem AG spätestens 18
Werktage nach Auftragserteilung vorzulegen.
(siehe auch Leistungspositionen im Titel 3.2 - Technische
Bearbeitung und Bemusterung).
Es sind Prüfzeugnisse, Herstellerdatenblätter und Zulassungen
für die vom AN zum Einbau oder zur zeitweisen Überlassung
vorgesehenen Stoffe und Bauteile zum Nachweis ihrer Eignung
und Güte sind dem AG im Zuge der Werk- und
Montageplanungen zu übergeben.
Für nicht geregelte Bauprodukte und Bauarten sind vom AN
Verwendbarkeitsnachweise, z.B. allgemeine bauaufsichtliche
Zulassungen, allgemeine bauaufsichtliche Prüfzeugnisse oder
Zustimmungen im Einzelfall oder vorhabenbezogene
Bauartgenehmigungen vorzulegen. Die hiermit verbundenen
Kosten sind in die Einheitspreise der jeweiligen Positionen
einzurechnen.
Sind diese nicht geplanten Zustimmungen im Einzelfall oder
vorhabenbezogene Bauartgenehmigungen aufgrund der Wahl
der Konstruktion durch den AN erforderlich, so sind diese durch
den AN sebst termingerecht herbeizuführen.

3. Dokumentation
Dokumentationsunterlagen sind auf Grundlage der
Dokumentationsrichtlinien des AG aufzustellen, siehe hierzu gesonderte Positionen im Leistungsverzeichnis.

4. Muster
Nach der Auftragsvergabe sind (siehe separate Position) Muster
bzw. Materialproben, aller zur Ausführung kommenden
Materialien, in ausreichender Größe und Anzahl einzureichen
und der Objektüberwachung des AG zur Freigabe zur Verfügung zu stellen.
Bemusterungen dienen zur Erreichung der endgültig vom AG
gewünschten Ausbildung und Oberflächenqualität des Bauteils.
Die vom AG freigegebene Muster dienen als Referenzmuster
für die jeweiligen Bauteile.

5. Technische Anforderungen
Soweit in der Leistungsbeschreibung auf Technische Spezifikationen, z.B. nationale Normen, mit denen europäische Normen umgesetzt werden, europäische technische Zulassungen, gemeinsame technische Spezifikationen, internationale Normen, Bezug genommen wird, werden auch ohne ausdrücklichen Zusatz: "oder gleichwertig" immer gleichwertige Technische Spezifikationen in Bezug genommen.

6. Maßtoleranzen
Maßabweichungen der Vorgewerke innerhalb der nach DIN 18202 zulässigen Toleranzen sind vom AN ohne besondere Vergütung auszugleichen. Werden vom AN größere Maßabweichungen als nach DIN 18202 und 18203 zulässig festgestellt, sind die ggf. erforderlichen Zusatzmaßnahmen vor Fertigungsbeginn mit dem AG zu vereinbaren.

7. Türen mit Brandschutz- / Schallschutz- / Dichtigkeitsanforderungen
Es sind grundsätzlich komplette Türkonstruktionen eines
Herstellers einzubauen. Brandschutztüren nach bauordnungsrechtlicher Einstufung feuerhemmend oder feuerbeständig und Rauchschutztüren nach bauordungsrechtlicher Einstufung rauchdicht bedürfen einer bauaufsichtlichen Zulassung. Sie sind mit einem amtlichen
Kennzeichnungsschild an der Bandkante des Türblattes zu
kennzeichnen.
Türelemente gleichen Typs mit unterschiedlichen Brandschutz-,
Rauchschutz- und Schallschutzanforderungen sollen
weitmöglichst ansichtsgleich sein und sich optisch nicht voneinander unterscheiden.
Bei Türen mit Schallschutzanforderungen ist in den Positionen
das in eingebautem Zustand mindestens erforderliche
Schalldämm-Maß der Türelemente angegeben.
Das im Prüfstand ermittelte Schalldämm-Maß Rw,P muss min.
5 dB über den am Bau geforderten Mindestanforderungen
liegen. Für alle Schallschutztüren sind entsprechende
Prüfzeugnisse vorzulegen.

8. Bauaufsichtliche Zustimmungen im Einzelfall
Sind Zustimmungen im Einzelfall erforderlich, z.B. wenn ausgeschriebene Türelemente wegen Übergrößen im Standardprogramm des Herstellers nicht enthalten sind, so sind diese durch den AN zu erwirken.
Die Beibringung der bauaufsichtlichen Zustimmung im Einzelfall durch den AN beinhaltet u. a. auch die technische Planung der betreffenden Bauteile einschließlich der angrenzenden Teile in den von der Genehmigungsbehörde für erforderlich erachteten Maßstäben.
Die mit erforderlichen Zustimmungen im Einzelfall verbundenen Kosten und Gebühren sind in die Einheitspreise der jeweiligen Positionen einzurechnen.

9. Bauablauf Montage Türelemente
Alle Arbeitsabschnitte, Bauweisen usw. sind mit der Objektüberwachung des AG abzustimmen.

Die Arbeiten werden in mehreren Teilabschnitten durchgeführt .
Die Türelemente sind nachträglich in vorhandene
Wandöffnungen einzubauen.
Sämtliche Türelemente (Zargen, Türblätter, Anbauteile), Sturzblenden und zusätzliche Laibungszargen sind endbeschichtet einzubauen, einschließlich der ggf. erforderlichen Leerrohre für Kabelzug im Zargenhohlraum und des Vergusses der Zargenhohlräume mit zugelassenem Mörtelmaterial.

Zusätzlich ist an aus dem Bauablauf besonders belasteten Türelementen ein Kantenschutz einzurichten sowie an allen Türelementen selbsthaftende Folienschutze herzustellen. Die Schutzmaßnahmen sind so durchzuführen, dass die Türen gang- und schließbar bleiben.
Die Schutzmaßnahmen sind vor- und instand zu halten bis zum Zeitpunkt der Endmontagen

Mit dem Einbau der Türblätter sind behelfsmäßige Drückergarnituren einzubauen, bis zum Einbau der endgültigen Drückergarnituren vorzuhalten, auszubauen und anschließend wieder vom AN zu übernehmen. Die behelfsmäßigen Drückergarnituren werden entsprechend der hierfür vorgesehenen Positionen vergütet.

Der Einbau von Drückergarnituren, Schlössern, Obentürschließer und aller weitern Einbau-/ Anbauteile sowie die Türstopper (Wand-/Bodenmontage) und die Schlussbeschichtung erfolgen zeitlich versetzt zum Einbau der Zargen und Türblätter.
In diesem Zuge sind die vor genannten besonderen Schutzmaßnahmen zu entfernen und die selbsthaftende Folien zu ersetzen. Die selbsthaftenden Folien sind erst zur Abnahme nach Aufforderung durch den AG zu entfernen.
Der Folienschutz wird entsprechend der hierfür vorgesehenen Positionen vergütet.

10. Transportwege
Vor Beginn der Arbeiten sind Transportwege mit der
Objektüberwachung des AG und dem Baulogistikdienstleister des AG abzustimmen.

Bei Handtransport innerhalb des Hauses ist zu berücksichtigen, dass nur begrenzte Flur- und Treppenlaufbreiten / Podestbreiten zur Verfügung stehen.
Ein horizontaler Transport im Gebäude durch gummibereifte
Rollwagen (Rollen nicht markierend) ist zulässig.

Fensteröffnungen dürfen nach Einbau der Fensterelemente
ausdrücklich NICHT zu Materialtransporten verwendet werden.
Bei Förderwegen innerhalb der Baustelleneinrichtung und im Gebäude sind für alle auszuführenden Arbeiten in den Positionen folgende
Längen einzukalkulieren:
- längster vertikaler Förderweg bis zu 25m
- längster horizontaler Förderweg bis zu 400m
Auf Grund der baulichen Gegebenheiten ist eine direkte Anlieferung bis zur Einbringöffnung in das Gebäude nicht möglich.
‑

11. Türzargen
Alle Zargen sind für den nachträglichen Einbau in vorhandene Türöffnungen vorzusehen.
Stahlumfassungszargen sind als zweischalige Zargen, für den nachträglichen Einbau, auszuführen.
Zargen sind grundsätzlich verdeckt zu befestigen. Dämpfungs-/Dichtungsprofile sind aus EPDM (APTK) im Farbton schwarz auszuführen.
Die Türzargen sind mit der entsprechenden Nummer der Türliste unverwischbar auf der Innenseite der Zarge an gut lesbarer Stelle zu versehen. Endbeschichtete Zargen sind mit rückstandsfrei entfernbaren Aufklebern im Türfalz zu versehen.

12.  Befestigung
Die Befestigung der Konstruktionen des AN darf nur mit bauaufsichtlich zugelassenen Befestigungsmitteln erfolgen. Sollten keine Dübelsysteme mit bauaufsichtlicher Zulassung für den vorgesehenen Verwendungszweck verfügbar sein, so hat der AN die Gebrauchstauglichkeit der von ihm gewählten Befestigungsmittel im Einzelfall nachzuweisen und die entsprechenden notwendigen Versuche und Nachweise zu erbringen.
Befestigungen und Verbindungen sind grundsätzlich verdeckt anzuordnen. Die Befestigungen sind so auszuführen, dass ein bauseitiges Überputzen (z.B. von Befestigungslaschen)  mit Wand-/Leibungs- oder Deckenputz möglich ist, ohne das die Befestigungsmittel aus der Putzoberfläche herausragen. Geplante Putzdicke ist ungefähr 15mm.

13. Anschluss Türelemente
Die Leistung des AN umfasst insbesondere auch den zur Erfüllung der Brandschutz-, Schallschutz-, Dichtigkeits- und Feuchtebeständigkeitsanforderungen erforderlichen Anschluss der Türelemente an die angrenzenden Wand- und Bodenkonstruktionen. Hierzu gehört z.B. das Hinterstopfen/Hinterfüllen der Zargen mit Mineralwolle bei Holzzargen oder Zementmörtel bei Stahlzargen sowie die Abdichtung der Fugen zwischen Zarge und Wand/Boden mit dauerelastischem Dichtstoff.
Bodenanschlüsse von Feuchtraumtüren sind mit Silikonfugen abzudichten. Der Anschluss der Türelemente entsprechend der im Leistungsverzeichnis angegebenen Brand-, Schallschutz- und Feuchtigkeitsbeständigkeitsanforderungen ist in die Einheitspreise der jeweiligen Positionen der Türen einzurechnen.

14. Oberflächen Türelemente
Alle Stahlteile erhalten, sofern im Leistungsverzeichnis nicht ausdrücklich abweichend beschrieben, mindestens einen Korrosionsschutz durch Feuerverzinkung.  Bohrungen, Schnitte und sonstige mechanische Bearbeitung der Stahlteile sind vor der Verzinkung herzustellen.

Sämtliche Türen sind vom AN oberflächenfertig herzustellen.
Oberflächen von Türblättern und Zargen müssen kratzfest, abriebfest und UV-beständig sein.
Türblätter sind mit endbeschichteter Oberfläche auf die Baustelle zu liefern.
Die Endbeschichtung von Stahlzargen erfolgt zeitversetzt nach dem Einbau der Türelemente auf der Baustelle als Nasslackbeschichtung. Grundbeschichtung und Endbeschichtung müssen aufeinander abgestimmt sein. Beschichtungen sind durch einen qualifizierten Beschichtungsbetrieb auszuführen.

Sämtliche zu beschichtende Türelemente, Zargen und Sturzblenden sind im gleichen NCS-Farbton nach Wahl des AG herzustellen.

Es sind ausschließlich splint-, ast und rissfreie Furniere mit hochwertigem Erscheinungsbild einzubauen.

Furnierte Flächen sollen ein einheitliches, gleichmäßiges Erscheinungsbild in Farbe und Maserung haben. Die Richtung der Maserung ist vertikal auszuführen.
Bei optisch zusammenhängenden Bauteilen sind die Furnierflächen stammweise mit fortlaufender Bildabwicklung, herzustellen. Es ist ein einheitliches Furnierbild anzustreben, auch bei übereinanderliegenden Elementen. Bei furnierten Türen, die in einer furnierten Wandbekleidung liegen, ist das Furnier mit durchgehender fortlaufender Furnierabwicklung auf Tür und Wandbekleidung einzubauen.
Die furnierten Flächen sind matt transparent lackiert auszuführen.

15. Beschläge Türelemente
Türbänder kommen, sofern nicht abweichend beschrieben, als dreiteilige wartungsfreie Rollenbänder aus nichtrostendem Stahl zur Ausführung, mit Bandaufnahmeelementen dreidimensional verstellbar.
Türbänder sind in Objektqualität mit Stiftsicherung gegen unbefugtes Aushängen vorzusehen und müssen mind. der Gebrauchsklasse 4 und der Dauerfunktionstüchtigkeitsklasse 7 gemäß DIN EN 1935 entsprechen.
Die für die jeweiligen Türkonstruktionen erforderliche Anzahl der Bänder ist entsprechend der im Leistungsverzeichnis angegebenen Maße und Türblattdicken in den Einheitspreisen der jeweiligen Positionen zu berücksichtigen.

Schlösser und Drückergarnituren von Türen mit Anforderungen nach DIN EN 179 müssen in ihrer Kombination als Notausgangsverschluss nach DIN EN 179 zugelassen sein.

Alle Türen sind mit Schliessblechen aus nichtrostendem Stahl auszustatten.

16. Bodendichtungen
Absenkbare Bodendichtung sind mit Dichtigkeitsanforderung an das Gesamttürelement Leckrate kleinergleich 30 m3/h bei 50 Pa (angelehnt an rauchdichte Türen) vorzusehen.

17. Beanspruchungsklasse
Sämtliche Türen sind nach den Anforderungen der Beanspruchungsklasse 4 nach DIN EN 1192, extreme Beanspruchung E, auszuführen.

18. Obentürschließer
Obentürschließer müssen Korrosionsbeständigkeit DIN EN 1670 Klasse 4, mit Abnahmeprüfung und dauerhafter Anbringung des Zulassungsschildes entsprechen.

19. Barrierefreiheit, Bedienkräfte Türelemente
Das Öffnen und Schließen aller Türen muss mit geringem Kraftaufwand möglich sein.
Die Bedienkräfte und -momente aller manuell betätigten Türen dürfen die gemäß DIN 18040 maximal zulässigen Bedienkräfte und -momente der Klasse 3 gemäß DIN EN 12217 nicht überschreiten.
Bei Türschließern darf das Öffnungsmoment der Größe 3 gemäß DIN EN 1154 nicht überschritten werden.

20. Schnittstelle Elektro
Zur Leistung des AN gehören auch die Lieferung und der Einbau von in den Tür- und Torelementen liegenden elektrischen Einbauteilen wie z.B. Antriebe, Feststellanlagen, elektrische Schlösser, elektrische Türöffner, Magnet- und Riegelkontakte usw. Die elektrischen Einbauteile in Türen sind für eine Betriebsspannung von 24V DC auszulegen.

Die Verkabelung und der Anschluss der elektrischen Einbauteile innerhalb der Türelemente und bis zum Türverteiler ist Leistung des AN. Kabel sind grundsätzlich nicht sichtbar zu führen.

Die Einbauteile sind mit flexiblen Anschlusskabeln zum Anschluss an die Stromversorgung und erforderlichenfalls an externe Steuer- und Bedienkomponenten zu versehen.
Die Anschlusskabel sind verdeckt innerhalb des Türelementes und i.d.R. auf Putz auf den angrenzenden Wand- und  Deckenkonstruktionen bis zum Türverteiler zu führen. Dort sind sie an die vom AN Elektro im Türverteiler bereitgestellten Klemmen anzuschließen. Klemmenbelegung, Aderfarben und Signale (Ansteuerung, Rückmeldung) sind vom AN mit dem AN Elektro über die OÜ des AG abzustimmen. Der Abstand der Türverteiler von der Türzarge beträgt maximal 3m, wenn im Positionstext nicht anders beschrieben. Die Verlegung der Kabel erfolgt in Schutzrohren wird entsprechend der hierfür vorgesehenen Positionen gesondert vergütet.

Kabelübergänge zwischen Türblatt und Zarge sind verdeckt liegend, mit Spiralschlauch und Aufnahmekasten aus Edelstahl auszubilden. In Türzargen sind Kabel in einem flexiblen Schutzrohr zu führen. Lieferung und Montage des Schutzrohrs im Zargenhohlraum sind Leistung des AN.

An den elektrischen Komponenten in Türzargen und Türblättern ist eine Leitungsreserve von 15cm vorzuhalten, um einen Ausbau der elektrischen Komponenten zu ermöglichen. Schlosstaschen zur Aufnahme von elektrischen Einsteckschlössern sind zur Aufnahme einer Kabelreserve entsprechend tiefer auszubilden, zusätzliche Tiefe für Kabelschlaufe ca. 4cm.

Alle elektrischen Einbauteile sind unmittelbar nach dem Einbau der Türelemente mit den elektrischen Einbauteilen gemeinsam mit dem AN Elektro zu messen. Nach Abschluss der Anschlussarbeiten sind vom AN gemeinsam mit dem AN Elektro Funktionsprüfungen der elektrischen Einbauteile vorzunehmen. Messungen und Funktionsprüfungen sind schriftlich zu dokumentieren. Diese Leistungen werden entsprechend der hierfür im Leistungsverzeichnis vorgesehenen Position vergütet.

Anschlusskabel sind mit Messprotokoll zum Funktionsnachweis nach abgeschlossener Montage des AN zu übergeben, einzeln zu sortieren, zu beschriften und aufgerollt an der Wand zu sichern mit einer Restanschlusslänge von min. 1m.

Die weitere Leitungsführung ab Übergabepunkt wird durch die entsprechenden haustechnischen Gewerke durchgeführt.

Kabel- und Anschlusspläne für die von AN gelieferten/eingebauten elektrischen Einbauteile sind in übersichtlicher Form dem AG und dem vom AG beauftragten Elektriker zu übergeben.
Die Inbetriebnahme elektrischer Einbauteile erfolgt gemeinsam mit dem Gewerk Elektro.
Bauaufsichtlich vorgeschriebenen Abnahmeprüfungen für elektrischen Bauteile, z.B. für Feststellanlagen, sind in die Einheitspreise einzurechnen.

21. Anschlagrichtungen Türelemente
In den Positionen dieses Leistungsverzeichnisses wird nicht zwischen Türen mit unterschiedlichen Anschlagrichtungen (DIN links/DIN rechts) unterschieden. Auch Türen, die in einer Position zusammengefasst sind, können unterschiedliche Anschlagrichtungen haben. Die Ausführung mit unterschiedlichen Anschlagrichtungen ist in die Einheitspreise einzukalkulieren.

22. Bemessungen
Die Bemessung der Materialdicken, Verankerungen, Befestigungs- und Verbindungsmitteln, unter Beachtung der gestalterischen und konstruktiven Vorgaben des AG, ist Leistung des AN. Die in der Leistungsbeschreibung genannten Stärken und Dicken sind Mindestangaben.
Die endgültige Bemessung und Verantwortung bleiben beim AN.
Vom AN bemessene Bauteile bedürfen in gestalterischer Hinsicht vor der Ausführung einer Freigabe durch den Architekten.

23. Schutzmaßnahmen / Erstreinigung
Bauteile und Konstruktionen des AN sind in sauberem Zustand zu montieren. Sichtbar bleibende Oberflächen sind bis zur Abnahme mit einem wirksamen Oberflächenschutz zu versehen. Bis zum Einbau der ausgeschriebenen Türstopper sind provisorische nicht abfärbende Schaumstoffpuffer an den Türgriffen zu befestigen. Die OÜ des AG kann ein früheres Entfernen des Oberflächenschutzes anweisen. Die Schutzeinrichtungen werden gesondert vergütet.
Alle von AN erstellten Konstruktionen sind vom AN vor der Abnahme fein zu reinigen. Diese Leistung wird nicht gesondert vergütet und ist in die jeweiligen Einheitspreise einzurechnen.

24. Hinweise zur BNB-Zertifizierung
24.1 Deklarationsfristen
Die Produkt- bzw. Sicherheitsdatenblätter oder sonstige Konformitätsbescheinigungen der Hersteller für die zum Einbau vorgesehenen Produkte sind dem BNB-Koordinator unaufgefordert mindestens vier Wochen vor dem geplanten Einbau digital zu übersenden. Binnen fünf Werktagen prüft der BNB-Koordinator das Produkt auf Konformität zu den Anforderungen der BNB-Zertifizierung und bestätigt dem Auftragnehmer die BNB-Konformität bzw. bei Nicht-Konformität die Rückmeldung ein neues Produkt vorzulegen.

24.2 Materialanforderungen / Schadstoffe
Für die Auswahl der Materialien gelten die Anforderungen des BNB-System für Verwaltungsbauten, Version 2015 in der Qualitätsstufe 5. Entsprechend sind folgende Vorgaben für die Bauprodukte zwingend einzuhalten:
- Holz und Holzprodukte:
Verbaute Hölzer und Holzprodukte müssen mit einem FSC- oder PEFC-Zertifikat versehen sein. Zum Nachweis ist das FSC- bzw. PEFC-CoC-Handelszertifikat (Chain of Custody) des letzten Händlers bzw. Verarbeiters in der Produktkette sowie der Lieferschein bzw. die Rechnung des Lieferanten mit Zuordnung der Herkunft, der Holzart sowie der Nummer des zugehörigen CoC-Zertifikates zu jeder einzelnen Holzposition dem Bauherren vorzulegen.

- Übergreifende Anforderung für alle Produkte:
Der Anteil besonders besorgniserregender Stoffe (SVHC) muss kleiner 0,1% sein. Angabe über eine Herstellererklärung gemäß REACH bzw. Erklärung, dass SVHC nicht vorhanden.

- Beschichtungen & Grundierungen & Versiegelungen & Abdichtungen:
Lacke, Lasuren, Beizen inkl. Grundierungen auf nicht mineralischen Untergründen (z.B. Metalle, Holz, Kunststoffe) müssen die Anforderungen der RAL-UZ12a erfüllen.
Öle und Wachse für Holzoberflächen müssen den GISCODE Ö10 erfüllen und das AgBB-Schema mit einem TVOC-Wert kleiner 250 µg/m³ nach 28 Tagen erfüllen.

- Kleb- und Dichtstoffe:
Dispersions- und PU-Kleber im Außenbereich weisen einem maximalen VOC-Gehalt von 40g/l und einen maximalen Anteil an Chlorparaffinen von 0,1% aus. Für PU-Kleber gilt zusätzlich ein maximaler Anteil an PBDE, TCEP von 0,1%.
Dispersions- und PU-Kleber, Acrylate und Silikone im Innenbereich erfüllen die Anforderungen der RAL-UZ123 oder EMICODE EC1/EC1plus und einen maximalen Anteil an Chlorparaffinen von 0,1%. Für PU-Kleber gilt zusätzlich ein maximaler Anteil an PBDE, TCEP von 0,1%.
Klebe- und Dichtstoffe zur Herstellung der Luftdichtheit der Fassade erfüllen die Anforderungen des EMICODE EC1/EC1plus bzw. VOC-Anteil kleiner 10g/l und einen maximalen Anteil an Chlorparaffinen von 0,1%. Für PU-Kleber gilt zusätzlich ein maximaler Anteil an PBDE, TCEP von 0,1%.

- Holzschutz:
Holzfenster und Holzprodukte dürfen keine chemischen Holzschutz aufweisen und der Anteil an Borverbindungen im Holzschutzmittel muss kleiner 0,1% sein.

- Kunststoffe:
Keine Verwendung von Halogenierten Kunststoffe (z.B. Polyvinylchlorid (PVC), Polytetrafluorethen (PTFE)).

**Ausführungsbeschreibung 1 AB 1 Ausführungsbeschreibungen Drehflügelantriebssysteme**
*AB 1 Drehflügelantriebssysteme*
Ausführungsbeschreibungen Drehflügelantriebssysteme:

In den nachfolgenden Ausführungsbeschreibungen zum Einbau in die Türelemente vorgesehene Einbauteile beschrieben. In den Positionstexten wird auf die jeweiligen Ausführungsbeschreibungen verwiesen. Die Drehflügelantriebe sind in den jeweiligen Türpositionen zu vergüten.

AUSFÜHRUNGSBESCHREIBUNG NR. 1.1
DREHFLÜGELANTRIEBSSYSTEM
FÜR EINFLÜGELIGE TÜREN

Drehflügelantriebssystem
für einflügelige Feuer- und Rauchschutztüren,
bestehend aus:

Drehflügelantrieb DIN 18263-4,
für einflügelige Feuer- und Rauchschutztüren,
für Notausgangstüren gemäß DIN EN 179,
mit Funktionsprogrammen
-Aus-, -Automatik-, -Dauerauf- und -Ausgang-,
mit Türschließerfunktion in stromlosen Zustand,
mit stufenlos einstellbarer Offenhaltezeit,
mit stufenlos einstellbarer Öffnungs- und Schließzeit,
mit stufenlos einstellbarer Öffnungs- und Schließdämpfung,
Anschlussspannung 230 V AC, mit Netzteil,
mit potentialfreiem Kontakt zum Anschluss an Gebäudeleittechnik,
mit systemzugehöriger Metall-Verkleidung,
bei Türen mit furnierter Oberfläche:
Oberfläche Edelstahl, fein matt gebürstet,
bei Türen mit beschichteter Oberfläche:
Oberfläche beschichtet in Farbton Türblatt,

mit Sicherheitseinrichtungen zum Personenschutz,
zur Absicherung des Drehbereiches der Tür gemäß DIN 18650 und BGR 232, als Laser-Sensoren auf Band- und Bandgegenseite,

mit systemzugehöriger Sturz-Rauchmeldezentrale mit integriertem Rauchmelder, zur Ansteuerung des Antriebes und zum Anschluss von mind. zwei weiteren Rauchmeldern,
Farbton wie Drehflügelantrieb,

mit systemzugehörigem elektrischem Türöffner,
für Feuer- und Rauchschutztüren, verdeckt liegend,

mit systemzugehörigem Riegelkontakt
zur Verschlussmeldung an den Antrieb,
für Feuer- und Rauchschutztüren, verdeckt liegend,

mit systemzugehörigem Programmschalter,
als Schlüsselschalter für Profilhalbzylinder,
mit 4 Schaltstellungen, UP-Ausführung,

einschl. verdeckt liegender Verkabelung der elektrischen Komponenten, Anschlusskabel zum Anschluss an die Stromversorgung 230 V  AC und zum Anschuss von externen Signalgebern verdeckt im Türelement und den anschließenden Wand- und Deckenkonstruktionen bis zum Türverteiler führen und dort anschließen, Länge Anschlusskabel bis 10m,
Lieferung, Montage und Anschluss der externen Taster erfolgt durch den AN Elektro,

die Inbetriebnahme erfolgt gemeinsam mit dem Gewerk Elektro.
Das Erstellen der Risikobewertung gemäß DIN 18650 für das automatisierte Türsystem ist in den Einheitspreis einzurechnen.

AUSFÜHRUNGSBESCHREIBUNG NR. 1.2,
DREHFLÜGELANTRIEBSSYSTEM
FÜR 2-FLÜGELIGE TÜREN, TEILAUTOMAT

Drehflügelantriebssystem
für 2-flügelige Feuer- und Rauchschutztüren,
bestehend aus:

Drehflügelantrieb DIN 18263-4,
für 2-flügelige Feuer- und Rauchschutztüranlagen,
für Notausgangstüren gemäß DIN EN 179,
als Teilautomat, mit Antriebsfunktion für den Gangflügel und Türschließerfunktion für den Standflügel,

mit integrierter Schließfolgereglung,
mit Feststellfunktion für beide Türflügel,.
mit Funktionsprogrammen
-Aus-, -Automatik-, -Dauerauf- und -Ausgang-,
mit Türschließerfunktion in stromlosen Zustand,
mit stufenlos einstellbarer Offenhaltezeit,
mit stufenlos einstellbarer Öffnungs- und Schließzeit,
mit stufenlos einstellbarer Öffnungs- und Schließdämpfung,
mit ggf. erforderlichen Netzteilen,
Anschlussspannung  230 V AC,
mit potentialfreiem Kontakt für Externgewerke,
mit systemzugehöriger Metall-Verkleidung,
bei Türen mit furnierter Oberfläche:
Oberfläche Edelstahl, fein matt gebürstet,
bei Türen mit beschichteter Oberfläche:
Oberfläche beschichtet in Farbton Türblatt,

mit Sicherheitseinrichtungen zum Personenschutz,
zur Absicherung des Drehbereiches der Tür gemäß DIN 18650 und BGR 232, als Laser-Sensoren auf Band- und Bandgegenseite,

mit systemzugehöriger Sturz-Rauchmeldezentrale mit integriertem Rauchmelder, zur Ansteuerung des Antriebes und zum Anschluss von mind. zwei weiteren Rauchmeldern,
Farbton wie Drehflügelantrieb,

mit systemzugehörigem elektrischem Türöffner,
für Feuer- und Rauchschutztüren, verdeckt liegend,

mit systemzugehörigem Riegelkontakt
zur Verschlussmeldung an den Antrieb,
für Feuer- und Rauchschutztüren, verdeckt liegend,

mit systemzugehörigem Programmschalter,
als Schlüsselschalter für Profilhalbzylinder,
mit 4 Schaltstellungen, UP-Ausführung,

einschl. verdeckt liegender Verkabelung der elektrischen Komponenten, Anschlusskabel zum Anschluss an die Stromversorgung 230 V  AC und zum Anschuss von externen Signalgebern verdeckt im Türelement und den anschließenden Wand- und Deckenkonstruktionen bis zum Türverteiler führen und dort anschließen, Länge Anschlusskabel bis 10m,
Lieferung, Montage und Anschluss der externen Taster erfolgt durch den AN Elektro,
Das Erstellen der Risikobewertung gemäß DIN 18650 für das automatisierte Türsystem ist in den Einheitspreis einzurechnen.

#### Abschnitt 3.1 Baufristenplan, Geräte- Kapazitätsplanung, Mitwirkung Baulärmminimierung

**3.1.10 Baufristenplan erstellen**
*** Pauschalposition
Erstellen eines detaillierten Baufristenplanes
gemäß der Weiteren Besonderen Vertragsbedingungen (WBVB), Punkt 10.8, erstellen.

In dem Baufristenplan sind zusätzlich alle von AN geplanten
Planlieferungen gemäß seiner erstellten Planlieferliste für die von ihm geschuldeten Werkstatt- und Montageplanungen, Verlegepläne, statische Nachweise im Rahmen seiner Technischen Bearbeitung darzustellen.
Menge: 1,000 psch
DIN276_18: 344

**3.1.20 Baufristenplan fortschreiben**
*** Pauschalposition
Baufristenplan der vorbeschriebenen Position
gemäß der Weiteren Besonderen Vertragsbedingungen (WBVB), Punkt 10.8, fortschreiben.

In dem Baufristenplan sind zusätzlich alle von AN geplanten
Planlieferungen gemäß seiner erstellten Planlieferliste für die von ihm geschuldeten Werkstatt- und Montageplanungen, Verlegepläne, statische Nachweise im Rahmen seiner Technischen Bearbeitung darzustellen.
Menge: 1,000 psch
DIN276_18: 344

**3.1.30 Erstellung Kapazitätsplanung, Personaleinsatzkurve, Containerbedarf**
*** Pauschalposition
Erstellung Kapazitätsplanung über eine Personaleinsatzkurve zur Darstellung des bauphasenspezifischen Containerbedarfs für Bürocontainer und Tagesunterkünfte.
Menge: 1,000 psch
DIN276_18: 344

#### Abschnitt 3.2 Technische Bearbeitung, Muster

**3.2.10 Werkstatt- und Montageplanung**
*** Pauschalposition
Werkstatt- und Montageplanung für sämtliche in diesem
Leistungsverzeichnis beschriebenen Türelemente,
mit Werkstatt- und Montagezeichnungen für alle sich
voneinander unterscheidenden Elemente, auf Grundlage der
vom AN am Bau genommenen Maße einschl. Abstimmung der
Planung mit dem AG, einschl. Einarbeitung der Korrekturen, die
sich aus den Abstimmungen mit dem AG ergeben.
In den Werkstattzeichnungen sind die Einbausituation
(Grundrisse, Schnitte) und die Ansichten im geeigneten
Maßstab dazustellen. Die oberen, unteren und seitlichen
Türanschlüsse einschl. etwaiger Abdichtungen und
Versiegelungen sind je nach Erfordernis im Maßstab 1:1 oder
1:5 darzustellen, Türansichten sind im Maßstab 1:20 zu
zeichnen. Detailzeichnungen sind in Positionsplänen
übersichtlich zuzuordnen. Kabel- und Anschlusspläne für die von AN gelieferten/eingebauten elektrischen Einbauteile sind maßstäblich darzustellen.

Die Werkstatt- und Montageplanung ist beim AG digital als pdf/dwg via Projektkommunikations- und Management-System (PKMS) "tp!"  zur Prüfung beim Architekten und sofern erforderlich beim Prüfstatiker einzureichen.

Die korrigierten und freigegebenen Werkstatt- und Montagepläne sind dem AG digital als pdf/dwg via Projektkommunikations- und Management-System (PKMS) "tp!"
zu übergeben, der AN hat auf der Baustelle einen Plansatz (1-fach) Papierpläne der finalen W+M-Planung vorzuhalten.

Abrechnung erfolgt prozentual nach Leistungsstand.
Menge: 1,000 psch
DIN276-1_08: 344
DIN276_18: 344

**3.2.20 Fortschreibung Türliste**
*** Pauschalposition
Fortschreibung der Türliste für 496 Stück Türen durch den AN,

die vom AG übergebene Türliste einschl. der Türcodierungen (Codierung nach Vorgabe AG) ist im Rahmen der technischen Bearbeitung aller beauftragten Türelemente (Werkstatt- und Montageplanung), fortlaufend anzupassen, zu ergänzen/ändern und zu pflegen,

Teil der Leistung ist die fachliche Abstimmung mit den übrigen an der Planung und Ausführung Beteiligten unter Koordination der Objektüberwachung des AG bzw. dem Architekten, hier vor allem mit den haustechnischen Gewerken hinsichtlich der sicherheitstechnisch relevanten Bauteile,

die Türliste wird im Format Excel (.xlsx) dem AN zur Verfügung gestellt und ist im Format Excel (.xlsx) vom AN zu bearbeiten,

die Türliste ist im Rahmen der Werkstatt- und Montageplanung dem AG zur Freigabe vorzulegen,

die Ergebnisse der Freigaben der Werkstatt-/Montageplanung sind in der Türliste abzubilden,

die finale Türliste ist im Rahmen der Dokumentation als bearbeitbare Datei (.xlsx) mit einzureichen.
Menge: 1,000 psch
DIN276-1_08: 344
DIN276_18: 344

**3.2.30 Örtliche Aufmaße, Vermessung, Einmessungen**
*** Pauschalposition
Örtliche Aufmaße und verbindliche Vermessung der gesamten zu bearbeiteten Türöffnungen vorlaufend für die eigene Werk- und Montageplanung, einschl. des Prüfens von Toleranzabweichungen des Rohbaus und der weiteren bauseitigen Bauteile, einschl. An- und Abfahrten,

Ausführung durch ein geeignetes Vermessungsbüro des AN,
Einmessen der eigenen Konstruktionen für den Montagebeginn und alle sonstigen erforderlichen Messungen für die Ausführung,

bauseits vorhanden sind je Treppenhaus und Geschoss
ein Höhenfestpunkt sowie die Messpunkte der Hauptachsen im
Gelände bzw. am Rohbau,

Übergabe der Messprotokolle an den AG in Dateiform, mit  nachvollziehbarer Verortung der Messpunkte im Plan,

Hinweis:
Diese Position beinhaltet auch Grund- und Nebenleistungen
nach der VOB/Teil C, die bei der Bildung des EP entsprechend
zu berücksichtigen sind.
Menge: 1,000 psch
DIN276-1_08: 344
DIN276_18: 344

**3.2.40 Handmuster**
*** Pauschalposition
Handmuster der in diesem Leistungsverzeichnis aufgeführten
zum Einbau vorgesehenen Bauteile, Materialien und
Oberflächen vorlegen und nach Aufforderung durch den AG
wieder beseitigen:
- Türdrücker mit Rosette 1 Stück je angebotenem
Typ
- Knauf  mit Rosette 1 Stück je angebotenem Typ
- Türdrücker mit Langschild 1 Stück je angebotenem
  Typ
- Knauf  mit Langschild 1 Stück je angebotenem Typ
- Türdrücker mit Langschild 1 Stück je angebotenem
  Typ (Tür PHH)
- Türdrücker mit Rosette 1 Stück je angebotenem
Typ (Tür PHH)
- Knauf  mit Rosette 1 Stück je angebotenem Typ (Tür PHH)
- Messingverblendung (Tür PHH)
- Treibriegel 1 Stück (Tür T 0.327)
- Bänder 1 Stück je angebotenem Typ
- Türschließer 1 Stück je angebotenem Typ
- Türstopper 1 Stück Bodenmontage
- Rauchmelder 1 Stück je angebotenem Typ

Oberflächenfertige Handmuster der zum Einbau vorgesehenen
Türzargenprofile, 3 verschiedene Ausführungen, Länge jeweils
50 cm:
- Stahlumfassungszarge, beschichtet, in zwei Ausführungen, NCS S 1502-G50Y und NCS S 1002-G50Y,
- Holzumfassungszarge furniert Eiche
- Holzstockzarge furniert Eiche inkl. Laibungsbekleidung
- obere Zarge und Laibungsbekleidung mit Aussparung für integrierte Linienleuchte inkl. Montage Leuchte. Leuchte wird bauseits zur Verfügung gestellt. Ausführung Muster in voller Türbreite. (Bürotür)
- Massivholzstockzarge, Eiche, dunkel lackiert (Tür PHH)
- Holzstockzarge, Grau lackiert analog Bestand (Tür PHH)
- Laibungszarge, Stahl, Grau lackiert analog Bestand (Tür PHH)

Oberflächenfertige Handmuster der zum Einbau vorgesehenen
Türblätter mit Darstellung von Eck- und Kantenausbildung,
Maße jeweils ca. 50 x 50 cm:
- Holzwerkstofftürblatt HPL-beschichtet, in zwei Ausführungen, NCS S 1502-G50Y und NCS S 1002-G50Y,
- Holzwerkstofftürblatt lackiert, in zwei Ausführungen,
NCS S 1502-G50Y und NCS S 1002-G50Y,
- Holzwerkstofftürblatt furniert Eiche,
- Holzwerkstofftürblatt mit massivem Rahmen, Eiche, dunkel lackiert (Tür PHH)
- Holzwerkstofftürblatt, Grau lackiert analog Bestand (Tür PHH)

- Lüftungsgitter A,B,C aus Edelstahl (WC-Kabinentüren)
- Gläser: Oberlicht, Seitenfenster (Anbau und PHH), Füllung Glasrahmentür (z.B. TF 1.398), Glasausschnitt (z.B. T 0.327)
- Oberfläche Rammschutz (z.B. TF 0.397)

Oberflächenfertige Handmuster der zum Einbau vorgesehenen  Sturzblenden, Maße ca. 50 x 50 cm
in drei Ausführungen, furniert Eiche, deckend lackiert in NCS S 1502-G50Y und NCS S 1002-G50Y.
Menge: 1,000 psch
DIN276-1_08: 344
DIN276_18: 344

**3.2.50 ZiE / vBG für Rauch- und Brandschutztüren**
*** Pauschalposition
Erlangung der Zustimmung im Einzelfall (ZiE) bzw. die
vorhabenbezogene Bauartgenehmigung (vBG) als
Nachweisführung für 4-seitige Zargen in Verbindung mit Brandschutzanforderungen EI2 30 C5 S200

unter Berücksichtigung der Detailplanung D10117LBV00A344_DE011-2B-VMDA,

soweit von den Bauaufsichtsbehörden oder dem Fachplaner
Brandschutz des AG gefordert, was in enger Abstimmung mit
dem Architekten des AG zeitnah innerhalb von vier
Kalenderwochen nach der Beauftragung im Zuge der W+M-
Planung des AN abzuklären ist.

Zusammenstellung aller erforderlichen Unterlagen durch den
AN und Einreichung an geeigneter Stelle, wie dem
Deutschen Institut für Bautechnik Berlin oder ähnlich geeigneter Stelle im Namen und auf Rechnung des AG.
Anschließend sorgfältiges proaktives Begleiten und Fördern des
Verfahrens durch den AN bis zur Zustimmungs- bzw.
Genehmigungserteilung.
Menge: 1,000 psch
DIN276_18: 344

#### Abschnitt 3.3 Türen mit Stahlblockzarge - Typ 1.2.3

**3.3.10 Innentürelement 2-flg. B 1910 mm H 2135 mm BZ Stahlblech TB Holzwerkstoff WD 510 mm OTS G**
Innentürelement aus Türblatt und Zarge, als Drehflügeltür, zweiflügelig, stumpf einschlagend, mit Laibungsfalz,
Breite Nennmaß Wandöffnung 1910 mm,
Höhe Nennmaß Wandöffnung 2135 mm,
Wanddicke 510 mm,

bauphysikalische Anforderungen:
Klimaklasse II, Prüfklima b, DIN EN 1121 (mittlere Beanspruchung),

Blockzarge
Ausführung mit Blockzarge aus Stahlblech, Oberfläche verzinkt und grundiert für spätere deckende Nasslack-Beschichtung,
Stocktiefe: 125mm,
Breite Zargenspiegel 60/60 mm,
Tiefe Sickenkanten 15 mm,
Zarge mehrteilig, zum nachträglichen Einbau, ohne Bodeneinstand, mit 3-seitig umlaufendem Dämpfungs-/Dichtungsprofil aus EPDM (APTK), Farbton schwarz, DIN EN 12365-1, verdeckt befestigen,  Zargenverfüllung umlaufend hohlraumfrei, mit Spezialmörtel gemäß Zulassung, sichtbare Oberflächen glätten, Anschlussfugen dreiseitig umlaufend, beidseitig, mit elastischem Fugenmaterial füllen, mit 3D-Aufnahmeelement, Befestigung an Trockenbauwand, Wanddicke 510mm,

Türblatt
Türblatt 2-flügelig, aus Holzwerkstoff, zertifiziert nach FSC oder PEFC, Dicke 55mm, stumpf, mit Laibungsfalz, Türblatt symmetrisch geteilt, mit Einlage aus Vollspanplatte, Mittelfuge mit Falz-/Gegenfalz und Dämpfungs-/Dichtungsprofil,
Oberfläche des Türblatts deckend beschichtet, Oberflächenstruktur in Anlehnung an Schleiflack, NCS-Farbton gem. Bemusterung,
Oberfläche Schließfläche wie Öffnungsfläche,
Kanten umlaufend mit verdecktem Anleimer, aus Holz, Kante eckig, Farbe und Oberflächenstruktur entsprechend Türblatt,
Bänder
Objekt-Rollenbänder, 3-teilig, aus nichtrostendem Stahl,
Oberfläche fein matt gebürstet,
dreidimensional verstellbar, Flachkopf,
Bandhöhe 160mm, Rollendurchmesser 18mm.
Anzahl mind. 2 Stk je Flügel bzw. gemäß Systemzulassung,

Türschließer
Gleitschienen-Obentürschließer DIN EN 1154,
für zweiflügelige Türen,
Schließgeschwindigkeit stufenlos einstellbar, Sturzmontage auf der Bandseite, Oberfläche Edelstahl,

Schloss
vorgerichtet für PZ-Schloss DIN 18251 und DIN EN 12209,

Drückergarnitur
vorgerichtet für Drückergarnitur,

Einbauort:
Erdgeschoss, Tür Nr.
TF 0.023
Menge: 1,000 St
DIN276_18: 344

**3.3.20 Innentürelement einflg. B 1025 mm H 2135 mm BZ Stahlblech TB Holzwerkstoff WD 510 mm**
Innentürelement aus Türblatt und Zarge, als Drehflügeltür, einflügelig, stumpf einschlagend, mit Laibungsfalz,
Breite Nennmaß Wandöffnung 1025 mm,
Höhe Nennmaß Wandöffnung 2135 mm,
Wanddicke 510 mm,

bauphysikalische Anforderungen:
Klimaklasse II, Prüfklima b, DIN EN 1121 (mittlere Beanspruchung),

Blockzarge
Ausführung mit Blockzarge aus Stahlblech, Oberfläche verzinkt und grundiert für spätere deckende Nasslack-Beschichtung,
Stocktiefe: 125mm,
Breite Zargenspiegel 60/60 mm,
Tiefe Sickenkanten 15 mm,
Zarge mehrteilig, zum nachträglichen Einbau, ohne Bodeneinstand, mit 3-seitig umlaufendem Dämpfungs-/Dichtungsprofil aus EPDM (APTK), Farbton schwarz, DIN EN 12365-1, verdeckt befestigen,  Zargenverfüllung umlaufend hohlraumfrei, mit Spezialmörtel gemäß Zulassung, sichtbare Oberflächen glätten, Anschlussfugen dreiseitig umlaufend, beidseitig, mit elastischem Fugenmaterial füllen, mit 3D-Aufnahmeelement, Befestigung an Trockenbauwand, Wanddicke 510mm,

Türblatt
Innentürblatt, einflügelig, aus Holzwerkstoff, zertifiziert nach FSC oder PEFC, stumpf, mit Laibungsfalz,
Türblattdicke 55 mm,
mit Einlage aus Vollspanplatte,
Oberfläche des Türblatts deckend beschichtet, Oberflächenstruktur in Anlehnung an Schleiflack, NCS-Farbton gem. Bemusterung,
Oberfläche Schließfläche wie Öffnungsfläche,
Kanten umlaufend mit verdecktem Anleimer, aus Holz, Kante eckig, Farbe und Oberflächenstruktur entsprechend Türblatt,
Bänder
Objekt-Rollenbänder, 3-teilig, aus nichtrostendem Stahl,
Oberfläche fein matt gebürstet,
dreidimensional verstellbar, Flachkopf,
Bandhöhe 160mm, Rollendurchmesser 18mm.
Anzahl mind. 2 Stk je Flügel bzw. gemäß Systemzulassung,

Schloss
vorgerichtet für PZ-Schloss DIN 18251 und DIN EN 12209,

Drückergarnitur
vorgerichtet für Drückergarnitur

Einbauort:
Erdgeschoss, Tür Nr.
TF 0.024/2
Menge: 1,000 St
DIN276_18: 344

#### Abschnitt 3.4 Türen mit Stahlumfassungszarge - Typ 1.2.3

**3.4.10 Innentürelement T30-1 einflg. B 885 mm H 2250 mm UZ Stahlblech TB Holzwerkstoff WD 125 mm OTS G**
Innentürelement aus Türblatt und Zarge, als Drehflügeltür, einflügelig, stumpf einschlagend, mit Laibungsfalz,
Breite Nennmaß Wandöffnung 885 mm,
Höhe Nennmaß Wandöffnung 2250 mm,
Wanddicke 125 mm,
bauphysikalische Anforderungen:
Feuerschutz-Türanlage mit bauaufsichtlicher Zulassung,
Feuerwiderstandsklasse T30-1 DIN 4102-5 / DIN EN 1634-1,

Klimaklasse II, Prüfklima b, DIN EN 1121 (mittlere Beanspruchung),

Umfassungszarge
Umfassungszarge aus Stahlblech, mit Schattennut, Blechdicke 1,5 mm,
Oberfläche verzinkt und grundiert
für spätere deckende Nasslack-Beschichtung,
Maulweite Zarge für Wanddicke 125mm,
Breite Zargenspiegel 30/55 mm,
Tiefe Sickenkanten 20 mm,
Zarge 2-teilig, zum nachträglichen Einbau,
ohne Bodeneinstand, Eckverbindung stumpf gestoßen,
mit 3-seitig umlaufendem Dämpfungs-/Dichtungsprofil
aus EPDM (APTKI), Farbton schwarz,
verdeckt befestigen,
Zargenverfüllung umlaufend hohlraumfrei, mit Spezialmörtel gemäß Zulassung, sichtbare Oberflächen glätten, Anschlussfugen dreiseitig umlaufend, beidseitig, mit elastischem Fugenmaterial füllen,
mit 3D-Aufnahmeelement,
Befestigung an Trockenbauwand,

Türblatt
Innentürblatt, einflügelig,
aus Holzwerkstoff, zertifiziert nach FSC oder PEFC, stumpf, mit Laibungsfalz, Türblattdicke 55 mm, mit Einlage aus Vollspanplatte,
Oberfläche des Türblatts deckend beschichtet, Oberflächenstruktur in Anlehnung an Schleiflack, NCS-Farbton gem. Bemusterung,
Oberfläche Schließfläche wie Öffnungsfläche,
Kanten umlaufend mit verdecktem Anleimer, aus Holz, Kante eckig, Farbe und Oberflächenstruktur entsprechend Türblatt,
Bänder
Objekt-Rollenbänder, 3-teilig, aus nichtrostendem Stahl,
Oberfläche fein matt gebürstet,
dreidimensional verstellbar, Flachkopf,
Bandhöhe 160mm, Rollendurchmesser 18mm.
Anzahl mind. 2 Stk je Flügel bzw. gemäß Systemzulassung,

Türschließer
Gleitschienen-Obentürschließer DIN EN 1154,
für einflügelige Türen, mit Öffnungsbegrenzung,
Schließgeschwindigkeit stufenlos einstellbar, Türblattmontage auf der Bandgegenseite, Oberfläche Edelstahl,

Schloss
vorgerichtet für PZ-Schloss DIN 18251 und DIN EN 12209,

Drückergarnitur
vorgerichtet für Wechselgarnitur,

Einbauort:
Erdgeschoss, Tür Nr.
TV 0.303/1
TV 0.303/2
Menge: 2,000 St
DIN276_18: 344

**3.4.20 Innentürelement Feuchtraumtür einflg. B 800 mm H 2675 mm UZ Stahlblech TB Holzwerkstoff WD 100 mm Lüftungsgitter**
*** Bezugsbeschreibung
Innentürelement aus Türblatt und Zarge, Feuchtraumtür, als Drehflügeltür, einflügelig, stumpf einschlagend, mit Laibungsfalz,

Breite Nennmaß Wandöffnung 800 mm,
Höhe Nennmaß Wandöffnung 2675 mm,

bauphysikalische Anforderungen:
Feuchtraumtür RAL-GZ 426/3  und DIN EN 16580,

Klimaklasse II, Prüfklima b, DIN EN 1121 (mittlere Beanspruchung),

Umfassungszarge
Umfassungszarge aus Stahlblech, mit Schattennut, Blechdicke 1,5 mm,
Feuchtraumzarge FR-Z RAL-GZ 426/3,
Oberfläche verzinkt und grundiert
für spätere deckende Nasslack-Beschichtung,
Maulweite Zarge für Wanddicke 100mm,
Breite Zargenspiegel 30/55 mm,
Tiefe Sickenkanten 20 mm,
Zarge 2-teilig, zum nachträglichen Einbau,
ohne Bodeneinstand, Eckverbindung stumpf gestoßen,
mit 3-seitig umlaufendem Dämpfungs-/Dichtungsprofil
aus EPDM (APTKI), Farbton schwarz,
verdeckt befestigen,
Zargenverfüllung umlaufend hohlraumfrei, mit Spezialmörtel gemäß Zulassung, sichtbare Oberflächen glätten, Anschlussfugen dreiseitig umlaufend, beidseitig, mit elastischem Fugenmaterial füllen,
mit 3D-Aufnahmeelement,
Befestigung an Trockenbauwand,

Türblatt
Innentürblatt, einflügelig,
Feuchtraumtürblatt FR-T RAL-GZ 426/ 3,
aus Holzwerkstoff, zertifiziert nach FSC oder PEFC, gefälzt, Türblattdicke 55 mm, mit Einlage aus Vollspanplatte, mit Hartfaserdeckplatten, Decklage aus HPL 0,8/0,9 mm, NCS-Farbton gem. Bemusterung,
Oberfläche Schließfläche wie Öffnungsfläche,
Kanten umlaufend mit verdecktem Anleimer, aus Holz, Kante eckig, Farbe und Oberflächenstruktur entsprechend Türblatt,
Türblatt mit 2cm Unterschnitt,

Lüftungsgitter
Türblatt mit Lüftungsgitter, Edelstahl, 0,03m2 lichter Querschnitt, Gitter mit horizontalen Lamellen,
Lamellen nicht angewinkelt,
Abstand zwischen Außenkante Gitter und Außenkante Türblatt ca. 10-15cm. Anordnung Gitter im oberen Bereich des Blattes.

Bänder
Objekt-Rollenbänder, 3-teilig, aus nichtrostendem Stahl,
Oberfläche fein matt gebürstet,
dreidimensional verstellbar, Flachkopf,
Bandhöhe 160mm, Rollendurchmesser 18mm.
Anzahl mind. 2 Stk bzw. gemäß Systemzulassung,

Schloss
vorgerichtet für Riegelfallen-Einsteckschloss für WC-Riegel, wird gesondert vergütet

Drückergarnitur
vorgerichtet für Drückergarnitur, wird gesondert vergütet

Ausführung gem. Zeichnung, Zeichnungs Nr.
D10117LBV00A344_DE007-2D-VMDA

Einbauort:
Erdgeschoss, Tür Nr.
TV 0.342A/2/3
TV 0.343A/2/3/4
1. Obergeschoss, Tür Nr.
TV 1.342A/2/3
TV 1.343A/2/3/4
2. Obergeschoss, Tür Nr.
TV 2.342A/2/3
TV 2.343A/2/3/4
3. Obergeschoss, Tür Nr.
TV 3.342A/2/3
TV 3.343A/2/3/4
4. Obergeschoss, Tür Nr.
TV 4.317A/2/3
TV 4.342A/2/3
TV 4.343A/2/3/4
5. Obergeschoss, Tür Nr.
TV 5.342A/2/3
TV 5.343A/2/3/4
Menge: 32,000 St
DIN276_18: 344

**3.4.30 Innentürelement Feuchtraumtür einflg. B 800 mm H 2675 mm UZ Stahlblech TB Holzwerkstoff WD 100 mm Lüftungsgitter**
*** wie Position 3.4.20
Wie in Position 3.4.20. beschrieben, jedoch

Lüftungsgitter
Türblatt mit Lüftungsgitter, Edelstahl, 0,05m2 lichter Querschnitt,

Einbauort
2. Obergeschoss, Tür Nr.
TV 2.380A
TV 2.380B
TV 2.380C
Menge: 3,000 St
DIN276_18: 344

**3.4.40 Innentürelement Feuchtraumtür einflg. B 820 mm H 2675 mm UZ Stahlblech TB Holzwerkstoff WD 100 mm Lüftungsgitter**
*** wie Position 3.4.20
Wie in Position 3.4.20. beschrieben, jedoch

Breite Nennmaß Wandöffnung 820 mm,
Höhe Nennmaß Wandöffnung 2286 mm,

Lüftungsgitter
Türblatt mit Lüftungsgitter, Edelstahl, 0,05m2 lichter Querschnitt,

Einbauort
4. Obergeschoss, Tür Nr.
TV 4.318A/2/3/4
Menge: 3,000 St
DIN276_18: 344

**3.4.50 Innentürelement Feuchtraumtür einflg. B 820 mm H 2675 mm UZ Stahlblech TB Holzwerkstoff WD 100 mm Lüftungsgitter**
*** wie Position 3.4.20
Wie in Position 3.4.20. beschrieben, jedoch

Breite Nennmaß Wandöffnung 820 mm,
Höhe Nennmaß Wandöffnung 2675 mm,

Lüftungsgitter
Türblatt mit Lüftungsgitter, Edelstahl, 0,03m2 lichter Querschnitt,

Einbauort
Erdgeschoss, Tür Nr.
TV 0.321A/2/3
1. Obergeschoss, Tür Nr.
TV 1.317A/2/3
2. Obergeschoss, Tür Nr.
TV 2.317A/2/3
3. Obergeschoss, Tür Nr.
TV 3.317A/2/3
Menge: 8,000 St
DIN276_18: 344

**3.4.60 Innentürelement Feuchtraumtür einflg. B 820 mm H 2675 mm UZ Stahlblech TB Holzwerkstoff WD 100 mm Lüftungsgitter**
*** wie Position 3.4.20
Wie in Position 3.4.20. beschrieben, jedoch

Breite Nennmaß Wandöffnung 820 mm,
Höhe Nennmaß Wandöffnung 2675 mm,

Lüftungsgitter
Türblatt mit Lüftungsgitter, Edelstahl, 0,05m2 lichter Querschnitt,

Einbauort
1. Obergeschoss, Tür Nr.
TV 1.318A/2/3/4
2. Obergeschoss, Tür Nr.
TV 2.318A/2/3/4
3. Obergeschoss, Tür Nr.
TV 3.318A/2/3/4
Menge: 9,000 St
DIN276_18: 344

**3.4.70 Innentürelement Feuchtraumtür einflg. B 820 mm H 2675 mm UZ Stahlblech TB Holzwerkstoff WD 100 mm Lüftungsgitter**
*** wie Position 3.4.20
Wie in Position 3.4.20. beschrieben, jedoch

Breite Nennmaß Wandöffnung 820 mm,
Höhe Nennmaß Wandöffnung 2675 mm,

Lüftungsgitter
Türblatt mit Lüftungsgitter, Edelstahl, 0,03m2 lichter Querschnitt,‑

Bänder
Objekt-Rollenbänder, 3-teilig, aus Stahl,
Oberfläche lackiert gem. Oberfläche Türblatt,

Einbauort
Erdgeschoss, Tür Nr.
TV 0.305/2
Menge: 1,000 St
DIN276_18: 344

**3.4.80 Innentürelement Feuchtraumtür einflg. B 820 mm H 2675 mm UZ Stahlblech TB Holzwerkstoff WD 100 mm Lüftungsgitter**
*** wie Position 3.4.20
Wie in Position 3.4.20. beschrieben, jedoch

Breite Nennmaß Wandöffnung 820 mm,
Höhe Nennmaß Wandöffnung 2675 mm,

Lüftungsgitter
Türblatt mit Lüftungsgitter, Edelstahl, 0,05m2 lichter Querschnitt,

Bänder
Objekt-Rollenbänder, 3-teilig, aus Stahl,
Oberfläche lackiert gem. Oberfläche Türblatt,

Einbauort
Erdgeschoss, Tür Nr.
TV 0.304A/2/3/4
TV 0.319A/2/3/4/5
Menge: 7,000 St
DIN276_18: 344

**3.4.90 Innentürelement Feuchtraumtür einflg. B 995 mm H 2675 mm UZ Stahlblech TB Holzwerkstoff WD 100 mm Lüftungsgitter**
*** wie Position 3.4.20
Wie in Position 3.4.20. beschrieben, jedoch

Breite Nennmaß Wandöffnung 995 mm,
Höhe Nennmaß Wandöffnung 2675 mm,

Lüftungsgitter
Türblatt mit Lüftungsgitter, Edelstahl, 0,03m2 lichter Querschnitt,

Schloss
vorgerichtet für Riegelfallen-Einsteckschloss mit Blindprofilzylinder,

Einbauort
Erdgeschoss, Tür Nr.
TV 0.321A/1
TV 0.342A/1
TV 0.343A/1
1. Obergeschoss, Tür Nr.
TV 1.317A/1
TV 1.318A/1
TV 1.342A/1
TV 1.343A/1
2. Obergeschoss, Tür Nr.
TV 2.317A/1
TV 2.318A/1
TV 2.342A/1
TV 2.343A/1
3. Obergeschoss, Tür Nr.
TV 3.317A/1
TV 3.318A/1
TV 3.342A/1
TV 3.343A/1
4. Obergeschoss, Tür Nr.
TV 4.317A/1
TV 4.318A/1
TV 4.342A/1
TV 4.343A/1
5. Obergeschoss, Tür Nr.
TV 5.342A/1
TV 5.343A/1
Menge: 21,000 St
DIN276_18: 344

**3.4.100 Innentürelement Feuchtraumtür einflg. B 950 mm H 2675 mm UZ Stahlblech TB Holzwerkstoff WD 100 mm ITS Lüftungsgitter**
*** wie Position 3.4.20
Wie in Position 3.4.20. beschrieben, jedoch

Breite Nennmaß Wandöffnung 950 mm,
Höhe Nennmaß Wandöffnung 2675 mm,

Lüftungsgitter
Türblatt mit Lüftungsgitter, Edelstahl, 0,03m2 lichter Querschnitt,

Bänder
Objekt-Rollenbänder, 3-teilig, aus Stahl,
Oberfläche lackiert gem. Oberfläche Türblatt,

Türschließer
Integrierter Gleitschienen-Türschließer DIN EN 1154,
verdeckt in Türflügel/Zarge liegend, für 1-flügelige Türen,
Schließgeschwindigkeit stufenlos einstellbar,

Schloss
vorgerichtet für Riegelfallen-Einsteckschloss mit Blindprofilzylinder,

Einbauort
Erdgeschoss, Tür Nr.
TV 0.305A/1
Menge: 1,000 St
DIN276_18: 344

**3.4.110 Innentürelement Feuchtraumtür einflg. B 995 mm H 2675 mm UZ Stahlblech TB Holzwerkstoff WD 100 mm ITS Lüftungsgitter**
*** wie Position 3.4.20
Wie in Position 3.4.20. beschrieben, jedoch

Breite Nennmaß Wandöffnung 995 mm,
Höhe Nennmaß Wandöffnung 2675 mm,

Lüftungsgitter, Edelstahl, 0,03m2 lichter Querschnitt,

Objekt-Rollenbänder, 3-teilig, aus Stahl,
Oberfläche lackiert gem. Oberfläche Türblatt,

Türschließer
Integrierter Gleitschienen-Türschließer DIN EN 1154,
verdeckt in Türflügel/Zarge liegend, für 1-flügelige Türen,
Schließgeschwindigkeit stufenlos einstellbar,

Schloss
vorgerichtet für Riegelfallen-Einsteckschloss mit Blindprofilzylinder,

Einbauort
Erdgeschoss, Tür Nr.
TV 0.304A/1
TV 0.319A/1
Menge: 2,000 St
DIN276_18: 344

**3.4.120 Innentürelement Feuchtraumtür einflg. B 1135 mm H 2135 mm UZ Stahlblech TB Holzwerkstoff WD 140 mm EMTA MK/RSK TÖ**
*** wie Position 3.4.20
Wie in Position 3.4.20. beschrieben, jedoch

Breite Nennmaß Wandöffnung 1135 mm,
Höhe Nennmaß Wandöffnung 2135 mm,
Wanddicke 140mm,

Drehflügelantrieb
Tür zusätzlich mit  Drehflügelantrieb,
Ausführung als Drehflügelantriebssystem
gemäß Ausführungsbeschreibung Nr. 1.1
Sturzmontage auf Bandseite,

Magnet- und Riegelkontakte:
werden gesondert vergütet,

Türöffner:
vorgerüstet für Türöffner, Türöffner wird gesondert vergütet,

Einbauort:
Erdgeschoss, Tür Nr.
TF 0.024/1
Menge: 1,000 St
DIN276_18: 344

**3.4.130 Innentürelement Feuchtraumtür einflg. B 1035 mm H 2520 mm UZ Stahlblech TB Holzwerkstoff WD 125 mm ZuKo EMTA MK/RSK**
Innentürelement aus Türblatt und Zarge, Feuchtraumtür,
als Drehflügeltür, einflügelig, stumpf einschlagend, mit Laibungsfalz,

Breite Nennmaß Wandöffnung 1035 mm,
Höhe Nennmaß Wandöffnung 2217 mm,
Wanddicke 125mm

bauphysikalische Anforderungen:
Feuchtraumtür RAL-GZ 426/3  und DIN EN 16580,

Klimaklasse II, Prüfklima b, DIN EN 1121 (mittlere Beanspruchung),

Umfassungszarge:
Umfassungszarge aus Stahlblech, mit Schattennut, Blechdicke 1,5 mm, Feuchtraumzarge FR-Z RAL-GZ 426/3, Oberfläche verzinkt und grundiert für spätere deckende Nasslack-Beschichtung, Maulweite Zarge für Wanddicke 125mm, Breite Zargenspiegel 45/60 mm, Tiefe Sickenkanten 15 bis 25 mm, Zarge 2-teilig, zum nachträglichen Einbau, ohne Bodeneinstand, Eckverbindung stumpf gestoßen, mit 3-seitig umlaufendem Dämpfungs-/Dichtungsprofil aus EPDM (APTKI), Farbton schwarz, verdeckt befestigen, Zargenverfüllung umlaufend hohlraumfrei, mit Spezialmörtel gemäß Zulassung, sichtbare Oberflächen glätten, Anschlussfugen dreiseitig umlaufend, beidseitig, mit elastischem Fugenmaterial füllen, mit 3D-Aufnahmeelement, Befestigung an Trockenbauwand,

Türblatt:
Innentürblatt, einflügelig, Feuchtraumtürblatt FR-T RAL-GZ 426/ 3, aus Holzwerkstoff, zertifiziert nach FSC oder PEFC, gefälzt, Türblattdicke 55 mm, mit Einlage aus Vollspanplatte, mit Hartfaserdeckplatten, Decklage aus HPL 0,8/0,9 mm, NCS-Farbton gem. Bemusterung, Oberfläche Schließfläche wie Öffnungsfläche, Kanten umlaufend mit verdecktem Anleimer, aus Holz, Kante eckig, Farbe und Oberflächenstruktur entsprechend Türblatt,

Bänder:
Objekt-Rollenbänder, 3-teilig, aus nichtrostendem Stahl,
Oberfläche fein matt gebürstet,
dreidimensional verstellbar, Flachkopf,
Bandhöhe 160mm, Rollendurchmesser 18mm.
Anzahl mind. 2 Stk bzw. gemäß Systemzulassung,

Drehflügelantrieb
Tür zusätzlich mit  Drehflügelantrieb,
Ausführung als Drehflügelantriebssystem
gemäß Ausführungsbeschreibung Nr. 1.1, Montage auf Bandseite,

Magnet- und Riegelkontakte:
werden gesondert vergütet

Zutrittskontrolle:
Vorgerüstet für Zutrittskontrolle über separaten Schlüsselschalter, zur Übersteuerung der Verriegelung für den Notfall, mit zusätzlichem Überwachungskontakt, rot-grün-Leuchte und Vernetzung: Lieferung und Montage bauseitig durch AN-Elektro,

Schloss:
vorgerichtet für selbstverriegelndes Panik-Motorschloss, wird gesondert vergütet,

Drückergarnitur:
vorgerichtet für Drückergarnitur, wird gesondert vergütet,

Verkabelung der elektrischen Komponenten, Anschlusskabel zum Anschluss an die Stromversorgung 230 V  AC und zum Anschluss von externen Signalgebern verdeckt im Türelement und den anschliessenden Wand- und Deckenkonstruktionen bis zum Türverteiler als Aufputzinstallationen in Elektroinstallationsrohr führen und dort anschliessen, Länge Anschlusskabel bis 15m, Herstellen von Bohrungen zur Kabelführung in Rohbauwand und Elektroinstallationsrohr werden gesondert vergütet,

Einbauort:
1. Obergeschoss, Tür Nr.
TV 1.319/2
Menge: 1,000 St
DIN276_18: 344

#### Abschnitt 3.5 Türen mit Holzblockzarge - Typ 2.2.3

**3.5.10 Innentürelement einflg. B 1345 mm H 2217 mm BZ Holzwerkstoff TB Holzwerkstoff WD 125 mm EMTA MK/RSK TÖ**
Innentürelement aus Türblatt und Zarge, als Drehflügeltür, einflügelig, stumpf einschlagend, mit Laibungsfalz,
Breite Nennmaß Wandöffnung 1345 mm,
Höhe Nennmaß Wandöffnung 2217 mm,
Wanddicke 125 mm,

bauphysikalische Anforderungen:
Klimaklasse II, Prüfklima b, DIN EN 1121 (mittlere Beanspruchung),

Blockzarge
Ausführung mit Blockzarge aus Holzwerkstoff,
zertifiziert nach FSC oder PEFC, beidseitig flächenbündig mit Trockenbausturz, Oberfläche furniert Echtholzfurnier, Europäische Eiche, QCXE nach DIN EN 13556, gem. Bemusterung,
Breite Zargenspiegel Sturz 45/60 mm, Breite Zargenspiegel seitlich 50/65mm, verdeckt befestigen, Eckverbindung stumpf gestoßen, mit dreiseitig umlaufendem Dichtungsprofil DIN EN 12365-1, mit 3D-Aufnahmeelement, Befestigung seitlich an Stahlbetonwand, Befestigung an Trockenbausturz, Einbau wandbündig, Wanddicke 125mm,
Zargenverfüllung umlaufend hohlraumfrei, mit Mineralwolle,
10mm Schattenfuge zu Trockenbausturz, seitlich 12mm Randfugen mit umlaufender dauerelastischer Versiegelung,

Türblatt
Türblatt aus Holzwerkstoff, zertifiziert nach FSC oder PEFC, Dicke 70mm, stumpf, mit Laibungsfalz, mit Einlage aus Vollspanplatte, Oberfläche furniert Echtholzfurnier, Europäische Eiche, QCXE nach DIN EN 13556, gem. Bemusterung, Furnierstärke 1,5mm, Oberfläche der Schließ- und Schmalfläche entsprechend Öffnungsfläche, Kanten umlaufend mit verdecktem Anleimer aus Massivholz, Eiche, Kante eckig,
Bänder
Objekt-Rollenbänder, 3-teilig, aus nichtrostendem Stahl,
Oberfläche fein matt gebürstet,
dreidimensional verstellbar, Flachkopf,
Bandhöhe 160mm, Rollendurchmesser 18mm.
Anzahl mind. 2 Stk je Flügel bzw. gemäß Systemzulassung,

Drehflügelantrieb
Tür zusätzlich mit  Drehflügelantrieb,
Ausführung als Drehflügelantriebssystem
gemäß Ausführungsbeschreibung Nr. 1.1,
Montage auf Bandseite,

Magnet- und Riegelkontakte:
werden gesondert vergütet,

Türöffner:
vorgerüstet für Türöffner, Türöffner wird gesondert vergütet,

Schloss
vorgerichtet für PZ-Schloss DIN 18251 und DIN EN 12209,

Drückergarnitur
vorgerichtet für Drückergarnitur,

Verkabelung der elektrischen Komponenten, Anschlusskabel zum Anschluss an die Stromversorgung 230 V  AC und zum Anschluss von externen Signalgebern verdeckt im Türelement und den anschliessenden Wand- und Deckenkonstruktionen bis zum Türverteiler als Aufputzinstallationen in Elektroinstallationsrohr führen und dort anschliessen, Länge Anschlusskabel bis 15m, Herstellen von Bohrungen zur Kabelführung in Rohbauwand und Elektroinstallationsrohr werden gesondert vergütet,

Ausführung gem. Zeichnung, Zeichnungs Nr.
D10117LBV00A344_DE019-2B-VMDA

Einbauort:
2. Obergeschoss, Tür Nr.
T 2.323
3. Obergeschoss, Tür Nr.
T 3.323
4. Obergeschoss, Tür Nr.
T 4.323
Menge: 3,000 St
DIN276_18: 344

#### Abschnitt 3.6 Türen mit Holzumfassungszarge - Typ 2.2.3

**3.6.10 Innentürelement einflg. B 1135 mm H 2217 mm UZ Holzwerkstoff TB Holzwerkstoff WD 125 mm**
*** Bezugsbeschreibung
Innentürelement aus Türblatt und Zarge, als Drehflügeltür, einflügelig, stumpf einschlagend, mit Laibungsfalz,
Breite Nennmaß Wandöffnung 1135 mm,
Höhe Nennmaß Wandöffnung 2217 mm,
Wanddicke 125 mm,
bauphysikalische Anforderungen:
Klimaklasse II, Prüfklima b, DIN EN 1121 (mittlere Beanspruchung),

Umfassungszarge
Ausführung mit Umfassungszarge aus Holzwerkstoff,
zertifiziert nach FSC oder PEFC, Oberfläche furniert Echtholzfurnier, Europäische Eiche, QCXE nach DIN EN 13556, gem. Bemusterung,
Breite Zargenspiegel 45/60 mm, Tiefe Sickenkanten 15 bis 25mm, ohne Zierfalz, ohne sichtbare Befestigungsbohrung, Eckverbindung stumpf gestoßen, mit dreiseitig umlaufendem Dichtungsprofil DIN EN 12365-1, mit 3D-Aufnahmeelement, Befestigung an Trockenbauwand, Wanddicke 125mm,
Zargenverfüllung umlaufend hohlraumfrei, mit Mineralwolle, 2mm Randfugen mit umlaufender dauerelastischer Versiegelung,

Türblatt
Türblatt aus Holzwerkstoff, zertifiziert nach FSC oder PEFC,
Dicke 70mm, stumpf, mit Laibungsfalz, mit Einlage aus Vollspanplatte, Oberfläche furniert Echtholzfurnier, Europäische Eiche, QCXE nach DIN EN 13556, gem. Bemusterung,
Furnierstärke 1,5mm, Oberfläche der Schließ- und Schmalfläche entsprechend Öffnungsfläche, Kanten umlaufend mit verdecktem Anleimer aus Massivholz, Eiche, Kante eckig,
Bänder
Objekt-Rollenbänder, 3-teilig, aus nichtrostendem Stahl,
Oberfläche fein matt gebürstet,
dreidimensional verstellbar, Flachkopf,
Bandhöhe 160mm, Rollendurchmesser 18mm.
Anzahl mind. 2 Stk je Flügel bzw. gemäß Systemzulassung,

Schloss
vorgerichtet für PZ-Schloss DIN 18251 und DIN EN 12209,

Drückergarnitur
vorgerichtet für Drückergarnitur

Einbauort:
Erdgeschoss, Tür Nr.
TV 0.363A/1
Menge: 1,000 St
DIN276_18: 344

**3.6.20 Innentürelement einflg. B 1135 mm H 2217 mm UZ Holzwerkstoff TB Holzwerkstoff WD 150 mm aBD**
*** wie Position 3.6.10
Wie in Position 3.6.10. beschrieben, jedoch

Umfassungszarge
Befestigung an Mauerwerkswand, Wanddicke 150mm,

Bodendichtung
mit automatisch absenkbarer Bodendichtung,

Einbauort:
Erdgeschoss, Tür Nr.
TV 0.365/1
Menge: 1,000 St
DIN276_18: 344

**3.6.30 Innentürelement 42dB einflg. B 1135 mm H 2217 mm UZ Holzwerkstoff TB Holzwerkstoff WD 125 mm aBD**
*** wie Position 3.6.10
Wie in Position 3.6.10. beschrieben, jedoch

Innentürelement aus Türblatt und Zarge, stumpf einschlagend, mit doppeltem Anschlagfalz,
bauphysikalische Anforderungen:
Schallschutzanforderung DIN 4109:
Schalldämmwert R'w (im eingebauten Zustand) 37 dB,
Schalldämmwert Rw,P (Prüfwert) mind. 42 dB,

Umfassungszarge
Ausführung mit Umfassungszarge aus Holzwerkstoff,
zertifiziert nach FSC oder PEFC, dreiteilig, Oberfläche furniert Eiche gem. Bemusterung, Furnierstärke 1,5mm, Breite Zargenspiegel 45/60 mm, Tiefe Sickenkanten 15 bis 25 mm, ohne Zierfalz, ohne sichtbare Befestigungsbohrung, Eckverbindung stumpf gestoßen, mit dreiseitig umlaufendem zweifachem Dichtungsprofil DIN EN 12365-1, mit 3D-Aufnahmeelement, Befestigung an Trockenbauwand, Wanddicke 125mm, Zargenverfüllung umlaufend hohlraumfrei, mit Mineralwolle, 2mm Randfugen mit umlaufender dauerelastischer Versiegelung,

Türblatt
Türblatt aus Holzwerkstoff, zertifiziert nach FSC oder PEFC, Dicke 70mm, stumpf, mit doppelter Laibungsfalz,

Bodendichtung
mit automatisch absenkbarer Bodendichtung, für Schallschutzanforderung,

Ausführung gem. Zeichnung, Zeichnungs Nr.
D10117LBV00A344_DE001-2D-VMDA

Einbauort:
Erdgeschoss, Tür Nr.
TV 0.328
TV 0.388
TV 0.389
1. Obergeschoss, Tür Nr.
TV 1.351
TV 1.364
2. Obergeschoss, Tür Nr.
TV 2.327/1
TV 2.327/2
TV 2.331
TV 2.353
TV 2.388
TV 2.390
TV 2.395
3. Obergeschoss, Tür Nr.
TV 3.328
TV 3.364
TV 3.376
TV 3.390
TV 3.392
4. Obergeschoss, Tür Nr.
TV 4.334
TV 4.335
TV 4.351
TV 4.363
TV 4.377
TV 4.378
TV 4.380
TV 4.381
TV 4.390
TV 4.391
5. Obergeschoss, Tür Nr.
TV 5.357
TV 5.389
Menge: 29,000 St
DIN276_18: 344

**3.6.40 Innentürelement T30-1 RS einflg. B 1385 mm H 2220 mm UZ Holzwerkstoff TB Holzwerkstoff WD 270 mm aBD EMTA MK/RSK TÖ**
*** wie Position 3.6.10
Wie in Position 3.6.10. beschrieben, jedoch
Breite Nennmaß Wandöffnung 1385 mm,
Höhe Nennmaß Wandöffnung 2220 mm,
Wanddicke 270 mm,
bauphysikalische Anforderungen:
Feuerschutz-Türanlage mit bauaufsichtlicher Zulassung,
Feuerwiderstandsklasse T30-1 DIN 4102-5 / DIN EN 1634-1,
Rauchschutztür DIN 18095,

Umfassungszarge
Befestigung an Stahlbeton, Wanddicke 240mm,‑

Drehflügelantrieb
Tür zusätzlich mit  Drehflügelantrieb,
Ausführung als Drehflügelantriebssystem
gemäß Ausführungsbeschreibung Nr. 1.1,
Montage auf Bandseite,

Magnet- und Riegelschaltkontakte
werden gesondert vergütet,

Türöffner
wird gesondert vergütet,

Einbauort:
1. Obergeschoss, Tür Nr.
TV 1.384
Menge: 1,000 St
DIN276_18: 344

**3.6.50 Innentürelement Feuchtraumtür einflg. B 1035 mm H 2217 mm UZ Holzwerkstoff TB Holzwerkstoff WD 125 mm ZuKo EMTA MK/RSK**
Innentürelement aus Türblatt und Zarge, Feuchtraumtür,
als Drehflügeltür, einflügelig, stumpf einschlagend, mit Laibungsfalz,

Breite Nennmaß Wandöffnung 1035 mm,
Höhe Nennmaß Wandöffnung 2217 mm,
Wanddicke 125mm

bauphysikalische Anforderungen:
Feuchtraumtür RAL-GZ 426/3  und DIN EN 16580,

Klimaklasse II, Prüfklima b, DIN EN 1121 (mittlere Beanspruchung),

Umfassungszarge:
Umfassungszarge aus Holzwerkstoff, zertifiziert nach FSC oder PEFC, Feuchtraumzarge FR-Z RAL-GZ 426/ 3, ohne Zierfalz, Eckverbindung stumpf gestoßen,
Oberfläche furniert Echtholzfurnier, Europäische Eiche, QCXE nach DIN EN 13556, gem. Bemusterung, Furnierstärke 1,5mm,
Maulweite Zarge für Wanddicke 125mm, Breite Zargenspiegel 45/60 mm, Tiefe Sickenkanten 18 mm, Zarge mehrteilig, zum nachträglichen Einbau, ohne Bodeneinstand, mit 3-seitig umlaufendem Dämpfungs-/Dichtungsprofil aus EPDM (APTK), Farbton schwarz, verdeckt befestigen, Befestigung an Trockenbauwand, Zargenverfüllung umlaufend hohlraumfrei, mit Mineralwolle, 2mm Randfugen mit umlaufender dauerelastischer Versiegelung,

Türblatt:
Türblatt aus Holzwerkstoff, zertifiziert nach FSC oder PEFC,
Feuchtraumtürblatt FR-T RAL-GZ 426/ 3, Dicke 70mm, stumpf, mit Laibungsfalz, mit Einlage aus Vollspanplatte, Oberfläche furniert Echtholzfurnier, Europäische Eiche, QCXE nach DIN EN 13556, gem. Bemusterung, Furnierstärke 1,5mm, Oberfläche der Schließ- und Schmalfläche entsprechend Öffnungsfläche, Kanten umlaufend mit verdecktem Anleimer aus Massivholz, Eiche, Kante eckig,

Bänder:
Objekt-Rollenbänder, 3-teilig, aus nichtrostendem Stahl,
Oberfläche fein matt gebürstet,
dreidimensional verstellbar, Flachkopf,
Bandhöhe 160mm, Rollendurchmesser 18mm.
Anzahl mind. 2 Stk bzw. gemäß Systemzulassung,

Drehflügelantrieb
Tür zusätzlich mit  Drehflügelantrieb,
Ausführung als Drehflügelantriebssystem
gemäß Ausführungsbeschreibung Nr. 1.1, Montage auf Bandseite,

Magnet- und Riegelkontakte:
werden gesondert vergütet

Zutrittskontrolle:
Vorgerüstet für Zutrittskontrolle über separaten Schlüsselschalter, zur Übersteuerung der Verriegelung für den Notfall, mit zusätzlichem Überwachungskontakt, rot-grün-Leuchte und Vernetzung: Lieferung und Montage bauseitig durch AN-Elektro,

Schloss:
vorgerichtet für selbstverriegelndes Panik-Motorschloss, wird gesondert vergütet,

Drückergarnitur:
vorgerichtet für Drückergarnitur, wird gesondert vergütet,

Verkabelung der elektrischen Komponenten, Anschlusskabel zum Anschluss an die Stromversorgung 230 V  AC und zum Anschluss von externen Signalgebern verdeckt im Türelement und den anschliessenden Wand- und Deckenkonstruktionen bis zum Türverteiler als Aufputzinstallationen in Elektroinstallationsrohr führen und dort anschliessen, Länge Anschlusskabel bis 15m, Herstellen von Bohrungen zur Kabelführung in Rohbauwand und Elektroinstallationsrohr werden gesondert vergütet,

Einbauort:
2. Obergeschoss, Tür Nr.
TF 2.319
3. Obergeschoss, Tür Nr.
TF 3.319
4. Obergeschoss, Tür Nr.
TF 4.319
Menge: 3,000 St
DIN276_18: 344

**3.6.60 Innentürelement Feuchtraumtür T90-2 RS 2-flg. B 1800 mm H 2372 mm UZ Holzwerkstoff TB Holzwerkstoff WD 270 mm aBD ZuKo EMTA MK/RSK TÖ**
*** Bezugsbeschreibung
Innentürelement aus Türblatt und Zarge, Feuchtraumtür, als Drehflügeltür, zweiflügelig, stumpf einschlagend, mit Laibungsfalz,
Breite Nennmaß Wandöffnung 1800 mm,
Höhe Nennmaß Wandöffnung 2372 mm,
Wanddicke 270 mm,
bauphysikalische Anforderungen:
Feuchtraumtür RAL-GZ 426/3  und DIN EN 16580,

Feuerschutz-Türanlage mit bauaufsichtlicher Zulassung,
Feuerwiderstandsklasse T90-1 DIN 4102-5 / DIN EN 1634-1,
Rauchschutztür DIN 18095,

Klimaklasse II, Prüfklima b, DIN EN 1121 (mittlere Beanspruchung),

Umfassungszarge
Ausführung mit Umfassungszarge aus Holzwerkstoff,
zertifiziert nach FSC oder PEFC, Feuchtraumzarge FR-Z RAL-GZ 426/ 3, Oberfläche furniert Echtholzfurnier, Europäische Eiche, QCXE nach DIN EN 13556, gem. Bemusterung, Furnierstärke 1,5mm, Breite Zargenspiegel 60/60 mm, ohne Zierfalz, ohne sichtbare Befestigungsbohrung, Eckverbindung stumpf gestoßen, mit dreiseitig umlaufendem zweifachem Dichtungsprofil DIN EN 12365-1, mit 3D-Aufnahmeelement, Befestigung an Stahlbeton, Wanddicke 270mm, Zargenverfüllung umlaufend hohlraumfrei, mit Mineralwolle,

Türblatt
Türblatt aus Holzwerkstoff, zertifiziert nach FSC oder PEFC, Feuchtraumtürblatt FR-T RAL-GZ 426/ 3, Dicke 70mm, stumpf, mit Laibungsfalz, mit Schlagleiste,
Türblatt asymmetrisch geteilt, mit Einlage aus Vollspanplatte, Oberfläche furniert Echtholzfurnier, Europäische Eiche, QCXE nach DIN EN 13556, gem. Bemusterung, Furnierstärke 1,5mm, Oberfläche der Schließ- und Schmalfläche entsprechend Öffnungsfläche, Kanten umlaufend mit verdecktem Anleimer aus Massivholz, Eiche, Kante eckig,
mit beidseitigem Rammschutz im Sockelbereich, Höhe 700mm, Edelstahlblech, oberflächenbehandelt mit keramischer Nanobeschichtung, Antifingerprint-Coating, Farbton in Anlehnung an Eloxal E6 C31 Leichtbronze,

Bänder
Objekt-Rollenbänder, 3-teilig, aus nichtrostendem Stahl,
Oberfläche fein matt gebürstet,
dreidimensional verstellbar, Flachkopf,
Bandhöhe 160mm, Rollendurchmesser 18mm.
Anzahl mind. 3 Stk je Flügel bzw. gemäß Systemzulassung,

Bodendichtung
mit automatisch absenkbarer Bodendichtung,

Drehflügelantrieb
Tür zusätzlich mit  Drehflügelantrieb,
Ausführung als Drehflügelantriebssystem
gemäß Ausführungsbeschreibung Nr. 1.2,
Montage auf Bandseite,

Türöffner:
vorgerüstet für Türöffner, Türöffner wird gesondert vergütet,

Magnet- und Riegelkontakte:
werden gesondert vergütet,

Zutrittskontrolle:
Vorgerüstet für Zutrittskontrolle über separaten Leser/Schlüsselschalter, Lesetyp RFID, Verortung auf einem Paneelfeld integriert in uP Ausführung, mit Vernetzung: Lieferung und Montage bauseitig durch AN-Elektro,

Anschluss an Brandmeldeanlage:
bauseitig durch AN Elektro,

Schloss:
vorgerichtet für PZ-Schloss DIN 18251 und DIN EN 12209,

Drückergarnitur:
vorgerichtet für Drückergarnitur

Verkabelung der elektrischen Komponenten, Anschlusskabel zum Anschluss an die Stromversorgung 230 V  AC und zum Anschluss von externen Signalgebern verdeckt im Türelement und den anschliessenden Wand- und Deckenkonstruktionen bis zum Türverteiler als Aufputzinstallationen in Elektroinstallationsrohr führen und dort anschliessen, Länge Anschlusskabel bis 15m, Herstellen von Bohrungen zur Kabelführung in Rohbauwand und Elektroinstallationsrohr werden gesondert vergütet,

Ausführung gem. Zeichnung, Zeichnungs Nr.
D10117LBV00A344_DE002-2D-VMDA

Einbauort:
Erdgeschoss, Tür Nr.
TF 0.397
Menge: 1,000 St
DIN276_18: 344

**3.6.70 Innentürelement Feuchtraumtür T90-2 RS 2-flg. B 1800 mm H 2372 mm UZ Holzwerkstoff TB Holzwerkstoff WD 270 mm aBD ZuKo ITS RMZ**
*** wie Position 3.6.60
Wie in Position 3.6.60. beschrieben, jedoch

Drehflügelantrieb
ohne Drehflügelantrieb,

Türschließer
Integrierter Gleitschienen-Türschließer DIN EN 1154,
verdeckt in Türflügel/Zarge liegend, für 2-flügelige Feuer- und Rauchschutztüren, mit Endanschlag, Schließfolgeregelung und Feststelleinrichtung, durch Handauslösetaster deaktivierbar, Anschluss erfolgt bauseits durch AN Elektro,
Schließgeschwindigkeit und Endanschlag stufenlos einstellbar, mit integrierter Rauchmeldezentrale,

Brandmeldeanlage:
ohne Anschluss an Brandmeldeanlage,

Einbauort:
Erdgeschoss, Tür Nr.
TF 0.398
Menge: 1,000 St
DIN276_18: 344

#### Abschnitt 3.7 Türen mit Holzumfassungszarge und Oberblende - Typ 2.2.3 B

**3.7.10 Innentürelement einflg. B 1135 mm H 2975 mm UZ Holzwerkstoff TB Holzwerkstoff WD 270 mm 1 Blende Leuchte**
*** Bezugsbeschreibung
Innentürelement aus Türblatt und Zarge, als Drehflügeltür, einflügelig, stumpf einschlagend, mit Laibungsfalz, mit einer Oberblende,
Breite Nennmaß Wandöffnung 1135 mm,
Höhe Nennmaß Wandöffnung 2975 mm,
Wanddicke 270 mm,
bauphysikalische Anforderungen:
Klimaklasse II, Prüfklima b, DIN EN 1121 (mittlere Beanspruchung),

Umfassungszarge
Ausführung mit Umfassungszarge aus Holzwerkstoff,
zertifiziert nach FSC oder PEFC, Oberfläche furniert Echtholzfurnier, Europäische Eiche, QCXE nach DIN EN 13556, gem. Bemusterung, Furnierstärke 1,5mm,
Breite Zargenspiegel 45/60 mm, Tiefe Sickenkanten 15 bis 25mm, ohne Zierfalz, ohne sichtbare Befestigungsbohrung, Eckverbindung stumpf gestoßen, mit dreiseitig umlaufendem Dichtungsprofil DIN EN 12365-1, mit 3D-Aufnahmeelement, Befestigung an Mauerwerkswand, Wanddicke 270mm, Zargenverfüllung umlaufend hohlraumfrei, mit Mineralwolle, 2mm Randfugen mit umlaufender dauerelastischer Versiegelung,

Oberblende
Umfassungszarge mit gegengefälzter Oberblende aus Holzwerkstoff, zertifiziert nach FSC oder PEFC,
Einlage aus Vollspanplatte, Oberfläche wie Türblatt furniert Eiche gem. Bemusterung, Furnierstärke 1,5mm, Kanten umlaufend mit verdecktem Anleimer aus Massivholz, Eiche, Kante eckig, Höhe 711mm,  mit Dichtungsprofil DIN EN 12365-1 an unterem Falz, Befestigung durch verdeckte Haltewinkel und Schraubverbindung,

Einbauleuchte
Umfassungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC,
Dicke 70mm, stumpf, mit Laibungsfalz, mit Einlage aus Vollspanplatte, Oberfläche furniert Echtholzfurnier, Europäische Eiche, QCXE nach DIN EN 13556, gem. Bemusterung, Furnierstärke 1,5mm, Oberfläche der Schließ- und Schmalfläche entsprechend Öffnungsfläche, Kanten umlaufend mit verdecktem Anleimer aus Massivholz, Eiche, Kante eckig,
Bänder
Objekt-Rollenbänder, 3-teilig, aus nichtrostendem Stahl,
Oberfläche fein matt gebürstet,
dreidimensional verstellbar, Flachkopf,
Bandhöhe 160mm, Rollendurchmesser 18mm.
Anzahl mind. 2 Stk je Flügel bzw. gemäß Systemzulassung,

Schloss
vorgerichtet für PZ-Schloss DIN 18251 und DIN EN 12209,

Drückergarnitur
vorgerichtet für Drückergarnitur

Einbauort:
1. Obergeschoss, Tür Nr.
TF 1.365
3. Obergeschoss, Tür Nr.
TF 3.365
4. Obergeschoss, Tür Nr.
TF 4.365
Menge: 3,000 St
DIN276_18: 344

**3.7.20 Innentürelement einflg. B 1335 mm H 2975 mm UZ Holzwerkstoff TB Holzwerkstoff WD 270 mm 1 Blende Leuchte**
*** wie Position 3.7.10
Wie in Position 3.7.10. beschrieben, jedoch

Breite Nennmaß Wandöffnung 1335 mm,
Höhe Nennmaß Wandöffnung 2975 mm,

Umfassungszarge
Befestigung an Stahlbeton, Wanddicke 270 mm,

Einbauort:
Erdgeschoss, Tür Nr.
TF 0.383
2. Obergeschoss, Tür Nr.
TF 1.383
Menge: 2,000 St
DIN276_18: 344

**3.7.30 Innentürelement einflg. B 1385 mm H 2975 mm UZ Holzwerkstoff TB Holzwerkstoff WD 270 mm 1 Blende Leuchte**
*** wie Position 3.7.10
Wie in Position 3.7.10. beschrieben, jedoch

Breite Nennmaß Wandöffnung 1385 mm,
Höhe Nennmaß Wandöffnung 2975 mm,

Umfassungszarge
Befestigung an Mauerwerk oder Stahlbeton, Wanddicke 270 mm,

Einbauort:
Erdgeschoss, Tür Nr.
TF 0.363
2. Obergeschoss, Tür Nr.
TF 2.365
Menge: 2,000 St
DIN276_18: 344

**3.7.40 Innentürelement einflg. B 1385 mm H 2975 mm UZ Holzwerkstoff TB Holzwerkstoff WD 255 mm 1 Blende Leuchte**
*** wie Position 3.7.10
Wie in Position 3.7.10. beschrieben, jedoch

Breite Nennmaß Wandöffnung 1385 mm,
Höhe Nennmaß Wandöffnung 2975 mm,

Umfassungszarge
Befestigung an Mauerwerk, Wanddicke 255 mm,

Einbauort:
1. Obergeschoss, Tür Nr.
TF 1.347
2. Obergeschoss, Tür Nr.
TF 2.347
3. Obergeschoss, Tür Nr.
TF 3.347
4. Obergeschoss, Tür Nr.
TF 4.347
5. Obergeschoss, Tür Nr.
TF 5.347
Menge: 5,000 St
DIN276_18: 344

#### Abschnitt 3.8 Türen mit Holzumfassungszarge und Oberlicht - Typ 2.2.3 L

**3.8.10 Innentürelement einflg. B 1135 mm H 2975 mm UZ Holzwerkstoff TB Holzwerkstoff WD 270 mm 1 Oberlicht Leuchte**
*** Bezugsbeschreibung
Innentürelement aus Türblatt und Zarge, als Drehflügeltür, einflügelig, stumpf einschlagend, mit Laibungsfalz, mit einem Oberlicht,

Breite Nennmaß Wandöffnung 1135 mm,
Höhe Nennmaß Wandöffnung 2975 mm,
Wanddicke 270mm,

bauphysikalische Anforderungen:
Klimaklasse II, Prüfklima b, DIN EN 1121 (mittlere Beanspruchung),

Umfassungszarge
Ausführung mit Umfassungszarge aus Holzwerkstoff,
zertifiziert nach FSC oder PEFC, Oberfläche furniert Echtholzfurnier, Europäische Eiche, QCXE nach DIN EN 13556, gem. Bemusterung, Furnierstärke 1,5mm, Breite Zargenspiegel 45/60 mm, Tiefe Sickenkanten 15 bis 25mm, ohne Zierfalz, ohne sichtbare Befestigungsbohrung, Eckverbindung stumpf gestoßen, mit dreiseitig umlaufendem Dichtungsprofil DIN EN 12365-1, mit 3D-Aufnahmeelement, Befestigung an Mauerwerkswand, Wanddicke 270mm, Zargenverfüllung umlaufend hohlraumfrei, mit Mineralwolle,  2mm Randfugen mit umlaufender dauerelastischer Versiegelung,

Oberlicht
mit transparenter Ausfachung aus Glas, als Festverglasung mit Glashalteleiste an Türzarge,
mit Riegelprofil zwischen Türdurchgang und Oberlicht
aus Holz, Ansichtsbreite 90mm auf Bandseite,
Oberfläche furniert Eiche gem. Bemusterung, wie Türzarge,
Glas-Ausfachung aus Verbundsicherheitsglas,
transparent/klar, Höhe 680mm, Breite 1121mm,
Glasaufbau und -dicke gemäß Bemessung des AN,
Glashalteleisten in furnierummantelter Ausführung passend zum Deckfurnier,
flächenbündig mit Türblatt, verdeckt befestigt,
Eckstöße Glasleisten auf Gehrung gestoßen,
Verglasungsdichtungen aus transparentem Silikon,

Einbauleuchte
Umfassungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC,
Dicke 70mm, stumpf, mit Laibungsfalz, mit Einlage aus Vollspanplatte, Oberfläche furniert Echtholzfurnier, Europäische Eiche, QCXE nach DIN EN 13556, gem. Bemusterung, Furnierstärke 1,5mm, Oberfläche der Schließ- und Schmalfläche entsprechend Öffnungsfläche, Kanten umlaufend mit verdecktem Anleimer aus Massivholz, Eiche, Kante eckig,
Bänder
Objekt-Rollenbänder, 3-teilig, aus nichtrostendem Stahl,
Oberfläche fein matt gebürstet,
dreidimensional verstellbar, Flachkopf,
Bandhöhe 160mm, Rollendurchmesser 18mm.
Anzahl mind. 2 Stk je Flügel bzw. gemäß Systemzulassung,

Schloss
vorgerichtet für PZ-Schloss DIN 18251 und DIN EN 12209,

Drückergarnitur
vorgerichtet für Drückergarnitur,

Ausführung gem. Zeichnung, Zeichnungs Nr.
D10117LBV00A344_DE001-2D-VMDA

Einbauort:
Erdgeschoss, Tür Nr.
TF 0.384
2. Obergeschoss, Tür Nr.
TF 2.372
TF 2.373
TF 2.383
TF 2.384
TF 2.398
3. Obergeschoss, Tür Nr.
TF 3.383
TF 3.384
4. Obergeschoss, Tür Nr.
TF 4.383
TF 4.384
5. Obergeschoss, Tür Nr.
TF 5.324
TF 5.325
TF 5.326
TF 5.383
TF 5.384
Menge: 15,000 St
DIN276_18: 344

**3.8.20 Innentürelement einflg. B 1385 mm H 2975 mm UZ Holzwerkstoff TB Holzwerkstoff WD 270 mm EMTA MK/RSK TÖ 1 Oberlicht Leuchte**
*** wie Position 3.8.10
Wie in Position 3.8.10. beschrieben, jedoch

Breite Nennmaß Wandöffnung 1385 mm,
Höhe Nennmaß Wandöffnung 2975 mm,

Oberlicht
Glas-Ausfachung aus Verbundsicherheitsglas,
transparent/klar, Höhe 680mm, Breite 1371mm,

Drehflügelantrieb
Tür zusätzlich mit  Drehflügelantrieb,
Ausführung als Drehflügelantriebssystem
gemäß Ausführungsbeschreibung Nr. 1.1,
Montage auf Bandseite, Lieferung und Montage bauseitig durch AN Elektro

Magnet- und Riegelkontakte:
werden gesondert vergütet

Türöffner:
vorgerüstet für Türöffner, Türöffner wird gesondert vergütet,

Verkabelung der elektrischen Komponenten, Anschlusskabel zum Anschluss an die Stromversorgung 230 V  AC und zum Anschluss von externen Signalgebern verdeckt im Türelement und den anschliessenden Wand- und Deckenkonstruktionen bis zum Türverteiler als Aufputzinstallationen in Elektroinstallationsrohr führen und dort anschliessen, Länge Anschlusskabel bis 15m, Herstellen von Bohrungen zur Kabelführung in Rohbauwand und Elektroinstallationsrohr werden gesondert vergütet,

Einbauort:
1. Obergeschoss, Tür Nr.
TF 1.384
Menge: 1,000 St
DIN276_18: 344

**3.8.30 Innentürelement 42dB einflg. B 1135 mm H 2975 mm UZ Holzwerkstoff TB Holzwerkstoff WD 270 mm aBD 1 Oberlicht Leuchte**
*** wie Position 3.8.10
Wie in Position 3.8.10. beschrieben, jedoch

bauphysikalische Anforderungen:
Schallschutzanforderung DIN 4109:
Schalldämmwert R'w (im eingebauten Zustand) 37 dB,
Schalldämmwert Rw,P (Prüfwert) mind. 42 dB,

Bodendichtung
mit automatisch absenkbarer Bodendichtung, für Schallschutzanforderung,

Einbauort:
2. Obergeschoss, Tür Nr.
TF 2.327
TF 2.368
TF 2.388
TF 2.390
TF 2.392
TF 2.395
3. Obergeschoss, Tür Nr.
TF 3.330
TF 3.338
TF 3.361
TF 3.388
4. Obergeschoss, Tür Nr.
TF 4.397/2
5. Obergeschoss, Tür Nr.
TF 5.328
TF 5.329
TF 5.330
TF 5.331
TF 5.332
TF 5.333
TF 5.334
TF 5.338
TF 5.340/1
Menge: 20,000 St
DIN276_18: 344

**3.8.40 Innentürelement 42dB einflg. B 1135 mm H 2975 mm UZ Holzwerkstoff TB Holzwerkstoff WD 270 mm aBD EMTA MK/RSK 1 Oberlicht Leuchte**
*** wie Position 3.8.10
Wie in Position 3.8.10. beschrieben, jedoch

bauphysikalische Anforderungen:
Schallschutzanforderung DIN 4109:
Schalldämmwert R'w (im eingebauten Zustand) 37 dB,
Schalldämmwert Rw,P (Prüfwert) mind. 42 dB,

Bodendichtung
mit automatisch absenkbarer Bodendichtung, für Schallschutzanforderung,

Drehflügelantrieb
Tür zusätzlich mit  Drehflügelantrieb,
Ausführung als Drehflügelantriebssystem
gemäß Ausführungsbeschreibung Nr. 1.1,
Montage auf Bandseite, Lieferung und Montage bauseitig durch AN Elektro

Magnet- und Riegelkontakte:
werden gesondert vergütet

Einbauort:
2. Obergeschoss, Tür Nr.
TF 2.340
3. Obergeschoss, Tür Nr.
TF 3.340
4. Obergeschoss, Tür Nr.
TF 4.340
Menge: 3,000 St
DIN276_18: 344

**3.8.50 Innentürelement 37dB einflg. B 1135 mm H 2975 mm UZ Holzwerkstoff TB Holzwerkstoff WD 270 mm aBD 1 Oberlicht Leuchte**
*** wie Position 3.8.10
Wie in Position 3.8.10. beschrieben, jedoch

Schallschutzanforderung DIN 4109:
Schalldämmwert R'w (im eingebauten Zustand) 32 dB,
Schalldämmwert Rw,P (Prüfwert) mind. 37 dB.

Bodendichtung
mit automatisch absenkbarer Bodendichtung, für Schallschutzanforderung.

Einbauort:
Erdgeschoss - 5. Obergeschoss, Büroflurtüren, Regeltür
Menge: 135,000 St
DIN276_18: 344

**3.8.60 Innentürelement 37dB einflg. B 1335 mm H 2975 mm UZ Holzwerkstoff TB Holzwerkstoff WD 270 mm aBD 1 Oberlicht Leuchte**
*** wie Position 3.8.10
Wie in Position 3.8.10. beschrieben, jedoch

Breite Nennmaß Wandöffnung 1335 mm,
Höhe Nennmaß Wandöffnung 2975 mm,

Schallschutzanforderung DIN 4109:
Schalldämmwert R'w (im eingebauten Zustand) 32 dB,
Schalldämmwert Rw,P (Prüfwert) mind. 37 dB,

Oberlicht
Glas-Ausfachung aus Verbundsicherheitsglas,
transparent/klar, Höhe 680mm, Breite 1321mm,

Bodendichtung
mit automatisch absenkbarer Bodendichtung, für Schallschutzanforderung.

Einbauort:
Erdgeschoss, Tür Nr.
TF 0.353
TF 0.354
TF 0.355
TF 0.357
TF 0.358
TF 0.362
1. Obergeschoss, Tür Nr.
TF 1.357
TF 1.358
TF 1.360
TF 1.361
TF 1.362
TF 1.364
Menge: 12,000 St
DIN276_18: 344

**3.8.70 Innentürelement 37dB einflg. B 1385 mm H 2975 mm UZ Holzwerkstoff TB Holzwerkstoff WD 270 mm aBD 1 Oberlicht Leuchte**
*** wie Position 3.8.10
Wie in Position 3.8.10. beschrieben, jedoch

Breite Nennmaß Wandöffnung 1385 mm,
Höhe Nennmaß Wandöffnung 2975 mm,

Schallschutzanforderung DIN 4109:
Schalldämmwert R'w (im eingebauten Zustand) 32 dB,
Schalldämmwert Rw,P (Prüfwert) mind. 37 dB,

Oberlicht
Glas-Ausfachung aus Verbundsicherheitsglas,
transparent/klar, Höhe 680mm, Breite 1371mm,

Bodendichtung
mit automatisch absenkbarer Bodendichtung, für Schallschutzanforderung,

Einbauort:
Erdgeschoss, Tür Nr.
TF 0.327
TF 0.328
TF 0.360
TF 0.388
TF 0.389
TF 0.393
2. Obergeschoss, Tür Nr.
TF 2.325
TF 2.358
Menge: 8,000 St
DIN276_18: 344

**3.8.80 Innentürelement 37dB einflg. B 1135 mm H 2975 mm UZ Holzwerkstoff TB Holzwerkstoff WD 270 mm aBD ZuKo EMA RSK 1 Oberlicht Leuchte**
*** wie Position 3.8.10
Wie in Position 3.8.10. beschrieben, jedoch

Schallschutzanforderung DIN 4109:
Schalldämmwert R'w (im eingebauten Zustand) 32 dB,
Schalldämmwert Rw,P (Prüfwert) mind. 37 dB,

Bodendichtung
mit automatisch absenkbarer Bodendichtung, für Schallschutzanforderung.

Zutrittskontrolle:
Vorgerüstet für Zutrittskontrolle über separaten Leser/Schlüsselschalter, Lesetyp RFID, Verortung auf einem Paneelfeld in uP Ausführung, mit Vernetzung: Lieferung und Montage bauseitig durch AN-Elektro,

Anschluss an Einbruchmeldeanlage/EMA:
bauseitig durch AN-Elektro,

Riegelschaltkontakte:
Riegelschaltkontakt wird gesondert vergütet,

Verkabelung der elektrischen Komponenten, Anschlusskabel zum Anschluss an die Stromversorgung 230 V  AC und zum Anschluss von externen Signalgebern verdeckt im Türelement und den anschliessenden Wand- und Deckenkonstruktionen bis zum Türverteiler als Aufputzinstallationen in Elektroinstallationsrohr führen und dort anschliessen, Länge Anschlusskabel bis 15m, Herstellen von Bohrungen zur Kabelführung in Rohbauwand und Elektroinstallationsrohr werden gesondert vergütet,

Einbauort:
2. Obergeschoss, Tür Nr.
TF 2.324
Menge: 1,000 St
DIN276_18: 344

**3.8.90 Innentürelement 37dB RC3 einflg. B 1135 mm H 2975 mm UZ Holzwerkstoff TB Holzwerkstoff WD 270 mm aBD EMA MK/RSK 1 Oberlicht Leuchte**
*** wie Position 3.8.10
Wie in Position 3.8.10. beschrieben, jedoch
bauphysikalische Anforderungen:
Einbruchhemmung RC 3 DIN EN 1627,
Angriffsseite = Bandgegenseite,

Schallschutzanforderung DIN 4109:
Schalldämmwert R'w (im eingebauten Zustand) 32 dB,
Schalldämmwert Rw,P (Prüfwert) mind. 37 dB,

Oberlicht
Oberlicht mit einer Füllung, aus Verbundsicherheitsglas mit Alarmglas aus ESG, mit integrierter Alarmspinne, als Durchbruchüberwachung,

Bodendichtung
mit automatisch absenkbarer Bodendichtung, für Schallschutzanforderungen

Anschluss an Einbruchmeldeanlage/EMA:
bauseitig durch AN-Elektro,

Magnet- und Riegelkontakte:
werden gesondert vergütet

Einbauort:
5. Obergeschoss, Tür Nr.
TF 5.393
Menge: 1,000 St
DIN276_18: 344

**3.8.100 Innentürelement RS 42dB einflg. B 1135 mm H 2975 mm UZ Holzwerkstoff TB Holzwerkstoff WD 270 mm aBD ITS 1 Oberlicht Leuchte**
*** wie Position 3.8.10
Wie in Position 3.8.10. beschrieben, jedoch
bauphysikalische Anforderungen:
Rauchschutztür mit bauaufsichtlicher Zulassung,
Rauchschutztür DIN 18095,

Schallschutzanforderung DIN 4109:
Schalldämmwert R'w (im eingebauten Zustand) 37 dB,
Schalldämmwert Rw,P (Prüfwert) mind. 42 dB,

Türschließer
Integrierter Gleitschienen-Türschließer DIN EN 1154,
verdeckt in Türflügel/Zarge liegend, für 1-flügelige Feuer- und Rauchschutztüren, mit Endanschlag,
Schließgeschwindigkeit und Endanschlag stufenlos einstellbar,

Bodendichtung
mit automatisch absenkbarer Bodendichtung,

Einbauort:
5. Obergeschoss, Tür Nr.
TF 5.335
TF 5.336
Menge: 2,000 St
DIN276_18: 344

**3.8.110 Innentürelement RS 37dB einflg. B 1135 mm H 2975 mm UZ Holzwerkstoff TB Holzwerkstoff WD 270 mm aBD ITS 1 Oberlicht Leuchte**
*** wie Position 3.8.10
Wie in Position 3.8.10. beschrieben, jedoch

bauphysikalische Anforderungen:
Rauchschutztür mit bauaufsichtlicher Zulassung,
Rauchschutztür DIN 18095,

Schallschutzanforderung DIN 4109:
Schalldämmwert R'w (im eingebauten Zustand) 32 dB,
Schalldämmwert Rw,P (Prüfwert) mind. 37 dB,

Türschließer
Integrierter Gleitschienen-Türschließer DIN EN 1154,
verdeckt in Türflügel/Zarge liegend, für 1-flügelige Feuer- und Rauchschutztüren, mit Endanschlag,
Schließgeschwindigkeit und Endanschlag stufenlos einstellbar,

Bodendichtung
mit automatisch absenkbarer Bodendichtung,

Einbauort:
1. Obergeschoss, Tür Nr.
TF 1.336
2. Obergeschoss, Tür Nr.
TF 2.335
TF 2.336
3. Obergeschoss, Tür Nr.
TF 3.335
TF 3.336
4. Obergeschoss, Tür Nr.
TF 4.335
TF 4.336
Menge: 7,000 St
DIN276_18: 344

#### Abschnitt 3.9 Türen mit Holzstockzarge - Typ 2.5.3

**3.9.10 Innentürelement 42dB einflg. B 1135 mm H 2291 mm SZ Holzwerkstoff TB Holzwerkstoff WD 240 mm aBD**
*** Bezugsbeschreibung
Innentürelement aus Türblatt und Zarge, als Drehflügeltür, einflügelig, stumpf einschlagend, mit Laibungsfalz,
Breite Nennmaß Wandöffnung 1135 mm,
Höhe Nennmaß Wandöffnung 2291 mm,
Wanddicke 240 mm,
bauphysikalische Anforderungen:
Schallschutzanforderung DIN 4109:
Schalldämmwert R'w (im eingebauten Zustand) 37 dB,
Schalldämmwert Rw,P (Prüfwert) mind. 42 dB,

Klimaklasse II, Prüfklima b, DIN EN 1121 (mittlere Beanspruchung),

Stockzarge
Ausführung mit Faltstockzarge aus Holzwerkstoff, zertifiziert nach FSC oder PEFC, Oberfläche furniert Echtholzfurnier, Europäische Eiche, QCXE nach DIN EN 13556, gem. Bemusterung, Furnierstärke 1,5mm, Breite Zargenspiegel 55/85 mm, ohne Zierfalz, ohne sichtbare Befestigungsbohrung, Eckverbindung stumpf gestoßen, mit dreiseitig umlaufendem zweifachem Dichtungsprofil DIN EN 12365-1, mit 3D-Aufnahmeelement, Befestigung an Mauerwerk oder Stahlbeton, Wanddicke 240mm, Zargenverfüllung umlaufend hohlraumfrei, mit Mineralwolle,

Zierbekleidung
mit Zierbekleidung auf Bandgegenseite, aus Holzwerkstoff,
zertifiziert nach FSC oder PEFC, Oberfläche furniert Eiche wie Türblatt und Zarge, Tiefe ca. 235mm, Zargenspiegel 60mm, Tiefe Sickenkanten 15 bis 25mm, Eckverbindung stumpf gestoßen, mit Feder in Nutfräsung in Stockzarge eingesetzt, 2mm Randfugen mit umlaufender dauerelastischer Versiegelung,

Türblatt
Türblatt aus Holzwerkstoff, zertifiziert nach FSC oder PEFC,
Dicke 70mm, stumpf, mit Laibungsfalz, mit Einlage aus Vollspanplatte, Oberfläche furniert Echtholzfurnier, Europäische Eiche, QCXE nach DIN EN 13556, gem. Bemusterung, Furnierstärke 1,5mm, Oberfläche der Schließ- und Schmalfläche entsprechend Öffnungsfläche, Kanten umlaufend mit verdecktem Anleimer aus Massivholz, Eiche, Kante eckig,
Bänder
Objekt-Rollenbänder, 3-teilig, aus nichtrostendem Stahl,
Oberfläche fein matt gebürstet,
dreidimensional verstellbar, Flachkopf,
Bandhöhe 160mm, Rollendurchmesser 18mm.
Anzahl mind. 2 Stk je Flügel bzw. gemäß Systemzulassung,

Bodendichtung
mit automatisch absenkbarer Bodendichtung, für Schallschutzanforderung,

Schloss
vorgerichtet für PZ-Schloss DIN 18251 und DIN EN 12209,

Drückergarnitur
vorgerichtet für Drückergarnitur

Einbauort:
5. Obergeschoss, Tür Nr.
TF 5.351
Menge: 1,000 St
DIN276_18: 344

**3.9.20 Innentürelement 37dB einflg. B 1135 mm H 2291 mm SZ Holzwerkstoff TB Holzwerkstoff WD 240 mm aBD**
*** wie Position 3.9.10
Wie in Position 3.9.10. beschrieben, jedoch

Schallschutzanforderung DIN 4109:
Schalldämmwert R'w (im eingebauten Zustand) 32 dB,
Schalldämmwert Rw,P (Prüfwert) mind. 37 dB,

Einbauort:
1. Obergeschoss, Tür Nr.
TF 1.351
2. Obergeschoss, Tür Nr.
TF 2.351
3. Obergeschoss, Tür Nr.
TF 3.351
4. Obergeschoss, Tür Nr.
TF 4.351
Menge: 4,000 St
DIN276_18: 344

**3.9.30 Innentürelement T30-1 einflg. B 1385 mm H 2291 mm SZ Holzwerkstoff TB Holzwerkstoff WD 240 mm aBD ITS RMZ**
*** wie Position 3.9.10
Wie in Position 3.9.10. beschrieben, jedoch
Breite Nennmaß Wandöffnung 1385 mm,
Höhe Nennmaß Wandöffnung 2291 mm,
Wanddicke 240 mm,
bauphysikalische Anforderungen:
Ohne Schallschutzanforderung,

Feuerschutz-Türanlage mit bauaufsichtlicher Zulassung,
Feuerwiderstandsklasse T30-1 DIN 4102-5 / DIN EN 1634-1,

Stockzarge
Befestigung an Stahlbeton,

Zierbekleidung
mit Zierbekleidung auf Bandseite, Tiefe ca. 245mm, Zargenspiegel 45mm,

Bänder
Anzahl mind. 3 Stk bzw. gemäß Systemzulassung,

Türschließer
Integrierter Gleitschienen-Türschließer DIN EN 1154,
verdeckt in Türflügel/Zarge liegend, für 1-flügelige Feuer- und Rauchschutztüren, mit Feststellfunktion,
Schließgeschwindigkeit stufenlos einstellbar,
mit separatem Sturzmelder und externen Deckenmeldern, werden gesondert vergütet,
Anschluss an Brandmeldeanlage, bauseitig durch AN Elektro,

Verkabelung der elektrischen Komponenten, Anschlusskabel zum Anschluss an die Stromversorgung 230 V  AC und zum Anschluss von externen Signalgebern verdeckt im Türelement und den anschliessenden Wand- und Deckenkonstruktionen bis zum Türverteiler als Aufputzinstallationen in Elektroinstallationsrohr führen und dort anschliessen, Länge Anschlusskabel bis 15m, Herstellen von Bohrungen zur Kabelführung in Rohbauwand und Elektroinstallationsrohr werden gesondert vergütet,

Einbauort:
Erdgeschoss, Tür Nr.
TF 0.381
Menge: 1,000 St
DIN276_18: 344

**3.9.40 Innentürelement T90-1 einflg. B 1135 mm H 2220 mm SZ Holzwerkstoff TB Holzwerkstoff WD 240 mm ITS MK/RSK**
*** wie Position 3.9.10
Wie in Position 3.9.10. beschrieben, jedoch
Breite Nennmaß Wandöffnung 1135 mm,
Höhe Nennmaß Wandöffnung 2220 mm,
Wanddicke 240 mm,
bauphysikalische Anforderungen:
Feuerschutz-Türanlage mit bauaufsichtlicher Zulassung,
Feuerwiderstandsklasse T90-1 DIN 4102-5 / DIN EN 1634-1,

Stockzarge
Breite Zargenspiegel 55/70 mm,
Befestigung an Stahlbeton, Wanddicke 270mm,

Zierbekleidung
mit Zierbekleidung auf Bandseite, Tiefe ca. 350mm,

Bodendichtung
ohne absenkbare Bodendichtung,

Türschließer
Integrierter Gleitschienen-Türschließer DIN EN 1154,
verdeckt in Türflügel/Zarge liegend, für 1-flügelige Feuer- und Rauchschutztüren, mit Endanschlag und Schließverzögerung,
Schließgeschwindigkeit, Endanschlag und Schließverzögerung stufenlos einstellbar,
‑
Magnet- und Riegelschaltkontakte
werden gesondert vergütet,

Einbauort:
5. Obergeschoss, Tür Nr.
TF 5.322
Menge: 1,000 St
DIN276_18: 344

**3.9.50 Innentürelement DTS einflg. B 1010 mm H 2513 mm UZ Holzwerkstoff TB Holzwerkstoff WD 735 mm aBD ITS**
Innentürelement aus Türblatt und Zarge, als Drehflügeltür, einflügelig, stumpf einschlagend, mit Laibungsfalz,
Breite Nennmaß Wandöffnung 1010 mm,
Höhe Nennmaß Wandöffnung 2513 mm,
Wanddicke 300 mm,

bauphysikalische Anforderungen:
Dicht- und selbstschließend,

Klimaklasse II, Prüfklima b, DIN EN 1121 (mittlere Beanspruchung),

Stockzarge
Ausführung mit Faltstockzarge aus Holzwerkstoff,
zertifiziert nach FSC oder PEFC, deckend beschichtet,
RAL-/NCS-Farbton grau gem. Bestandstüren PHH und Bemusterung,
Breite Zargenspiegel 55/70 mm, ohne Zierfalz, ohne sichtbare Befestigungsbohrung, Eckverbindung auf Gehrung gestoßen, mit dreiseitig umlaufendem Dichtungsprofil DIN EN 12365-1, mit 3D-Aufnahmeelement, Befestigung mit Blindstock an Mauerwerk, Wanddicke 735mm, Zargenverfüllung umlaufend hohlraumfrei, mit Mineralwolle,

Leibungszarge
Mit dreiseitig umlaufener Leibungszarge, aus Stahlblech, Dicke 1mm, Tiefe 755mm, über die Ecken verschweißt, zweiteilig getrennt in Türbefestigungsbereich, ‑Element grundiert und lackiert in grau gem. Bemusterung,
in Bestandswand verschraubt gem. Bestand, mit Senkkopfschrauben, Edelstahl,
je Leibungsseite drei Reihen vertikal und fünf Reihen horizontal,
erste horizontale Reihe 215mm über OKFF,
weitere horizontale Reihen mit je 460mm Abstand,
von bandseitiger Vorderkante Leibungszarge:
120mm Abstand zu erster vertikaler Reihe
420mm Abstand zu zweiter vertikaler Reihe
680mm Abstand zu dritter vertikaler Reihe,

Türblatt
Türblatt aus Holzwerkstoff, zertifiziert nach FSC oder PEFC,
Dicke 85mm, stumpf, deckend beschichtet,
RAL-/NCS-Farbton grau gem. Bestandstüren PHH und Bemusterung, Oberfläche der Schließ- und Schmalfläche entsprechend Öffnungsfläche, Kanten umlaufend mit verdecktem Anleimer aus Massivholz, Eiche, Kante eckig,

Bänder
Objekt-Rollenbänder, 3-teilig, aus nichtrostendem Stahl,
Oberfläche fein matt gebürstet,
dreidimensional verstellbar, Flachkopf,
Bandhöhe 160mm, Rollendurchmesser 18mm.
Anzahl mind. 2 Stk je Flügel bzw. gemäß Systemzulassung,

Bodendichtung
mit automatisch absenkbarer Bodendichtung,

Türschließer
Integrierter Gleitschienen-Türschließer DIN EN 1154,
verdeckt in Türflügel/Zarge liegend, für 1-flügelige Feuer- und Rauchschutztüren,
Schließgeschwindigkeit stufenlos einstellbar,

Schloss
vorgerichtet für PZ-Schloss DIN 18251 und DIN EN 12209,

Drückergarnitur
vorgerichtet für Drückergarnitur

Ausführung gem. Zeichnung, Zeichnungs Nr.
D10117LBV00A344_DE023-2_-VMDA

Einbauort:
PHH, Erdgeschoss, Tür Nr.
TF 0.006
TF 0.007
Menge: 2,000 St
DIN276_18: 344

#### Abschnitt 3.10 Türen mit Holzstockzarge und Oberblende - Typ 2.5.3 B

**3.10.10 Innentürelement einflg. B 1135 mm H 2975 mm SZ Holzwerkstoff TB Holzwerkstoff WD 125 mm OTS G 1 Blende Leuchte**
Innentürelement aus Türblatt und Zarge, als Drehflügeltür, einflügelig, stumpf einschlagend, mit Laibungsfalz, mit einer Oberblende
Breite Nennmaß Wandöffnung 1135 mm,
Höhe Nennmaß Wandöffnung 2975 mm,
Wanddicke 125 mm,

bauphysikalische Anforderungen:
Klimaklasse II, Prüfklima b, DIN EN 1121 (mittlere Beanspruchung),

Stockzarge
Ausführung mit Faltstockzarge aus Holzwerkstoff,
zertifiziert nach FSC oder PEFC, Oberfläche furniert Echtholzfurnier, Europäische Eiche, QCXE nach DIN EN 13556, gem. Bemusterung, Breite Zargenspiegel 185/200 mm, ohne sichtbare Befestigungsbohrung, Eckverbindung stumpf gestoßen, mit dreiseitig umlaufendem Dichtungsprofil DIN EN 12365-1, mit 3D-Aufnahmeelement, Befestigung an Trockenbauwand, Wanddicke 125mm, Zargenverfüllung umlaufend hohlraumfrei, mit Mineralwolle,

Zierbekleidung
mit Zierbekleidung auf Bandseite als seitliche Leibungszarge, aus Holzwerkstoff, zertifiziert nach FSC oder PEFC, Oberfläche furniert Eiche wie Türblatt und Zarge, Tiefe 54mm, Zargenspiegel 60mm, Tiefe Sickenkanten 25mm, Eckverbindung stumpf gestoßen, im Sturz mittig geteilt, Breite der seitlichen Sturzbekleidung jeweils 49mm, mit Feder in Nutfräsung in Stockzarge eingesetzt, 2mm Randfugen mit umlaufender dauerelastischer Versiegelung,

Oberblende
Stockzarge mit gegengefälzter Oberblende aus Holzwerkstoff, zertifiziert nach FSC oder PEFC, Einlage aus Vollspanplatte, Oberfläche wie Türblatt furniert Eiche gem. Bemusterung, Furnierstärke 1,5mm, Kanten umlaufend mit verdecktem Anleimer aus Massivholz, Eiche, Kante eckig, Höhe 711mm,  mit Dichtungsprofil DIN EN 12365-1 an unterem Falz, Befestigung durch verdeckte Haltewinkel und Schraubverbindung,

Einbauleuchte
Türelement vorgerüstet zum Einbau einer linearen Einbauleuchte, mittig in einer Ebene mit Zierbekleidung an Sturz der Stockzarge befestigt, Bohrungen in Stockzarge zur Befestigung von Montagewinkeln, Lieferung und Montage durch AN Elektro, Gesamtgewicht Einbauleuchte ca. 2,5kg,

Türblatt
Türblatt aus Holzwerkstoff, zertifiziert nach FSC oder PEFC, Dicke 70mm, stumpf, mit Laibungsfalz, mit Einlage aus Vollspanplatte, Oberfläche furniert Echtholzfurnier, Europäische Eiche, QCXE nach DIN EN 13556, gem. Bemusterung, Furnierstärke 1,5mm, Oberfläche der Schließ- und Schmalfläche entsprechend Öffnungsfläche, Kanten umlaufend mit verdecktem Anleimer aus Massivholz, Eiche, Kante eckig,

Bänder
Objekt-Rollenbänder, 3-teilig, aus nichtrostendem Stahl,
Oberfläche fein matt gebürstet,
dreidimensional verstellbar, Flachkopf,
Bandhöhe 160mm, Rollendurchmesser 18mm.
Anzahl mind. 2 Stk je Flügel bzw. gemäß Systemzulassung,

Türschließer
Gleitschienen-Obentürschließer DIN EN 1154,
für einflügelige Türen,
Schließgeschwindigkeit stufenlos einstellbar, Türblattmontage auf der Bandgegenseite, Edelstahl.

Schloss
vorgerichtet für PZ-Schloss DIN 18251 und DIN EN 12209,

Drückergarnitur
vorgerichtet für Drückergarnitur

Einbauort:
3. Obergeschoss, Tür Nr.
TF 3.325/1
TF 3.325/2
TF 3.325/3
4. Obergeschoss, Tür Nr.
TF 4.325/1
TF 4.325/2
TF 4.325/3
5. Obergeschoss, Tür Nr.
TF 5.325/1
TF 5.325/2
TF 5.325/3
Menge: 9,000 St
DIN276_18: 344

**3.10.20 Innentürelement einflg. B 1490 mm H 4290 mm SZ Holzwerkstoff TB Holzwerkstoff WD 125 mm OTS G 1 Lamellengitter**
Innentürelement aus Türblatt und Zarge, als Drehflügeltür, einflügelig, stumpf einschlagend, mit Laibungsfalz, mit einem Lamellengitter als Oberblende
Breite Nennmaß Wandöffnung 1490 mm,
Höhe Nennmaß Wandöffnung 4290 mm,
Wanddicke 125 mm,

bauphysikalische Anforderungen:
Klimaklasse II, Prüfklima b, DIN EN 1121 (mittlere Beanspruchung),

Stockzarge
Ausführung mit Faltstockzarge aus Holzwerkstoff,
zertifiziert nach FSC oder PEFC, Oberfläche furniert Echtholzfurnier, Europäische Eiche, QCXE nach DIN EN 13556, gem. Bemusterung, Breite Zargenspiegel 55/70 mm, ohne sichtbare Befestigungsbohrung, Eckverbindung stumpf gestoßen, mit dreiseitig umlaufendem Dichtungsprofil DIN EN 12365-1, mit 3D-Aufnahmeelement, Befestigung an Trockenbauwand, Wanddicke 125mm, Zargenverfüllung umlaufend hohlraumfrei, mit Mineralwolle,

Lamellengitter
beigestelltes Lamellengitter aus eloxiertem Aluminium als Oberblende einbauen,
Riegelprofil zwischen Türdurchgang und Blende, aus Holz, Ansichtsbreite 155mm auf Bandgegenseite,
Oberfläche furniert Eiche gem. Bemusterung, wie Türzarge,

Türblatt
Türblatt aus Holzwerkstoff, zertifiziert nach FSC oder PEFC, Dicke 70mm, stumpf, mit Laibungsfalz, mit Einlage aus Vollspanplatte, Oberfläche furniert Echtholzfurnier, Europäische Eiche, QCXE nach DIN EN 13556, gem. Bemusterung, Furnierstärke 1,5mm, Oberfläche der Schließ- und Schmalfläche entsprechend Öffnungsfläche, Kanten umlaufend mit verdecktem Anleimer aus Massivholz, Eiche, Kante eckig,

Bänder
mit verdeckt liegenden Bändern, Ausführung als Objektbänder aus nichtrostendem Stahl, Oberfläche matt gebürstet, dreidimensional verstellbar,

Türschließer
Gleitschienen-Obentürschließer DIN EN 1154,
für einflügelige Türen, mit Öffnungsbegrenzung,
Schließgeschwindigkeit stufenlos einstellbar, Türblattmontage auf der Bandgegenseite, Edelstahl,

Schloss
vorgerichtet für PZ-Schloss DIN 18251 und DIN EN 12209,

Drückergarnitur
vorgerichtet für Drückergarnitur

Einbauort:
2. Obergeschoss, Tür Nr.
TV 2.303/5
3. Obergeschoss, Tür Nr.
TV 3.303/5
4. Obergeschoss, Tür Nr.
TV 4.303/5
Menge: 3,000 St
DIN276_18: 344

**3.10.30 Innentürelement RS einflg. B 1000 mm H 3205 mm SZ Holzwerkstoff TB Holzwerkstoff WD 150 mm aBD OTS G 1 Blende Leuchte**
Innentürelement aus Türblatt und Zarge, als Drehflügeltür, einflügelig, stumpf einschlagend, mit Laibungsfalz, mit einer Oberblende

Breite Nennmaß Wandöffnung 1000 mm,
Höhe Nennmaß Wandöffnung 3205 mm,
Wanddicke 150 mm,

bauphysikalische Anforderungen:
Rauchschutztür DIN 18095,

Klimaklasse II, Prüfklima b, DIN EN 1121 (mittlere Beanspruchung),

Stockzarge
Ausführung mit 4-seitig umlaufender Faltstockzarge aus Holzwerkstoff, zertifiziert nach FSC oder PEFC,
Oberfläche furniert Echtholzfurnier, Europäische Eiche, QCXE nach DIN EN 13556, gem. Bemusterung, Breite Zargenspiegel Sturz und Sockel 135/150mm, Breite Zargenspiegel seitlich 55/70 mm, ohne sichtbare Befestigungsbohrung, Eckverbindung stumpf gestoßen, mit allseitig umlaufendem Dichtungsprofil DIN EN 12365-1, mit 3D-Aufnahmeelement, Befestigung an Stahlbeton, Wanddicke 150mm,

Zierbekleidung
mit Zierbekleidung auf Bandseite, aus Holzwerkstoff,
zertifiziert nach FSC oder PEFC, Oberfläche furniert Eiche wie Türblatt und Zarge, Tiefe 21mm, Zargenspiegel 60mm, Tiefe Sickenkanten 15 bis 25 mm, Eckverbindung stumpf gestoßen, mit Feder in Nutfräsung in Stockzarge eingesetzt, 2mm Randfugen mit umlaufender dauerelastischer Versiegelung,

Oberblende
Stockzarge mit gegengefälzter Oberblende aus Holzwerkstoff, zertifiziert nach FSC oder PEFC, Einlage aus Vollspanplatte, Oberfläche wie Türblatt furniert Eiche gem. Bemusterung, Furnierstärke 1,5mm, Kanten umlaufend mit verdecktem Anleimer aus Massivholz, Eiche, Kante eckig, Höhe 711mm,  mit Dichtungsprofil DIN EN 12365-1 an unterem Falz, Befestigung durch verdeckte Haltewinkel und Schraubverbindung,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC, Dicke 70mm, stumpf, mit Laibungsfalz, mit Einlage aus Vollspanplatte, Oberfläche furniert Echtholzfurnier, Europäische Eiche, QCXE nach DIN EN 13556, gem. Bemusterung, Furnierstärke 1,5mm, Oberfläche der Schließ- und Schmalfläche entsprechend Öffnungsfläche, Kanten umlaufend mit verdecktem Anleimer aus Massivholz, Eiche, Kante eckig,

Bänder
Objekt-Rollenbänder, 3-teilig, aus nichtrostendem Stahl,
Oberfläche fein matt gebürstet,
dreidimensional verstellbar, Flachkopf,
Bandhöhe 160mm, Rollendurchmesser 18mm.
Anzahl mind. 2 Stk je Flügel bzw. gemäß Systemzulassung,

Türschließer
Gleitschienen-Obentürschließer DIN EN 1154,
für einflügelige Türen, mit Öffnungsbegrenzung, Schließgeschwinigkeit stufenlos einstellbar,

Bodendichtung
mit automatisch absenkbarer Bodendichtung,

Schloss
vorgerichtet für PZ-Schloss DIN 18251 und DIN EN 12209,

Drückergarnitur
vorgerichtet für Drückergarnitur,

Ausführung gem. Zeichnung, Zeichnungs Nr.
D10117LBV00A344_DE011-2B-VMDA

Einbauort:
1. Obergeschoss, Tür Nr.
TF 1.386
2. Obergeschoss, Tür Nr.
TF 2.386
3. Obergeschoss, Tür Nr.
TF 3.386
4. Obergeschoss, Tür Nr.
TF 4.386
5. Obergeschoss, Tür Nr.
TF 5.386
Menge: 5,000 St
DIN276_18: 344

**3.10.40 Innentürelement T30-1 einflg. B 1135 mm H 2975 mm SZ Holzwerkstoff TB Holzwerkstoff WD 240 mm 1 Blende Leuchte**
*** Bezugsbeschreibung
Innentürelement aus Türblatt und Zarge, als Drehflügeltür, einflügelig, stumpf einschlagend, mit Laibungsfalz, mit einer Oberblende
Breite Nennmaß Wandöffnung 1135 mm,
Höhe Nennmaß Wandöffnung 2975 mm,
Wanddicke 240mm,

bauphysikalische Anforderungen:
Feuerschutz-Türanlage mit bauaufsichtlicher Zulassung,
Feuerwiderstandsklasse T30-1 DIN 4102-5 / DIN EN 1634-1,

Klimaklasse II, Prüfklima b, DIN EN 1121 (mittlere Beanspruchung),

Stockzarge
Ausführung mit Faltstockzarge aus Holzwerkstoff,
zertifiziert nach FSC oder PEFC, Oberfläche furniert Echtholzfurnier, Europäische Eiche, QCXE nach DIN EN 13556, gem. Bemusterung, Breite Zargenspiegel 55/70 mm, ohne sichtbare Befestigungsbohrung, Eckverbindung stumpf gestoßen, mit dreiseitig umlaufendem Dichtungsprofil DIN EN 12365-1, mit 3D-Aufnahmeelement, Befestigung an Mauerwerk, Wanddicke 240mm, Zargenverfüllung umlaufend hohlraumfrei, mit Mineralwolle,

Zierbekleidung
mit Zierbekleidung auf Bandgegenseite, aus Holzwerkstoff, zertifiziert nach FSC oder PEFC, Oberfläche furniert Eiche wie Türblatt und Zarge, Tiefe ca. 233mm, Zargenspiegel 60mm, Tiefe Sickenkanten 15 bis 25 mm, Eckverbindung stumpf gestoßen, mit Feder in Nutfräsung in Stockzarge eingesetzt, 2mm Randfugen mit umlaufender dauerelastischer Versiegelung,

Oberblende
Stockzarge mit gegengefälzter Oberblende aus Holzwerkstoff, zertifiziert nach FSC oder PEFC, Einlage aus Vollspanplatte, Oberfläche wie Türblatt furniert Eiche gem. Bemusterung, Furnierstärke 1,5mm, Kanten umlaufend mit verdecktem Anleimer aus Massivholz, Eiche, Kante eckig, Höhe 711mm,  mit Dichtungsprofil DIN EN 12365-1 an unterem Falz, Befestigung durch verdeckte Haltewinkel und Schraubverbindung,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC, Dicke 70mm, stumpf, mit Laibungsfalz, mit Einlage aus Vollspanplatte, Oberfläche furniert Echtholzfurnier, Europäische Eiche, QCXE nach DIN EN 13556, gem. Bemusterung, Furnierstärke 1,5mm, Oberfläche der Schließ- und Schmalfläche entsprechend Öffnungsfläche, Kanten umlaufend mit verdecktem Anleimer aus Massivholz, Eiche, Kante eckig,

Bänder
Objekt-Rollenbänder, 3-teilig, aus nichtrostendem Stahl,
Oberfläche fein matt gebürstet,
dreidimensional verstellbar, Flachkopf,
Bandhöhe 160mm, Rollendurchmesser 18mm.
Anzahl mind. 2 Stk je Flügel bzw. gemäß Systemzulassung,

Schloss
vorgerichtet für PZ-Schloss DIN 18251 und DIN EN 12209,

Drückergarnitur
vorgerichtet für Drückergarnitur,

Einbauort:
Erdgeschoss, Tür Nr.
TF 0.352
Menge: 1,000 St
DIN276_18: 344

**3.10.50 Innentürelement T30-1 einflg. B 1135 mm H 2975 mm SZ Holzwerkstoff TB Holzwerkstoff WD 240 mm OTS G 1 Blende**
*** wie Position 3.10.40
Wie in Position 3.10.40. beschrieben, jedoch

Einbauleuchte
ohne Vorrüstung Einbauleuchte,

Türschließer
Gleitschienen-Obentürschließer DIN EN 1154,
für einflügelige Türen, mit Öffnungsbegrenzung,
Schließgeschwindigkeit stufenlos einstellbar, Türblattmontage auf der Bandseite, Oberfläche Edelstahl,

Einbauort:
1. Obergeschoss, Tür Nr.
TF 1.321
3. Obergeschoss, Tür Nr.
TF 3.321
4. Obergeschoss, Tür Nr.
TF 4.321
5. Obergeschoss, Tür Nr.
TF 5.321
Menge: 4,000 St
DIN276_18: 344

**3.10.60 Innentürelement T30-1 einflg. B 1385 mm H 2975 mm SZ Holzwerkstoff TB Holzwerkstoff WD 270 mm OTS G 1 Blende**
*** wie Position 3.10.40
Wie in Position 3.10.40. beschrieben, jedoch

Breite Nennmaß Wandöffnung 1385 mm,
Höhe Nennmaß Wandöffnung 2975 mm,

Einbauleuchte
ohne Vorrüstung Einbauleuchte,

Türschließer
Gleitschienen-Obentürschließer DIN EN 1154,
für einflügelige Türen, mit Öffnungsbegrenzung,
Schließgeschwindigkeit stufenlos einstellbar, Türblattmontage auf der Bandseite, Oberfläche Edelstahl,

Einbauort:
2. Obergeschoss, Tür Nr.
TF 2.321
Menge: 1,000 St
DIN276_18: 344

**3.10.70 Innentürelement T30-1 einflg. B 1135 mm H 2975 mm SZ Holzwerkstoff TB Holzwerkstoff WD 240 mm OTS G ZuKo EMA MK/RSK 1 Blende Leuchte**
*** wie Position 3.10.40
Wie in Position 3.10.40. beschrieben, jedoch
Stockzarge
Breite Zargenspiegel 55/85 mm,
Befestigung an Mauerwerk, Wanddicke 240mm, Dicke Sturz 175mm,

Zierbekleidung
mit Zierbekleidung auf Bandseite, Tiefe ca. 218mm,

Türschließer
Gleitschienen-Obentürschließer DIN EN 1154,
für einflügelige Türen, mit Öffnungsdämpfung und Öffnungsbegrenzung, Schließgeschwinigkeit und Öffnungsdämpfung stufenlos einstellbar,

Zutrittskontrolle:
Vorgerüstet für Zutrittskontrolle über separaten Leser/Schlüsselschalter, Lesetyp RFID, Verortung auf einem Paneelfeld in uP Ausführung, mit Vernetzung: Lieferung und Montage bauseitig durch AN-Elektro,

Anschluss an Einbruchmeldeanlage/EMA:
bauseitig durch AN-Elektro,

Magnet- und Riegelschaltkontakte
werden gesondert vergütet,

Verkabelung der elektrischen Komponenten, Anschlusskabel zum Anschluss an die Stromversorgung 230 V  AC und zum Anschluss von externen Signalgebern verdeckt im Türelement und den anschliessenden Wand- und Deckenkonstruktionen bis zum Türverteiler als Aufputzinstallationen in Elektroinstallationsrohr führen und dort anschliessen, Länge Anschlusskabel bis 15m, Herstellen von Bohrungen zur Kabelführung in Rohbauwand und Elektroinstallationsrohr werden gesondert vergütet,

Ausführung gem. Zeichnung, Zeichnungs Nr.
D10117LBV00A344_DE003-2C-VMDA

Einbauort:
Erdgeschoss, Tür Nr.
TF 0.345
TF 0.346
1. Obergeschoss, Tür Nr.
TF 1.345
TF 1.346
2. Obergeschoss, Tür Nr.
TF 2.345
TF 2.346
3. Obergeschoss, Tür Nr.
TF 3.345
TF 3.346
4. Obergeschoss, Tür Nr.
TF 4.345
TF 4.346
5. Obergeschoss, Tür Nr.
TF 5.345
TF 5.346
Menge: 12,000 St
DIN276_18: 344

**3.10.80 Innentürelement T30-1 einflg. B 1385 mm H 2975 mm SZ Holzwerkstoff TB Holzwerkstoff WD 240 mm aBD ITS RMZ 1 Blende Leuchte**
*** wie Position 3.10.40
Wie in Position 3.10.40. beschrieben, jedoch

Breite Nennmaß Wandöffnung 1385 mm,
Höhe Nennmaß Wandöffnung 2975 mm,

Zierbekleidung
mit beidseitiger Zierbekleidung, aus Holzwerkstoff,
zertifiziert nach FSC oder PEFC, Oberfläche furniert Eiche wie Türblatt und Zarge, Tiefe bandseitig 62mm, Tiefe bandgegenseitig 244mm, Zargenspiegel 45/60mm, Tiefe Sickenkanten beidseitig 15 bis 25 mm, Eckverbindung stumpf gestoßen, mit Feder in Nutfräsung in Stockzarge eingesetzt, 2mm Randfugen mit umlaufender dauerelastischer Versiegelung,

Türschließer
Integrierter Gleitschienen-Türschließer DIN EN 1154,
verdeckt in Türflügel/Zarge liegend, für 1-flügelige Feuer- und Rauchschutztüren, mit Endanschlag und Feststellfunktion,
Schließgeschwindigkeit und Endanschlag stufenlos einstellbar,
mit separatem Sturzmelder und externen Deckenmeldern, werden gesondert vergütet,
Anschluss an Brandmeldeanlage, bauseitig durch AN Elektro,

Bodendichtung
mit automatisch absenkbarer Bodendichtung, für Wärmeschutz,

Ausführung gem. Zeichnung, Zeichnungs Nr.
D10117LBV00A344_DE002-2D-VMDA

Einbauort:
Erdgeschoss, Tür Nr.
TF 0.375
TF 0.377
Menge: 2,000 St
DIN276_18: 344

**3.10.90 Innentürelement T30-1 einflg. B 1385 mm H 2975 mm SZ Holzwerkstoff TB Holzwerkstoff WD 240 mm EMTA MK/RSK TÖ 1 Blende Leuchte**
*** wie Position 3.10.40
Wie in Position 3.10.40. beschrieben, jedoch

Breite Nennmaß Wandöffnung 1385 mm,
Höhe Nennmaß Wandöffnung 2975 mm,

Zierbekleidung
mit Zierbekleidung auf Bandgegenseite, Tiefe ca. 233mm, Zargenspiegel 60mm,

Drehflügelantrieb
Tür zusätzlich mit  Drehflügelantrieb,
Ausführung als Drehflügelantriebssystem
gemäß Ausführungsbeschreibung Nr. 1.1,
Montage auf Bandseite,

Magnet- und Riegelschaltkontakte
werden gesondert vergütet,

Türöffner:
vorgerüstet für Türöffner, Türöffner wird gesondert vergütet,

Einbauort:
1. Obergeschoss, Tür Nr.
TF 1.375
Menge: 1,000 St
DIN276_18: 344

**3.10.100 Innentürelement T30-1 RS einflg. B 1000 mm H 2665 mm SZ Holzwerkstoff TB Holzwerkstoff WD 150 mm aBD OTS G 1 Blende Leuchte**
*** wie Position 3.10.40
Wie in Position 3.10.40. beschrieben, jedoch
Breite Nennmaß Wandöffnung 1000 mm,
Höhe Nennmaß Wandöffnung 2665 mm,
Wanddicke 150mm,

bauphysikalische Anforderungen:
Feuerschutz-Türanlage mit bauaufsichtlicher Zulassung,
Feuerwiderstandsklasse T30-1 DIN 4102-5 / DIN EN 1634-1,
Rauchschutztür DIN 18095,

Stockzarge
Ausführung mit 4-seitig umlaufender Faltstockzarge aus Holzwerkstoff, zertifiziert nach FSC oder PEFC,
Oberfläche furniert Eiche gem. Bemusterung, Breite Zargenspiegel Sturz 110/95mm, Breite Zargenspiegel seitlich und Sockel 55/70mm, ohne sichtbare Befestigungsbohrung, Eckverbindung stumpf gestoßen, mit allseitig umlaufendem Dichtungsprofil DIN EN 12365-1, mit 3D-Aufnahmeelement, Befestigung an Mauerwerk, Wanddicke 150mm,

Zierbekleidung
mit Zierbekleidung auf Bandgegenseite, Tiefe ca. 110mm, Zargenspiegel 60mm,

Türschließer
Gleitschienen-Obentürschließer DIN EN 1154,
für einflügelige Türen, mit Öffnungsbegrenzung,

Bodendichtung
mit automatisch absenkbarer Bodendichtung,

Ausführung gem. Zeichnung, Zeichnungs Nr.
D10117LBV00A344_DE011-2B-VMDA

Einbauort:
Erdgeschoss, Tür Nr.
TF 0.386
Menge: 1,000 St
DIN276_18: 344

**3.10.110 Innentürelement T30-1 42dB RC3 einflg. B 1135 mm H 2975 mm SZ Holzwerkstoff TB Holzwerkstoff WD 240 mm aBD ITS ZuKo EMA MK/RSK WSP 1 Blende Leuchte**
*** wie Position 3.10.40
Wie in Position 3.10.40. beschrieben, jedoch

bauphysikalische Anforderungen:
Einbruchhemmung RC 3 DIN EN 1627,
Angriffsseite = Bandgegenseite,

Schallschutzanforderung DIN 4109:
Schalldämmwert R'w (im eingebauten Zustand) 37 dB,
Schalldämmwert Rw,P (Prüfwert) mind. 42 dB,

Zierbekleidung
mit Zierbekleidung auf Bandgegenseite, Tiefe 233mm,

Türblatt
Türblatt mit 5-fachen Sicherungsbolzen,

Türschließer
Integrierter Gleitschienen-Türschließer DIN EN 1154,
verdeckt in Türflügel/Zarge liegend, für 1-flügelige Feuer- und Rauchschutztüren,
Schließgeschwindigkeit stufenlos einstellbar,

Bodendichtung
mit automatisch absenkbarer Bodendichtung, für Schallschutzanforderungen

Zutrittskontrolle:
Vorgerüstet für Zutrittskontrolle über separaten Leser/Schlüsselschalter, Lesetyp RFID, Verortung auf einem Paneelfeld in uP Ausführung, mit Vernetzung: Lieferung und Montage bauseitig durch AN-Elektro,

Anschluss an Einbruchmeldeanlage/EMA:
bauseitig durch AN-Elektro

Magnet- und Riegelschaltkontakte
werden gesondert vergütet

Türstation
vorgerüstet für Türstation mit Sprechstelle, Ruftaste und Kamera, Lieferung und Montage bauseitig durch AN-Elektro,

Verkabelung der elektrischen Komponenten, Anschlusskabel zum Anschluss an die Stromversorgung 230 V  AC und zum Anschluss von externen Signalgebern verdeckt im Türelement und den anschliessenden Wand- und Deckenkonstruktionen bis zum Türverteiler als Aufputzinstallationen in Elektroinstallationsrohr führen und dort anschliessen, Länge Anschlusskabel bis 15m, Herstellen von Bohrungen zur Kabelführung in Rohbauwand und Elektroinstallationsrohr werden gesondert vergütet,

Einbauort:
1. Obergeschoss, Tür Nr.
TF 1.324
Menge: 1,000 St
DIN276_18: 344

**3.10.120 Innentürelement Panik T30-1 RS einflg. 42dB B 1670 mm H 4290 mm SZ Holzwerkstoff TB Holzwerkstoff WD 125 mm aBD EMTA FTS ZuKo EMA MK/RSK TÖ WSP 1 Blende Lamellengitter**
*** Bezugsbeschreibung
Innentürelement aus Türblatt und Zarge, als Drehflügeltür, einflügelig, stumpf einschlagend, mit Laibungsfalz, mit einer Oberblende, Notausgangstür nach DIN EN 179, mit Panikfunktion,
Breite Nennmaß Wandöffnung 1670 mm,
Höhe Nennmaß Wandöffnung 4290 mm,
Wanddicke 125 mm,

Lichte Durchgangsbreite ≥ 1,20 m,
bauphysikalische Anforderungen:
Feuerschutz-Türanlage mit bauaufsichtlicher Zulassung,
Feuerwiderstandsklasse T30-1 DIN 4102-5 / DIN EN 1634-1,
Rauchschutztür DIN 18095,

Schallschutzanforderung DIN 4109:
Schalldämmwert R'w (im eingebauten Zustand) 37 dB,
Schalldämmwert Rw,P (Prüfwert) mind. 42 dB,

Klimaklasse II, Prüfklima b, DIN EN 1121 (mittlere Beanspruchung),

Stockzarge
Ausführung mit Stockzarge aus Holzwerkstoff,
zertifiziert nach FSC oder PEFC, Oberfläche furniert Echtholzfurnier, Europäische Eiche, QCXE nach DIN EN 13556, gem. Bemusterung, Furnierstärke 1,5mm, Breite Zargenspiegel Sturz 190/160mm, Zargenspiegel seitlich 65/35mm, ohne Zierfalz, ohne sichtbare Befestigungsbohrung, Eckverbindung stumpf gestoßen, mit dreiseitig umlaufendem zweifachem Dichtungsprofil DIN EN 12365-1, mit 3D-Aufnahmeelement, Befestigung seitlich an Trockenbau-Wandstutzen, Dicke 125mm,
im Sturzbereich Vorwandmontage an Stahlbetondecke.

Türblatt
Türblatt aus Holzwerkstoff, zertifiziert nach FSC oder PEFC, Dicke 70mm, stumpf, mit Laibungsfalz, mit Einlage aus Vollspanplatte,Oberfläche furniert Echtholzfurnier, Europäische Eiche, QCXE nach DIN EN 13556, gem. Bemusterung, Furnierstärke 1,5mm, Oberfläche der Schließ- und Schmalfläche entsprechend Öffnungsfläche, Kanten umlaufend mit verdecktem Anleimer aus Massivholz, Eiche, Kante eckig,
Oberblende
Stockzarge mit gegengefälzter Oberblende aus Holzwerkstoff,
zertifiziert nach FSC oder PEFC, Einlage aus Vollspanplatte, Oberfläche wie Türblatt furniert Eiche gem. Bemusterung, Furnierstärke 1,5mm, Kanten umlaufend mit verdecktem Anleimer aus Massivholz, Eiche, Kante eckig, Dicke 50 mm, bandseitig flächenbündig mit Türblatt, Höhe 580mm,
mit Riegelprofil zwischen Türdurchgang und Oberblende aus Holz, mit Dichtungsprofil DIN EN 12365-1 an unterem Falz, Ansichtsbreite 155mm auf Bandgegenseite,
beigestelltes Lamellengitter aus eloxiertem Aluminium als Blende auf Bandgegenseite einbauen, Tiefe 21mm, Befestigung durch verdeckte Haltewinkel und Schraubverbindung,‑

Bänder
Objekt-Rollenbänder, 3-teilig, aus nichtrostendem Stahl,
Oberfläche fein matt gebürstet,
dreidimensional verstellbar, Flachkopf,
Bandhöhe 160mm, Rollendurchmesser 18mm.
Anzahl mind. 3 Stk je Flügel bzw. gemäß Systemzulassung,

Bodendichtung
mit automatisch absenkbarer Bodendichtung,

Drehflügelantrieb
Tür zusätzlich mit  Drehflügelantrieb,
Ausführung als Drehflügelantriebssystem
gemäß Ausführungsbeschreibung Nr. 1.1,
Montage auf Bandseite,

Fluchttürsicherung:
Fluchttüröffner/Fluchttürterminal:
Verriegelungssystem in Rettungswegen nach Mustererlass des DIBt für zweiflügelige Türanlage mit elektromagnetischer Verriegelung für 12 V DC, Handauslösung und externe
Auslösung durch BMA/GLT, Nottaste, Gehäuse grün RAL 6032 unter Putz, Steuerung 230 V AC.
Produktvorgabe: Dormakaba Fluchttürsicherungssystem SafeRoute

Zutrittskontrolle:
Vorgerüstet für Zutrittskontrolle über separaten Leser/Schlüsselschalter, Lesetyp RFID, mit Vernetzung, Verortungen: auf einem Paneelfeld in uP Ausführung, mit Vernetzung: Lieferung und Montage bauseitig durch AN-Elektro,
-bandgegenseitg auf einem Paneelfeld integriert in Wandbekleidung,
- bandseitig unterputz
Lieferung und Montage bauseitig durch AN-Elektro

Anschluss an Einbruchmeldeanlage/EMA:
bauseitig durch AN-Elektro

Magnet-/Riegelkontakt
Magnet- und Riegelschaltkontakt werden gesondert vergütet,

Türöffner:
vorgerüstet für Türöffner, Türöffner wird gesondert vergütet,

Türstation
vorgerüstet für den Anschluss einer Türstation mit SIP Sprechstelle, Lieferung und Montage bauseitig durch AN-Elektro,

Schloss
vorgerichtet für Notausgangsverschluss DIN EN 179 Typ A Drücker-Betätigung, vorgerichtet für selbstverriegelndes Panik-Motorschloss DIN 18251 und DIN EN 12209,

Drückergarnitur
vorgerichtet für Drückergarnitur

Verkabelung der elektrischen Komponenten, Anschlusskabel zum Anschluss an die Stromversorgung 230 V  AC und zum Anschluss von externen Signalgebern verdeckt im Türelement und den anschliessenden Wand- und Deckenkonstruktionen bis zum Türverteiler als Aufputzinstallationen in Elektroinstallationsrohr führen und dort anschliessen, Länge Anschlusskabel bis 15m, Herstellen von Bohrungen zur Kabelführung in Rohbauwand und Elektroinstallationsrohr werden gesondert vergütet,

Ausführung gem. Zeichnung, Zeichnungs Nr.
D10117LBV00A344_DE019-2B-VMDA

Einbauort:
2. Obergeschoss, Tür Nr.
TF 2.303
3. Obergeschoss, Tür Nr.
TF 3.303
Menge: 2,000 St
DIN276_18: 344

**3.10.130 Innentürelement Panik T30-1 RS einflg. 42dB B 1670 mm H 3875 mm SZ Holzwerkstoff TB Holzwerkstoff WD 125 mm aBD EMTA FTS ZuKo EMA MK/RSK TÖ WSP 1 Blende Lamellengitter**
*** wie Position 3.10.120
Wie in Position 3.10.120. beschrieben, jedoch
Breite Nennmaß Wandöffnung 1670 mm,
Höhe Nennmaß Wandöffnung 3875 mm,
Wanddicke 125 mm,

Stockzarge
Zargenspiegel Sturz 90/60mm, Montage an Stahlbetonsturz,

Oberblende
Höhe 165mm,

Einbauort:
4. Obergeschoss, Tür Nr.
TF 4.303
Menge: 1,000 St
DIN276_18: 344

**3.10.140 Innentürelement T90-1 einflg. B 1135 mm H 2875 mm SZ Holzwerkstoff TB Holzwerkstoff WD 220 mm OTS X ZuKo EMA MK/RSK 1 Blende**
*** Bezugsbeschreibung
Innentürelement aus Türblatt und Zarge, als Drehflügeltür, einflügelig, stumpf einschlagend, mit Laibungsfalz, mit einer Oberblende
Breite Nennmaß Wandöffnung 1135 mm,
Höhe Nennmaß Wandöffnung 2875 mm,
Wanddicke 250mm,

bauphysikalische Anforderungen:
Feuerschutz-Türanlage mit bauaufsichtlicher Zulassung,
Feuerwiderstandsklasse T90-1 DIN 4102-5 / DIN EN 1634-1,

Klimaklasse II, Prüfklima b, DIN EN 1121 (mittlere Beanspruchung),

Stockzarge
Ausführung mit Faltstockzarge aus Holzwerkstoff,
zertifiziert nach FSC oder PEFC, Oberfläche furniert Echtholzfurnier, Europäische Eiche, QCXE nach DIN EN 13556, gem. Bemusterung, Furnierstärke 1,5mm, Breite Zargenspiegel 55/85 mm, ohne sichtbare Befestigungsbohrung, Eckverbindung stumpf gestoßen, mit dreiseitig umlaufendem Dichtungsprofil DIN EN 12365-1, mit 3D-Aufnahmeelement,  Befestigung an Stahlbeton, Wanddicke 250mm, Zargenverfüllung umlaufend hohlraumfrei, mit Mineralwolle,

Zierbekleidung
mit Zierbekleidung auf Bandseite, aus Holzwerkstoff, zertifiziert nach FSC oder PEFC, Oberfläche furniert Eiche wie Türblatt und Zarge, Tiefe 228mm, Zargenspiegel 60mm, Tiefe Sickenkanten 15 bis 25 mm, Eckverbindung stumpf gestoßen, mit Feder in Nutfräsung in Stockzarge eingesetzt, 2mm Randfugen mit umlaufender dauerelastischer Versiegelung,

Türblatt
Türblatt aus Holzwerkstoff, zertifiziert nach FSC oder PEFC,
Dicke 70mm, stumpf, mit Laibungsfalz, mit Schlagleiste, mit Einlage aus Vollspanplatte,
Oberfläche furniert Echtholzfurnier, Europäische Eiche, QCXE nach DIN EN 13556, gem. Bemusterung, Furnierstärke 1,5mm,
Oberfläche der Schließ- und Schmalfläche entsprechend Öffnungsfläche, Kanten umlaufend mit verdecktem Anleimer aus Massivholz, Eiche, Kante eckig,

Oberblende
Stockzarge mit gegengefälzter Oberblende aus Holzwerkstoff,
zertifiziert nach FSC oder PEFC, Einlage aus Vollspanplatte, Oberfläche wie Türblatt furniert Eiche gem. Bemusterung,
Furnierstärke 1,5mm, Kanten umlaufend mit verdecktem Anleimer aus Massivholz, Eiche, Kante eckig, Höhe 711mm,  mit Dichtungsprofil DIN EN 12365-1 an unterem Falz,  Befestigung durch verdeckte Haltewinkel und Schraubverbindung,

Bänder
Objekt-Rollenbänder, 3-teilig, aus nichtrostendem Stahl,
Oberfläche fein matt gebürstet,
dreidimensional verstellbar, Flachkopf,
Bandhöhe 160mm, Rollendurchmesser 18mm.
Anzahl mind. 2 Stk bzw. gemäß Systemzulassung,
Systemzulassung,

Türschließer
Gelenkarm-Obentürschließer DIN EN 1154,
für einflügelige Türen, mit Öffnungsbegrenzung,
Schließgeschwindigkeit stufenlos einstellbar, Sturzmontage auf der Bandgegenseite, Oberfläche Edelstahl,

Zutrittskontrolle:
Vorgerüstet für Zutrittskontrolle über separaten Leser/Schlüsselschalter, Lesetyp RFID, Verortung auf einem Paneelfeld in uP Ausführung, mit Vernetzung: Lieferung und Montage bauseitig durch AN-Elektro,

Anschluss an Einbruchmeldeanlage/EMA:
bauseitig durch AN-Elektro,

Magnet- und Riegelschaltkontakte
werden gesondert vergütet,

Schloss
vorgerichtet für PZ-Schloss DIN 18251 und DIN EN 12209,

Drückergarnitur
vorgerichtet für Drückergarnitur

Verkabelung der elektrischen Komponenten, Anschlusskabel zum Anschluss an die Stromversorgung 230 V  AC und zum Anschluss von externen Signalgebern verdeckt im Türelement und den anschliessenden Wand- und Deckenkonstruktionen bis zum Türverteiler als Aufputzinstallationen in Elektroinstallationsrohr führen und dort anschliessen, Länge Anschlusskabel bis 15m, Herstellen von Bohrungen zur Kabelführung in Rohbauwand und Elektroinstallationsrohr werden gesondert vergütet,

Einbauort:
Erdgeschoss, Tür Nr.
TF 0.323
Menge: 1,000 St
DIN276_18: 344

**3.10.150 Innentürelement T90-1 einflg. B 1135 mm H 2875 mm SZ Holzwerkstoff TB Holzwerkstoff WD 240 mm OTS X EMA MK 1 Blende**
*** wie Position 3.10.140
Wie in Position 3.10.140. beschrieben, jedoch

Wanddicke 240mm,

ohne elektronische Zutrittskontrolle,

ohne Riegelkontakt

Einbauort:
Erdgeschoss, Tür Nr.
TF 0.322
Menge: 1,000 St
DIN276_18: 344

**3.10.160 Innentürelement T90-1 einflg. B 1135 mm H 2975 mm SZ Holzwerkstoff TB Holzwerkstoff WD 220 mm OTS X ZuKo EMA MK/RSK 1 Blende**
*** wie Position 3.10.140
Wie in Position 3.10.140. beschrieben, jedoch

Breite Nennmaß Wandöffnung 1135 mm,
Höhe Nennmaß Wandöffnung 2975 mm,

Einbauort:
1. Obergeschoss, Tür Nr.
TF 1.323
2. Obergeschoss, Tür Nr.
TF 2.323
3. Obergeschoss, Tür Nr.
TF 3.323
4. Obergeschoss, Tür Nr.
TF 4.323
5. Obergeschoss, Tür Nr.
TF 5.323
Menge: 5,000 St
DIN276_18: 344

**3.10.170 Innentürelement T90-1 einflg. B 1135 mm H 2975 mm SZ Holzwerkstoff TB Holzwerkstoff WD 240 mm OTS X MK 1 Blende**
*** wie Position 3.10.140
Wie in Position 3.10.140. beschrieben, jedoch

Breite Nennmaß Wandöffnung 1135 mm,
Höhe Nennmaß Wandöffnung 2975 mm,
Wanddicke 240mm,

ohne elektronische Zutrittskontrolle,

ohne Riegelkontakt,

Einbauort:
1. Obergeschoss, Tür Nr.
TF 1.322
2. Obergeschoss, Tür Nr.
TF 2.322
3. Obergeschoss, Tür Nr.
TF 3.322
4. Obergeschoss, Tür Nr.
TF 4.322
Menge: 4,000 St
DIN276_18: 344

**3.10.180 Innentürelement Feuchtraumtür einflg. B 1135 mm H 2975 mm SZ Holzwerkstoff TB Holzwerkstoff WD 240 mm ITS 1 Blende Leuchte**
Innentürelement aus Türblatt und Zarge, Feuchtraumtür, als Drehflügeltür, einflügelig, stumpf einschlagend, mit Laibungsfalz, mit einer Oberblende,
Breite Nennmaß Wandöffnung 1135 mm,
Höhe Nennmaß Wandöffnung 2975 mm,
Wanddicke 240 mm,

bauphysikalische Anforderungen:
Feuchtraumtür RAL-GZ 426/3  und DIN EN 16580,

Klimaklasse II, Prüfklima b, DIN EN 1121 (mittlere Beanspruchung),

Stockzarge
Ausführung mit Faltstockzarge aus Holzwerkstoff,
zertifiziert nach FSC oder PEFC, Feuchtraumzarge FR-Z RAL-GZ 426/ 3, Oberfläche furniert Echtholzfurnier, Europäische Eiche, QCXE nach DIN EN 13556,
Furnierstärke 1,5mm, mit Ausfälzung, Einfachfalz, Breite Zargenspiegel 115/115 mm, ohne sichtbare Befestigungsbohrung, Eckverbindung stumpf gestoßen, mit dreiseitig umlaufendem Dichtungsprofil DIN EN 12365-1, mit 3D-Aufnahmeelement, Befestigung mit Schraubanker an Stahlbeton, Wanddicke 240mm, Zargenverfüllung umlaufend hohlraumfrei, mit Mineralwolle,

Zierbekleidung
mit Zierbekleidung auf Bandgegenseite, aus Holzwerkstoff,
zertifiziert nach FSC oder PEFC, Oberfläche furniert Eiche wie Türblatt und Zarge, Tiefe 233mm, Zargenspiegel 60mm, Tiefe Sickenkanten 15 bis 25 mm, Eckverbindung stumpf gestoßen, mit Feder in Nutfräsung in Stockzarge eingesetzt, 2mm Randfugen mit umlaufender dauerelastischer Versiegelung,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC,
Feuchtraumtürblatt FR-T RAL-GZ 426/ 3, Dicke 70mm, stumpf, mit Laibungsfalz, mit Einlage aus Vollspanplatte, Oberfläche furniert Echtholzfurnier, Europäische Eiche, QCXE nach DIN EN 13556, Furnierstärke 1,5mm, Oberfläche der Schließ- und Schmalfläche entsprechend Öffnungsfläche, Kanten umlaufend mit verdecktem Anleimer aus Massivholz, Eiche, Kante eckig,

Oberblende
Stockzarge mit gegengefälzter Oberblende aus Holzwerkstoff,
zertifiziert nach FSC oder PEFC, Einlage aus Vollspanplatte, Oberfläche wie Türblatt furniert Eiche gem. Bemusterung, Furnierstärke 1,5mm, Kanten umlaufend mit verdecktem Anleimer aus Massivholz, Eiche, Kante eckig, Höhe 711mm,  mit Dichtungsprofil DIN EN 12365-1 an unterem Falz, Befestigung durch verdeckte Haltewinkel und Schraubverbindung,

Bänder:
Objekt-Rollenbänder, 3-teilig, aus nichtrostendem Stahl,
Oberfläche matt gebürstet,
dreidimensional verstellbar, Flachkopf,
Bandhöhe 160mm, Rollendurchmesser 18mm.
Anzahl mind. 2 Stk bzw. gemäß Systemzulassung,

Türschließer
Integrierter Gleitschienen-Türschließer DIN EN 1154,
verdeckt in Türflügel/Zarge liegend, für 1-flügelige Türen,
Schließgeschwindigkeit stufenlos einstellbar,

Schloss
vorgerichtet für PZ-Schloss DIN 18251 und DIN EN 12209,

Drückergarnitur
vorgerichtet für Drückergarnitur

Ausführung gem. Zeichnung, Zeichnungs Nr.
D10117LBV00A344_DE003-2C-VMDA

Einbauort:
Erdgeschoss, Tür Nr.
TF 0.342
TF 0.343
1. Obergeschoss, Tür Nr.
TF 1.342
TF 1.343
2. Obergeschoss, Tür Nr.
TF 2.342
TF 2.343
3. Obergeschoss, Tür Nr.
TF 3.342
TF 3.343
4. Obergeschoss, Tür Nr.
TF 4.342
TF 4.343
5. Obergeschoss, Tür Nr.
TF 5.342
TF 5.343
Menge: 12,000 St
DIN276_18: 344

**3.10.190 Innentürelement Feuchtraumtür T30-1 einflg. B 1280 mm H 2975 mm SZ Holzwerkstoff TB Holzwerkstoff WD 240 mm EMTA MK/RSK TÖ 1 Blende Leuchte Rammschutz**
Innentürelement aus Türblatt und Zarge, Feuchtraumtür, als Drehflügeltür, einflügelig, stumpf einschlagend, mit Laibungsfalz, mit einer Oberblende,
Breite Nennmaß Wandöffnung 1280 mm,
Höhe Nennmaß Wandöffnung 2975 mm,
Wanddicke 240 mm,
bauphysikalische Anforderungen:
Feuchtraumtür RAL-GZ 426/3  und DIN EN 16580,

Feuerschutz-Türanlage mit bauaufsichtlicher Zulassung,
Feuerwiderstandsklasse T30-1 DIN 4102-5 / DIN EN 1634-1,

Klimaklasse II, Prüfklima b, DIN EN 1121 (mittlere Beanspruchung),

Stockzarge
Ausführung mit Faltstockzarge aus Holzwerkstoff,
zertifiziert nach FSC oder PEFC, Feuchtraumzarge FR-Z RAL-GZ 426/ 3, Oberfläche furniert Echtholzfurnier, Europäische Eiche, QCXE nach DIN EN 13556,
Furnierstärke 1,5mm, mit Ausfälzung, Einfachfalz, Breite Zargenspiegel 55/70 mm, ohne sichtbare Befestigungsbohrung, Eckverbindung stumpf gestoßen, mit dreiseitig umlaufendem Dichtungsprofil DIN EN 12365-1, mit 3D-Aufnahmeelement, Befestigung mit Schraubanker an Stahlbeton, Wanddicke 240mm, Zargenverfüllung umlaufend hohlraumfrei, mit Mineralwolle,
mit zwei Rammschutzbügeln, Edelstahlrohr, 200 und 850mm über OKFF, verdeckt befestigen,

Zierbekleidung
mit Zierbekleidung auf Bandgegenseite, aus Holzwerkstoff,
zertifiziert nach FSC oder PEFC, Oberfläche furniert Eiche wie Türblatt und Zarge, Tiefe 233mm, Zargenspiegel 60mm, Tiefe Sickenkanten 15 bis 25 mm, Eckverbindung stumpf gestoßen, mit Feder in Nutfräsung in Stockzarge eingesetzt, 2mm Randfugen mit umlaufender dauerelastischer Versiegelung,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC,
Feuchtraumtürblatt FR-T RAL-GZ 426/ 3, Dicke 70mm, stumpf, mit Laibungsfalz, mit Einlage aus Vollspanplatte, Oberfläche furniert Echtholzfurnier, Europäische Eiche, QCXE nach DIN EN 13556, gem. Bemusterung, Furnierstärke 1,5mm, Oberfläche der Schließ- und Schmalfläche entsprechend Öffnungsfläche, Kanten umlaufend mit verdecktem Anleimer aus Massivholz, Eiche, Kante eckig,
mit zwei Rammschtzbügeln, Edelstahlrohr, 200 und 850mm über OKFF, verdeckt befestigen,

Oberblende
Stockzarge mit gegengefälzter Oberblende aus Holzwerkstoff,
zertifiziert nach FSC oder PEFC, Einlage aus Vollspanplatte, Oberfläche wie Türblatt furniert Eiche gem. Bemusterung, Furnierstärke 1,5mm, Kanten umlaufend mit verdecktem Anleimer aus Massivholz, Eiche, Kante eckig,  Höhe bandseitig 711mm,
mit Dichtungsprofil DIN EN 12365-1 an unterem Falz,
Befestigung durch verdeckte Haltewinkel und Schraubverbindung,

Bänder
Objekt-Rollenbänder, 3-teilig, aus nichtrostendem Stahl,
Oberfläche fein matt gebürstet,
dreidimensional verstellbar, Flachkopf,
Bandhöhe 160mm, Rollendurchmesser 18mm.
Anzahl mind. 2 Stk bzw. gemäß Systemzulassung,

Drehflügelantrieb
Tür zusätzlich mit  Drehflügelantrieb,
Ausführung als Drehflügelantriebssystem
gemäß Ausführungsbeschreibung Nr. 1.1,
Montage auf Bandseite, Aktivierung bandseitig mit Zugschnur, bandgegenseitig mit Taster, Lieferung und Montage bauseitig durch AN Elektro

Magnet- und Riegelkontakte:
werden gesondert vergütet

Türöffner:
vorgerüstet für Türöffner, Türöffner wird gesondert vergütet,

Schloss
vorgerichtet für PZ-Schloss DIN 18251 und DIN EN 12209,

Drückergarnitur
vorgerichtet für Drückergarnitur,

Verkabelung der elektrischen Komponenten, Anschlusskabel zum Anschluss an die Stromversorgung 230 V  AC und zum Anschluss von externen Signalgebern verdeckt im Türelement und den anschliessenden Wand- und Deckenkonstruktionen bis zum Türverteiler als Aufputzinstallationen in Elektroinstallationsrohr führen und dort anschliessen, Länge Anschlusskabel bis 15m, Herstellen von Bohrungen zur Kabelführung in Rohbauwand und Elektroinstallationsrohr werden gesondert vergütet,

Einbauort:
5. Obergeschoss, Tür Nr.
TF 5.397/1
TF 5.397/2
Menge: 2,000 St
DIN276_18: 344

**3.10.200 Innentürelement Feuchtraumtür 37dB einflg. B 1150 mm H 3058 mm SZ Holzwerkstoff TB Holzwerkstoff WD 125 mm aBD 1 Blende**
Innentürelement aus Türblatt und Zarge, Feuchtraumtür, als Drehflügeltür, einflügelig, stumpf einschlagend, mit Laibungsfalz, mit einer Oberblende
Breite Nennmaß Wandöffnung 1150 mm,
Höhe Nennmaß Wandöffnung 3058 mm,
Wanddicke 125 mm,

bauphysikalische Anforderungen:
Feuchtraumtür RAL-GZ 426/3  und DIN EN 16580,

Schallschutzanforderung DIN 4109:
Schalldämmwert R'w (im eingebauten Zustand) 32 dB,
Schalldämmwert Rw,P (Prüfwert) mind. 37 dB,

Klimaklasse II, Prüfklima b, DIN EN 1121 (mittlere Beanspruchung),

Stockzarge
Ausführung mit Faltstockzarge aus Holzwerkstoff,
zertifiziert nach FSC oder PEFC, Feuchtraumzarge FR-Z RAL-GZ 426/ 3, Oberfläche furniert Echtholzfurnier, Europäische Eiche, QCXE nach DIN EN 13556, Furnierstärke 1,5mm, Breite Zargenspiegel 55/85 mm, ohne sichtbare Befestigungsbohrung, Eckverbindung stumpf gestoßen, mit dreiseitig umlaufendem Dichtungsprofil DIN EN 12365-1, mit 3D-Aufnahmeelement, Befestigung an Trockenbauwand, Wanddicke 125mm, Einbau bandgegenseitig wandbündig, mit gleitendem Deckenanschluss, T-Profil an Rohdecke mit Schraubanker befestigt, Zarge mit Fräsung zur gleitenden Aufnahme, vertikale Bewegungsaufnahme zwischen Sturzprofil und Rohdecke ≤ 20mm,

Zierbekleidung
mit Zierbekleidung auf Bandseite, aus Holzwerkstoff,
zertifiziert nach FSC oder PEFC, Oberfläche furniert Eiche wie Türblatt und Zarge, Tiefe 115mm, Zargenspiegel 45mm, Tiefe Sickenkanten 15 bis 25 mm, Eckverbindung stumpf gestoßen, mit Feder in Nutfräsung in Stockzarge eingesetzt, 2mm Randfugen mit umlaufender dauerelastischer Versiegelung,

Türblatt
Türblatt aus Holzwerkstoff, zertifiziert nach FSC oder PEFC, Feuchtraumtürblatt FR-T RAL-GZ 426/ 3, Dicke 70mm, stumpf, mit Laibungsfalz, mit Einlage aus Vollspanplatte, Oberfläche furniert Echtholzfurnier, Europäische Eiche, QCXE nach DIN EN 13556, Furnierstärke 1,5mm, Oberfläche der Schließ- und Schmalfläche entsprechend Öffnungsfläche, Kanten umlaufend mit verdecktem Anleimer aus Massivholz, Eiche, Kante eckig,

Oberblende
Stockzarge mit gegengefälzter Oberblende aus Holzwerkstoff, zertifiziert nach FSC oder PEFC, Einlage aus Vollspanplatte, Oberfläche wie Türblatt furniert Eiche gem. Bemusterung, Furnierstärke 1,5mm, Kanten umlaufend mit verdecktem Anleimer aus Massivholz, Eiche, Kante eckig, Höhe ca. 855mm, lichte Durchgangshöhe bandseitig 2285mm, mit Dichtungsprofil DIN EN 12365-1 an unterem Falz, Befestigung durch verdeckte Haltewinkel und Schraubverbindung,

Bänder
Objekt-Rollenbänder, 3-teilig, aus nichtrostendem Stahl,
Oberfläche fein matt gebürstet,
dreidimensional verstellbar, Flachkopf,
Bandhöhe 160mm, Rollendurchmesser 18mm.
Anzahl mind. 2 Stk je Flügel bzw. gemäß Systemzulassung,

Bodendichtung
mit automatisch absenkbarer Bodendichtung, für Schallschutzanforderung,

Schloss
vorgerichtet für PZ-Schloss DIN 18251 und DIN EN 12209,

Drückergarnitur
vorgerichtet für Drückergarnitur

Einbauort:
2. Obergeschoss, Tür Nr.
TV 2.380
Menge: 1,000 St
DIN276_18: 344

#### Abschnitt 3.11 Türen mit Holzstockzarge und Oberlicht - Typ 2.5.3 L

**3.11.10 Innentürelement T30-1 RS 40dB RC3 einflg. B 1135 mm H 2975 mm SZ Holzwerkstoff TB Holzwerkstoff WD 240 mm aBD ITS ZuKo EMA MK/RSK 1 Oberlicht Leuchte**
Innentürelement aus Türblatt und Zarge, als Drehflügeltür, einflügelig, stumpf einschlagend, mit Laibungsfalz, mit einer Oberblende,
Breite Nennmaß Wandöffnung 1135 mm,
Höhe Nennmaß Wandöffnung 2975 mm,
Wanddicke 240 mm,

bauphysikalische Anforderungen:
Feuerschutz-Türanlage mit bauaufsichtlicher Zulassung,
Feuerwiderstandsklasse T30-1 DIN 4102-5 / DIN EN 1634-1,
Rauchschutztür DIN 18095,

Einbruchhemmung RC 3 DIN EN 1627,
Angriffsseite = Bandgegenseite,

Schallschutzanforderung DIN 4109:
Schalldämmwert R'w (im eingebauten Zustand) 35 dB,
Schalldämmwert Rw,P (Prüfwert) mind. 40 dB,

Klimaklasse II, Prüfklima b, DIN EN 1121 (mittlere Beanspruchung),

Stockzarge
Ausführung mit Stockzarge aus Holzwerkstoff,
zertifiziert nach FSC oder PEFC, Oberfläche furniert Echtholzfurnier, Europäische Eiche, QCXE nach DIN EN 13556, gem. Bemusterung, Furnierstärke 1,5mm, Breite Zargenspiegel 55/70 mm, ohne Zierfalz, ohne sichtbare Befestigungsbohrung, Eckverbindung stumpf gestoßen, mit dreiseitig umlaufendem zweifachem Dichtungsprofil DIN EN 12365-1, mit 3D-Aufnahmeelement, Befestigung an Stahlbeton, Wanddicke 240mm, Zargenverfüllung umlaufend hohlraumfrei, mit Mineralwolle,

Zierbekleidung
mit Zierbekleidung auf Bandgegenseite, aus Holzwerkstoff, zertifiziert nach FSC oder PEFC, Oberfläche furniert Eiche wie Türblatt und Zarge, Tiefe ca. 243mm, Zargenspiegel 60mm, Tiefe Sickenkanten 15 bis 25 mm, Eckverbindung stumpf gestoßen, mit Feder in Nutfräsung in Stockzarge eingesetzt, 2mm Randfugen mit umlaufender dauerelastischer Versiegelung,

Oberlicht
mit transparenter Ausfachung aus Glas,
mit Riegelprofil zwischen Türdurchgang und Oberlicht
aus Holz, Ansichtsbreite 105mm auf Bandgegenseite,
Oberfläche furniert Eiche gem. Bemusterung, wie Türzarge,
mit Dichtungsprofil DIN EN 12365-1 an unterem Falz,
mit einer Füllung, aus Verbundsicherheitsglas mit Alarmglas aus ESG, mit integrierter Alarmspinne, zur Durchbruchsicherung,
Glasaufbau und -dicke gemäß Bemessung des AN,
Glashalteleisten in furnierummantelter Ausführung passend zum
Deckfurnier,
flächenbündig mit Türblatt, verdeckt befestigt,
Eckstöße Glasleisten auf Gehrung gestoßen,
Verglasungsdichtungen aus transparentem Silikon,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC, Dicke 70mm, stumpf, mit Laibungsfalz, mit Einlage aus Vollspanplatte,
Oberfläche furniert Echtholzfurnier, Europäische Eiche, QCXE nach DIN EN 13556, gem. Bemusterung, Furnierstärke 1,5mm, Oberfläche der Schließ- und Schmalfläche entsprechend Öffnungsfläche, Kanten umlaufend mit verdecktem Anleimer aus Massivholz, Eiche, Kante eckig,
mit 5-fachen Sicherungsbolzen,
Bänder
Objekt-Rollenbänder, 3-teilig, aus nichtrostendem Stahl,
Oberfläche fein matt gebürstet,
dreidimensional verstellbar, Flachkopf,
Bandhöhe 160mm, Rollendurchmesser 18mm,
Anzahl mind. 2 Stk bzw. gemäß Systemzulassung,

Türschließer
Integrierter Gleitschienen-Türschließer DIN EN 1154,
verdeckt in Türflügel/Zarge liegend, für 1-flügelige Feuer- und Rauchschutztüren, mit Endanschlag und Schließverzögerung,
Schließgeschwindigkeit, Endanschlag und Schließverzögerung stufenlos einstellbar,

Bodendichtung
mit automatisch absenkbarer Bodendichtung,

Zutrittskontrolle:
Vorgerüstet für Zutrittskontrolle über separaten Leser/Schlüsselschalter, Lesetyp RFID, Verortung auf einem Paneelfeld in uP Ausführung, mit Vernetzung: Lieferung und Montage bauseitig durch AN-Elektro,

Anschluss an Einbruchmeldeanlage/EMA:
bauseitig durch AN-Elektro,
mit Durchbruchüberwachung,

Magnet- und Riegelschaltkontakte
werden gesondert vergütet,

Schloss
vorgerichtet für PZ-Schloss DIN 18251 und DIN EN 12209,

Drückergarnitur
vorgerichtet für Drückergarnitur

Verkabelung der elektrischen Komponenten, Anschlusskabel zum Anschluss an die Stromversorgung 230 V  AC und zum Anschluss von externen Signalgebern verdeckt im Türelement und den anschliessenden Wand- und Deckenkonstruktionen bis zum Türverteiler als Aufputzinstallationen in Elektroinstallationsrohr führen und dort anschliessen, Länge Anschlusskabel bis 15m, Herstellen von Bohrungen zur Kabelführung in Rohbauwand und Elektroinstallationsrohr werden gesondert vergütet,

Einbauort:
5. Obergeschoss, Tür Nr.
TF 5.368
Menge: 1,000 St
DIN276_18: 344

**3.11.20 Innentürelement T30-1 RS 37dB einflg. B 1135 mm H 2975 mm SZ Holzwerkstoff TB Holzwerkstoff WD 240 mm aBD ITS 1 Oberlicht Leuchte**
*** wie Position 3.8.10
Innentürelement aus Türblatt und Zarge, als Drehflügeltür, einflügelig, stumpf einschlagend, mit Laibungsfalz, mit einer Oberblende,
Breite Nennmaß Wandöffnung 1135 mm,
Höhe Nennmaß Wandöffnung 2975 mm,
Wanddicke 240 mm,

bauphysikalische Anforderungen:
Feuerschutz-Türanlage mit bauaufsichtlicher Zulassung,
Feuerwiderstandsklasse T30-1 DIN 4102-5 / DIN EN 1634-1,
Rauchschutztür DIN 18095,

Schallschutzanforderung DIN 4109:
Schalldämmwert R'w (im eingebauten Zustand) 32 dB,
Schalldämmwert Rw,P (Prüfwert) mind. 37 dB,

Klimaklasse II, Prüfklima b, DIN EN 1121 (mittlere Beanspruchung),

Stockzarge
Ausführung mit Stockzarge aus Holzwerkstoff,
zertifiziert nach FSC oder PEFC, Oberfläche furniert Echtholzfurnier, Europäische Eiche, QCXE nach DIN EN 13556, gem. Bemusterung, Furnierstärke 1,5mm, Breite Zargenspiegel 55/70 mm, ohne Zierfalz, ohne sichtbare Befestigungsbohrung, Eckverbindung stumpf gestoßen, mit dreiseitig umlaufendem zweifachem Dichtungsprofil DIN EN 12365-1, mit 3D-Aufnahmeelement, Befestigung an Mauerwerk, Wanddicke 240mm, Zargenverfüllung umlaufend hohlraumfrei, mit Mineralwolle,

Zierbekleidung
mit Zierbekleidung auf Bandgegenseite, aus Holzwerkstoff, zertifiziert nach FSC oder PEFC, Oberfläche furniert Eiche wie Türblatt und Zarge, Tiefe ca. 233mm, Zargenspiegel 60mm, Tiefe Sickenkanten 15 bis 25 mm, Eckverbindung stumpf gestoßen, mit Feder in Nutfräsung in Stockzarge eingesetzt, 2mm Randfugen mit umlaufender dauerelastischer Versiegelung,

Oberlicht
mit transparenter Ausfachung aus Glas,
mit Riegelprofil zwischen Türdurchgang und Oberlicht
aus Holz, Ansichtsbreite 105mm auf Bandgegenseite,
Oberfläche furniert Eiche gem. Bemusterung, wie Türzarge,
mit Dichtungsprofil DIN EN 12365-1 an unterem Falz,
mit einer Füllung, aus Verbundsicherheitsglas mit Alarmglas aus ESG, mit integrierter Alarmspinne, zur Durchbruchsicherung,
Glasaufbau und -dicke gemäß Bemessung des AN,
Glashalteleisten in furnierummantelter Ausführung passend zum
Deckfurnier,
flächenbündig mit Türblatt, verdeckt befestigt,
Eckstöße Glasleisten auf Gehrung gestoßen,
Verglasungsdichtungen aus transparentem Silikon,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt aus Holzwerkstoff, zertifiziert nach FSC oder PEFC, Dicke 70mm, stumpf, mit Laibungsfalz, mit Einlage aus Vollspanplatte,
Oberfläche furniert Echtholzfurnier, Europäische Eiche, QCXE nach DIN EN 13556, gem. Bemusterung, Furnierstärke 1,5mm, Oberfläche der Schließ- und Schmalfläche entsprechend Öffnungsfläche, Kanten umlaufend mit verdecktem Anleimer aus Massivholz, Eiche, Kante eckig,

Bänder
Objekt-Rollenbänder, 3-teilig, aus nichtrostendem Stahl,
Oberfläche fein matt gebürstet,
dreidimensional verstellbar, Flachkopf,
Bandhöhe 160mm, Rollendurchmesser 18mm,
Anzahl mind. 2 Stk bzw. gemäß Systemzulassung,

Türschließer
Integrierter Gleitschienen-Türschließer DIN EN 1154,
verdeckt in Türflügel/Zarge liegend, für 1-flügelige Feuer- und Rauchschutztüren, mit Endanschlag und Öffnungsdämpfung,
Schließgeschwindigkeit, Endanschlag und Öffnungsdämpfung stufenlos einstellbar,

Bodendichtung
mit automatisch absenkbarer Bodendichtung,

Schloss
vorgerichtet für PZ-Schloss DIN 18251 und DIN EN 12209,

Drückergarnitur
vorgerichtet für Drückergarnitur,

Einbauort:
Erdgeschoss, Tür Nr.
TF 0.336
Menge: 1,000 St
DIN276_18: 344

#### Abschnitt 3.12 Türen mit Holzstockzarge und Seitenteil - Typ 2.5.3 BF

**3.12.10 Innentürelement einflg. B 1835 mm H 3255 mm SZ Holzwerkstoff TB Holzwerkstoff WD 240 mm ITS 1 Blende 1 Seitenteil**
*** Bezugsbeschreibung
Innentürelement aus Türblatt und Zarge, als Drehflügeltür, einflügelig, stumpf einschlagend, mit Laibungsfalz, mit einer Oberblende, mit einem Seitenteil,
Breite Nennmaß Wandöffnung 1835 mm,
Höhe Nennmaß Wandöffnung 3255 mm,
Wanddicke 240 mm,

bauphysikalische Anforderungen:
Klimaklasse II, Prüfklima b, DIN EN 1121 (mittlere Beanspruchung),

Stockzarge
Ausführung mit Faltstockzarge aus Holzwerkstoff,
zertifiziert nach FSC oder PEFC, Oberfläche furniert Echtholzfurnier, Europäische Eiche, QCXE nach DIN EN 13556, Furnierstärke 1,5mm, Einfachfalz, Breite Zargenspiegel Sturz 70/85mm, Breite Zargenspiegel seitlich 60/75mm, bandgegenseitige Verkleidung der zerlegten Faltstockzarge 132mm als Wandverkleidung fortgesetzt, ohne sichtbare Befestigungsbohrung, Eckverbindung stumpf gestoßen, mit dreiseitig umlaufendem Dichtungsprofil DIN EN 12365-1, mit 3D-Aufnahmeelement, Befestigung an Stahlbeton, Wanddicke 240mm, mit gleitendem Deckenanschluss, T-Profil an Rohdecke mit Schraubanker befestigt, Zarge mit Fräsung zur gleitenden Aufnahme, vertikale Bewegungsaufnahme zwischen Sturzprofil und Rohdecke ≤ 20mm,

Zierbekleidung
mit Zierbekleidung auf Bandseite, aus Holzwerkstoff, zertifiziert nach FSC oder PEFC, Oberfläche furniert Eiche wie Türblatt und Zarge, Tiefe 115mm, Zargenspiegel 45mm, Tiefe Sickenkanten 15 bis 25 mm, Eckverbindung stumpf gestoßen, mit Feder in Nutfräsung in Stockzarge eingesetzt, 2mm Randfugen mit umlaufender dauerelastischer Versiegelung,

Oberblende
Stockzarge mit gegengefälzter Oberblende aus Holzwerkstoff, zertifiziert nach FSC oder PEFC, Einlage aus Vollspanplatte, Oberfläche wie Türblatt furniert Eiche gem. Bemusterung, Furnierstärke 1,5mm, Kanten umlaufend mit verdecktem Anleimer aus Massivholz, Eiche, Kante eckig, Höhe ca. 855mm, lichte Durchgangshöhe Bandseitig 2285mm mit Dichtungsprofil DIN EN 12365-1 an unterem Falz, Befestigung durch verdeckte Haltewinkel und Schraubverbindung,

Türblatt
Türblatt aus Holzwerkstoff, zertifiziert nach FSC oder PEFC, Dicke 70mm, stumpf, mit Laibungsfalz, mit Einlage aus Vollspanplatte, Oberfläche furniert Echtholzfurnier, Europäische Eiche, QCXE nach DIN EN 13556,
Furnierstärke 1,5mm, Oberfläche der Schließ- und Schmalfläche entsprechend Öffnungsfläche, Kanten umlaufend mit verdecktem Anleimer aus Massivholz, Eiche, Kante eckig,

Seitenteil
Seitenteil transparent, mit einer Füllung, aus Verbund-Sicherheitsglas (VSG), als Rahmenkonstruktion, an den Ecken stumpf gestoßen, Ansichtsbreite bandgegenseitig 85mm, Ansichtsbreite Sockel 100mm, mit bandseitiger Glashalteleiste, flächenbündig, Oberfläche wie Türelement, Verglasung allseitig eingedichtet mit EPDM-Dichtungsprofilen, Breite Gesamtelement bandgegenseitig 590mm,

Bänder
Objekt-Rollenbänder, 3-teilig, aus nichtrostendem Stahl,
Oberfläche fein matt gebürstet,
dreidimensional verstellbar, Flachkopf,
Bandhöhe 160mm, Rollendurchmesser 18mm.
Anzahl mind. 2 Stk je Flügel bzw. gemäß Systemzulassung,

Türschließer
Integrierter Gleitschienen-Türschließer DIN EN 1154,
verdeckt in Türflügel/Zarge liegend, für 1-flügelige Türen, mit Endanschlag und Schließverzögerung,
Schließgeschwindigkeit, Endanschlag und Schließverzögerung stufenlos einstellbar,

Schloss
vorgerichtet für PZ-Schloss DIN 18251 und DIN EN 12209,

Drückergarnitur
vorgerichtet für Drückergarnitur

Ausführung gem. Zeichnung, Zeichnungs Nr.
D10117LBV00A344_DE006-2B-VMDA

Einbauort:
2. Obergeschoss, Tür Nr.
TF 2.381
Menge: 1,000 St
DIN276_18: 344

**3.12.20 Innentürelement einflg. B 2030 mm H 2975 mm SZ Holzwerkstoff TB Holzwerkstoff WD 240 mm aBD ITS 1 Blende 1 Seitenteil**
*** wie Position 3.12.10
Wie in Position 3.12.10. beschrieben, jedoch

Breite Nennmaß Wandöffnung 2030 mm,
Höhe Nennmaß Wandöffnung 2975 mm,

Stockzarge
Ausführung mit Faltstockzarge aus Holzwerkstoff,
zertifiziert nach FSC oder PEFC, Oberfläche furniert Eiche gem. Bemusterung, Furnierstärke 1,5mm, Einfachfalz, Breite Zargenspiegel 65/80mm, ohne sichtbare Befestigungsbohrung, Eckverbindung stumpf gestoßen, mit dreiseitig umlaufendem Dichtungsprofil DIN EN 12365-1, mit 3D-Aufnahmeelement, Befestigung an Trockenbausturz, Dicke 125mm, Parallelwandmontage an Mauerwerkswand,

Oberblende
Höhe 711mm,

Seitenteil
Seitenteil transparent, mit einer Füllung, aus Verbund-Sicherheitsglas (VSG), als Rahmenkonstruktion, an den Ecken stumpf gestoßen, Ansichtsbreite bandgegenseitig 85mm, Ansichtsbreite Sockel 100mm, mit bandseitiger Glashalteleiste, flächenbündig, Oberfläche wie Türelement, Verglasung allseitig eingedichtet mit EPDM-Dichtungsprofilen, Breite Gesamtelement bandgegenseitig 785mm,

Zierbekleidung
mit Zierbekleidung auf Bandseite, aus Holzwerkstoff, Oberfläche furniert Eiche wie Türblatt und Zarge, Tiefe 115mm, Zargenspiegel 45mm, Tiefe Sickenkanten 15 bis 25 mm, Eckverbindung stumpf gestoßen, mit Feder in Nutfräsung in Stockzarge eingesetzt, 2mm Randfugen mit umlaufender dauerelastischer Versiegelung,

Bodendichtung
mit automatisch absenkbarer Bodendichtung,

Einbauort:
2. Obergeschoss, Tür Nr.
TF 2.376
Menge: 1,000 St
DIN276_18: 344

**3.12.30 Innentürelement 42dB einflg. B 2050 mm H 3015 mm SZ Holzwerkstoff TB Holzwerkstoff WD 100 mm aBD 1 Blende 1 Seitenteil**
*** wie Position 3.12.10
Wie in Position 3.12.10. beschrieben, jedoch

Breite Nennmaß Wandöffnung 2050 mm,
Höhe Nennmaß Wandöffnung 3015 mm,
Wanddicke 100 mm,
bauphysikalische Anforderungen:
Schallschutzanforderung DIN 4109:
Schalldämmwert R'w (im eingebauten Zustand) 37 dB,
Schalldämmwert Rw,P (Prüfwert) mind. 42 dB,

Klimaklasse II, Prüfklima b, DIN EN 1121 (mittlere Beanspruchung),

Stockzarge
Breite Zargenspiegel 55/85 mm, Befestigung seitlich an Mauerwerk und Stahlbeton und an Trockenbausturz, Dicke 100mm, Vorderkante Zarge bandgegenseitig 28mm vor Vorderkante Trockenbausturz zum flächenbündigen Abschluss mit Sturzverkleidung, Bekleidung wird gesondert vergütet.

Zierbekleidung
Zargenspiegel Sturz 40mm, Zargenspiegel seitlich 30mm,
Oberblende
Höhe 751mm,

Seitenteil
Breite Gesamtelement bandgegenseitig 904mm,
wandseitige Montage verdeckt mit Blindstock an Stahlbetonwand,

Bodendichtung
mit automatisch absenkbarer Bodendichtung, für Schallschutzanforderung,

Türschließer
ohne Türschließer,

Einbauort:
5. Obergeschoss, Tür Nr.
TF 5.340/2
Menge: 1,000 St
DIN276_18: 344

**3.12.40 Innentürelement 37dB einflg. B 2050 mm H 3015 mm SZ Holzwerkstoff TB Holzwerkstoff WD 100 mm aBD 1 Blende 1 Seitenteil**
*** wie Position 3.12.10
Wie in Position 3.12.10. beschrieben, jedoch

Breite Nennmaß Wandöffnung 2050 mm,
Höhe Nennmaß Wandöffnung 3015 mm,
Wanddicke 100 mm,

bauphysikalische Anforderungen
Schallschutzanforderung DIN 4109:
Schalldämmwert R'w (im eingebauten Zustand) 32 dB,
Schalldämmwert Rw,P (Prüfwert) mind. 37 dB,

Klimaklasse II, Prüfklima b, DIN EN 1121 (mittlere Beanspruchung),

Stockzarge
Breite Zargenspiegel 55/85 mm, Befestigung seitlich an Mauerwerk und Stahlbeton und an Trockenbausturz, Dicke 100mm, Vorderkante Zarge bandgegenseitig 28mm vor Vorderkante Trockenbausturz zum flächenbündigen Abschluss mit Sturzverkleidung, Bekleidung wird gesondert vergütet.

Zierbekleidung
Zargenspiegel Sturz 40mm, Zargenspiegel seitlich 30mm,
Oberblende
Höhe 751mm,

Seitenteil
Breite Gesamtelement bandgegenseitig 904mm,
wandseitige Montage verdeckt mit Blindstock an Stahlbetonwand,

Bodendichtung
mit automatisch absenkbarer Bodendichtung, für Schallschutzanforderung,

Türschließer
ohne Türschließer,

Ausführung gem. Zeichnung, Zeichnungs Nr.
D10117LBV00A344_DE006-2B-VMDA

Einbauort:
Erdgeschoss, Tür Nr.
TF 0.341
Menge: 1,000 St
DIN276_18: 344

**3.12.50 Innentürelement T30-1 RS einflg. B 1730 mm H 3255 mm SZ Holzwerkstoff TB Holzwerkstoff WD 125 mm aBD ITS 1 Blende 1 Seitenteil**
*** wie Position 3.12.10
Wie in Position 3.12.10. beschrieben, jedoch

Breite Nennmaß Wandöffnung 1835 mm,
Höhe Nennmaß Wandöffnung 3255 mm,
Wanddicke 125mm,

bauphysikalische Anforderungen:
Feuerschutz-Türanlage mit bauaufsichtlicher Zulassung,
Feuerwiderstandsklasse T30-1 DIN 4102-5 / DIN EN 1634-1,
Rauchschutztür DIN 18095,

Stockzarge
Breite Zargenspiegel 90/90 mm, Befestigung an Trockenbauwand, Wanddicke 125mm,

Oberblende
Höhe 855mm,

Seitenteil
Seitenteil transparent, mit einer Füllung, aus Brandschutz-Sicherheitsglas, Feuerwiderstandsklasse F30,
Breite Gesamtelement bandgegenseitig 590mm,

Bodendichtung
mit automatisch absenkbarer Bodendichtung,

Einbauort:
2. Obergeschoss, Tür Nr.
TV 2.376/2
Menge: 1,000 St
DIN276_18: 344

**3.12.60 Innentürelement RC2 einflg. B 2840 mm H 2990 mm SZ Holzwerkstoff TB Holzwerkstoff WD 125 mm aBD ZuKo ITS EMA ZuKo MK/RK TÖ 1 Blende 1 Seitenteil**
*** wie Position 3.12.10
Innentürelement aus Türblatt und Zarge, als Drehflügeltür, einflügelig, stumpf einschlagend, mit Laibungsfalz, mit einer Oberblende, mit einem Seitenteil,

Breite Nennmaß Wandöffnung 2840 mm,
Höhe Nennmaß Wandöffnung 2990 mm,
Wanddicke 125 mm,

bauphysikalische Anforderungen:
Einbruchhemmung RC 2 DIN EN 1627,
Angriffsseite = Bandgegenseite,

Klimaklasse II, Prüfklima b, DIN EN 1121 (mittlere Beanspruchung),

Stockzarge
Ausführung mit Faltstockzarge aus Holzwerkstoff,
zertifiziert nach FSC oder PEFC, Oberfläche furniert Echtholzfurnier, Europäische Eiche, QCXE nach DIN EN 13556, Furnierstärke 1,5mm, Einfachfalz, Breite Zargenspiegel Sturz 55/85mm, Breite Zargenspiegel seitlich 70/85mm, ohne sichtbare Befestigungsbohrung, Eckverbindung stumpf gestoßen, mit dreiseitig umlaufendem Dichtungsprofil DIN EN 12365-1, mit 3D-Aufnahmeelement,
Einbau als Parallelwandmontage an Trockenbauwand, Wanddicke 125mm und Stahlbetonwand, Wanddicke 240mm, Befestigung an Trockenbausturz mit Montageanker und Selbstbohrschrauben, Dicke Trockenbausturz 125mm,

Zierbekleidung
mit Zierbekleidung im Sturz auf Bandseite, aus Holzwerkstoff, zertifiziert nach FSC oder PEFC, Oberfläche furniert Eiche wie Türblatt und Zarge, Tiefe 115mm, Zargenspiegel 40mm, Tiefe Sickenkanten 15 bis 25 mm, Eckverbindung stumpf gestoßen, mit Feder in Nutfräsung in Stockzarge eingesetzt, 2mm Randfugen mit umlaufender dauerelastischer Versiegelung,

Oberblende
Stockzarge mit gegengefälzter Oberblende aus Holzwerkstoff, zertifiziert nach FSC oder PEFC, Einlage aus Vollspanplatte, Oberfläche wie Türblatt furniert Eiche gem. Bemusterung, Furnierstärke 1,5mm, Kanten umlaufend mit verdecktem Anleimer aus Massivholz, Eiche, Kante eckig, Höhe ca. 730mm, mit Dichtungsprofil DIN EN 12365-1 an unterem Falz, Befestigung durch verdeckte Haltewinkel und Schraubverbindung,

Türblatt
Türblatt aus Holzwerkstoff, zertifiziert nach FSC oder PEFC, Dicke 70mm, stumpf, mit Laibungsfalz, mit Einlage aus Vollspanplatte, Oberfläche furniert Echtholzfurnier, Europäische Eiche, QCXE nach DIN EN 13556, Furnierstärke 1,5mm, Oberfläche der Schließ- und Schmalfläche entsprechend Öffnungsfläche, Kanten umlaufend mit verdecktem Anleimer aus Massivholz, Eiche, Kante eckig,
mit 3-fachen Sicherungsbolzen,

Seitenteil
Seitenteil, mit zwei Füllungen,
als Rahmenkonstruktion, mit Riegelprofil zwischen den Füllungen, an den Ecken stumpf gestoßen, Profilansichtsbreite bandgegenseitig umlaufend 85mm,  Breite Gesamtelement bandgegenseitig 1674mm,
erste Füllung transparent, aus Verbund-Sicherheitsglas (VSG), mit bandseitiger Glashalteleiste, flächenbündig, Oberfläche wie Türelement, Verglasung allseitig eingedichtet mit EPDM-Dichtungsprofilen, Höhe Verglasung inkl. Rahmenprofile bandgegenseitig 2195mm,
zweite Füllung opak, Paneel aus Holzwerkstoff, Dicke 70mm, Höhe 670mm, Oberfläche furniert Eiche wie Türblatt, mit durchlaufendem Hohlkörper-Thekenelement, Höhe 130mm,
mit Schiebemulde, im Element verdeckt befestigt, zur Bargelddurchreiche unter verglastem Sichtfenster,
zum bündigen Einbau in Thekenelement,
als wartungsfreie, verschiebbare Flachmulde für die Durchgabe von flachen Gegenständen,
Thekenausschnitt etwa 350x600x80mm (BxTxH),
automatische Verriegelung in den jeweiligen Endlagen auf beiden Seiten, Verriegelung nur durch Bediener der Pförtnerseite entriegelbar, ohne Durchgreifmöglichkeit,
Flachmulde und Trog aus Stahlblech, beschichtet, Rahmen aus gebürstetem Edelstahl,
Auskragung des Thekenelements bandseitig 920mm, seitlich abgestützt, Auskragung bandgegenseitig 300mm, frei auskragend, seitliche Abstützung der bandseitigen Ablageplatte durch zwei vertikale Seitenwangen, Breite 85mm, aus Holzwerkstoff, bandseitig abnehmbares zusätzliches Paneel aus Holzwerkstoff, verdeckte Befestigung, als Blende vor Anschlusskabeln für Sprechanlage, Oberfläche furniert wie Türblatt,

Bänder
Objekt-Rollenbänder, 3-teilig, aus nichtrostendem Stahl,
Oberfläche fein matt gebürstet,
dreidimensional verstellbar, Flachkopf,
Bandhöhe 160mm, Rollendurchmesser 18mm,
Anzahl mind. 2 Stk je Flügel bzw. gemäß Systemzulassung,

Türschließer
Integrierter Gleitschienen-Türschließer DIN EN 1154,
verdeckt in Türflügel/Zarge liegend, für 1-flügelige Feuer- und Rauchschutztüren, mit Endanschlag und Öffnungsdämpfung,
Schließgeschwindigkeit, Endanschlag und Öffnungsdämpfung stufenlos einstellbar,

Anschluss an Einbruchmeldeanlage/EMA:
bauseitig durch AN-Elektro

Zutrittskontrolle:
Vorgerüstet für Zutrittskontrolle über separaten Leser/Schlüsselschalter, Lesetyp RFID, Verortung auf einem Paneelfeld in uP Ausführung, mit Vernetzung: Lieferung und Montage bauseitig durch AN-Elektro,

Magnet- und Riegelkontakte:
werden gesondert vergütet

Türöffner:
vorgerüstet für Türöffner, Türöffner wird gesondert vergütet,

Schloss
vorgerichtet für PZ-Schloss DIN 18251 und DIN EN 12209,

Drückergarnitur
vorgerichtet für Wechselgarnitur

Verkabelung der elektrischen Komponenten, Anschlusskabel zum Anschluss an die Stromversorgung 230 V  AC und zum Anschluss von externen Signalgebern verdeckt im Türelement und den anschliessenden Wand- und Deckenkonstruktionen bis zum Türverteiler als Aufputzinstallationen in Elektroinstallationsrohr führen und dort anschliessen, Länge Anschlusskabel bis 15m, Herstellen von Bohrungen zur Kabelführung in Rohbauwand und Elektroinstallationsrohr werden gesondert vergütet,

Einbauort:
5. Obergeschoss, Tür Nr.
TV 5.393
Menge: 1,000 St
DIN276_18: 344

#### Abschnitt 3.13 Tapetentüren mit Holzstockzarge - Typ 2.6.3

**3.13.10 Innentürelement Vollpanik 2-flg. B 2095 mm H 2100 mm SZ Holzwerkstoff TB Holzwerkstoff WD 125 mm ITS FTS ZuKo 1 Lichtausschnitt**
Innentürelement aus Türblatt und Zarge, als Drehflügeltür, zweiflügelig, mit Lichtausschnitt, stumpf einschlagend, mit Laibungsfalz, Notausgangstür nach DIN EN 179, mit Panikfunktion, Ausführung als Tapetentür in Trockenbau Vorsatzschale,
Breite Nennmaß Wandöffnung 2095 mm,
Höhe Nennmaß Wandöffnung 2100 mm,
Wanddicke 125 mm,

Lichte Türdurchgangsbreite ≥ 1,80 m,
bauphysikalische Anforderungen:
Klimaklasse II, Prüfklima b, DIN EN 1121 (mittlere Beanspruchung),

Stockzarge
Ausführung mit Faltstockzarge aus Holzwerkstoff,
zertifiziert nach FSC oder PEFC, Oberfläche deckend beschichtet, in Anlehnung an Schleiflack, NCS-Farbton gem. Bemusterung,
Breite Zargenspiegel 88/103mm, ohne sichtbare Befestigungsbohrung, Eckverbindung stumpf gestoßen, mit dreiseitig umlaufendem Dichtungsprofil DIN EN 12365-1, mit Aufnahmeelement für verdeckte Bänder, Befestigung an Trockenbauwand als Vorwandmontage, Wandaufbau zweischalig:
Doppelt beplankte Metallständerwand, Wanddicke 125mm, mit zusätzlicher Vorsatzschale, Tiefe 80mm, Blendrahmen von Trockenbau Vorsatzschale überdeckt,

Türblatt
Innentürblatt, 2-flügelig,
aus Holzwerkstoff, zertifiziert nach FSC oder PEFC, stumpf, mit Laibungsfalz, Türblatt asymmetrisch geteilt,
Breite Gangflügel ungefähr 1440mm, Breite Standflügel ungefähr 545mm,
lichte Durchgangsbreite Gangflügel unter Berücksichtigung des offenstehenden Flügels bei 90°-Öffnung mind. 135cm,
Mittelfuge mit Falz-/Gegenfalz und Dämpfungs-/Dichtungsprofil,
Türblattdicke 70 mm,
Einlage aus Vollspanplatte, mit Hartfaserdeckplatten,
Oberfläche des Türblatts deckend beschichtet, seidenmatt, NCS-Farbton gem. Bemusterung, Oberfläche der Schließ- und Schmalfläche entsprechend Öffnungsfläche,
Kanten umlaufend mit verdecktem Anleimer aus Massivholz, Kante eckig,
bandseitig flächenbündig mit Zarge, bandgegenseitig über Zarge überstehend zum flächenbündigen Abschluss mit Vorsatzschale,
Gangflügel mit Lichtausschnitt, Breite 200mm, Höhe 1489mm, mit transparenter und transluzenter Füllung aus Sicherheitsglas VSG gemäß bauphysikalischen Anforderungen und gemäß Zulassung,
Glasaufbau und -dicken gemäß bauaufsichtlicher Zulassung und Bemessung des AN,
mit bandseitiger Glashalteleiste, flächenbündig, Oberfläche wie Türelement, Verglasung allseitig eingedichtet mit EPDM-Dichtungsprofilen,

Bänder
mit verdeckt liegenden Bändern, Ausführung als Objektbänder aus nichtrostendem Stahl, Oberfläche matt gebürstet, dreidimensional verstellbar,

Türschließer
Integrierter Gleitschienen-Türschließer DIN EN 1154,
verdeckt in Türflügel/Zarge liegend, für 2-flügelige Türen, mit Endanschlag,
Schließgeschwindigkeit und Endanschlag stufenlos einstellbar,
mit Mitnehmerklappe,

Fluchttürsicherung:
Fluchttüröffner/Fluchttürterminal:
Verriegelungssystem in Rettungswegen nach Mustererlass des DIBt für zweiflügelige Türanlage mit elektromagnetischer Verriegelung für 12 V DC, Handauslösung und externe
Auslösung durch BMA/GLT, Nottaste, Gehäuse grün RAL 6032 unter Putz, Steuerung 230 V AC.
Produktvorgabe: Dormakaba Fluchttürsicherungssystem SafeRoute

Zutrittskontrolle:
Vorgerüstet für Zutrittskontrolle über separaten Leser/Schlüsselschalter, Lesetyp RFID, Verortung auf einem Paneelfeld integriert in Wandbekleidung, mit Vernetzung: Lieferung und Montage bauseitig durch AN-Elektro,

Schloss.
vorgerichtet für Paniktürverschluss DIN EN 179 Typ A Drücker-Betätigung, vorgerichtet für motorische Schlosskombination für 2-flügeliges Innentürelement mit Vollpanikfunktion, zugelassen  für Notausgangsverschluss DIN EN 179,

Drückergarnitur
vorgerichtet für Wechselgarnitur,

Verkabelung der elektrischen Komponenten, Anschlusskabel zum Anschluss an die Stromversorgung 230 V  AC und zum Anschluss von externen Signalgebern verdeckt im Türelement und den anschliessenden Wand- und Deckenkonstruktionen bis zum Türverteiler als Aufputzinstallationen in Elektroinstallationsrohr führen und dort anschliessen, Länge Anschlusskabel bis 15m, Herstellen von Bohrungen zur Kabelführung in Rohbauwand und Elektroinstallationsrohr werden gesondert vergütet,

Ausführung gem. Zeichnung, Zeichnungs Nr.
D10117LBV00A344_DE009-2B-VMDA

Einbauort:
Erdgeschoss, Tür Nr.
T 0.327
Menge: 1,000 St
DIN276_18: 344

**3.13.20 Innentürelement T30-2 RS 2-flg. B 2000 mm H 520 mm SZ Holzwerkstoff TB Holzwerkstoff WD 240 mm aBD ITS**
Innentürelement aus Türblatt und Zarge, als Drehflügeltür, zweiflügelig, stumpf einschlagend, mit Laibungsfalz, Ausführung als Tapetentür in Holzwandverkleidung,
Breite Nennmaß Wandöffnung 2000 mm,
Höhe Nennmaß Wandöffnung 2520 mm,
Wanddicke 240 mm,
bauphysikalische Anforderungen:
Feuerschutz-Türanlage mit bauaufsichtlicher Zulassung,
Feuerwiderstandsklasse T30-1 DIN 4102-5 / DIN EN 1634-1,
Rauchschutztür DIN 18095,

Klimaklasse II, Prüfklima b, DIN EN 1121 (mittlere Beanspruchung),

Stockzarge
Ausführung mit Faltstockzarge aus Holzwerkstoff,
zertifiziert nach FSC oder PEFC, Oberfläche deckend beschichtet, in Anlehnung an Schleiflack, NCS-Farbton gem. Bemusterung,
Breite Zargenspiegel 85/100mm,
Eckverbindung stumpf gestoßen, mit dreiseitig umlaufendem Dichtungsprofil DIN EN 12365-1, mit 3D-Aufnahmeelement,
als Vorwandmontage mit zusätzlichem 3-seitig umlaufenden Blendrahmen aus Holz zwischen Wand und Holzwandbekleidung, Profil etwa 50/65mm nach Erfordernis, zusätzliche Befestigung der Zarge mit Befestigungswinkel aus Stahl in der Leibung der Rohbauöffnung,
ohne sichtbare Befestigungsbohrung, Befestigung mit Schrauben und Dübeln an Stahlbeton, Wandaufbau zweischalig:
Einseitig verputzte Stahlbetonwand, Wanddicke 240mm, mit Holzwandverkleidung, Tiefe 105mm, Blendrahmen und Zarge von Holzwandverkleidung überdeckt,

Zierbekleidung
mit Zierbekleidung auf Bandseite, aus Holzwerkstoff,
zertifiziert nach FSC oder PEFC, Oberfläche deckend beschichtet wie Türblatt und Zarge, Tiefe ca. 287mm, Zargenspiegel 45mm, Tiefe Sickenkanten 15 bis 25 mm,
Eckverbindung stumpf gestoßen, mit Feder in Nutfräsung in Stockzarge eingesetzt, 2mm Randfugen mit umlaufender dauerelastischer Versiegelung,

Türblatt
Innentürblatt, 2-flügelig,
aus Holzwerkstoff, zertifiziert nach FSC oder PEFC,
stumpf, mit Laibungsfalz, Türblatt symmetrisch geteilt,
Mittelfuge mit Falz-/Gegenfalz und Dämpfungs-/Dichtungsprofil,
Türblattdicke 70 mm,
Einlage aus Vollspanplatte, Oberfläche des Türblatts deckend beschichtet, seidenmatt, NCS-Farbton gem. Bemusterung,
Oberfläche der Schließ- und Schmalfläche entsprechend Öffnungsfläche, Kanten umlaufend mit verdecktem Anleimer aus Massivholz, Eiche, Kante eckig,
bandseitig flächenbündig mit Zarge, mit Distanzaufdoppelung auf Bandgegenseite, Dicke 16mm, Befestigung punktuell mittels Einhängeverbinder, Oberfläche bündig mit Wandverkleidung, mit umlaufender Furnierkante, Oberfläche gem. Türblatt,

Bänder
Objekt-Rollenbänder, 3-teilig, aus nichtrostendem Stahl,
Oberfläche matt gebürstet,
dreidimensional verstellbar, Flachkopf,
Bandhöhe 160mm, Rollendurchmesser 18mm.
Anzahl mind. 2 Stk bzw. gemäß Systemzulassung,
Systemzulassung,

Türschließer
Integrierter Gleitschienen-Türschließer DIN EN 1154,
verdeckt in Türflügel/Zarge liegend, für 2-flügelige Feuer- und Rauchschutztüren, mit Endanschlag und Öffnungsdämpfung,
Schließgeschwindigkeit, Endanschlag und Öffnungsdämpfung stufenlos einstellbar,

Bodendichtung
mit automatisch absenkbarer Bodendichtung,

Schloss
vorgerichtet für PZ-Schloss DIN 18251 und DIN EN 12209,

Drückergarnitur
vorgerichtet für Drückergarnitur

Ausführung gem. Zeichnung, Zeichnungs Nr.
D10117LBV00A344_DE004-2C-VMDA

Einbauort:
Erdgeschoss, Tür Nr.
TF 1.320
Menge: 1,000 St
DIN276_18: 344

**3.13.30 Innentürelement einflg. B 1160 mm H 2475 mm SZ Holzwerkstoff TB Holzwerkstoff WD 125 mm ITS**
*** Bezugsbeschreibung
Innentürelement aus Türblatt und Zarge, als Drehflügeltür, einflügelig, stumpf einschlagend, mit Laibungsfalz,  Ausführung als Tapetentür in Holzwandverkleidung,
Breite Nennmaß Wandöffnung 1160 mm,
Höhe Nennmaß Wandöffnung 2475 mm,
Wanddicke 125 mm,

bauphysikalische Anforderungen:
Klimaklasse II, Prüfklima b, DIN EN 1121 (mittlere Beanspruchung),

Stockzarge
Ausführung mit Faltstockzarge aus Holzwerkstoff,
zertifiziert nach FSC oder PEFC, Oberfläche furniert Echtholzfurnier, Europäische Eiche, QCXE nach DIN EN 13556,
Furnierstärke 1,5mm,
Breite Zargenspiegel 55/70 mm,
ohne sichtbare Befestigungsbohrung, Eckverbindung stumpf gestoßen, mit dreiseitig umlaufendem Dichtungsprofil DIN EN 12365-1, mit 3D-Aufnahmeelement, Befestigung als Vorsatzmontage an bauseits vorhandener Unterkonstruktion aus verzinktem Stahl mit Montageanker und Selbstbohrschrauben, zur oberflächenbündigen Montage des  Türblattes mit benachbarter Holzwandverkleidung, Wandaufbau dreischalig:
Doppelt beplankte Metallständerwand, Wanddicke 125mm, mit beidseitiger Holzwandverkleidung, Stockzarge bandgegenseitig von Holzwandverkleidung überdeckt,

Zierbekleidung
mit Zierbekleidung auf Bandseite, aus Holzwerkstoff, zertifiziert nach FSC oder PEFC, Oberfläche furniert Eiche wie Türblatt und Zarge, Tiefe ca. 115mm, Zargenspiegel 45mm, Tiefe Sickenkanten 15 bis 25mm, Eckverbindung stumpf gestoßen, mit Feder in Nutfräsung in Stockzarge eingesetzt, 2mm Randfugen mit umlaufender dauerelastischer Versiegelung,

Türblatt
Türblatt aus Holzwerkstoff, zertifiziert nach FSC oder PEFC,
Dicke 70mm, stumpf, mit Laibungsfalz, mit Einlage aus Vollspanplatte, Oberfläche furniert Echtholzfurnier, Europäische Eiche, QCXE nach DIN EN 13556,
Furnierstärke 1,5mm, Oberfläche der Schließ- und Schmalfläche entsprechend Öffnungsfläche, Kanten allseitig mit verdecktem Anleimer aus Massivholz, Eiche, Kante eckig, mit Distanzaufdoppelung auf Bandgegenseite, Dicke 16mm, Befestigung punktuell mittels Einhängeverbinder, Oberfläche bündig mit Wandverkleidung, mit umlaufender Furnierkante, Oberfläche gem. Türblatt,

Bänder
Objekt-Rollenbänder, 3-teilig, aus nichtrostendem Stahl,
Oberfläche fein matt gebürstet,
dreidimensional verstellbar, Flachkopf,
Bandhöhe 160mm, Rollendurchmesser 18mm.
Anzahl mind. 3 Stk bzw. gemäß Systemzulassung,

Türschließer
Integrierter Gleitschienen-Türschließer DIN EN 1154,
verdeckt in Türflügel/Zarge liegend, für 1-flügelige Feuer- und Rauchschutztüren, mit Endanschlag und Schließverzögerung,
Schließgeschwindigkeit, Endanschlag und Schließverzögerung stufenlos einstellbar,

Schloss
vorgerichtet für PZ-Schloss DIN 18251 und DIN EN 12209,

Drückergarnitur
vorgerichtet für Drückergarnitur

Einbauort:
Erdgeschoss, Tür Nr.
TF 0.316
Menge: 1,000 St
DIN276_18: 344

**3.13.40 Innentürelement einflg. B 1160 mm H 2475 mm SZ Holzwerkstoff TB Holzwerkstoff WD 125 mm EMTA MK/RSK**
*** wie Position 3.13.30
Wie in Position 3.13.30. beschrieben, jedoch

Stockzarge:
Breite Zargenspiegel seitlich 55/70 mm,
Breite Zargenspiegel Sturz 105/120mm,

Tür ohne integrierten Türschließer,

Drehflügelantrieb
Tür zusätzlich mit  Drehflügelantrieb,
Ausführung als Drehflügelantriebssystem
gemäß Ausführungsbeschreibung Nr. 1.1,
Montage auf Bandseite,

Magnet- und Riegelkontakte:
werden gesondert vergütet,

Einbauort:
Erdgeschoss, Tür Nr.
TF 0.317
Menge: 1,000 St
DIN276_18: 344

**3.13.50 Innentürelement RS einflg. B 1160 mm H 2475 mm SZ Holzwerkstoff TB Holzwerkstoff WD 125 mm aBD ITS**
*** Bezugsbeschreibung
Innentürelement aus Türblatt und Zarge, als Drehflügeltür, einflügelig, stumpf einschlagend, mit Laibungsfalz,  Ausführung als Tapetentür in Holzwandverkleidung,

Breite Nennmaß Wandöffnung 1160 mm,
Höhe Nennmaß Wandöffnung 2475 mm,
Wanddicke 125 mm,

bauphysikalische Anforderungen:
Rauchschutztür DIN 18095,

Klimaklasse II, Prüfklima b, DIN EN 1121 (mittlere Beanspruchung),

Stockzarge:
Ausführung mit Faltstockzarge aus Holzwerkstoff,
zertifiziert nach FSC oder PEFC, Oberfläche furniert Echtholzfurnier, Europäische Eiche, QCXE nach DIN EN 13556, Furnierstärke 1,5mm,
Breite Zargenspiegel 85/100mm,
Eckverbindung stumpf gestoßen, mit dreiseitig umlaufendem Dichtungsprofil DIN EN 12365-1, mit 3D-Aufnahmeelement,
als Vorwandmontage mit zusätzlichem 3-seitig umlaufenden Blendrahmen aus Holz zwischen Wand und Holzwandbekleidung, Profil nach statischer Erfordernis, zusätzliche Befestigung der Zarge mit Befestigungswinkel aus Stahl in der Leibung der Rohbauöffnung,
ohne sichtbare Befestigungsbohrung,
Befestigung an Trockenbauwand, Wandaufbau dreischalig:
Doppelt beplankte Metallständerwand, Wanddicke 125mm, mit beidseitiger Holzwandverkleidung, Tiefe 80mm, Vorwandmontage an bauseits vorhandenem Trockenbau Wandstutzen auf Bandgegenseite, Zarge bandgegenseitig von Holzwandverkleidung überdeckt,

Zierbekleidung
mit Zierbekleidung auf Bandseite, aus Holzwerkstoff,
zertifiziert nach FSC oder PEFC, Oberfläche furniert wie Zarge und Türblatt, Tiefe ca. 220mm, Zargenspiegel 60mm, Tiefe Sickenkanten 15 bis 25 mm,
Eckverbindung stumpf gestoßen, mit Feder in Nutfräsung in Stockzarge eingesetzt, 2mm Randfugen mit umlaufender dauerelastischer Versiegelung,

Türblatt:
Türblatt aus Holzwerkstoff, zertifiziert nach FSC oder PEFC,
Dicke 70mm, stumpf, mit Laibungsfalz, mit Einlage aus Vollspanplatte, Oberfläche furniert Echtholzfurnier, Europäische Eiche, QCXE nach DIN EN 13556,
Furnierstärke 1,5mm, Oberfläche der Schließ- und Schmalfläche entsprechend Öffnungsfläche, Kanten allseitig mit verdecktem Anleimer aus Massivholz, Eiche, Kante eckig, mit Distanzaufdoppelung auf Bandgegenseite, Dicke 16mm, Befestigung punktuell mittels Einhängeverbinder, Oberfläche bündig mit Wandverkleidung, mit umlaufender Furnierkante, Oberfläche gem. Türblatt,

Bänder
Objekt-Rollenbänder, 3-teilig, aus nichtrostendem Stahl,
Oberfläche matt gebürstet,
dreidimensional verstellbar, Flachkopf,
Bandhöhe 160mm, Rollendurchmesser 18mm.
Anzahl mind. 2 Stk bzw. gemäß Systemzulassung,
Systemzulassung,

Türschließer
Integrierter Gleitschienen-Türschließer DIN EN 1154,
verdeckt in Türflügel/Zarge liegend, für 2-flügelige Feuer- und Rauchschutztüren, mit Endanschlag und Öffnungsdämpfung,
Schließgeschwindigkeit, Endanschlag und Öffnungsdämpfung stufenlos einstellbar,

Bodendichtung
mit automatisch absenkbarer Bodendichtung,

Schloss
vorgerichtet für PZ-Schloss DIN 18251 und DIN EN 12209,

Drückergarnitur
vorgerichtet für Drückergarnitur,

Einbauort:
Erdgeschoss, Tür Nr.
T 0.315
Menge: 1,000 St
DIN276_18: 344

**3.13.60 Innentürelement T30-1 einflg. B 1385 mm H 2291 mm SZ Holzwerkstoff TB Holzwerkstoff WD 300 mm aBD ITS RMZ**
*** Bezugsbeschreibung
Innentürelement aus Türblatt und Zarge, als Drehflügeltür, einflügelig, stumpf einschlagend, mit Laibungsfalz,  Ausführung als Tapetentür in Holzwandverkleidung,

Breite Nennmaß Wandöffnung 1385 mm,
Höhe Nennmaß Wandöffnung 2291 mm,
Wanddicke 300 mm,
bauphysikalische Anforderungen:
Feuerschutz-Türanlage mit bauaufsichtlicher Zulassung,
Feuerwiderstandsklasse T30-1 DIN 4102-5 / DIN EN 1634-1,

Klimaklasse II, Prüfklima b, DIN EN 1121 (mittlere Beanspruchung),

Stockzarge
Ausführung mit Faltstockzarge aus Holzwerkstoff,
zertifiziert nach FSC oder PEFC, Oberfläche furniert Echtholzfurnier, Europäische Eiche, QCXE nach DIN EN 13556, Furnierstärke 1,5mm,
Breite Zargenspiegel 55/85 mm,
Eckverbindung stumpf gestoßen, mit dreiseitig umlaufendem Dichtungsprofil DIN EN 12365-1, mit 3D-Aufnahmeelement, ohne sichtbare Befestigungsbohrung,
als Vorsatzmontage mit zusätzlichem 3-seitig umlaufenden Blendrahmen aus Holz zwischen Wand und Holzwandbekleidung, Befestigung mit Schrauben und Dübeln an Stahlbeton, Profil nach statischer Erfordernis, zusätzliche Befestigung der Zarge mit Befestigungswinkel aus Stahl in der Leibung der Rohbauöffnung, mit Hinterfüllung aus Mineralwolle und dauerelastischer Versiegelung,
Wandaufbau dreischalig:
Stahlbetonwand, Wanddicke 300mm, mit Holzwandverkleidung und Innendämmung, Konstruktionstiefe Wandverkleidung 115mm, Stockzarge bandgegenseitig von Holzwandverkleidung überdeckt,

Zierbekleidung
mit Zierbekleidung auf Bandseite, aus Holzwerkstoff,
zertifiziert nach FSC oder PEFC, Oberfläche furniert wie Türblatt und Zarge, Tiefe ca. 400mm, Zargenspiegel 70mm, Tiefe Sickenkanten 15 bis 25 mm,
Eckverbindung stumpf gestoßen, mit Feder in Nutfräsung in Stockzarge eingesetzt, 2mm Randfugen mit umlaufender dauerelastischer Versiegelung,

Türblatt:
Türblatt aus Holzwerkstoff, zertifiziert nach FSC oder PEFC,
Dicke 70mm, stumpf, mit Laibungsfalz, mit Einlage aus Vollspanplatte, Oberfläche furniert Echtholzfurnier, Europäische Eiche, QCXE nach DIN EN 13556,
Furnierstärke 1,5mm, Oberfläche der Schließ- und Schmalfläche entsprechend Öffnungsfläche, Kanten allseitig mit verdecktem Anleimer aus Massivholz, Eiche, Kante eckig, mit Distanzaufdoppelung auf Bandgegenseite, Dicke 16mm, Befestigung punktuell mittels Einhängeverbinder, Oberfläche bündig mit Wandverkleidung, mit umlaufender Furnierkante, Oberfläche gem. Türblatt,

Bänder
Objekt-Rollenbänder, 3-teilig, aus nichtrostendem Stahl,
Oberfläche matt gebürstet,
dreidimensional verstellbar, Flachkopf,
Bandhöhe 160mm, Rollendurchmesser 18mm.
Anzahl mind. 3 Stk bzw. gemäß Systemzulassung,
Systemzulassung,

Türschließer
Integrierter Gleitschienen-Türschließer DIN EN 1154,
verdeckt in Türflügel/Zarge liegend, für 1-flügelige Feuer- und Rauchschutztüren, mit Endanschlag und Feststellfunktion,
Schließgeschwindigkeit und Endanschlag stufenlos einstellbar,
mit separatem Sturzmelder und externen Deckenmeldern, werden gesondert vergütet,
Anschluss an Brandmeldeanlage, bauseitig durch AN Elektro,

Bodendichtung
mit automatisch absenkbarer Bodendichtung,

Schloss
vorgerichtet für PZ-Schloss DIN 18251 und DIN EN 12209,

Drückergarnitur
vorgerichtet für Drückergarnitur,

Ausführung gem. Zeichnung, Zeichnungs Nr.
D10117LBV00A344_DE004-2E-FMDA
‑

Einbauort:
Erdgeschoss, Tür Nr.
TF 0.385
Menge: 1,000 St
DIN276_18: 344

**3.13.70 Innentürelement T30-1 RS einflg. B 1385 mm H 2291 mm SZ Holzwerkstoff TB Holzwerkstoff WD 240 mm aBD EMTA MK/RSK TÖ**
*** wie Position 3.13.60
Wie in Position 3.13.60. beschrieben, jedoch

Wanddicke 240 mm,

bauphysikalische Anforderungen:
Feuerschutz-Türanlage mit bauaufsichtlicher Zulassung,
Feuerwiderstandsklasse T30-1 DIN 4102-5 / DIN EN 1634-1,
Rauchschutztür DIN 18095,

Stockzarge:
Vorsatzmontage mit zusätzlichem Blendrahmen,
Wandaufbau zweischalig:
Stahlbetonwand, Wanddicke 240mm, mit Holzwandverkleidung, Konstruktionstiefe 115mm, Stockzarge bandgegenseitig von Holzwandverkleidung überdeckt,

Zierbekleidung
Tiefe ca. 340mm,

Türschließer:
ohne integrierten Türschließer,

Drehflügelantrieb
Tür zusätzlich mit  Drehflügelantrieb,
Ausführung als Drehflügelantriebssystem
gemäß Ausführungsbeschreibung Nr. 1.1,
Montage auf Bandseite,

Magnet- und Riegelschaltkontakte
werden gesondert vergütet,

Türöffner
wird gesondert vergütet,

Einbauort:
1. Obergeschoss, Tür Nr.
TF 1.385
Menge: 1,000 St
DIN276_18: 344

**3.13.80 Innentürelement T30-1 RS einflg. B 1140 mm H 2520 mm SZ Holzwerkstoff TB Holzwerkstoff WD 125 mm aBD EMTA MK/RSK TÖ**
*** wie Position 3.13.60
Wie in Position 3.13.60. beschrieben, jedoch
Breite Nennmaß Wandöffnung 1140 mm,
Höhe Nennmaß Wandöffnung 2520 mm,

bauphysikalische Anforderungen:
Feuerschutz-Türanlage mit bauaufsichtlicher Zulassung,
Feuerwiderstandsklasse T30-1 DIN 4102-5 / DIN EN 1634-1,
Rauchschutztür DIN 18095,

Stockzarge:
Breite Zargenspiegel seitlich 55/70mm,
Breite Zargenspiegel Sturz 105/120mm,
Vorsatzmontage mit zusätzlichem Blendrahmen,
Befestigung an Trockenbauwand,
Wandaufbau zweischalig:
Trockenbauwand, Wanddicke 125mm, mit Holzwandverkleidung, Konstruktionstiefe 105mm, Stockzarge bandgegenseitig von Holzwandverkleidung überdeckt,

Zierbekleidung
Tiefe ca. 148mm, Zargenspiegel 45mm,

Türschließer:
ohne integrierten Türschließer,

Drehflügelantrieb
Tür zusätzlich mit  Drehflügelantrieb,
Ausführung als Drehflügelantriebssystem
gemäß Ausführungsbeschreibung Nr. 1.1,
Montage auf Bandseite,

Magnet- und Riegelschaltkontakte
werden gesondert vergütet,

Türöffner
wird gesondert vergütet,

Verkabelung der elektrischen Komponenten, Anschlusskabel zum Anschluss an die Stromversorgung 230 V  AC und zum Anschluss von externen Signalgebern verdeckt im Türelement und den anschliessenden Wand- und Deckenkonstruktionen bis zum Türverteiler als Aufputzinstallationen in Elektroinstallationsrohr führen und dort anschliessen, Länge Anschlusskabel bis 15m, Herstellen von Bohrungen zur Kabelführung in Rohbauwand und Elektroinstallationsrohr werden gesondert vergütet,

Einbauort:
Erdgeschoss, Tür Nr.
T 0.323/1
Menge: 1,000 St
DIN276_18: 344

**3.13.90 Innentürelement T30-1 RS einflg. B 1160 mm H 2520 mm SZ Holzwerkstoff TB Holzwerkstoff WD 240 mm aBD EMTA MK/RSK TÖ**
*** wie Position 3.13.50
Wie in Position 3.13.50. beschrieben, jedoch

Breite Nennmaß Wandöffnung 1160 mm,
Höhe Nennmaß Wandöffnung 2520 mm,
Wanddicke 240 mm,

bauphysikalische Anforderungen:
Feuerschutz-Türanlage mit bauaufsichtlicher Zulassung,
Feuerwiderstandsklasse T30-1 DIN 4102-5 / DIN EN 1634-1,
Rauchschutztür DIN 18095,

Stockzarge:
Breite Zargenspiegel seitlich 55/70mm,
Breite Zargenspiegel im Sturz 105/120mm,
Vorsatzmontage mit zusätzlichem Blendrahmen,
Befestigung an Stahlbeton, Wandaufbau zweischalig:
Stahlbetonwand, Wanddicke 240mm, mit Holzwandverkleidung, Konstruktionstiefe 105mm, Zarge bandgegenseitig von Holzwandverkleidung überdeckt,

Zierbekleidung
Tiefe ca. 340mm, Zargenspiegel 45mm,

Bodendichtung
mit automatisch absenkbarer Bodendichtung,

Türschließer:
ohne integrierten Türschließer,

Drehflügelantrieb
Tür zusätzlich mit  Drehflügelantrieb,
Ausführung als Drehflügelantriebssystem
gemäß Ausführungsbeschreibung Nr. 1.1,
Montage auf Bandseite,

Magnet- und Riegelschaltkontakte
werden gesondert vergütet,

Türöffner
wird gesondert vergütet,

Verkabelung der elektrischen Komponenten, Anschlusskabel zum Anschluss an die Stromversorgung 230 V  AC und zum Anschluss von externen Signalgebern verdeckt im Türelement und den anschliessenden Wand- und Deckenkonstruktionen bis zum Türverteiler als Aufputzinstallationen in Elektroinstallationsrohr führen und dort anschliessen, Länge Anschlusskabel bis 15m, Herstellen von Bohrungen zur Kabelführung in Rohbauwand und Elektroinstallationsrohr werden gesondert vergütet,

Einbauort:
Erdgeschoss, Tür Nr.
T 0.323/2
Menge: 1,000 St
DIN276_18: 344

**3.13.100 Innentürelement T30-1 RS einflg. B 1140 mm H 2520 mm SZ Holzwerkstoff TB Holzwerkstoff WD 125 mm aBD ITS**
*** wie Position 3.13.60
Wie in Position 3.13.60. beschrieben, jedoch

Breite Nennmaß Wandöffnung 1140 mm,
Höhe Nennmaß Wandöffnung 2520 mm,
Wanddicke 125mm,

bauphysikalische Anforderungen:
Feuerschutz-Türanlage mit bauaufsichtlicher Zulassung,
Feuerwiderstandsklasse T30-1 DIN 4102-5 / DIN EN 1634-1,
Rauchschutztür DIN 18095,

Stockzarge
Breite Zargenspiegel 75/90mm,
Vorsatzmontage mit zusätzlichem Blendrahmen,
Befestigung an Trockenbauwand,
Wandaufbau zweischalig:
Trockenbauwand, Wanddicke 125mm, mit Holzwandverkleidung, Konstruktionstiefe 105mm, Stockzarge bandgegenseitig von Holzwandverkleidung überdeckt,

Zierbekleidung
Tiefe 145mm, Zargenspiegel 45mm,

Türschließer
Integrierter Gleitschienen-Türschließer DIN EN 1154,
ohne Rauchmeldezentrale und Anschluss an Brandmeldeanlage,

Einbauort:
Erdgeschoss, Tür Nr.
TF 0.320
Menge: 1,000 St
DIN276_18: 344

**3.13.110 Innentürelement T30-1 RS einflg. B 1160 mm H 2520 mm SZ Holzwerkstoff TB Holzwerkstoff WD 240 mm aBD ITS ZuKo EMA MK/RSK**
*** wie Position 3.13.60
Wie in Position 3.13.60. beschrieben, jedoch

Breite Nennmaß Wandöffnung 1160 mm,
Höhe Nennmaß Wandöffnung 2520 mm,
Wanddicke 240 mm,

bauphysikalische Anforderungen:
Feuerschutz-Türanlage mit bauaufsichtlicher Zulassung,
Feuerwiderstandsklasse T30-1 DIN 4102-5 / DIN EN 1634-1,
Rauchschutztür DIN 18095,

Stockzarge:
Ausführung mit Faltstockzarge aus Holzwerkstoff, Oberfläche der Zarge deckend beschichtet, in Anlehnung an Schleiflack, NCS-Farbton gem. Bemusterung,
Breite Zargenspiegel seitlich 55/70mm,
Breite Zargenspiegel im Sturz 105/120mm,
Vorsatzmontage mit zusätzlichem Blendrahmen,
Befestigung an Stahlbeton, Wandaufbau zweischalig:
Stahlbetonwand, Wanddicke 240mm, mit Holzwandverkleidung, Konstruktionstiefe 105mm, Zarge bandgegenseitig von Holzwandverkleidung überdeckt,

Zierbekleidung
Oberfläche lackiert wie Türblatt und Zarge, Tiefe 245mm, Zargenspiegel 45mm,

Türblatt
Oberfläche des Türblatts deckend beschichtet, in Anlehnung an Schleiflack, NCS-Farbton gem. Bemusterung,

Türschließer
Integrierter Gleitschienen-Türschließer DIN EN 1154,
ohne Rauchmeldezentrale und Anschluss an Brandmeldeanlage,

Zutrittskontrolle:
Vorgerüstet für Zutrittskontrolle über separaten Leser/Schlüsselschalter, Lesetyp RFID, Verortung auf einem Paneelfeld integriert in Wandbekleidung: Lieferung und Montage bauseitig durch AN-Elektro,

Anschluss an Einbruchmeldeanlage/EMA:
bauseitig durch AN-Elektro,

Magnet- und Riegelschaltkontakte
werden gesondert vergütet,

Schloss:
vorgerichtet für Motorschloss, wird gesondert vergütet,

Einbauort:
Erdgeschoss, Tür Nr.
TF 0.314
Menge: 1,000 St
DIN276_18: 344

**3.13.120 Innentürelement T30-1 RS einflg. B 1160 mm H 2475 mm SZ Holzwerkstoff TB Holzwerkstoff WD 125 mm aBD ITS ZuKo EMA MK/RSK**
*** wie Position 3.13.60
Wie in Position 3.13.60. beschrieben, jedoch

Breite Nennmaß Wandöffnung 1160 mm,
Höhe Nennmaß Wandöffnung 2475 mm,
Wanddicke 125mm,

bauphysikalische Anforderungen:
Feuerschutz-Türanlage mit bauaufsichtlicher Zulassung,
Feuerwiderstandsklasse T30-1 DIN 4102-5 / DIN EN 1634-1,
Rauchschutztür DIN 18095,

Stockzarge:
Oberfläche der Zarge deckend beschichtet, in Anlehnung an Schleiflack, NCS-Farbton gem. Bemusterung, Breite Zargenspiegel 85/100mm,
Vorsatzmontage mit zusätzlichem Blendrahmen,
Befestigung an Trockenbauwand,
Wandaufbau zweischalig:
Trockenbauwand, Wanddicke 125mm, mit Holzwandverkleidung, Konstruktionstiefe 105mm, Stockzarge bandgegenseitig von Holzwandverkleidung überdeckt,

Laibungszarge
Oberfläche lackiert wie Türblatt und Zarge, Tiefe 130mm, Zargenspiegel 45mm,

Türblatt
Oberfläche des Türblatts deckend beschichtet, in Anlehnung an Schleiflack, NCS-Farbton gem. Bemusterung,

Türschließer
Integrierter Gleitschienen-Türschließer DIN EN 1154,
ohne Rauchmeldezentrale und Anschluss an Brandmeldeanlage,

Zutrittskontrolle:
Vorgerüstet für Zutrittskontrolle über separaten Leser/Schlüsselschalter, Lesetyp RFID, Verortung auf einem Paneelfeld integriert in Wandbekleidung: Lieferung und Montage bauseitig durch AN-Elektro,

Anschluss an Einbruchmeldeanlage/EMA:
bauseitig durch AN-Elektro,

Magnet- und Riegelschaltkontakte
werden gesondert vergütet,

Schloss:
vorgerichtet für Motorschloss, wird gesondert vergütet,

Einbauort:
1. Obergeschoss, Tür Nr.
TF 1.315
TF 1.316
2. Obergeschoss, Tür Nr.
TF 2.314
TF 2.316
3. Obergeschoss, Tür Nr.
TF 3.314
TF 3.316
3. Obergeschoss, Tür Nr.
TF 4.314
TF 4.316
Menge: 8,000 St
DIN276_18: 344

**3.13.130 Innentürelement T30-1 RS einflg. B 1180 mm H 2765 mm SZ Holzwerkstoff TB Holzwerkstoff WD 125 mm aBD ITS ZuKo**
*** wie Position 3.13.60
Wie in Position 3.13.60. beschrieben, jedoch

Breite Nennmaß Wandöffnung 1180 mm,
Höhe Nennmaß Wandöffnung 2765 mm,
Wanddicke 125mm,

bauphysikalische Anforderungen:
Feuerschutz-Türanlage mit bauaufsichtlicher Zulassung,
Feuerwiderstandsklasse T30-1 DIN 4102-5 / DIN EN 1634-1,
Rauchschutztür DIN 18095,

Stockzarge:
Oberfläche der Zarge deckend beschichtet, in Anlehnung an Schleiflack, NCS-Farbton gem. Bemusterung, Breite Zargenspiegel 85/100mm,
Vorsatzmontage mit zusätzlichem Blendrahmen,
Befestigung an Trockenbauwand,
Wandaufbau zweischalig:
Trockenbauwand, Wanddicke 125mm, mit Holzwandverkleidung, Konstruktionstiefe 105mm, Stockzarge bandgegenseitig von Holzwandverkleidung überdeckt,

Laibungszarge
Oberfläche lackiert wie Türblatt und Zarge, Tiefe 155mm, Zargenspiegel 45mm,

Türblatt
Oberfläche des Türblatts deckend beschichtet, in Anlehnung an Schleiflack, NCS-Farbton gem. Bemusterung,

Türschließer
Integrierter Gleitschienen-Türschließer DIN EN 1154,
ohne Rauchmeldezentrale und Anschluss an Brandmeldeanlage,

Zutrittskontrolle:
Vorgerüstet für Zutrittskontrolle über separaten Leser/Schlüsselschalter, Lesetyp RFID, Verortung auf einem Paneelfeld integriert in Wandbekleidung, mit Vernetzung: Lieferung und Montage bauseitig durch AN-Elektro,

Schloss:
vorgerichtet für Motorschloss, wird gesondert vergütet,

Einbauort:
Erdgeschoss, Tür Nr.
TF 0.303
Menge: 1,000 St
DIN276_18: 344

**3.13.140 Innentürelement T30-1 RS einflg. B 1440 mm H 2520 mm SZ Holzwerkstoff TB Holzwerkstoff WD 240 mm aBD EMTA RMZ MK/RSK TÖ**
*** wie Position 3.13.60
Wie in Position 3.13.60. beschrieben, jedoch

Breite Nennmaß Wandöffnung 1440 mm,
Höhe Nennmaß Wandöffnung 2520 mm,
Wanddicke 240mm

bauphysikalische Anforderungen:
Feuerschutz-Türanlage mit bauaufsichtlicher Zulassung,
Feuerwiderstandsklasse T30-1 DIN 4102-5 / DIN EN 1634-1,
Rauchschutztür DIN 18095,

Stockzarge:
Breite Zargenspiegel seitlich 55/70mm,
Breite Zargenspiegel im Sturz 105/120mm,
Vorsatzmontage mit zusätzlichem Blendrahmen,
Befestigung an Stahlbeton, Wandaufbau zweischalig:
Stahlbetonwand, Wanddicke 240mm, mit Holzwandverkleidung, Konstruktionstiefe 105mm, Zarge bandgegenseitig von Holzwandverkleidung überdeckt,

Zierbekleidung
Tiefe ca. 340mm, Zargenspiegel 45mm,

Türschließer
Tür ohne integrierten Türschließer,

Drehflügelantrieb
Tür zusätzlich mit  Drehflügelantrieb,
Ausführung als Drehflügelantriebssystem
gemäß Ausführungsbeschreibung Nr. 1.1,
Montage auf Bandseite,
mit separatem Sturzmelder und externen Deckenmeldern, werden gesondert vergütet,
Anschluss an Brandmeldeanlage, bauseitig durch AN Elektro,

Türöffner:
vorgerüstet für Türöffner, Türöffner wird gesondert vergütet,

Magnet- und Riegelkontakte:
werden gesondert vergütet

Einbauort:
2. Obergeschoss, Tür Nr.
T 2.325/2
3. Obergeschoss, Tür Nr.
T 3.325
4. Obergeschoss, Tür Nr.
T 4.325/2
Menge: 3,000 St
DIN276_18: 344

**3.13.150 Innentürelement Panik T30-1 RS einflg. B 1350 mm H 2475 mm SZ Holzwerkstoff TB Holzwerkstoff WD 125 mm aBD EMTA FTS ZuKo EMA MK/RSK TÖ**
*** Bezugsbeschreibung
Innentürelement aus Türblatt und Zarge, als Drehflügeltür, einflügelig, stumpf einschlagend, mit Laibungsfalz, Ausführung als Tapetentür in Holzwandverkleidung,
Notausgangstür nach DIN EN 179, mit Panikfunktion,

Breite Nennmaß Wandöffnung 1350 mm,
Höhe Nennmaß Wandöffnung 2475 mm,
Wanddicke 125 mm,

bauphysikalische Anforderungen: Feuerschutz-Türanlage mit bauaufsichtlicher Zulassung,
Feuerwiderstandsklasse T30-1 DIN 4102-5 / DIN EN 1634-1,
Rauchschutztür DIN 18095,

Klimaklasse II, Prüfklima b, DIN EN 1121 (mittlere Beanspruchung),

Stockzarge:
Ausführung mit Faltstockzarge aus Holzwerkstoff,
zertifiziert nach FSC oder PEFC, Oberfläche der Zarge deckend beschichtet, in Anlehnung an Schleiflack, NCS-Farbton gem. Bemusterung,
Breite Zargenspiegel 65/80 mm,
Eckverbindung stumpf gestoßen, mit dreiseitig umlaufendem Dichtungsprofil DIN EN 12365-1, mit 3D-Aufnahmeelement, ohne sichtbare Befestigungsbohrung,
als Vorsatzmontage mit zusätzlichem 3-seitig umlaufenden Blendrahmen aus Holz zwischen Wand und Holzwandbekleidung, Befestigung mit Schrauben an Trockenbauwand, Profil nach statischer Erfordernis, zusätzliche Befestigung der Zarge mit Befestigungswinkel aus Stahl in der Leibung der Rohbauöffnung, mit Hinterfüllung aus Mineralwolle und dauerelastischer Versiegelung,
Wandaufbau zweischalig:
Doppelt beplankte Metallständerwand, Wanddicke 125mm, mit Holzwandverkleidung, Konstruktionstiefe 80mm, Stockzarge bandseitig von Holzwandverkleidung überdeckt,

Zierbekleidung
mit Zierbekleidung auf Bandgegenseite, aus Holzwerkstoff, zertifiziert nach FSC oder PEFC, Oberfläche deckend beschichtet wie Türblatt und Zarge, Tiefe 130mm, Zargenspiegel 60mm,

Türblatt
Türblatt aus Holzwerkstoff, zertifiziert nach FSC oder PEFC,
Dicke 70mm, stumpf, mit Laibungsfalz, mit Einlage aus Vollspanplatte, Oberfläche des Türblatts deckend beschichtet, in Anlehnung an Schleiflack, NCS-Farbton gem. Bemusterung, Oberfläche der Schließ- und Schmalfläche entsprechend Öffnungsfläche, Kanten umlaufend mit verdecktem Anleimer aus Massivholz, Eiche, Kante eckig,

Bänder
mit verdeckt liegenden Bändern, Ausführung als Objektbänder aus nichtrostendem Stahl, Oberfläche matt gebürstet, dreidimensional verstellbar, Anzahl min. 3 Stk. bzw. gem. Systemzulassung,

Fluchttürsicherung:
Fluchttüröffner/Fluchttürterminal:
Verriegelungssystem in Rettungswegen nach Mustererlass des DIBt für einflügelige Türanlage mit elektromagnetischer Verriegelung für 12 V DC, Handauslösung und externe
Auslösung durch BMA/GLT, Nottaste, Gehäuse grün RAL 6032 unter Putz, Steuerung 230 V AC.
Produktvorgabe: Dormakaba Fluchttürsicherungssystem SafeRoute

Zutrittskontrolle:
Vorgerüstet für Zutrittskontrolle über separaten Leser/Schlüsselschalter, Lesetyp RFID, Verortung auf einem Paneelfeld integriert in Wandbekleidung, mit Vernetzung: Lieferung und Montage bauseitig durch AN-Elektro,

Anschluss an Einbruchmeldeanlage/EMA:
bauseitig durch AN-Elektro,

Magnet- und Riegelschaltkontakte
werden gesondert vergütet,

Schloss
vorgerichtet für Notausgangsverschluss DIN EN 179 Typ A Drücker-Betätigung, vorgerichtet für selbstverriegelndes Panik-Motorschloss DIN 18251 und DIN EN 12209,

Drückergarnitur
vorgerichtet für Drückergarnitur

Verkabelung der elektrischen Komponenten, Anschlusskabel zum Anschluss an die Stromversorgung 230 V  AC und zum Anschluss von externen Signalgebern verdeckt im Türelement und den anschliessenden Wand- und Deckenkonstruktionen bis zum Türverteiler als Aufputzinstallationen in Elektroinstallationsrohr führen und dort anschliessen, Länge Anschlusskabel bis 15m, Herstellen von Bohrungen zur Kabelführung in Rohbauwand und Elektroinstallationsrohr werden gesondert vergütet,

Einbauort
2. Obergeschoss, Tür Nr.
T 2.325/1
4. Obergeschoss, Tür Nr.
T 4.325/1
Menge: 2,000 St
DIN276_18: 344

**3.13.160 Innentürelement Panik T30-1 RS einflg. B 1490 mm H 2475 mm SZ Holzwerkstoff TB Holzwerkstoff WD 125 mm aBD EMTA FTS ZuKo EMA MK/RSK TÖ**
*** wie Position 3.13.150
Wie in Position 3.13.150. beschrieben, jedoch

Breite Nennmaß Wandöffnung 1490 mm,
Höhe Nennmaß Wandöffnung 2475 mm,

Einbauort
3. Obergeschoss, Tür Nr.
T 3.326
Menge: 1,000 St
DIN276_18: 344

**3.13.170 Innentürelement Panik T30-1 RS einflg. B 1490 mm H 2475 mm SZ Holzwerkstoff TB Holzwerkstoff WD 125 mm aBD ITS FTS ZuKo EMA MK/RSK**
*** wie Position 3.13.150
Wie in Position 3.13.150. beschrieben, jedoch

Breite Nennmaß Wandöffnung 1490 mm,
Höhe Nennmaß Wandöffnung 2475 mm,

Lichte Durchgangsbreite ≥ 1,20 m,

Zierbekleidung
mit Zierbekleidung auf Bandseite,

Türschließer
Integrierter Gleitschienen-Türschließer DIN EN 1154,
verdeckt in Türflügel/Zarge liegend, für 1-flügelige Feuer- und Rauchschutztüren, mit Endanschlag und Öffnungsdämpfung,
Schließgeschwindigkeit, Endanschlag und Öffnungsdämpfung stufenlos einstellbar,

Einbauort
1. Obergeschoss, Tür Nr.
T 1.324
Menge: 1,000 St
DIN276_18: 344

**3.13.180 Innentürelement Panik T30-1 RS einflg. 42dB B 1550 mm H 2515 mm SZ Holzwerkstoff TB Holzwerkstoff WD 205 mm aBD EMTA FTS ZuKo EMA MK/RSK TÖ**
Innentürelement aus Türblatt und Zarge, als Drehflügeltür, einflügelig, stumpf einschlagend, mit Laibungsfalz, Notausgangstür nach DIN EN 179, mit Panikfunktion, Ausführung als Tapetentür in Holzwandverkleidung,
Breite Nennmaß Wandöffnung 1550 mm,
Höhe Nennmaß Wandöffnung 2515 mm,
Wanddicke 205 mm,

Lichte Durchgangsbreite ≥ 1,20 m,

bauphysikalische Anforderungen:
Feuerschutz-Türanlage mit bauaufsichtlicher Zulassung,
Feuerwiderstandsklasse T30-1 DIN 4102-5 / DIN EN 1634-1,
Rauchschutztür DIN 18095,

Schallschutzanforderung DIN 4109:
Schalldämmwert R'w (im eingebauten Zustand) 37 dB,
Schalldämmwert Rw,P (Prüfwert) mind. 42 dB,

Klimaklasse II, Prüfklima b, DIN EN 1121 (mittlere Beanspruchung),

Stockzarge:
Ausführung mit Faltstockzarge aus Holzwerkstoff,
zertifiziert nach FSC oder PEFC, Oberfläche furniert Echtholzfurnier, Europäische Eiche, QCXE nach DIN EN 13556,
Breite Zargenspiegel seitlich 55/70mm,
Breite Zargenspiegel Sturz 105/120mm,
Eckverbindung stumpf gestoßen, mit dreiseitig umlaufendem Dichtungsprofil DIN EN 12365-1, mit 3D-Aufnahmeelement, ohne sichtbare Befestigungsbohrung,
als Vorsatzmontage mit zusätzlichem 3-seitig umlaufenden Blendrahmen aus Holz zwischen Wand und Holzwandbekleidung, Befestigung mit Schrauben an Trockenbauwand, Profil nach statischer Erfordernis, zusätzliche Befestigung der Zarge mit Befestigungswinkel aus Stahl in der Leibung der Rohbauöffnung, mit Hinterfüllung aus Mineralwolle und dauerelastischer Versiegelung,
Wandaufbau zweischalig:
Doppelt beplankte Metallständerwand, Wanddicke 205mm, mit Holzwandverkleidung, Tiefe 130mm, Zarge bandseitig von Holzwandverkleidung überdeckt,

Zierbekleidung
mit Zierbekleidung auf Bandgegenseite, aus Holzwerkstoff, zertifiziert nach FSC oder PEFC, Oberfläche furniert Eiche wie Türblatt und Zarge, Tiefe 265mm, Zargenspiegel 60mm, Tiefe Sickenkanten 15 bis 25 mm, 2mm Randfugen mit umlaufender dauerelastischer Versiegelung,

Türblatt
Türblatt aus Holzwerkstoff, zertifiziert nach FSC oder PEFC, Dicke 70mm, stumpf, mit Laibungsfalz, mit Einlage aus Vollspanplatte, Oberfläche furniert Echtholzfurnier, Europäische Eiche, QCXE nach DIN EN 13556,
Furnierstärke 1,5mm, Oberfläche der Schließ- und Schmalfläche entsprechend Öffnungsfläche, Kanten umlaufend mit verdecktem Anleimer aus Massivholz, Eiche, Kante eckig, mit Distanzaufdoppelung auf Bandgegenseite, Dicke 16mm, Befestigung punktuell mittels Einhängeverbinder, Oberfläche bündig mit Wandverkleidung, mit umlaufender Furnierkante, Oberfläche gem. Türblatt,

Bänder
mit verdeckt liegenden Bändern, Ausführung als Objektbänder aus nichtrostendem Stahl, Oberfläche matt gebürstet, dreidimensional verstellbar, Anzahl min. 3 Stk. bzw. gem. Systemzulassung,

Bodendichtung
mit automatisch absenkbarer Bodendichtung,

Drehflügelantrieb
Tür zusätzlich mit  Drehflügelantrieb,
Ausführung als Drehflügelantriebssystem
gemäß Ausführungsbeschreibung Nr. 1.1,
Montage auf Bandgegenseite,

Fluchttürsicherung:
Fluchttüröffner/Fluchttürterminal:
Verriegelungssystem in Rettungswegen nach Mustererlass des DIBt für einflügelige Türanlage mit elektromagnetischer Verriegelung für 12 V DC, Handauslösung und externe
Auslösung durch BMA/GLT, Nottaste, Gehäuse grün RAL 6032 unter Putz, Steuerung 230 V AC.
Produktvorgabe: Dormakaba Fluchttürsicherungssystem SafeRoute

Zutrittskontrolle:
Vorgerüstet für Zutrittskontrolle über separaten Leser/Schlüsselschalter, Lesetyp RFID, Verortung auf einem Paneelfeld integriert in Wandbekleidung, mit Vernetzung: Lieferung und Montage bauseitig durch AN-Elektro,

Anschluss an Einbruchmeldeanlage/EMA:
bauseitig durch AN-Elektro

Magnet-/Riegelkontakt
Magnet- und Riegelschaltkontakt werden gesondert vergütet,

Türöffner:
vorgerüstet für Türöffner, Türöffner wird gesondert vergütet,

Schloss
vorgerichtet für Notausgangsverschluss DIN EN 179 Typ A Drücker-Betätigung, vorgerichtet für selbstverriegelndes Panik-Motorschloss DIN 18251 und DIN EN 12209,

Verkabelung der elektrischen Komponenten, Anschlusskabel zum Anschluss an die Stromversorgung 230 V  AC und zum Anschluss von externen Signalgebern verdeckt im Türelement und den anschliessenden Wand- und Deckenkonstruktionen bis zum Türverteiler als Aufputzinstallationen in Elektroinstallationsrohr führen und dort anschliessen, Länge Anschlusskabel bis 15m, Herstellen von Bohrungen zur Kabelführung in Rohbauwand und Elektroinstallationsrohr werden gesondert vergütet,

Einbauort:
1. Obergeschoss, Tür Nr.
TF 1.314/3
3. Obergeschoss, Tür Nr.
TF 3.310
Menge: 2,000 St
DIN276_18: 344

**3.13.190 Innentürelement Feuchtraumtür einflg. B 1040 mm H 2475 mm SZ Holzwerkstoff TB Holzwerkstoff WD 125 mm ITS**
Innentürelement aus Türblatt und Zarge, Feuchtraumtür, als Drehflügeltür, einflügelig, stumpf einschlagend, mit Laibungsfalz, Ausführung als Tapetentür in Holzwandverkleidung,
Breite Nennmaß Wandöffnung 1040 mm,
Höhe Nennmaß Wandöffnung 2475 mm,
Wanddicke 125 mm,

bauphysikalische Anforderungen:
Feuchtraumtür RAL-GZ 426/3  und DIN EN 16580,

Klimaklasse II, Prüfklima b, DIN EN 1121 (mittlere Beanspruchung),

Stockzarge
Ausführung mit Faltstockzarge aus Holzwerkstoff,
zertifiziert nach FSC oder PEFC, Feuchtraumzarge FR-Z RAL-GZ 426/ 3, Oberfläche furniert Echtholzfurnier, Europäische Eiche, QCXE nach DIN EN 13556,
Furnierstärke 1,5mm, Einfachfalz, Breite Zargenspiegel 85/100 mm,
Eckverbindung stumpf gestoßen, mit dreiseitig umlaufendem Dichtungsprofil DIN EN 12365-1, mit 3D-Aufnahmeelement, ohne sichtbare Befestigungsbohrung,
als Vorsatzmontage mit zusätzlichem 3-seitig umlaufenden Blendrahmen aus Holz zwischen Wand und Holzwandbekleidung, Befestigung mit Schrauben an Trockenbauwand, Profil nach statischer Erfordernis, zusätzliche Befestigung der Zarge mit Befestigungswinkel aus Stahl in der Leibung der Rohbauöffnung, mit Hinterfüllung aus Mineralwolle und dauerelastischer Versiegelung,
Wandaufbau zweischalig: Trockenbauwand, Dicke 125mm, mit Holzwandverkleidung auf Bandgegenseite, Konstruktionstiefeiefe 105mm, Zarge bandgegenseitig von Holzwandverkleidung überdeckt,

Zierbekleidung
mit Zierbekleidung auf Bandseite,  aus Holzwerkstoff,
zertifiziert nach FSC oder PEFC, Oberfläche furniert Eiche wie Türblatt und Zarge, Tiefe ca. 145mm, Zargenspiegel 35mm, Sickenkanten 15 bis 25 mm, Eckverbindung stumpf gestoßen, mit Feder in Nutfräsung in Stockzarge eingesetzt, 2mm Randfugen mit umlaufender dauerelastischer Versiegelung,

Türblatt
Türblatt aus Holzwerkstoff, zertifiziert nach FSC oder PEFC,
Feuchtraumtürblatt FR-T RAL-GZ 426/ 3, Dicke 70mm, stumpf, mit Laibungsfalz, mit Einlage aus Vollspanplatte, Oberfläche furniert Echtholzfurnier, Europäische Eiche, QCXE nach DIN EN 13556, Furnierstärke 1,5mm, Oberfläche der Schließ- und Schmalfläche entsprechend Öffnungsfläche, Kanten umlaufend mit verdecktem Anleimer aus Massivholz, Eiche, Kante eckig,
mit Distanzaufdoppelung auf Bandgegenseite, Dicke 16mm, Befestigung punktuell mittels Einhängeverbinder, Oberfläche bündig mit Wandverkleidung, mit umlaufender Furnierkante, Oberfläche gem. Türblatt,

Bänder:
Objekt-Rollenbänder, 3-teilig, aus nichtrostendem Stahl,
Oberfläche matt gebürstet,
dreidimensional verstellbar, Flachkopf,
Bandhöhe 160mm, Rollendurchmesser 18mm.
Anzahl mind. 2 Stk bzw. gemäß Systemzulassung,

Türschließer
Integrierter Gleitschienen-Türschließer DIN EN 1154,
verdeckt in Türflügel/Zarge liegend, für 1-flügelige Feuer- und Rauchschutztüren, mit Endanschlag und Öffnungsdämpfung,
Schließgeschwindigkeit, Endanschlag und Öffnungsdämpfung stufenlos einstellbar,

Schloss
vorgerichtet für Riegelfallen-Einsteckschloss mit WC-Riegel,

Drückergarnitur
vorgerichtet für Drückergarnitur

Einbauort:
Erdgeschoss, Tür Nr.
TF 0.318
Menge: 1,000 St
DIN276_18: 344

**3.13.200 Innentürelement Panik Feuchtraumtür einflg. B 1135 mm H 2229 mm SZ Holzwerkstoff TB Holzwerkstoff WD 125 mm ZuKo EMTA MK/RSK**
*** Bezugsbeschreibung
Innentürelement aus Türblatt und Zarge, Feuchtraumtür, als Drehflügeltür, einflügelig, stumpf einschlagend, mit Laibungsfalz, mit Panikfunktion, Ausführung als Tapetentür in Holzwandverkleidung,

Breite Nennmaß Wandöffnung 1135 mm,
Höhe Nennmaß Wandöffnung 2229 mm,
Wanddicke: 125mm,

bauphysikalische Anforderungen:
Feuchtraumtür RAL-GZ 426/3  und DIN EN 16580,

Klimaklasse II, Prüfklima b, DIN EN 1121 (mittlere Beanspruchung),

Stockzarge
Ausführung mit Faltstockzarge aus Holzwerkstoff,
zertifiziert nach FSC oder PEFC, Feuchtraumzarge FR-Z RAL-GZ 426/ 3, Oberfläche furniert Echtholzfurnier, Europäische Eiche, QCXE nach DIN EN 13556,
Furnierstärke 1,5mm, Einfachfalz, Breite Zargenspiegel 85/60 mm,
Eckverbindung stumpf gestoßen, mit dreiseitig umlaufendem Dichtungsprofil DIN EN 12365-1, mit 3D-Aufnahmeelement, ohne sichtbare Befestigungsbohrung,
als Vorsatzmontage mit zusätzlichem 3-seitig umlaufenden Blendrahmen aus Holz zwischen Wand und Holzwandbekleidung, Befestigung mit Schrauben an Trockenbauwand, Profil nach statischer Erfordernis, zusätzliche Befestigung der Zarge mit Befestigungswinkel aus Stahl in der Leibung der Rohbauöffnung, mit Hinterfüllung aus Mineralwolle und dauerelastischer Versiegelung,
Wandaufbau zweischalig: Trockenbauwand, Dicke 125mm, mit Holzwandverkleidung auf Bandgegenseite, Konstruktionstiefe 115mm, Zarge bandseitig von Holzwandverkleidung überdeckt,

Zierbekleidung
mit Zierbekleidung auf Bandgegenseite, aus Holzwerkstoff,
zertifiziert nach FSC oder PEFC, Oberfläche furniert Eiche wie Türblatt und Zarge, Tiefe ca. 145mm, Zargenspiegel 35mm, Sickenkanten 15 bis 25 mm, Eckverbindung stumpf gestoßen, mit Feder in Nutfräsung in Stockzarge eingesetzt, 2mm Randfugen mit umlaufender dauerelastischer Versiegelung,

Türblatt
Türblatt aus Holzwerkstoff, zertifiziert nach FSC oder PEFC,
Feuchtraumtürblatt FR-T RAL-GZ 426/ 3, Dicke 70mm, stumpf, mit Laibungsfalz, mit Einlage aus Vollspanplatte, Oberfläche furniert Echtholzfurnier, Europäische Eiche, QCXE nach DIN EN 13556, Furnierstärke 1,5mm, Oberfläche der Schließ- und Schmalfläche entsprechend Öffnungsfläche, Kanten umlaufend mit verdecktem Anleimer aus Massivholz, Eiche, Kante eckig,

Bänder:
Objekt-Rollenbänder, 3-teilig, aus nichtrostendem Stahl,
Oberfläche matt gebürstet,
dreidimensional verstellbar, Flachkopf,
Bandhöhe 160mm, Rollendurchmesser 18mm.
Anzahl mind. 2 Stk bzw. gemäß Systemzulassung,

Drehflügelantrieb
Tür zusätzlich mit  Drehflügelantrieb,
Ausführung als Drehflügelantriebssystem
gemäß Ausführungsbeschreibung Nr. 1.1, Montage auf Bandgegenseite,

Magnet- und Riegelkontakte:
werden gesondert vergütet

Zutrittskontrolle:
Vorgerüstet für Zutrittskontrolle über separaten Schlüsselschalter, zur Übersteuerung der Verriegelung für den Notfall, mit zusätzlichem Überwachungskontakt, rot-grün-Leuchte und Vernetzung: Lieferung und Montage bauseitig durch AN-Elektro,

Schloss:
vorgerichtet für selbstverriegelndes Panik-Motorschloss, wird gesondert vergütet,

Drückergarnitur
vorgerichtet für Drückergarnitur

Verkabelung der elektrischen Komponenten, Anschlusskabel zum Anschluss an die Stromversorgung 230 V  AC und zum Anschluss von externen Signalgebern verdeckt im Türelement und den anschliessenden Wand- und Deckenkonstruktionen bis zum Türverteiler als Aufputzinstallationen in Elektroinstallationsrohr führen und dort anschliessen, Länge Anschlusskabel bis 15m, Herstellen von Bohrungen zur Kabelführung in Rohbauwand und Elektroinstallationsrohr werden gesondert vergütet,

Einbauort:
Erdgeschoss, Tür Nr.
TF 0.382
1. Obergeschoss, Tür Nr.
TF 1.382
2. Obergeschoss, Tür Nr.
TF 2.382
3. Obergeschoss, Tür Nr.
TF 3.382
4. Obergeschoss, Tür Nr.
TF 4.382
5. Obergeschoss, Tür Nr.
TF 5.382
Menge: 5,000 St
DIN276_18: 344

**3.13.210 Innentürelement Panik Feuchtraumtür einflg. B 1105 mm H 2229 mm UZ Holzwerkstoff TB Holzwerkstoff WD 125 mm ZuKo EMTA MK/RSK**
*** wie Position 3.13.200
Wie in Position 3.13.200. beschrieben, jedoch

Breite Nennmaß Wandöffnung 1105 mm,
Höhe Nennmaß Wandöffnung 2229 mm,

Einbauort:
2. Obergeschoss, Tür Nr.
TF 2.382
Menge: 1,000 St
DIN276_18: 344

**3.13.220 Innentürelement Feuchtraumtür T30-1 RS einflg. B 1125 mm H 2505 mm SZ Holzwerkstoff TB Holzwerkstoff WD 240 mm aBD ITS**
*** Bezugsbeschreibung
Innentürelement aus Türblatt und Zarge, Feuchtraumtür, als Drehflügeltür, einflügelig, stumpf einschlagend, mit Laibungsfalz, Ausführung als Tapetentür in Holzwandverkleidung,
Breite Nennmaß Wandöffnung 1125 mm,
Höhe Nennmaß Wandöffnung 2505 mm,
Wanddicke 240 mm,

bauphysikalische Anforderungen:
Feuchtraumtür RAL-GZ 426/3  und DIN EN 16580,

Feuerschutz-Türanlage mit bauaufsichtlicher Zulassung,
Feuerwiderstandsklasse T30-1 DIN 4102-5 / DIN EN 1634-1,
Rauchschutztür DIN 18095,

Klimaklasse II, Prüfklima b, DIN EN 1121 (mittlere Beanspruchung),

Stockzarge
Ausführung mit Faltstockzarge aus Holzwerkstoff,
zertifiziert nach FSC oder PEFC, Feuchtraumzarge FR-Z RAL-GZ 426/ 3, Oberfläche furniert Echtholzfurnier, Europäische Eiche, QCXE nach DIN EN 13556, Furnierstärke 1,5mm, Einfachfalz,
Breite Zargenspiegel seitlich 55/70 mm,
Breite Zargenspiegel Sturz 105/120 mm,
ohne sichtbare Befestigungsbohrung, Eckverbindung stumpf gestoßen, mit dreiseitig umlaufendem Dichtungsprofil DIN EN 12365-1, mit 3D-Aufnahmeelement,
als Vorsatzmontage mit zusätzlichem 3-seitig umlaufenden Blendrahmen aus Holz zwischen Wand und Holzwandbekleidung, Befestigung mit Dübeln und Schrauben an Stahlbetonwand, Profil nach statischer Erfordernis, zusätzliche Befestigung der Zarge mit Befestigungswinkel aus Stahl in der Leibung der Rohbauöffnung, mit Hinterfüllung aus Mineralwolle und dauerelastischer Versiegelung,
Wandaufbau zweischalig: Stahlbetonwand, Dicke 240mm, mit Holzwandverkleidung auf Bandseite, Konstruktionstiefe 105mm,
Zarge von Holzwandverkleidung überdeckt,

Zierbekleidung
mit Zierbekleidung auf Bandseite, aus Holzwerkstoff,
zertifiziert nach FSC oder PEFC, Oberfläche furniert Eiche wie Türblatt und Zarge, Tiefe ca 315mm, Zargenspiegel 35mm, Tiefe Sickenkanten 15 bis 25 mm, Eckverbindung stumpf gestoßen, mit Feder in Nutfräsung in Stockzarge eingesetzt, 2mm Randfugen mit umlaufender dauerelastischer Versiegelung,

Türblatt
Türblatt aus Holzwerkstoff, zertifiziert nach FSC oder PEFC,
Feuchtraumtürblatt FR-T RAL-GZ 426/ 3, Dicke 70mm, stumpf, mit Laibungsfalz, mit Einlage aus Vollspanplatte, Oberfläche furniert Echtholzfurnier, Europäische Eiche, QCXE nach DIN EN 13556, Furnierstärke 1,5mm, Oberfläche der Schließ- und Schmalfläche entsprechend Öffnungsfläche, Kanten umlaufend mit verdecktem Anleimer aus Massivholz, Eiche, Kante eckig,

Bänder
mit verdeckt liegenden Bändern, Ausführung als Objektbänder aus nichtrostendem Stahl, Oberfläche matt gebürstet, dreidimensional verstellbar, Anzahl min. 3 Stk. bzw. gem. Systemzulassung,

Türschließer
Integrierter Gleitschienen-Türschließer DIN EN 1154,
verdeckt in Türflügel/Zarge liegend, für 1-flügelige Feuer- und Rauchschutztüren, mit Endanschlag und Öffnungsdämpfung,
Schließgeschwindigkeit, Endanschlag und Öffnungsdämpfung stufenlos einstellbar,

Bodendichtung
mit automatisch absenkbarer Bodendichtung,

Schloss
vorgerichtet für PZ-Schloss DIN 18251 und DIN EN 12209,

Drückergarnitur
vorgerichtet für Drückergarnitur

Ausführung gem. Zeichnung, Zeichnungs Nr.
D10117LBV00A344_DE005-2D-VMDA

Einbauort:
Erdgeschoss, Tür Nr.
TF 0.304
TF 0.305
1. Obergeschoss, Tür Nr.
TF 1.317
TF 1.318
2. Obergeschoss, Tür Nr.
TF 2.317
TF 2.318
3. Obergeschoss, Tür Nr.
TF 3.317
TF 3.318
4. Obergeschoss, Tür Nr.
TF 4.317
TF 4.318
Menge: 10,000 St
DIN276_18: 344

**3.13.230 Innentürelement Feuchtraumtür T30-1 RS einflg. B 1140 mm H 2520 mm SZ Holzwerkstoff TB Holzwerkstoff WD 125 mm aBD ITS**
*** wie Position 3.13.220
Wie in Position 3.13.220. beschrieben, jedoch

Breite Nennmaß Wandöffnung 1140 mm,
Höhe Nennmaß Wandöffnung 2520 mm,
Wanddicke 125mm

Stockzarge:
Vorsatzmontage mit zusätzlichem Blendrahmen,
Wandaufbau zweischalig: Trockenbauwand, Dicke 125mm, mit Holzwandverkleidung auf Bandgegenseite, Konstruktionstiefe 125mm,
Zarge von Holzwandverkleidung überdeckt,

Zierbekleidung,
Tiefe ca. 200mm,

Türblatt
Türblatt mit Distanzaufdoppelung auf Bandgegenseite, Dicke 16mm, Befestigung punktuell mittels Einhängeverbinder, Oberfläche bündig mit Wandverkleidung, mit umlaufender Furnierkante, Oberfläche gem. Türblatt,

Bänder
Objekt-Rollenbänder, 3-teilig, aus nichtrostendem Stahl,
Oberfläche fein matt gebürstet,
dreidimensional verstellbar, Flachkopf,
Bandhöhe 160mm, Rollendurchmesser 18mm.
Anzahl mind. 2 Stk bzw. gemäß Systemzulassung,

Einbauort:
Erdgeschoss, Tür Nr.
TF 0.321
Menge: 1,000 St
DIN276_18: 344

**3.13.240 Innentürelement Feuchtraumtür T30-1 RS einflg. B 1160 mm H 2520 mm SZ Holzwerkstoff TB Holzwerkstoff WD 240 mm aBD ZuKo EMTA MK/RSK TÖ**
*** wie Position 3.13.220
Wie in Position 3.13.220. beschrieben, jedoch

Breite Nennmaß Wandöffnung 1160 mm,
Höhe Nennmaß Wandöffnung 2520 mm,

Türblatt
Türblatt mit Distanzaufdoppelung auf Bandgegenseite, Dicke 16mm, Befestigung punktuell mittels Einhängeverbinder, Oberfläche bündig mit Wandverkleidung, mit umlaufender Furnierkante, Oberfläche gem. Türblatt,

Bänder
Objekt-Rollenbänder, 3-teilig, aus nichtrostendem Stahl,
Oberfläche fein matt gebürstet,
dreidimensional verstellbar, Flachkopf,
Bandhöhe 160mm, Rollendurchmesser 18mm.
Anzahl mind. 2 Stk bzw. gemäß Systemzulassung,

Türschließer
Tür ohne integrierten Türschließer,

Drehflügelantrieb
Tür zusätzlich mit  Drehflügelantrieb,
Ausführung als Drehflügelantriebssystem
gemäß Ausführungsbeschreibung Nr. 1.1

Türöffner:
vorgerüstet für Türöffner, Türöffner wird gesondert vergütet,

Magnet- und Riegelkontakte:
werden gesondert vergütet

Zutrittskontrolle:
Vorgerüstet für Zutrittskontrolle über separaten Schlüsselschalter, zur Übersteuerung der Verriegelung für den Notfall, mit zusätzlichem Überwachungskontakt, rot-grün-Leuchte und Vernetzung: Lieferung und Montage bauseitig durch AN-Elektro,

Ausführung gem. Zeichnung, Zeichnungs Nr.
D10117LBV00A344_DE005-2D-VMDA

Einbauort:
1. Obergeschoss, Tür Nr.
TF 1.319/1
Menge: 1,000 St
DIN276_18: 344

**3.13.250 Innentürelement Panik Feuchtraumtür T30-1 RS einflg. B 1125 mm H 2505 mm SZ Holzwerkstoff TB Holzwerkstoff WD 240 mm aBD ZuKo EMTA MK/RSK**
*** Bezugsbeschreibung
Innentürelement aus Türblatt und Zarge, Feuchtraumtür, als Drehflügeltür, einflügelig, stumpf einschlagend, mit Laibungsfalz, mit Panikfunktion, Ausführung als Tapetentür in Holzwandverkleidung,

Breite Nennmaß Wandöffnung 1125 mm,
Höhe Nennmaß Wandöffnung 2505 mm,
Wanddicke 240 mm,

bauphysikalische Anforderungen:
Feuchtraumtür RAL-GZ 426/3  und DIN EN 16580,

Feuerschutz-Türanlage mit bauaufsichtlicher Zulassung,
Feuerwiderstandsklasse T30-1 DIN 4102-5 / DIN EN 1634-1,
Rauchschutztür DIN 18095,

Klimaklasse II, Prüfklima b, DIN EN 1121 (mittlere Beanspruchung),

Stockzarge
Ausführung mit Faltstockzarge aus Holzwerkstoff,
zertifiziert nach FSC oder PEFC, Feuchtraumzarge FR-Z RAL-GZ 426/ 3, Oberfläche furniert Echtholzfurnier, Europäische Eiche, QCXE nach DIN EN 13556,
Furnierstärke 1,5mm, Einfachfalz,
Breite Zargenspiegel seitlich 55/70 mm,
Breite Zargenspiegel Sturz 105/120 mm,
ohne sichtbare Befestigungsbohrung, Eckverbindung stumpf gestoßen, mit dreiseitig umlaufendem Dichtungsprofil DIN EN 12365-1, mit 3D-Aufnahmeelement,
als Vorsatzmontage mit zusätzlichem 3-seitig umlaufenden Blendrahmen aus Holz zwischen Wand und Holzwandbekleidung, Befestigung mit Dübeln und Schrauben an Stahlbetonwand, Profil nach statischer Erfordernis, zusätzliche Befestigung der Zarge mit Befestigungswinkel aus Stahl in der Leibung der Rohbauöffnung, mit Hinterfüllung aus Mineralwolle und dauerelastischer Versiegelung,
Wandaufbau zweischalig: Stahlbetonwand, Dicke 240mm, mit Holzwandverkleidung auf Bandseite, Konstruktionstiefe 105mm,
Zarge von Holzwandverkleidung überdeckt,

Zierbekleidung
mit Zierbekleidung auf Bandseite, aus Holzwerkstoff,
zertifiziert nach FSC oder PEFC, Oberfläche furniert Eiche wie Türblatt und Zarge, Tiefe ca 315mm, Zargenspiegel 35mm, Tiefe Sickenkanten 15 bis 25 mm, Eckverbindung stumpf gestoßen, mit Feder in Nutfräsung in Stockzarge eingesetzt, 2mm Randfugen mit umlaufender dauerelastischer Versiegelung,

Türblatt
Türblatt aus Holzwerkstoff, zertifiziert nach FSC oder PEFC, Feuchtraumtürblatt FR-T RAL-GZ 426/ 3, Dicke 70mm, stumpf, mit Laibungsfalz, mit Einlage aus Vollspanplatte, Oberfläche furniert Echtholzfurnier, Europäische Eiche, QCXE nach DIN EN 13556, Furnierstärke 1,5mm, Oberfläche der Schließ- und Schmalfläche entsprechend Öffnungsfläche, Kanten umlaufend mit verdecktem Anleimer aus Massivholz, Eiche, Kante eckig,

Bänder
mit verdeckt liegenden Bändern, Ausführung als Objektbänder aus nichtrostendem Stahl, Oberfläche matt gebürstet, dreidimensional verstellbar, Anzahl min. 3 Stk. bzw. gem. Systemzulassung,

Drehflügelantrieb
Tür zusätzlich mit  Drehflügelantrieb,
Ausführung als Drehflügelantriebssystem
gemäß Ausführungsbeschreibung Nr. 1.1,
Montage auf Bandgegenseite,

Bodendichtung
mit automatisch absenkbarer Bodendichtung,

Magnet- und Riegelkontakte:
werden gesondert vergütet

Zutrittskontrolle:
Vorgerüstet für Zutrittskontrolle über separaten Schlüsselschalter, zur Übersteuerung der Verriegelung für den Notfall, mit zusätzlichem Überwachungskontakt, rot-grün-Leuchte und Vernetzung: Lieferung und Montage bauseitig durch AN-Elektro,

Schloss:
vorgerichtet für selbstverriegelndes Panik-Motorschloss, wird gesondert vergütet,

Drückergarnitur
vorgerichtet für Drückergarnitur

Einbauort:
Erdgeschoss, Tür Nr.
TF 0.306
Menge: 1,000 St
DIN276_18: 344

**3.13.260 Innentürelement Panik Feuchtraumtür T30-1 RS einflg. B 1125 mm H 2505 mm SZ Holzwerkstoff TB Holzwerkstoff WD 125 mm aBD ZuKo EMTA MK/RSK**
*** wie Position 3.13.250
Wie in Position 3.13.250. beschrieben, jedoch
Wanddicke 125 mm,

Stockzarge:
Vorsatzmontage mit zusätzlichem Blendrahmen,
Wandaufbau zweischalig: Trockenbauwand, Dicke 125mm, mit Holzwandverkleidung auf Bandseite, Konstruktionstiefe 105mm,
Zarge von Holzwandverkleidung überdeckt,

Zierbekleidung
mit Zierbekleidung auf Bandgegenseite, aus Holzwerkstoff, Oberfläche furniert Eiche wie Türblatt und Zarge, Tiefe ca. 200mm, Zargenspiegel 35mm,

Einbauort:
Erdgeschoss, Tür Nr.
TF 0.319
Menge: 1,000 St
DIN276_18: 344

#### Abschnitt 3.14 Tapetentüren mit Holzstockzarge und Oberblende - Typ 2.6.3 B

*Hinweis: Hinweis*
Für die in den Positionen 3.14.10. bis 3.14.60. beschriebenen Konferenzraumtüren besteht aufgrund der komplexen Einbausituation und der Schnittstelle zu den Wandbekleidungen erhöhter Abstimmungsbedarf in der Werk- und Montageplanung. Diese Erschwernis ist in den Einheitspreis der Position 3.2.10. zur Werk- und Montageplanung einzurechnen.

Weitergehende Informationen sind insbesondere den beiliegenden Türdetails und vor allem folgender Zeichnung zu entnehmen:

D10117LBV00A344_DE008-2F-FMDA

**3.14.10 Innentürelement Panik T30-1 RS einflg. 42dB B 1675 mm H 3310 mm SZ Holzwerkstoff TB Holzwerkstoff WD 125 mm aBD EMTA EMA MK/RSK TÖ 1 Blende**
*** Bezugsbeschreibung
Innentürelement aus Türblatt und Zarge, als Drehflügeltür, einflügelig, stumpf einschlagend, mit Laibungsfalz, mit einer Oberblende, Notausgangstür nach DIN EN 179, mit Panikfunktion, Ausführung als Tapetentür in Holzwandverkleidung,
Breite Nennmaß Wandöffnung 1675 mm,
Höhe Nennmaß Wandöffnung 3310 mm,
Wanddicke 125 mm,

Lichte Durchgangsbreite ≥ 1,20 m,

bauphysikalische Anforderungen:
Feuerschutz-Türanlage mit bauaufsichtlicher Zulassung,
Feuerwiderstandsklasse T30-1 DIN 4102-5 / DIN EN 1634-1,
Rauchschutztür DIN 18095,

Schallschutzanforderung DIN 4109:
Schalldämmwert R'w (im eingebauten Zustand) 37 dB,
Schalldämmwert Rw,P (Prüfwert) mind. 42 dB,

Klimaklasse II, Prüfklima b, DIN EN 1121 (mittlere Beanspruchung),

Stockzarge:
Ausführung mit Faltstockzarge aus Holzwerkstoff,
zertifiziert nach FSC oder PEFC,
Breite Zargenspiegel Sturz und Nebenschließkante 150/180 mm,
Breite Zargenspiegel Hauptschließkante 220/250mm,
ohne sichtbare Befestigungsbohrung, Eckverbindung stumpf gestoßen, mit dreiseitig umlaufendem zweifachem Dichtungsprofil DIN EN 12365-1, mit 3D-Aufnahmeelement, Befestigung mit Schraubanker an bauseits vorhandenem Trockenbau Wandstutzen, mit Hinterfüllung aus Mineralwolle und dauerelastischer Versiegelung,
Zarge mit beidseitiger Aufdoppelung, Dicke 18mm, Profilbautiefe Zarge inkl. Aufdoppelung 115mm,
Sichtseite deckend lackiert, NCS-Farbton nach Wahl des AG,
bandseitig an Nebenschließkante und bandgegenseitig an Hauptschließkante in Breite des Zargenspiegels auf Zarge appliziert,
Verkleidung raumhoch, 104mm über OKFF beginnend, mit wandbündig applizierter unterseitiger Abschlussleiste, Höhe 100mm, Fuge 4mm,
Zarge bandseitig an Hauptschließkante und bangegenseitig an Nebenschließkante von Wandverkleidung überdeckt, wird gesondert vergütet,

Türblatt
Türblatt aus Holzwerkstoff, zertifiziert nach FSC oder PEFC, Gesamtdicke 133mm, stumpf, mit doppeltem Laibungsfalz, mit Einlage aus Vollspanplatte, Oberfläche furniert Echtholzfurnier, Europäische Eiche, QCXE nach DIN EN 13556, Furnierstärke 1,5mm, Oberfläche der Schließ- und Schmalfläche entsprechend Öffnungsfläche, Kanten umlaufend mit verdecktem Anleimer aus Massivholz, Eiche, Kante eckig, mit Distanzaufdoppelung auf Bandseite und Bandgegenseite, Befestigung punktuell mittels Einhängeverbinder, Oberfläche bündig mit Wandverkleidung, mit umlaufender Furnierkante, Oberfläche gem. Türblatt,

Oberblende
Stockzarge mit gegengefälzter Oberblende aus Holzwerkstoff,
zertifiziert nach FSC oder PEFC, Einlage aus Vollspanplatte, Oberfläche wie Türblatt furniert Eiche gem. Bemusterung, Furnierstärke 1,5mm, Kanten umlaufend mit verdecktem Anleimer aus Massivholz, Eiche, Kante eckig, Dicke 133mm, mit Distanzaufdoppelung auf Bandgegenseite, mit umlaufender Furnierkante, Oberfläche gem. Türblatt, beidseitig flächenbündig mit Türblatt, Höhe 1015mm, mit Dichtungsprofil DIN EN 12365-1 an unterem Falz, Befestigung durch verdeckte Haltewinkel und Schraubverbindung,

Bänder
mit verdeckt liegenden Bändern, Ausführung als Objektbänder aus nichtrostendem Stahl, Oberfläche matt gebürstet, dreidimensional verstellbar, Anzahl min. 3 Stk. bzw. gem. Systemzulassung,

Bodendichtung
mit automatisch absenkbarer Bodendichtung,

Drehflügelantrieb
Tür zusätzlich mit  Drehflügelantrieb,
Ausführung als Drehflügelantriebssystem
gemäß Ausführungsbeschreibung Nr. 1.1,
Montage auf Bandseite,

Anschluss an Einbruchmeldeanlage/EMA:
bauseitig durch AN-Elektro

Magnet- und Riegelschaltkontakte
werden gesondert vergütet

Türöffner:
vorgerüstet für Türöffner, Türöffner wird gesondert vergütet,

Schloss
vorgerichtet für Notausgangsverschluss DIN EN 179 Typ A Drücker-Betätigung, vorgerichtet für PZ-Schloss DIN 18251 und DIN EN 12209,

Drückergarnitur
vorgerichtet für Drückergarnitur

Verkabelung der elektrischen Komponenten, Anschlusskabel zum Anschluss an die Stromversorgung 230 V  AC und zum Anschluss von externen Signalgebern verdeckt im Türelement und den anschliessenden Wand- und Deckenkonstruktionen bis zum Türverteiler als Aufputzinstallationen in Elektroinstallationsrohr führen und dort anschliessen, Länge Anschlusskabel bis 15m, Herstellen von Bohrungen zur Kabelführung in Rohbauwand und Elektroinstallationsrohr werden gesondert vergütet,

Einbauort:
1. Obergeschoss, Tür Nr.
TF 1.314/1
Menge: 1,000 St
DIN276_18: 344

**3.14.20 Innentürelement Panik T30-1 RS einflg. 42dB B 1675 mm H 3640 mm SZ Holzwerkstoff TB Holzwerkstoff WD 125 mm aBD EMTA EMA MK/RSK TÖ 1 Blende**
*** wie Position 3.14.10
Wie in Position 3.14.10. beschrieben, jedoch

Breite Nennmaß Wandöffnung 1675 mm,
Höhe Nennmaß Wandöffnung 3640 mm,

Höhe Oberblende 1076mm,

Ausführung gem. Zeichnung, Zeichnungs Nr.
D10117LBV00A344_DE008-2F-FMDA

Einbauort:
2. Obergeschoss, Tür Nr.
TF 2.313/1
3. Obergeschoss, Tür Nr.
TF 3.313/1
Menge: 2,000 St
DIN276_18: 344

**3.14.30 Innentürelement Panik T30-1 RS einflg. 42dB B 1675 mm H 3575 mm SZ Holzwerkstoff TB Holzwerkstoff WD 125 mm aBD EMTA EMA MK/RSK TÖ 1 Blende**
*** wie Position 3.14.10
Wie in Position 3.14.10. beschrieben, jedoch

Breite Nennmaß Wandöffnung 1675 mm,
Höhe Nennmaß Wandöffnung 3575 mm,

Höhe Oberblende 1011mm,

Einbauort:
4. Obergeschoss, Tür Nr.
TF 4.313/1
Menge: 1,000 St
DIN276_18: 344

**3.14.40 Innentürelement Panik T30-1 RS einflg. 42dB B 1675 mm H 3310 mm SZ Holzwerkstoff TB Holzwerkstoff WD 125 mm aBD EMTA FTS EMA MK/RSK TÖ 1 Blende**
*** Bezugsbeschreibung
Innentürelement aus Türblatt und Zarge, als Drehflügeltür, einflügelig, stumpf einschlagend, mit Laibungsfalz, mit einer Oberblende, Notausgangstür nach DIN EN 179, mit Panikfunktion, Ausführung als Tapetentür in Holzwandverkleidung,
Breite Nennmaß Wandöffnung 1675 mm,
Höhe Nennmaß Wandöffnung 3310 mm,
Wanddicke 125 mm,

Lichte Durchgangsbreite ≥ 1,20 m,

bauphysikalische Anforderungen:
Feuerschutz-Türanlage mit bauaufsichtlicher Zulassung,
Feuerwiderstandsklasse T30-1 DIN 4102-5 / DIN EN 1634-1,
Rauchschutztür DIN 18095,

Schallschutzanforderung DIN 4109:
Schalldämmwert R'w (im eingebauten Zustand) 37 dB,
Schalldämmwert Rw,P (Prüfwert) mind. 42 dB,

Klimaklasse II, Prüfklima b, DIN EN 1121 (mittlere Beanspruchung),

Stockzarge:
Ausführung mit Faltstockzarge aus Holzwerkstoff,
zertifiziert nach FSC oder PEFC, Oberfläche deckend lackiert, NCS-Farbton nach Wahl des AG,
Breite Zargenspiegel Sturz und Nebenschließkante 150/180 mm,
Breite Zargenspiegel Hauptschließkante 120/150mm,
ohne sichtbare Befestigungsbohrung, Eckverbindung stumpf gestoßen, mit dreiseitig umlaufendem zweifachem Dichtungsprofil DIN EN 12365-1, mit 3D-Aufnahmeelement, Befestigung mit Schraubanker an bauseits vorhandenem Trockenbau Wandstutzen, mit Hinterfüllung aus Mineralwolle und dauerelastischer Versiegelung,
Zarge mit einseitiger Aufdoppelung bandgegenseitig an Hauptschließkante, Dicke 18mm, Profilbautiefe Zarge an der Hauptschließkante inkl. Aufdoppelung 114mm,
Profilbautiefe Zarge an der Nebenschließkante 96mm,
Sichtseite deckend lackiert, NCS-Farbton nach Wahl des AG,
in Breite des Zargespiegels 150mm auf Zarge appliziert,
Verkleidung 104mm über OKFF beginnend, mit bündig applizierter unterseitiger Abschlussleiste, Höhe 100mm, Fuge 4mm,
Zarge bandgegenseitig an Nebenschließkante von Wandverkleidung überdeckt, wird gesondert vergütet,

Türblatt
Türblatt aus Holzwerkstoff, zertifiziert nach FSC oder PEFC, Gesamtdicke 114mm, stumpf, mit doppeltem Laibungsfalz, mit Einlage aus Vollspanplatte, Oberfläche furniert Echtholzfurnier, Europäische Eiche, QCXE nach DIN EN 13556, Furnierstärke 1,5mm, Oberfläche der Schließ- und Schmalfläche entsprechend Öffnungsfläche, Kanten umlaufend mit verdecktem Anleimer aus Massivholz, Eiche, Kante eckig, mit Distanzaufdoppelung auf Bandgegenseite, Befestigung punktuell mittels Einhängeverbinder, Oberfläche bündig mit Wandverkleidung, mit umlaufender Furnierkante, Oberfläche gem. Türblatt,

Oberblende
Stockzarge mit gegengefälzter Oberblende aus Holzwerkstoff,
zertifiziert nach FSC oder PEFC, Einlage aus Vollspanplatte, Oberfläche wie Türblatt furniert Eiche gem. Bemusterung, Furnierstärke 1,5mm, Kanten umlaufend mit verdecktem Anleimer aus Massivholz, Eiche, Kante eckig, Dicke 114mm, mit Distanzaufdoppelung auf Bandgegenseite, mit umlaufender Furnierkante, Oberfläche gem. Türblatt, beidseitig flächenbündig mit Türblatt, Höhe 1015mm, mit Dichtungsprofil DIN EN 12365-1 an unterem Falz, Befestigung durch verdeckte Haltewinkel und Schraubverbindung,

Bänder
mit verdeckt liegenden Bändern, Ausführung als Objektbänder aus nichtrostendem Stahl, Oberfläche matt gebürstet, dreidimensional verstellbar, Anzahl min. 3 Stk. bzw. gem. Systemzulassung,

Bodendichtung
mit automatisch absenkbarer Bodendichtung,

Drehflügelantrieb
Tür zusätzlich mit  Drehflügelantrieb,
Ausführung als Drehflügelantriebssystem
gemäß Ausführungsbeschreibung Nr. 1.1,
Montage auf Bandseite,

Fluchttürsicherung:
Fluchttüröffner/Fluchttürterminal:
Verriegelungssystem in Rettungswegen nach Mustererlass des DIBt für einflügelige Türanlage mit elektromagnetischer Verriegelung für 12 V DC, Handauslösung und externe
Auslösung durch BMA/GLT, Nottaste, Gehäuse grün RAL 6032 unter Putz, Steuerung 230 V AC.
Produktvorgabe: Dormakaba Fluchttürsicherungssystem SafeRoute,

Anschluss an Einbruchmeldeanlage/EMA:
bauseitig durch AN-Elektro

Magnet- und Riegelschaltkontakte
werden gesondert vergütet

Türöffner:
vorgerüstet für Türöffner, Türöffner wird gesondert vergütet,

Schloss
vorgerichtet für Notausgangsverschluss DIN EN 179 Typ A Drücker-Betätigung, vorgerichtet für PZ-Schloss DIN 18251 und DIN EN 12209,

Drückergarnitur
vorgerichtet für Drückergarnitur

Verkabelung der elektrischen Komponenten, Anschlusskabel zum Anschluss an die Stromversorgung 230 V  AC und zum Anschluss von externen Signalgebern verdeckt im Türelement und den anschliessenden Wand- und Deckenkonstruktionen bis zum Türverteiler als Aufputzinstallationen in Elektroinstallationsrohr führen und dort anschliessen, Länge Anschlusskabel bis 15m, Herstellen von Bohrungen zur Kabelführung in Rohbauwand und Elektroinstallationsrohr werden gesondert vergütet,

Einbauort:
1. Obergeschoss, Tür Nr.
TF 1.314/2
Menge: 1,000 St
DIN276_18: 344

**3.14.50 Innentürelement Panik T30-1 RS einflg. 42dB B 1675 mm H 3640 mm SZ Holzwerkstoff TB Holzwerkstoff WD 125 mm aBD EMTA FTS EMA MK/RSK TÖ 1 Blende**
*** wie Position 3.14.40
Wie in Position 3.14.40. beschrieben, jedoch

Breite Nennmaß Wandöffnung 1675 mm,
Höhe Nennmaß Wandöffnung 3640 mm,

Höhe Oberblende 1076mm,

Ausführung gem. Zeichnung, Zeichnungs Nr.
D10117LBV00A344_DE008-2E-FMDA

Einbauort:
2. Obergeschoss, Tür Nr.
TF 2.313/2
3. Obergeschoss, Tür Nr.
TF 3.313/2
Menge: 2,000 St
DIN276_18: 344

**3.14.60 Innentürelement Panik T30-1 RS einflg. 42dB B 1675 mm H 3575 mm SZ Holzwerkstoff TB Holzwerkstoff WD 125 mm aBD EMTA FTS EMA MK/RSK TÖ 1 Blende**
*** wie Position 3.14.40
Wie in Position 3.14.40. beschrieben, jedoch

Breite Nennmaß Wandöffnung 1675 mm,
Höhe Nennmaß Wandöffnung 3575 mm,

Höhe Oberblende 1011mm,

Einbauort:
4. Obergeschoss, Tür Nr.
TF 4.313/2
Menge: 1,000 St
DIN276_18: 344

#### Abschnitt 3.15 Rahmentüren mit Holzstockzarge - Typ 2.4.3 B/F + 2.6.4

**3.15.10 Außentürelement Panik RC3 einflg. B 3420 mm H 2815 mm SZ Holz TB Holz WD 125 mm aBD ITS ZuKo EMA MK/RSK WSP 2 Seitenteile**
Außentürelement aus Türblatt und Zarge, als Drehflügeltür, einflügelig, stumpf einschlagend, mit Laibungsfalz, mit zwei Seitenfeldern, Notausgangstür nach DIN EN 179, mit Panikfunktion,

Breite Nennmaß Wandöffnung 3420 mm,
Höhe Nennmaß Wandöffnung 2815 mm,
Wanddicke 125 mm,

bauphysikalische Anforderungen:
Einbruchhemmung RC 3 DIN EN 1627,
Angriffsseite = Bandseite,

Klimaklasse II, Prüfklima b, DIN EN 1121 (mittlere Beanspruchung),

Stockzarge
Ausführung mit Stockzargenprofil im Sturz aus Massivholz,
zertifiziert nach FSC oder PEFC, Europäische Eiche, QCXE nach DIN EN 13556, Oberfläche transparent dunkel lackiert, Breite Zargenspiegel Sturz 145/190 mm, ohne sichtbare Befestigungsbohrung, Eckverbindung mit zargenersetzenden Rahmen der Seitenfelder stumpf gestoßen, mit dreifachem Dichtungsprofil DIN EN 12365-1, mit 3D-Aufnahmeelement, Befestigung an Trockenbausturz, Dicke 125mm,

Seitenteile
Zwei Seitenteile transparent, mit einer Füllung, aus 2-Scheiben Isolierverglasung, Verbundsicherheitsglas mit Alarmglas aus ESG, mit integrierter Alarmspinne, als Rahmenkonstruktion aus Massivholz, zertifiziert nach FSC oder PEFC, Europäische Eiche, QCXE DIN EN 13556, Oberfläche transparent dunkel lackiert, an den Ecken stumpf gestoßen, türseitiges Rahmenprofil als Zargenprofil, dreifach gefälzt mit dreifachem Dichtungsprofil DIN EN 12365-1, Spiegelbreite 75/120mm,
Profilansichtsbreite Sturz bandgegenseitig 190mm, Profilansichtsbreite wandseitig 230mm,
Profilansichtsbreite Sockel 180mm,
mit bandgegenseitiger Glashalteleiste, flächenbündig, Oberfläche wie Türelement, Verglasung allseitig eingedichtet mit EPDM-Dichtungsprofilen, Breite Gesamtelement bandgegenseitig 1045mm,

Türblatt
Türblatt als Rahmenkonstruktion aus Massivholz, zertifiziert nach FSC oder PEFC, BxH bandgegenseitig 1285x2220mm, Eiche gem. Bemusterung, Oberfläche transparent dunkel lackiert, stumpf, mit dreifachem Laibungsfalz, Profilbautiefe 110mm,
Profilansichtbreite bandgegenseitig seitlich 225mm,
Profilansichtsbreite bandgegenseitig Sturz 205mm,
Profilansichtsbreite bandgegenseitig Sockel 175mm,
Eckverbindungen stumpf gestoßen, Ausfachung aus Paneel mit Deckplatten aus Holzwerkstoff, Oberfläche furniert Echtholzfurnier, Europäische Eiche, QCXE nach DIN EN 13556, Furnierstärke 1,5mm, Rahmen im Beschlag- und Schlossbereich belegt mit Messingblech, BxH 225x400mm, verdeckt befestigt,

Bänder
Objekt-Rollenbänder, 3-teilig, aus nichtrostendem Stahl,
Oberfläche fein matt gebürstet,
dreidimensional verstellbar, Flachkopf,
Bandhöhe 160mm, Rollendurchmesser 18mm.
Anzahl mind. 4 Stk je Flügel bzw. gemäß Systemzulassung,

Bodendichtung
mit automatisch absenkbarer Bodendichtung,

Drehflügelantrieb
Tür zusätzlich mit  Drehflügelantrieb,
Ausführung als Drehflügelantriebssystem
gemäß Ausführungsbeschreibung Nr. 2.1,
Montage auf Bandseite,

Zutrittskontrolle:
Vorgerüstet für Zutrittskontrolle über separaten Leser/Schlüsselschalter, Lesetyp RFID, Verortung auf einem Paneelfeld in uP Ausführung, mit Vernetzung: Lieferung und Montage bauseitig durch AN-Elektro,

Anschluss an Einbruchmeldeanlage/EMA:
bauseitig durch AN-Elektro,

Türblatt mit Einbruchmeldeanlage, Flächenüberwachung (Alarmdrahtmatte) als Durchstiegmelder, Vlies mit mäanderförmig aufgenähten Doppellitzen gem. VDS Klasse C.
Litzenabstand: 100 mm
Widerstandswert: etwa 3 Ohm/m²
Strombelastbarkeit: etwa 500 mA

Magnet- und Riegelschaltkontakte
werden gesondert vergütet,

Schwelle
mit Türzargenschwellenprofil, Massivholz auf Polyurethan-Hartschaumlage über Verklotzung und thermischer Trennung,

Sprechanlage
vorgerüstet für Anschluss einer bauseitigen Sprechanlage
Lieferung und Montage bauseitig durch AN-Elektro,

Schloss
vorgerichtet für Notausgangsverschluss DIN EN 179 Typ A Drücker-Betätigung, vorgerichtet für PZ-Schloss DIN 18251 und DIN EN 12209,

Drückergarnitur
vorgerichtet für Wechselgarnitur,

Ausführung gem. Zeichnung, Zeichnungs Nr.
D10117LBV00A344_DE022-2_-VMDA
‑
Einbauort:
PHH, Erdgeschoss, Tür Nr.
AT 0.012W
Menge: 1,000 St
DIN276_18: 344

**3.15.20 Innentürelement einflg. B 1290 mm H 3540 mm SZ Holz TB Holz WD 880 mm EMTA TÖ WSP 1 Blende**
Innentürelement aus Türblatt und Zarge, als Drehflügeltür, einflügelig, stumpf einschlagend, mit Laibungsfalz, mit einer Oberblende,

Breite Nennmaß Wandöffnung 1290 mm,
Höhe Nennmaß Wandöffnung 3540 mm,
Wanddicke 880 mm,

bauphysikalische Anforderungen:
Klimaklasse II, Prüfklima b, DIN EN 1121 (mittlere Beanspruchung),

Stockzarge
Ausführung mit Stockzarge aus Massivholz,
zertifiziert nach FSC oder PEFC, Europäische Eiche, QCXE nach DIN EN 13556, Breite Zargenspiegel 50/80 mm, ohne sichtbare Befestigungsbohrung, Eckverbindung stumpf gestoßen, mit dreiseitig umlaufendem zweifachem Dichtungsprofil DIN EN 12365-1, mit 3D-Aufnahmeelement, Befestigung an Mauerwerk, Wanddicke 880mm,

Türblatt
Türblatt als Rahmenkonstruktion aus Massivholz, zertifiziert nach FSC oder PEFC, Europäische Eiche, QCXE nach DIN EN 13556, stumpf, mit doppelter Laibungsfalz, Profilbautiefe 95mm, Profilansichtbreite beidseitig 220mm, Eckverbindungen stumpf gestoßen, Ausfachung aus Paneel mit Deckplatten aus Holzwerkstoff, Oberfläche furniert Echtholzfurnier, Europäische Eiche, QCXE nach DIN EN 13556, Furnierstärke 1,5mm, Rahmen im Beschlag- und Schlossbereich belegt mit Messingblech, BxH 220x400mm, verdeckt befestigt,

Oberblende
Stockzarge mit gegengefälzter Oberblende, als Rahmenkonstruktion aus Massivholz, zertifiziert nach FSC oder PEFC, Europäische Eiche, QCXE nach DIN EN 13556, Profilbautiefe 95mm, stumpf, mit doppelter Laibungsfalz, Profilansichtbreite beidseitig 220mm, Eckverbindungen stumpf gestoßen, Ausfachung aus gedoppelten Holzwerkstoffpaneel, Oberfläche Rahmen und Ausfachung furniert Echtholzfurnier, Europäische Eiche, QCXE nach DIN EN 13556, Furnierstärke 1,5mm, Elementhöhe bandseitig 1145mm, mit Dichtungsprofil DIN EN 12365-1 an unterem Falz, Befestigung durch verdeckte Haltewinkel und Schraubverbindung,

Bänder
Objekt-Rollenbänder, 3-teilig, aus nichtrostendem Stahl,
Oberfläche matt gebürstet,
dreidimensional verstellbar, Flachkopf,
Bandhöhe 160mm, Rollendurchmesser 18mm.
Anzahl mind. 3 Stk je Flügel bzw. gemäß Systemzulassung,

Drehflügelantrieb
Tür zusätzlich mit  Drehflügelantrieb,
Ausführung als Drehflügelantriebssystem
gemäß Ausführungsbeschreibung Nr. 2.1,
Montage auf Bandseite,

Türöffner:
vorgerüstet für Türöffner, Türöffner wird gesondert vergütet,

Sprechanlage
vorgerüstet für Anschluss einer bauseitigen Sprechanlage
Lieferung und Montage bauseitig durch AN-Elektro

Schloss
vorgerichtet für PZ-Schloss DIN 18251 und DIN EN 12209,

Drückergarnitur
vorgerichtet für Drückergarnitur,

Verkabelung der elektrischen Komponenten, Anschlusskabel zum Anschluss an die Stromversorgung 230 V  AC und zum Anschluss von externen Signalgebern verdeckt im Türelement und den anschliessenden Wand- und Deckenkonstruktionen bis zum Türverteiler als Aufputzinstallationen in Elektroinstallationsrohr führen und dort anschliessen, Länge Anschlusskabel bis 15m, Herstellen von Bohrungen zur Kabelführung in Rohbauwand und Elektroinstallationsrohr werden gesondert vergütet,

Ausführung gem. Zeichnung, Zeichnungs Nr.
D10117LBV00A344_DE022-2_-VMDA

Einbauort:
PHH, Erdgeschoss, Tür Nr.
TF 0.025/2
Menge: 1,000 St
DIN276_18: 344

**3.15.30 Innentürelement T30-1 einflg. B 1385 mm H 2975 mm SZ Holzwerkstoff TB Holz WD 255 mm aBD EMTA MK/RSK 1 Blende Leuchte**
Innentürelement aus Türblatt und Zarge, als Drehflügeltür, Massivholzrahmentür mit Glasfüllung, einflügelig, stumpf einschlagend, mit Laibungsfalz, Ausführung als Tapetentür in Holzwandverkleidung, mit einer Oberblende,
Breite Nennmaß Wandöffnung 1385 mm,
Höhe Nennmaß Wandöffnung 2975 mm,
Wanddicke 255mm,

lichtes Durchgangsmaß ≥ 1,20m,

bauphysikalische Anforderungen: Feuerschutz-Türanlage mit bauaufsichtlicher Zulassung,
Feuerwiderstandsklasse T30-1 DIN 4102-5 / DIN EN 1634-1,

Klimaklasse II, Prüfklima b, DIN EN 1121 (mittlere Beanspruchung),

Stockzarge:
Ausführung mit Faltstockzarge aus Holzwerkstoff,
zertifiziert nach FSC oder PEFC, Oberfläche furniert Europäische Eiche, QCXE nach DIN EN 13556, Breite Zargenspiegel 65/80mm, Tiefe Sickenkanten 18mm, als Vorwandmontage mit zusätzlichem seitlichen Blendrahmen aus Holz 50/65mm, ohne sichtbare Befestigungsbohrung, Eckverbindung stumpf gestoßen, mit dreiseitig umlaufendem Dichtungsprofil DIN EN 12365-1, mit 3D-Aufnahmeelement, Befestigung an Stahlbetonwand, Wandaufbau zweischalig:
Einseitig verputzte Stahlbetonwand, Wanddicke 255mm, mit Holzwandverkleidung, Tiefe 90mm, Blendrahmen von Holzwandverkleidung überdeckt, Zargeneinstand 140mm,

Zierbekleidung
mit Zierbekleidung auf Bandgegenseite, aus Holzwerkstoff, zertifiziert nach FSC oder PEFC, Oberfläche furniert Eiche wie Türblatt und Zarge, Tiefe 285mm, Zargenspiegel 60mm, Tiefe Sickenkanten 15 bis 25 mm, Eckverbindung stumpf gestoßen, mit Feder in Nutfräsung in Stockzarge eingesetzt, 2mm Randfugen mit umlaufender dauerelastischer Versiegelung,

Einbauleuchte
Leibungszarge mit rechteckiger Aussparung im Sturz zum Einbau einer linearen Einbauleuchte, Breite Aussparung 48mm, Abstand zur Vorderkante Laibungszarge 55mm, seitlicher Abstand zur Laibung jeweils 50mm, mit 6 Lochbohrungen zur Befestigung von oberseitig verschraubten U-Profilen mit beidseitigem Befestigungsschenkel zur Aufnahme des Leuchtengehäuses, U-Profile und Leuchtengehäuse durch AN Elektro, Gesamtgewicht Einbauleuchte ca. 2,5kg,

Türblatt
Türblatt als Rahmenkonstruktion aus Massivholz,
zertifiziert nach FSC oder PEFC, Europäische Eiche, QCXE nach DIN EN 13556, mit transparenter Ausfachung aus Glas, Profilbautiefe 70mm, stumpf, mit Laibungsfalz, Profilansichtbreite bandseitig mit Glasleiste 105mm, Profilansichtsbreite bandgegenseitig 90mm, Eckverbindungen stumpf gestoßen, Transparente Ausfachung aus Brandschutz-Sicherheitsglas, Feuerwiderstandsklasse F30, klar/transparent,
Glasaufbau und -dicken gemäß bauaufsichtlicher Zulassung und Bemessung des AN, Glasleisten aus Holz, rechteckig, flächenbündig mit Flügelrahmen, verdeckt befestigt,
Verglasungsdichtungen aus EPDM, Farbton schwarz,

Oberblende
Stockzarge mit gegengefälzter Oberblende aus Holzwerkstoff, Einlage aus Vollspanplatte, Oberfläche wie Türblatt furniert Eiche gem. Bemusterung, Furnierstärke 1,5mm, Kanten umlaufend mit verdecktem Anleimer aus Massivholz, Eiche, Kante eckig, Höhe ca. 750mm, mit Dichtungsprofil DIN EN 12365-1 an unterem Falz, Befestigung durch verdeckte Haltewinkel und Schraubverbindung,

Bänder
mit verdeckt liegenden Bändern, Ausführung als Objektbänder aus nichtrostendem Stahl, Oberfläche matt gebürstet, dreidimensional verstellbar, Anzahl min. 3 Stk. bzw. gem. Systemzulassung,

Bodendichtung
mit automatisch absenkbarer Bodendichtung,

Drehflügelantrieb
Tür zusätzlich mit  Drehflügelantrieb,
Ausführung als Drehflügelantriebssystem
gemäß Ausführungsbeschreibung Nr. 2.1,
Montage auf Bandseite,

Magnet- und Riegelschaltkontakte
werden gesondert vergütet,

Türöffner
wird gesondert vergütet,

Schloss
vorgerichtet für PZ-Schloss DIN 18251 und DIN EN 12209,

Drückergarnitur
vorgerichtet für Drückergarnitur,

Ausführung gem. Zeichnung, Zeichnungs Nr.
D10117LBV00A344_DE007-2D-VMDA

Einbauort:
1. Obergeschoss, Tür Nr.
TF 1.398
Menge: 1,000 St
DIN276_18: 344

#### Abschnitt 3.16 Festverglasungen mit Holzrahmen

**3.16.10 Einfachfenster B 2070 mm H 3010 mm 1tlg 52dB Rahmen Laubholz VSG**
Einfachinnenfenster,
Breite Blendrahmen 2070 mm,
Höhe Blendrahmen 3010 mm, einteilig, Befestigungsuntergrund seitlich Mauerwerk und Stahlbeton, Wanddicke 150mm, Befestigung an Trockenbausturz, Dicke 125mm,
bauphysikalische Anforderungen: bewertetes Schalldämm-Maß DIN 4109 Rw 52 dB,
Rahmen aus Laubholz, zertifiziert nach FSC oder PEFC,
Rohdichte mind. 0,45 g/cm3 bei max. 15 % Holzfeuchte, Holzart Eiche, Kantelausbildung als Vollholz, an den Ecken stumpf gestoßen, Profilbautiefe 70mm, Profilansichtsbreite flurseitig 85mm, Profilansichtsbreite Sockel 100mm, mit raumseitiger Glashalteleiste, flächenbündig, Oberfläche wie Rahmen, Verglasung allseitig eingedichtet mit EPDM-Dichtungsprofilen, Rahmenoberfläche transparent matt lackiert,
1. Teil festverglast, Fenster transparent und transluzent mit einer Füllung, aus Verbund-Sicherheitsglas (VSG),
mit Zierbekleidung auf Raumseite, aus Holzwerkstoff, Oberfläche furniert Eiche wie Rahmen, Tiefe 115mm, Zargenspiegel 35mm, Tiefe Sickenkanten 15 bis 25 mm, Eckverbindung stumpf gestoßen, mit Feder in Nutfräsung in Blendrahmen eingesetzt, 2mm Randfugen mit umlaufender dauerelastischer Versiegelung,

Ausführung gem. Zeichnung, Zeichnungs Nr.
D10177LBV00A340_DE655-2A-FMDA
Menge: 3,000 St
Leistungsbereichkatalog: 026
DIN276-1_08: 334
DIN276_18: 344

#### Abschnitt 3.17 Sturzblenden / Bekleidungen

DIN276_18: 344

*Hinweis: Tapetentüren - Typ 2.6.3.*
Die Positionen 3.17.10 bis 3.17.440. umfassen Wandpaneele und Sturzbekleidungen an den Tapetentüren des Typ 2.6.3.
Die Wandpaneele sind als Teil der Holzwandverkleidungen oberhalb der Tapetentüren im Sturz zu montieren. Sie überdecken das Sturzprofil der Faltstockzargen vollständig.
Die Paneele dürfen nicht an den Türzargen befestigt werden.
Die Sturzblenden sind als gewinkelte Elemente auf der Raumseite oberhalb der seitlichen Leibungszargen zu montieren,
Die Oberfläche der Verkleidungen ist entsprechend der Oberfläche der zugeordneten Türelemente ohne Farb- und Helligkeitsunterschiede herzustellen.
Die Maße der Sturzbekleidungen sind auf der Baustelle in Verbindung mit den Zargenbreiten und den Höhen der Abhangdecken zu prüfen und zu koordinieren. Diese Erschwernis ist in die Einheitspreise einzurechnen.

**3.17.10 Wandpaneel Holzwerkstoff furniert 1385x1040mm D18mm UK**
*** Bezugsbeschreibung
Wandbekleidung als Sturzblende, Höhe bis 4 m,
Unterkonstruktion als Einhängesystem, Abstandshalter, befestigen mit Dübeln und Schrauben, nach Wahl des AN und Erfordernis,
Konstruktionstiefe '130' mm,
Befestigungsuntergrund Trockenbauwand, Unterkonstruktion verdeckt,
Bekleidung aus Holzwerkstoffplatten DIN EN 13986, MDF,
zertifiziert nach FSC oder PEFC,
Sichtseite und Kanten Oberfläche furniert Echtholzfurnier, Europäische Eiche, QCXE nach DIN EN 13556 gem. Bemusterung und Oberfläche Türelemente, Furnierstärke 1,5mm, mit einseitigem Kantenschutz aus Edelstahl zur Türöffnung,
Plattendicke 18mm, einlagig,
Breite etwa 1385mm, Höhe etwa 1040mm,
befestigen mit Schrauben, Arbeitshöhe der zu bearbeitenden oder zu bekleidenden Fläche bis 4 m über der Standfläche des hierfür erforderlichen Gerüstes, Gerüst wird gesondert vergütet.

Einbauort:
3. Obergeschoss, Tür Nr.
TF 3.310
Menge: 1,000 St
DIN276_18: 345

**3.17.20 Wandpaneel Holzwerkstoff furniert 1385x705mm D18mm UK**
*** wie Position 3.17.10
Wie in Position 3.17.10. beschrieben, jedoch

Breite etwa 1385mm, Höhe etwa 705mm.

Einbauort:
1. Obergeschoss, Tür Nr.
TF 1.314/3
Menge: 1,000 St
DIN276_18: 345

**3.17.30 Wandpaneel Holzwerkstoff furniert 1272x1040mm D18mm UK**
*** Bezugsbeschreibung
Wandbekleidung als Sturzblende, Höhe bis 4 m,
Unterkonstruktion als Einhängesystem, Abstandshalter, befestigen mit Dübeln und Schrauben,
Aufbaustärke '105' mm,
Befestigungsuntergrund Trockenbauwand, Unterkonstruktion verdeckt,
Bekleidung aus Holzwerkstoffplatten DIN EN 13986, MDF,
zertifiziert nach FSC oder PEFC,
Sichtseite und Kanten Oberfläche furniert Echtholzfurnier, Europäische Eiche, QCXE nach DIN EN 13556 gem. Bemusterung und Oberfläche Türelemente, Furnierstärke 1,5mm, mit einseitigem Kantenschutz aus Edelstahl zur Türöffnung,
Plattendicke 25mm, einlagig,
Breite etwa 1272mm, Höhe etwa 1040mm,
befestigen mit Schrauben, Arbeitshöhe der zu bearbeitenden oder zu bekleidenden Fläche bis 4 m über der Standfläche des hierfür erforderlichen Gerüstes, Gerüst wird gesondert vergütet.

Einbauort:
2. Obergeschoss, Tür Nr.
T 2.325/2
3. Obergeschoss, Tür Nr.
T 3.325
Menge: 2,000 St
DIN276_18: 345

**3.17.40 Wandpaneel Holzwerkstoff furniert 1272x915mm D18mm UK**
*** wie Position 3.17.30
Wie in Position 3.17.30. beschrieben, jedoch

Breite etwa 1272mm, Höhe etwa 915mm.

Einbauort:
4. Obergeschoss, Tür Nr.
T 4.325/2
Menge: 1,000 St
DIN276_18: 345

**3.17.50 Wandpaneel Holzwerkstoff furniert 1187x1428mm D18mm UK**
*** wie Position 3.17.30
Wie in Position 3.17.30. beschrieben, jedoch

Breite etwa 1187mm, Höhe etwa 1428mm.

Konstruktionstiefe 115mm,

Einbauort:
Erdgeschoss, Tür Nr.
TF 0.385
Menge: 1,000 St
DIN276_18: 345

**3.17.60 Wandpaneel Holzwerkstoff furniert 1187x725mm D18mm UK**
*** wie Position 3.17.30
Wie in Position 3.17.30. beschrieben, jedoch

Breite etwa 1187mm, Höhe etwa 725mm.

Konstruktionstiefe 115mm,

Einbauort:
1. Obergeschoss, Tür Nr.
TF 1.385
Menge: 1,000 St
DIN276_18: 345

**3.17.70 Wandpaneel Holzwerkstoff furniert 1080x1580mm D18mm UK**
*** wie Position 3.17.30
Wie in Position 3.17.30. beschrieben, jedoch

Breite etwa 1080mm, Höhe etwa 1580mm.

Einbauort:
4. Obergeschoss, Tür Nr.
TF 4.382
5. Obergeschoss, Tür Nr.
TF 5.382
Menge: 2,000 St
DIN276_18: 345

**3.17.80 Wandpaneel Holzwerkstoff furniert 1080x1330mm D18mm UK**
*** wie Position 3.17.30
Wie in Position 3.17.30. beschrieben, jedoch

Breite etwa 1080mm, Höhe etwa 1330mm.

Einbauort:
Erdgeschoss, Tür Nr.
TF 0.382
Menge: 1,000 St
DIN276_18: 345

**3.17.90 Wandpaneel Holzwerkstoff furniert 1080x835mm D18mm UK**
*** wie Position 3.17.30
Wie in Position 3.17.30. beschrieben, jedoch

Breite etwa 1080mm, Höhe etwa 835mm.

Einbauort:
2. Obergeschoss, Tür Nr.
TF 2.382
3. Obergeschoss, Tür Nr.
TF 3.382
Menge: 2,000 St
DIN276_18: 345

**3.17.100 Wandpaneel Holzwerkstoff furniert 1080x635mm D18mm UK**
*** wie Position 3.17.30
Wie in Position 3.17.30. beschrieben, jedoch

Breite etwa 1080mm, Höhe etwa 635mm.

Einbauort:
1. Obergeschoss, Tür Nr.
TF 1.382
Menge: 1,000 St
DIN276_18: 345

**3.17.110 Wandpaneel Holzwerkstoff furniert 1070x1040mm D18mm UK**
*** wie Position 3.17.30
Wie in Position 3.17.30. beschrieben, jedoch

Breite etwa 1070mm, Höhe etwa 1040mm.

Einbauort:
2. Obergeschoss, Tür Nr.
TF 2.317
TF 2.318
3. Obergeschoss, Tür Nr.
TF 3.317
TF 3.318
Menge: 4,000 St
DIN276_18: 345

**3.17.120 Wandpaneel Holzwerkstoff furniert 1070x915mm D18mm UK**
*** wie Position 3.17.30
Wie in Position 3.17.30. beschrieben, jedoch

Breite etwa 1070mm, Höhe etwa 915mm.

Einbauort:
4. Obergeschoss, Tür Nr.
TF 4.317
TF 4.318
Menge: 2,000 St
DIN276_18: 345

**3.17.130 Wandpaneel Holzwerkstoff furniert 1070x705mm D18mm UK**
*** wie Position 3.17.30
Wie in Position 3.17.30. beschrieben, jedoch

Breite etwa 1070mm, Höhe etwa 705mm.

Einbauort:
1. Obergeschoss, Tür Nr.
TF 1.317
TF 1.318
TF 1.319/1
Menge: 3,000 St
DIN276_18: 345

**3.17.140 Wandpaneel Holzwerkstoff furniert 1025x640mm D18mm UK**
Wie in Position 3.17.30. beschrieben, jedoch

Breite etwa 1025mm, Höhe etwa 640mm.

Einbauort:
Erdgeschoss, Tür Nr.
TF 0.304
Menge: 1,000 St
DIN276_18: 345

**3.17.150 Wandpaneel Holzwerkstoff furniert 990x535mm D18mm UK**
*** wie Position 3.17.30
Wie in Position 3.17.30. beschrieben, jedoch

Breite etwa 990mm, Höhe etwa 535mm.

Einbauort:
Erdgeschoss, Tür Nr.
TF 0.319
TF 0.320
TF 0.323/1
Menge: 3,000 St
DIN276_18: 345

**3.17.160 Wandpaneel Holzwerkstoff furniert 990x535mm D18mm UK**
Wie in Position 3.17.30. beschrieben, jedoch

Breite etwa 990mm, Höhe etwa 535mm.

Konstruktionstiefe 125mm,

Einbauort:
Erdgeschoss, Tür Nr.
TF 0.321
Menge: 1,000 St
DIN276_18: 345

**3.17.170 Wandpaneel Holzwerkstoff furniert 990x340mm D18mm UK**
*** wie Position 3.17.30
Wie in Position 3.17.30. beschrieben, jedoch

Aufbaustärke
'38' mm,

Breite etwa 990mm, Höhe etwa 340mm.

Einbauort:
Erdgeschoss, Tür Nr.
TF 0.316
TF 0.317
Menge: 2,000 St
DIN276_18: 345

**3.17.180 Wandpaneel Holzwerkstoff furniert 985x640mm D18mm UK**
*** wie Position 3.17.30
Wie in Position 3.17.30. beschrieben, jedoch

Breite etwa 985mm, Höhe etwa 640mm.

Einbauort:
Erdgeschoss, Tür Nr.
T 0.323/2
TF 0.305
TF 0.306
Menge: 3,000 St
DIN276_18: 345

**3.17.190 Wandpaneel Holzwerkstoff furniert 880x340mm D18mm UK**
*** wie Position 3.17.30
Wie in Position 3.17.30. beschrieben, jedoch

Breite etwa 880mm, Höhe etwa 340mm.

Einbauort:
Erdgeschoss, Tür Nr.
TF 0.318
Menge: 1,000 St
DIN276_18: 345

**3.17.200 Wandpaneel Holzwerkstoff beschichtet 1840x705mm D18mm UK**
*** wie Position 3.17.30
Wie in Position 3.17.30. beschrieben, jedoch

Befestigungsuntergrund Mauerwerk,
Breite etwa 1840mm, Höhe etwa 705mm,

Sichtseite und Kanten Oberfläche deckend lackiert, in Anlehnung an Schleiflack, NCS-Farbton gem. Bemusterung,

Einbauort:
1. Obergeschoss, Tür Nr.
TF 1.320
Menge: 1,000 St
DIN276_18: 345

**3.17.210 Wandpaneel Holzwerkstoff beschichtet 1355x1040mm D18mm UK**
*** wie Position 3.17.30
Wie in Position 3.17.30. beschrieben, jedoch

Breite etwa 1355mm, Höhe etwa 1040mm,

Konstruktionstiefe
'80' mm,

Sichtseite und Kanten Oberfläche deckend lackiert, in Anlehnung an Schleiflack, NCS-Farbton gem. Bemusterung,

Einbauort:
2. Obergeschoss, Tür Nr.
T 2.325/1
3. Obergeschoss, Tür Nr.
T 3.326
Menge: 2,000 St
DIN276_18: 345

**3.17.220 Wandpaneel Holzwerkstoff beschichtet 1355x915mm D18mm UK**
*** wie Position 3.17.30
Wie in Position 3.17.30. beschrieben, jedoch

Breite etwa 1355mm, Höhe etwa 915mm,

Konstruktionstiefe
'80' mm,

Sichtseite und Kanten Oberfläche deckend lackiert, in Anlehnung an Schleiflack, NCS-Farbton gem. Bemusterung,

Einbauort:
4. Obergeschoss, Tür Nr.
T 4.325/1
Menge: 1,000 St
DIN276_18: 345

**3.17.230 Wandpaneel Holzwerkstoff beschichtet 1355x705mm D18mm UK**
*** wie Position 3.17.30
Wie in Position 3.17.30. beschrieben, jedoch

Breite etwa 1355mm, Höhe etwa 705mm,

Konstruktionstiefe
'80' mm,

Sichtseite und Kanten Oberfläche deckend lackiert, in Anlehnung an Schleiflack, NCS-Farbton gem. Bemusterung,

Einbauort:
1. Obergeschoss, Tür Nr.
T 1.324
Menge: 1,000 St
DIN276_18: 345

**3.17.240 Wandpaneel Holzwerkstoff beschichtet 1002x915mm D18mm UK**
*** wie Position 3.17.30
Wie in Position 3.17.30. beschrieben, jedoch

Breite etwa 1002mm, Höhe etwa 1915mm,

Sichtseite und Kanten Oberfläche deckend lackiert, in Anlehnung an Schleiflack, NCS-Farbton gem. Bemusterung,

Einbauort:
4. Obergeschoss, Tür Nr.
TF 4.314
TF 4.316
Menge: 2,000 St
DIN276_18: 345

**3.17.250 Wandpaneel Holzwerkstoff beschichtet 1002x1040mm D18mm UK**
*** wie Position 3.17.30
Wie in Position 3.17.30. beschrieben, jedoch

Breite etwa 1002mm, Höhe etwa 1040mm,

Sichtseite und Kanten Oberfläche deckend lackiert, in Anlehnung an Schleiflack, NCS-Farbton gem. Bemusterung,

Einbauort:
2. Obergeschoss, Tür Nr.
TF 2.314
TF 2.316
3. Obergeschoss, Tür Nr.
TF 3.314
TF 3.316
Menge: 4,000 St
DIN276_18: 345

**3.17.260 Wandpaneel Holzwerkstoff beschichtet 1002x705mm D18mm UK**
*** wie Position 3.17.30
Wie in Position 3.17.30. beschrieben, jedoch

Breite etwa 1002mm, Höhe etwa 705mm,

Sichtseite und Kanten Oberfläche deckend lackiert, in Anlehnung an Schleiflack, NCS-Farbton gem. Bemusterung,

Einbauort:
1. Obergeschoss, Tür Nr.
TF 1.315
TF 1.316
Menge: 2,000 St
DIN276_18: 345

**3.17.270 Wandpaneel Holzwerkstoff beschichtet 995x480mm D18mm UK**
*** wie Position 3.17.30
Wie in Position 3.17.30. beschrieben, jedoch

Breite etwa 995mm, Höhe etwa 480mm,

Konstruktionstiefe
'80' mm,

Sichtseite und Kanten Oberfläche deckend lackiert, in Anlehnung an Schleiflack, NCS-Farbton gem. Bemusterung,

Einbauort:
Erdgeschoss, Tür Nr.
T 0.315
Menge: 1,000 St
DIN276_18: 345

**3.17.280 Wandpaneel Holzwerkstoff beschichtet 980x640mm D18mm UK**
*** wie Position 3.17.30
Wie in Position 3.17.30. beschrieben, jedoch

Breite etwa 980mm, Höhe etwa 640mm,

Sichtseite und Kanten Oberfläche deckend lackiert, in Anlehnung an Schleiflack, NCS-Farbton gem. Bemusterung,

Einbauort:
Erdgeschoss, Tür Nr.
TF 0.314
Menge: 1,000 St
DIN276_18: 345

**3.17.290 Wandpaneel Holzwerkstoff beschichtet 980x445mm D18mm UK**
*** wie Position 3.17.30
Wie in Position 3.17.30. beschrieben, jedoch

Breite etwa 980mm, Höhe etwa 445mm,

Sichtseite und Kanten Oberfläche deckend lackiert, in Anlehnung an Schleiflack, NCS-Farbton gem. Bemusterung,

Einbauort:
Erdgeschoss, Tür Nr.
TF 0.303
Menge: 1,000 St
DIN276_18: 345

**3.17.300 Sturzblende gewinkelt Holzwerkstoff furniert 1365x1280x275mm D15mm UK**
*** Bezugsbeschreibung
Wand- und Deckenbekleidung als Sturzblende, im Schnitt
gewinkelt, Höhe bis 3,5 m,
Unterkonstruktion als Einhängesystem, Abstandshalter,
befestigen mit Dübeln und Schrauben, nach Wahl des AN und Erfordernis,
Aufbaustärke zur Wand
'33' mm,
Am Sturz mit Abstandshaltern auf unterseitig verschraubte
Holzlattung gesteckt, Verbindung mittels Klick-Verbindern beim
Heraufdrücken des Elements zur Revisionierung lösbar, mit Abstandshaltern,
Befestigungsuntergrund Stahlbeton, Unterkonstruktion verdeckt,
Bekleidung aus Holzwerkstoffplatten DIN EN 13986,
zertifiziert nach FSC oder PEFC,
Sichtseite und Kanten Oberfläche furniert Echtholzfurnier, Europäische
Eiche, QCXE nach DIN EN 13556 gem. Bemusterung und
Oberfläche Türelemente, Furnierstärke 1,5mm,
Plattendicke 15 mm, einlagig, auf Gehrung gefügt
Breite etwa 1365mm, Höhe etwa 1280mm, Tiefe etwa 275mm,
befestigen mit Schrauben, Arbeitshöhe der zu bearbeitenden
oder zu bekleidenden Fläche bis 3,50 m über der Standfläche
des hierfür erforderlichen Gerüstes.

Einbauort:
3. Obergeschoss, Tür Nr.
TF 3.310
Menge: 1,000 St
DIN276_18: 345

**3.17.310 Sturzblende gewinkelt Holzwerkstoff furniert 1365x930x275mm D15mm UK**
*** wie Position 3.17.300
Wie in Position 3.17.300. beschrieben, jedoch

Breite etwa 1365mm, Höhe etwa 930mm, Tiefe etwa 275mm.

Einbauort:
1. Obergeschoss, Tür Nr.
TF 1.314/3
Menge: 1,000 St
DIN276_18: 345

**3.17.320 Sturzblende gewinkelt Holzwerkstoff furniert 1315x1530x340mm D15mm UK**
*** wie Position 3.17.300
Wie in Position 3.17.300. beschrieben, jedoch

Breite etwa 1315mm, Höhe etwa 1530mm, Tiefe etwa 340mm.

Einbauort:
Erdgeschoss, Tür Nr.
TF 0.385
Menge: 1,000 St
DIN276_18: 345

**3.17.330 Sturzblende gewinkelt Holzwerkstoff furniert 1315x490x340mm D15mm UK**
*** wie Position 3.17.300
Wie in Position 3.17.300. beschrieben, jedoch

Breite etwa 1315mm, Höhe etwa 490mm, Tiefe etwa 340mm.

Einbauort:
1. Obergeschoss, Tür Nr.
TF 1.385
Menge: 1,000 St
DIN276_18: 345

**3.17.340 Sturzblende gewinkelt Holzwerkstoff furniert 1175x280x310mm D15mm UK Ausschnitt**
*** wie Position 3.17.300
Wie in Position 3.17.300. beschrieben, jedoch

Breite etwa 1175mm, Höhe etwa 280mm, Tiefe etwa 310mm,
mit Aussparung, Breite 700mm, Tiefe 130mm, zum oberflächenbündigen Abschluss mit Drehflügelantrieb.

Einbauort:
1. Obergeschoss, Tür Nr.
TF 1.319
2. Obergeschoss, Tür Nr.
TF 2.319
3. Obergeschoss, Tür Nr.
TF 3.319
4. Obergeschoss, Tür Nr.
TF 4.319
Menge: 4,000 St
DIN276_18: 345

**3.17.350 Sturzblende gewinkelt Holzwerkstoff furniert 1135x280x310mm D15mm UK**
*** wie Position 3.17.300
Wie in Position 3.17.300. beschrieben, jedoch

Breite etwa 1135mm, Höhe etwa 280mm, Tiefe etwa 310mm.

Einbauort:
1. Obergeschoss, Tür Nr.
TF 1.317
TF 1.318
2. Obergeschoss, Tür Nr.
TF 2.317
TF 2.318
3. Obergeschoss, Tür Nr.
TF 3.317
TF 3.318
4. Obergeschoss, Tür Nr.
TF 4.317
TF 4.318
Menge: 8,000 St
DIN276_18: 345

**3.17.360 Sturzblende gewinkelt Holzwerkstoff furniert 1135x280x215mm D15mm UK**
*** wie Position 3.17.300
Wie in Position 3.17.300. beschrieben, jedoch

Breite etwa 1135mm, Höhe etwa 280mm, Tiefe etwa 215mm.

Einbauort:
Erdgeschoss, Tür Nr.
TF 0.304
TF 0.305
Menge: 2,000 St
DIN276_18: 345

**3.17.370 Sturzblende gewinkelt Holzwerkstoff furniert 1135x280x215mm D15mm UK Ausschnitt**
*** wie Position 3.17.300
Wie in Position 3.17.300. beschrieben, jedoch

Breite etwa 1135mm, Höhe etwa 280mm, Tiefe etwa 215mm,
mit Aussparung, Breite 700mm, Tiefe 130mm, zum oberflächenbündigen Abschluss mit Drehflügelantrieb.

Einbauort:
Erdgeschoss, Tür Nr.
TF 0.306
Menge: 1,000 St
DIN276_18: 345

**3.17.380 Sturzblende gewinkelt Holzwerkstoff furniert 1105x225x170mm D15mm UK**
*** wie Position 3.17.300
Wie in Position 3.17.300. beschrieben, jedoch

Breite etwa 1105mm, Höhe etwa 225mm, Tiefe etwa 170mm.

Einbauort:
Erdgeschoss, Tür Nr.
TF 0.319
TF 0.320
TF 0.321
Menge: 3,000 St
DIN276_18: 345

**3.17.390 Sturzblende gewinkelt Holzwerkstoff furniert 1095x260x305mm D15mm UK**
*** wie Position 3.17.300
Wie in Position 3.17.300. beschrieben, jedoch

Breite etwa 1095mm, Höhe etwa 260mm, Tiefe etwa 305mm.

Einbauort:
Erdgeschoss, Tür Nr.
T 0.323/2
Menge: 2,000 St
DIN276_18: 345

**3.17.400 Sturzblende gewinkelt Holzwerkstoff furniert 1095x260x110mm D15mm UK**
*** wie Position 3.17.300
Wie in Position 3.17.300. beschrieben, jedoch

Breite etwa 1095mm, Höhe etwa 260mm, Tiefe etwa 110mm.

Einbauort:
Erdgeschoss, Tür Nr.
T 0.323/1
Menge: 1,000 St
DIN276_18: 345

**3.17.410 Sturzblende gewinkelt Holzwerkstoff furniert 1095x260x150mm D15mm UK**
*** wie Position 3.17.300
Wie in Position 3.17.300. beschrieben, jedoch

Breite etwa 1095mm, Höhe etwa 260mm, Tiefe etwa 150mm.

Einbauort:
Erdgeschoss, Tür Nr.
TF 0.316
Menge: 1,000 St
DIN276_18: 345

**3.17.420 Sturzblende gewinkelt Holzwerkstoff furniert 1095x260x150mm D15mm UK Ausschnitt**
*** wie Position 3.17.300
Wie in Position 3.17.300. beschrieben, jedoch

Breite etwa 1095mm, Höhe etwa 260mm, Tiefe etwa 150mm,
mit Aussparung, Breite 700mm, Tiefe 130mm, zum oberflächenbündigen Abschluss mit Drehflügelantrieb.

Einbauort:
Erdgeschoss, Tür Nr.
TF 0.317
Menge: 1,000 St
DIN276_18: 345

**3.17.430 Sturzblende gewinkelt Holzwerkstoff furniert 1065x225x170mm D15mm UK**
*** wie Position 3.17.300
Wie in Position 3.17.300. beschrieben, jedoch

Breite etwa 1065mm, Höhe etwa 225mm, Tiefe etwa 170mm.

Einbauort:
Erdgeschoss, Tür Nr.
TF 0.318
Menge: 1,000 St
DIN276_18: 345

**3.17.440 Sturzblende gewinkelt Holzwerkstoff furniert 965x1010x90mm D15mm UK**
*** wie Position 3.17.300
Wie in Position 3.17.300. beschrieben, jedoch

Breite etwa 965mm, Höhe etwa 1010mm, Tiefe etwa 90mm.

Einbauort:
Erdgeschoss, Tür Nr.
TF 0.382
1. Obergeschoss, Tür Nr.
TF 1.382
2. Obergeschoss, Tür Nr.
TF 2.382
3. Obergeschoss, Tür Nr.
TF 3.382
4. Obergeschoss, Tür Nr.
TF 2.482
5. Obergeschoss, Tür Nr.
TF 5.382
Menge: 6,000 St
DIN276_18: 345

*Hinweis: Konferenzraumtüren - Typ 2.6.3 B*
Die Positionen 3.17.450 bis 3.17.530. umfassen Wandpaneele und Sturzbekleidungen an den Konferenzraumtüren des Typ 2.6.3. B
Die Wandpaneele sind als Teil der Holzwandverkleidungen seitlich der Tapetentüren zu montieren. Sie überdecken das Sturzprofil der Faltstockzargen vollständig und werden oberflächenbündig mit der Türblattoberfläche montiert. Die Paneele dürfen nicht an den Türzargen befestigt werden.
Die Maße der Sturzbekleidungen sind auf der Baustelle in Verbindung mit der Einbausituation zu prüfen und zu koordinieren. Diese Erschwernis ist in die Einheitspreise einzurechnen.

**3.17.450 Wandpaneel Holzwerkstoff beschichtet 510x3310mm D18mm UK**
*** Bezugsbeschreibung
Wandbekleidung, Höhe bis 3,5 m, 2-teilig inkl. unterseitiger Abschlussleiste,
verdeckt befestigen mit Dübeln und Schrauben,

Befestigungsuntergrund Trockenbau Wandstutzen, bauseits vorhanden, Überdeckung von Zargen der Tapetentüren, Auskragung über Befestigungsuntergrund hinaus bis zu 220mm,
Bekleidung aus Holzwerkstoffplatten DIN EN 13986, MDF,
zertifiziert nach FSC oder PEFC,
Sichtseite und Kanten Oberfläche deckend lackiert, in Anlehnung an Schleiflack, NCS-Farbton gem. Bemusterung,
mit beidseitigem Kantenschutz aus Edelstahl zu Türöffnungen,
Plattendicke 18mm, einlagig,
Breite 510mm,
Gesamthöhe 3310mm, inkl. 100mm Abschlussprofil als Sockelleiste, oberflächenbündig mit Wandbekleidung, mit oberseitig 4mm Fuge zu anschließender Bekleidungsfläche,
Arbeitshöhe der zu bearbeitenden oder zu bekleidenden Fläche bis 3,5 m über der Standfläche des hierfür erforderlichen Gerüstes,

Einbauort:
1. Obergeschoss, Tür Nr.
TF 1.314/1
Menge: 1,000 St
DIN276_18: 345

**3.17.460 Wandpaneel Holzwerkstoff beschichtet 510x3575mm D18mm UK**
*** wie Position 3.17.450
Wie in Position 3.17.450. beschrieben, jedoch

Gesamthöhe 3575mm,

Arbeitshöhe der zu bearbeitenden oder zu bekleidenden Fläche bis 4 m über der Standfläche des hierfür erforderlichen Gerüstes, Gerüst wird gesondert vergütet,

Einbauort:
4. Obergeschoss, Tür Nr.
TF 4.313/1
Menge: 1,000 St
DIN276_18: 345

**3.17.470 Wandpaneel Holzwerkstoff beschichtet 510x3640mm D18mm UK**
*** wie Position 3.17.450
Wie in Position 3.17.450. beschrieben, jedoch

Gesamthöhe 3640 mm,

Arbeitshöhe der zu bearbeitenden oder zu bekleidenden Fläche bis 4 m über der Standfläche des hierfür erforderlichen Gerüstes, Gerüst wird gesondert vergütet,

Einbauort:
2. Obergeschoss, Tür Nr.
TF 2.313/1
3. Obergeschoss, Tür Nr.
TF 3.313/1
Menge: 2,000 St
DIN276_18: 345

**3.17.480 Wandpaneel gewinkelt Holzwerkstoff beschichtet 348x110x3310mm D18mm UK**
*** Bezugsbeschreibung
Wandbekleidung, Höhe bis 3,5 m, im Horizontalschnitt gewinkelt, 2-teilig inkl. unterseitiger Abschlussleiste,
verdeckt befestigen mit Dübeln und Schrauben,

Befestigungsuntergrund Trockenbau Wandstutzen, bauseits vorhanden, Überdeckung von Zargen der Tapetentür, Auskragung über Befestigungsuntergrund hinaus 180mm
Bekleidung aus Holzwerkstoffplatten DIN EN 13986, CDF,
zertifiziert nach FSC oder PEFC, auf Gehrung gefügt,
Sichtseite und Kanten Oberfläche deckend lackiert, in Anlehnung an Schleiflack, NCS-Farbton gem. Bemusterung,
mit Kantenschutz aus Edelstahl zu Türöffnungen,
Plattendicke 18mm, einlagig,
Breite 348mm, Tiefe etwa 110mm,
Gesamthöhe 3310mm, inkl. 100mm Abschlussprofil als Sockelleiste, oberflächenbündig mit Wandbekleidung, mit oberseitig 4mm Fuge zu anschließender Bekleidungsfläche,
Arbeitshöhe der zu bearbeitenden oder zu bekleidenden Fläche bis 3,5 m über der Standfläche des hierfür erforderlichen Gerüstes,

Einbauort:
1. Obergeschoss, Tür Nr.
TF 1.314/1
Menge: 1,000 St
DIN276_18: 345

**3.17.490 Wandpaneel gewinkelt Holzwerkstoff beschichtet 348x110x3575mm D18mm UK**
*** wie Position 3.17.480
Wie in Position 3.17.480. beschrieben, jedoch

Gesamthöhe 3575mm,

Arbeitshöhe der zu bearbeitenden oder zu bekleidenden Fläche bis 4 m über der Standfläche des hierfür erforderlichen Gerüstes, Gerüst wird gesondert vergütet,

Einbauort:
4. Obergeschoss, Tür Nr.
TF 4.313/1
Menge: 1,000 St
DIN276_18: 345

**3.17.500 Wandpaneel gewinkelt Holzwerkstoff beschichtet 348x110x3640mm D18mm UK**
*** wie Position 3.17.480
Wie in Position 3.17.480. beschrieben, jedoch

Gesamthöhe 3640mm,

Arbeitshöhe der zu bearbeitenden oder zu bekleidenden Fläche bis 4 m über der Standfläche des hierfür erforderlichen Gerüstes, Gerüst wird gesondert vergütet,

Einbauort:
2. Obergeschoss, Tür Nr.
TF 2.313/1
3. Obergeschoss, Tür Nr.
TF 3.313/1
Menge: 2,000 St
DIN276_18: 345

**3.17.510 Wandpaneel gewinkelt Holzwerkstoff beschichtet 353x150x3310mm D18mm UK**
*** wie Position 3.17.480
Wie in Position 3.17.480. beschrieben, jedoch

Breite 353mm, Tiefe 150mm,

Einbauort:
1. Obergeschoss, Tür Nr.
TF 1.314/2
Menge: 1,000 St
DIN276_18: 345

**3.17.520 Wandpaneel gewinkelt Holzwerkstoff beschichtet 353x150x3575mm D18mm UK**
*** wie Position 3.17.480
Wie in Position 3.17.480. beschrieben, jedoch

Breite 353mm, Tiefe 150mm,
Gesamthöhe 3575mm,

Arbeitshöhe der zu bearbeitenden oder zu bekleidenden Fläche bis 4 m über der Standfläche des hierfür erforderlichen Gerüstes, Gerüst wird gesondert vergütet,

Einbauort:
4. Obergeschoss, Tür Nr.
TF 4.313/2
Menge: 1,000 St
DIN276_18: 345

**3.17.530 Wandpaneel gewinkelt Holzwerkstoff beschichtet 353x150x3640mm D18mm UK**
*** wie Position 3.17.480
Wie in Position 3.17.480. beschrieben, jedoch

Breite 353mm, Tiefe 150mm,
Gesamthöhe 3640mm,

Arbeitshöhe der zu bearbeitenden oder zu bekleidenden Fläche bis 4 m über der Standfläche des hierfür erforderlichen Gerüstes, Gerüst wird gesondert vergütet,

Einbauort:
2. Obergeschoss, Tür Nr.
TF 2.313/2
3. Obergeschoss, Tür Nr.
TF 3.313/2
Menge: 2,000 St
DIN276_18: 345

*Hinweis: Holztüren mit Umfassungs- und Faltstockzarge - Typ 2.2.3 + 2.5.3*
Die Positionen 3.17.540 bis 3.17.680. umfassen Sturzbekleidungen an den Türen des Typ 2.2.3. und 2.5.3.
Die Sturzblenden sind oberhalb der Türelemente mit Leibungs- und Umfassungszarge bündig als Fortsetzung der Zargenspiegel der Türelemente zu montieren.

**3.17.540 Sturzblende Holzwerkstoff furniert 1431x635mm D15mm UK Lüftungsöffnung**
*** Bezugsbeschreibung
Wandbekleidung als Sturzblende, Höhe bis 4 m,
Unterkonstruktion als Einhängesystem, Abstandshalter, befestigen mit Dübeln und Schrauben, nach Wahl des AN und Erfordernis,
Aufbaustärke '33' mm,
Befestigungsuntergrund Stahlbeton, Unterkonstruktion verdeckt,
Bekleidung aus Holzwerkstoffplatten DIN EN 13986,
zertifiziert nach FSC oder PEFC,
Sichtseite und Kanten Oberfläche furniert Echtholzfurnier, Europäische Eiche, QCXE nach DIN EN 13556 gem. Bemusterung und Oberfläche Türelemente, Furnierstärke 1,5mm,
Plattendicke 15 mm, einlagig,
Breite etwa 1431mm, Höhe etwa 635mm,
mit Schlitzdurchlass, Nennlänge ca. 1050mm, Nennbreite ca. 700mm, befestigen mit Schrauben, Arbeitshöhe der zu bearbeitenden oder zu bekleidenden Fläche bis 4 m über der Standfläche des hierfür erforderlichen Gerüstes, Gerüst wird gesondert vergütet.
Menge: 11,000 St
DIN276_18: 345

**3.17.550 Sturzblende Holzwerkstoff furniert 1381x635mm D15mm UK Lüftungsöffnung**
*** wie Position 3.17.540
Wie in Position 3.17.540. beschrieben, jedoch

Breite etwa 1381mm.
Menge: 12,000 St
DIN276_18: 345

**3.17.560 Sturzblende Holzwerkstoff furniert 1181x1430mm D15mm UK Lüftungsöffnung**
*** wie Position 3.17.540
Wie in Position 3.17.540. beschrieben, jedoch

Breite etwa 1181mm, Höhe etwa 1430mm
Menge: 1,000 St
DIN276_18: 345

**3.17.570 Sturzblende Holzwerkstoff furniert 1181x735mm D15mm UK Lüftungsöffnung**
*** wie Position 3.17.540
Wie in Position 3.17.540. beschrieben, jedoch

Breite 1181mm, Höhe 735mm.
Menge: 13,000 St
DIN276_18: 345

**3.17.580 Sturzblende Holzwerkstoff furniert 1181x635mm D15mm UK Lüftungsöffnung**
*** wie Position 3.17.540
Wie in Position 3.17.540. beschrieben, jedoch

Breite 1181mm.
Menge: 167,000 St
DIN276_18: 345

**3.17.590 Sturzblende Holzwerkstoff furniert 2050x620mm D15mm UK**
*** Bezugsbeschreibung
Wandbekleidung als Sturzblende, Höhe bis 4 m,
Unterkonstruktion als Einhängesystem, Abstandshalter, befestigen mit Dübeln und Schrauben, nach Wahl des AN und Erfordernis,
Aufbaustärke '33' mm,
Befestigungsuntergrund Trockenbauwand, Unterkonstruktion verdeckt,
Bekleidung aus Holzwerkstoffplatten DIN EN 13986,
zertifiziert nach FSC oder PEFC,
Sichtseite und Kanten Oberfläche furniert Echtholzfurnier, Europäische Eiche, QCXE nach DIN EN 13556 gem. Bemusterung und Oberfläche Türelemente, Furnierstärke 1,5mm,
Plattendicke 15 mm, einlagig,
Breite etwa 2050mm, Höhe etwa 620mm,
befestigen mit Schrauben, Arbeitshöhe der zu bearbeitenden oder zu bekleidenden Fläche bis 4 m über der Standfläche des hierfür erforderlichen Gerüstes, Gerüst wird gesondert vergütet.
Menge: 8,000 St
DIN276_18: 345

**3.17.600 Sturzblende Holzwerkstoff furniert 2050x130mm D15mm UK**
*** wie Position 3.17.590
Wie in Position 3.17.590. beschrieben, jedoch

Breite etwa 2050mm, Höhe etwa 130mm.
Menge: 1,000 St
DIN276_18: 345

**3.17.610 Sturzblende Holzwerkstoff furniert 2050x130mm D15mm UK**
*** wie Position 3.17.590
Wie in Position 3.17.590. beschrieben, jedoch

Abstand zwischen Beplankung und Wand
'45' mm,

Breite etwa 2050mm, Höhe etwa 130mm.
Menge: 1,000 St
DIN276_18: 345

**3.17.620 Sturzblende Holzwerkstoff furniert 1844x847mm D15mm UK**
*** wie Position 3.17.590
Wie in Position 3.17.590. beschrieben, jedoch

Befestigungsuntergrund Stahlbeton,

Breite etwa 1884mm, Höhe etwa 847mm.
Menge: 2,000 St
DIN276_18: 345

**3.17.630 Sturzblende Holzwerkstoff furniert 1431x1395mm D15mm UK**
*** wie Position 3.17.590
Wie in Position 3.17.590. beschrieben, jedoch

Befestigungsuntergrund Stahlbeton,

Breite etwa 1431mm, Höhe etwa 880mm.
Menge: 2,000 St
DIN276_18: 345

**3.17.640 Sturzblende Holzwerkstoff furniert 1395x1330mm D15mm UK**
*** wie Position 3.17.590
Wie in Position 3.17.590. beschrieben, jedoch

Breite etwa 1395mm, Höhe etwa 1330mm.
Menge: 3,000 St
DIN276_18: 345

**3.17.650 Sturzblende Holzwerkstoff furniert 1181x700mm D15mm UK**
*** wie Position 3.17.590
Wie in Position 3.17.590. beschrieben, jedoch

Breite etwa 1181mm, Höhe etwa 700mm.
Menge: 1,000 St
DIN276_18: 345

**3.17.660 Sturzblende Holzwerkstoff furniert 1181x635mm D15mm UK**
*** wie Position 3.17.590
Wie in Position 3.17.590. beschrieben, jedoch

Befestigungsuntergrund Stahlbeton,

Breite etwa 1181mm, Höhe etwa 635mm.
Menge: 5,000 St
DIN276_18: 345

**3.17.670 Sturzblende Holzwerkstoff furniert 1181x485mm D15mm UK**
*** wie Position 3.17.590
Wie in Position 3.17.590. beschrieben, jedoch

Breite etwa 1181mm, Höhe etwa 485mm.
Menge: 1,000 St
DIN276_18: 345

**3.17.680 Sturzblende Holzwerkstoff furniert 1145x1330mm D15mm UK**
*** wie Position 3.17.590
Wie in Position 3.17.590. beschrieben, jedoch

Breite etwa 1145mm, Höhe etwa 1330mm
Menge: 10,000 St
DIN276_18: 345

**3.17.690 Schwellenbekleidung gewinkelt Holzwerkstoff furniert 930x385x440 D15mm**
Wandbekleidung als Schwellenblende, im Schnitt gewinkelt,
Unterkonstruktion als Einhängeschienen aus Aluminium,
Konstruktionstiefe zur Wand '33' mm,
Konstrutkionstiefe zur Schwelle
'35' mm,
Befestigungsuntergrund Stahlbeton, Unterkonstruktion verdeckt, nach Wahl des AN und Erfordernis,
Bekleidung aus Holzwerkstoffplatten DIN EN 13986,
zertifiziert nach FSC oder PEFC,
Sichtseite und Kanten Oberfläche furniert Echtholzfurnier, Europäische Eiche, QCXE nach DIN EN 13556 gem. Bemusterung und Oberfläche Türelemente, Furnierstärke 1,5mm,
Plattendicke 15mm, einlagig, auf Gehrung gefügt
Breite etwa 930mm, Höhe etwa 385mm, Tiefe etwa 440mm,
befestigen mit Schrauben,

Einbauort
Erdgeschoss, Tür Nr.
TF 0.386
Menge: 1,000 St
DIN276_18: 345

**3.17.700 Leibungsbekleidung Wandnische Holzwerkstoff furniert L 1105 mm B 117 mm**
Leibungsbekleidung, in Wandnische, lichte Breite 1105mm, als gewinkelte Blende im Sturz, mit einseitigem Zargenspiegel 50mm, Tiefe Bekleidung 117mm, aus Holzwerkstoffplatten, Baustoffklasse DIN 4102-1 B1 (schwerentflammbar),
zertifiziert nach FSC oder PEFC, Dicke 20 mm, Oberfläche deckend lackiert in Wandfarbe, NCS-Farbton nach Wahl des AG, Befestigung in Leibung mit L-Winkeln, Stahl verzinkt, 40/40/30mm, umlaufende Fuge 2mm,
mittige rückseitige Aussparung zur Aufnahme einer linienförmigen Einbauleuchte, Tiefe 58mm, jeweils 70mm Abstand zur Elementaußenkante,
Rechteckrohr, Aluminium, lackiert wie Leibungszarge, 20x15mm, Länge 961mm, rückseitig über Verbindungslaschen in Aussparung befestigt, zur Befestigung des Leuchtengehäuses,
Anschlussfuge nach Montage verspachtelt, Trennstreifen und Acrylfuge < 5mm, zwischen Putz und Holzwerkstoffbauteill beidseitig der Leibung,

Ausführung gemäß Zeichnung, Zeichnungs-Nr D10117LBV00A340_DE929-2B-FMDA
Menge: 109,000 St
DIN276_18: 345

#### Abschnitt 3.18 Beschichtungsarbeiten Stahlzargen

**3.18.10 Aufrauen Besch Umfassungszarge Stahl Abwicklung 0,5 m**
*** Leitbeschreibung
STLB-Bau 2025-04 034
Aufrauen der Beschichtung an Umfassungszarge aus grundiertem Stahl, innen,
Abwicklung der Bearbeitungsflächen '0,5' m,
Arbeitshöhe der zu bearbeitenden oder zu bekleidenden Fläche bis 3,5 m über der Standfläche des hierfür erforderlichen Gerüstes.
Menge: 203,000 m
Leistungsbereichkatalog: 034
DIN276-1_08: 344
DIN276_18: 344
*Unterbeschreibung 1 Ausführung mit Kunststoffschleifvlies gemäß BFS Merkblatt Nr.5*
Ausführung mit Kunststoffschleifvlies gemäß BFS Merkblatt Nr.5, einschl. vollständiger Reinigung

**3.18.20 Erstbesch Umfassungszarge Abwicklung 0,5 m Stahl 2K-Haftgrund, Zwischen- und Schlussbesch. PUR-Acryllack**
Erstbeschichtung an Umfassungszargen,
Abwicklung der Bearbeitungsflächen 0,5 m,

Untergrund verzinkter Stahl mit werkseitiger Pulverbeschichtung,
Grundbeschichtung aus Haftgrund, zweikomponentig, wasserbasiert,
Zwischenbeschichtung aus PUR-Acryllack, wasserbasiert,
Schlussbeschichtung aus PUR-Acryllack, wasserbasiert, seidenmatt, deckend, RAL-UZ 12a,
Farbton weiß, NCS-Farbton gem. Bemusterung,

Arbeitshöhe der zu bearbeitenden oder zu bekleidenden Fläche bis 3,5 m über der Standfläche des hierfür erforderlichen Gerüstes.
Menge: 203,000 m
Leistungsbereichkatalog: 034
DIN276-1_08: 344
DIN276_18: 344

**3.18.30 Kleinflächige Ausbesserung Dellen bis 3mm Tiefe, bis 50cm2**
Kleinflächige Ausbesserung von Dellen bis 3mm Tiefe, bis 50cm2 in Zargenoberflächen,

füllen mit geeigneter Spachtelmasse,
einschl. fachgerechter Untergrundvorbreitung,
einschl. Schleifen der Spachteloberfläche bis zur Angleichung an die Zargenoberflächen,

Ausbesserungsbeschichtung mit PUR-Acryllack im Farbton weiß, NCS-Farbton gem. Bemusterung, RAL-UZ 12a, wie in Position 3.18.20. beschrieben,
mit Anpassung der Grundbeschichtung im Beschichtungsaufbau als Korrosionsschutz auf Zinkphosphatbasis,

Ausführung mit Farb-/Strukturangleichung an die angrenzenden Lackflächen,

Ausführung einschl. Schutz der angrenzenden Wand- und Bodenflächen,

Ausführung nur auf Anordnung des AG.
Menge: 15,000 St
DIN276_18: 344

**3.18.40 Kleinflächige Ausbesserung bis 50cm2 Beschichtung PUR-Acryllack**
Kleinflächige Ausbesserung bis 50cm2, Beschichtung PUR-Acryllack, Farbton weiß, NCS-Farbton gem. Bemusterung, RAL-UZ 12a,

kleinflächige Ausbesserung von Lackschäden der Schlussbeschichtung, in vorgenanntem Beschichtungssystem an Zargenoberflächen,

einschl. fachgerechter Untergrundvorbereitung,

Ausführung mit Farb-/Strukturangleichung an die umgebenden Lackflächen,

Ausführung einschl. Schutz der angrenzenden Wand- und Bodenflächen,

Ausführung nur auf Anordnung des AG.
Menge: 15,000 St
DIN276_18: 344

**3.18.50 Kleinflächige Ausbesserung ü. 50 bis 100cm2 Beschichtung PUR-Acryllack**
Kleinflächige Ausbesserung über 50 bis 100cm2 Beschichtung PUR-Acryllack, Farbton weiß, NCS-Farbton gem. Bemusterung, RAL-UZ 12a,

kleinflächige Ausbesserung von Lackschäden der Schlussbeschichtung, in vorgenanntem Beschichtungssystem an Zargenoberflächen,

einschl. fachgerechter Untergrundvorbereitung,

Ausführung mit Farb-/Strukturangleichung an die umgebenden Lackflächen,

Ausführung einschl. Schutz der angrenzenden Wand- und Bodenflächen,

Ausführung nur auf Anordnung des AG.
Menge: 10,000 St
DIN276_18: 344

**3.18.60 Überholungsbeschichtung Umfassungszarge PUR-Acryllack**
Überholungsbeschichtung an Umfassungszarge,
Abwicklung der Bearbeitungsflächen '0,5' m,

als Schlussbeschichtung aus PUR-Acryllack, wasserbasiert, seidenmatt, deckend, Farbton weiß, NCS-Farbton gem. Bemusterung, RAL-UZ 12a,

Ausführung  auf vorgenanntem Beschichtungssystem,
einschl. fachgerechter Untergrundvorbereitung,

Ausführung mit Farb-/Strukturangleichung an die angrenzenden Lackflächen,

Ausführung einschl. Schutz der angrenzenden Wand- und Bodenflächen,

Ausführung nur auf Anordnung des AG.
Menge: 25,000 m
DIN276_18: 344

#### Abschnitt 3.19 Drückergarnituren

*Hinweis: Hinweis:*
Die in den Positionen 3.19.10. bis 3.19.100. beschriebenen Drückergarnituren sind in die in diesem Leistungsverzeichnis beschriebenen Türen einzubauen.
Alle in diesem Leistungsverzeichnis beschriebenen Garnituren müssen vom gleichen Hersteller aus der gleichen Produktfamilie stammen.

**3.19.10 Drückergarnitur Edelstahl Rosetten**
Drückergarnitur DIN EN 1906,
als Türdrückergarnitur mit Rosetten,
aus nichtrostendem Stahl, Werkstoff Nr. 1.4301,
Oberfläche fein matt gebürstet,
Benutzungskategorie Klasse 4,
Dauerhaftigkeit Klasse 7,
Feuerbeständigkeit Klasse B,
Sicherheit Klasse 1,
Korrosionsbeständigkeit DIN EN 1670 Klasse 5,
Ausführungsart Typ B,
Maße DIN 18273, Drückerstift 9 mm,

Türdrücker:
Festgelegtes Fabrikat: FSB Serie 1076

Türdrücker:
Türdrücker mit L-förmigem Griff,
Handhabe und Türdückerhals gerade,
Querschnitt Türdrückerhals rund/konisch, Durchmesser ungefähr 21mm,
Querschnitt Handhabe rund, Durchmesser ungefähr 21mm,
Handhabe und Drückerhals rechtwinklig mit Gehrungsstoss miteinander verbunden,
Länge Drücker / Handhabe ungefähr 137mm,
Tiefe Drücker / Länge Drückerhals ungefähr 58mm,

Drücker- und Schlüsselrosetten:
Rosetten rund, Durchmesser ungefähr 55mm, Tiefe ungefähr 7mm, mit Stütznocken, verdeckt befestigt.
Schlüsselrosetten mit PZ-Lochung.
Menge: 368,000 St
DIN276_18: 344

**3.19.20 Drückergarnitur Edelstahl Langschild**
Drückergarnitur DIN EN 1906,
als Türdrückergarnitur mit Langschild,
aus nichtrostendem Stahl, Werkstoff Nr. 1.4301,
Oberfläche fein matt gebürstet,
Benutzungskategorie Klasse 4,
Dauerhaftigkeit Klasse 7,
Feuerbeständigkeit Klasse B,
Sicherheit Klasse 1,
Korrosionsbeständigkeit DIN EN 1670 Klasse 5,
Ausführungsart Typ B,
Maße DIN 18273, Drückerstift 9 mm,

Türdrücker:
Festgelegtes Fabrikat: FSB Serie 1076

Türdrücker:
Türdrücker mit L-förmigem Griff,
Handhabe und Türdückerhals gerade,
Querschnitt Türdrückerhals rund/konisch, Durchmesser ungefähr 21mm,
Querschnitt Handhabe rund, Durchmesser ungefähr 21mm,
Handhabe und Drückerhals rechtwinklig mit Gehrungsstoss miteinander verbunden,
Länge Drücker / Handhabe ungefähr 137mm,
Tiefe Drücker / Länge Drückerhals ungefähr 58mm,

Drücker-/Schlüsselschild:
eckiges Langschild, BxH 80x240 mm,
mit Stütznocken, verdeckt befestigt,
Langschild mit PZ-Lochung mit Abdeckung.
Menge: 2,000 St
DIN276_18: 344

**3.19.30 Wechselgarnitur Edelstahl Rosetten L-förmig**
*** Bezugsbeschreibung
Wechselgarnitur DIN EN 1906,
als Wechselgarnitur mit Rosetten,
für Notausgangsverschlüsse nach DIN EN 179 zugelassen,
aus nichtrostendem Stahl, Werkstoff Nr. 1.4301,
Oberfläche fein matt gebürstet,
Benutzungskategorie Klasse 4,
Dauerhaftigkeit Klasse 7,
Feuerbeständigkeit Klasse B,
Sicherheit Klasse 1,
Korrosionsbeständigkeit DIN EN 1670 Klasse 5,
Ausführungsart Typ B,
Maße DIN 18273, Drückerstift 9 mm, geteilt,

Türdrücker:
Festgelegtes Fabrikat: FSB Serie 1076

Türdrücker:
Türdrücker mit L-förmigem Griff,
Handhabe und Türdückerhals gerade,
Querschnitt Türdrückerhals rund/konisch, Durchmesser ungefähr 21mm,
Querschnitt Handhabe rund, Durchmesser ungefähr 21mm,
Handhabe und Drückerhals rechtwinklig mit Gehrungsstoss miteinander verbunden,
Länge Drücker / Handhabe ungefähr 137mm,
Tiefe Drücker / Länge Drückerhals ungefähr 58mm,

Türknopf:
Feststehender zylinderförmiger Türknopf,
Durchmesser ungefähr 55mm, auf zylinderförmigem Schaft, Schaftlänge ungefähr 52mm

Drücker- und Schlüsselrosetten:
Rosetten rund, Durchmesser ungefähr 55mm, Tiefe ungefähr 7mm, mit Stütznocken, verdeckt befestigt.
Schlüsselrosetten mit PZ-Lochung.
Menge: 13,000 St
DIN276_18: 344

**3.19.40 Wechselgarnitur Edelstahl Rosetten U-förmig**
*** wie Position 3.19.30
Wie in Position 3.19.30. beschrieben, jedoch

Türdrücker:
Festgelegtes Fabrikat: FSB Serie 1016

Türdrücker mit U-förmigem Griff,
Handhabe und Türdückerhals gerade,
Querschnitt Türdrückerhals rund/konisch, Durchmesser ungefähr 21mm,
Querschnitt Handhabe rund, Durchmesser ungefähr 21mm,
Handhabe und Drückerhals rechtwinklig mit Gehrungsstoss miteinander verbunden,
Länge Drücker / Handhabe ungefähr 137mm,
Tiefe Drücker / Länge Drückerhals ungefähr 58mm.
Menge: 2,000 St
DIN276_18: 344

**3.19.50 Drückergarnitur Feuer- und Rauchschutztüren Edelstahl Rosetten L-förmig**
*** Bezugsbeschreibung
Drückergarnitur DIN EN 1906 für Feuer- und
Rauchschutztüren, als Schutzbeschlag,
als Türdrückergarnitur mit Rosetten,
für Notausgangsverschlüsse nach DIN EN 179 zugelassen,
aus nichtrostendem Stahl, Werkstoff Nr. 1.4301,
Oberfläche fein matt gebürstet,
Benutzungskategorie Klasse 4,
Dauerhaftigkeit Klasse 7,
Feuerbeständigkeit Klasse B,
Sicherheit Klasse 4, mit Ziehschutz,
Korrosionsbeständigkeit DIN EN 1670 Klasse 5,
Maße DIN 18273/ EN 1634, Drückerstift 9 mm,

Türdrücker:
Festgelegtes Fabrikat: FSB Serie 1076

Türdrücker:
Türdrücker mit L-förmigem Griff,
Handhabe und Türdückerhals gerade,
Querschnitt Türdrückerhals rund/konisch, Durchmesser ungefähr 21mm,
Querschnitt Handhabe rund, Durchmesser ungefähr 21mm,
Handhabe und Drückerhals rechtwinklig mit Gehrungsstoss miteinander verbunden,
Länge Drücker / Handhabe ungefähr 137mm,
Tiefe Drücker / Länge Drückerhals ungefähr 58mm,

Drücker- und Schlüsselrosetten:
Rosetten rund, Durchmesser ungefähr 55mm, Tiefe ungefähr 7mm, mit Stütznocken, verdeckt befestigt.
Schlüsselrosetten mit PZ-Lochung.
Menge: 62,000 St
DIN276_18: 344

**3.19.60 Drückergarnitur Feuer- und Rauchschutztüren Edelstahl Rosetten U-förmig**
*** wie Position 3.19.50
Wie in Position 3.19.50. beschrieben, jedoch

Türdrücker:
Festgelegtes Fabrikat: FSB Serie 1016

Türdrücker mit U-förmigem Griff,
Handhabe und Türdückerhals gerade,
Querschnitt Türdrückerhals rund/konisch, Durchmesser ungefähr 21mm,
Querschnitt Handhabe rund, Durchmesser ungefähr 21mm,
Handhabe und Drückerhals rechtwinklig mit Gehrungsstoss miteinander verbunden,
Länge Drücker / Handhabe ungefähr 137mm,
Tiefe Drücker / Länge Drückerhals ungefähr 58mm.
Menge: 11,000 St
DIN276_18: 344

**3.19.70 Rahmentür-Drückergarnitur Feuer- und Rauchschutztüren Edelstahl Rosetten**
Rahmentür-Drückergarnitur DIN EN 1906,
für Feuer- und Rauchschutztüren,
als Türdrückergarnitur mit Rosetten,
aus nichtrostendem Stahl, Werkstoff Nr. 1.4301,
Oberfläche fein matt gebürstet,
Benutzungskategorie Klasse 4,
Dauerhaftigkeit Klasse 7,
Feuerbeständigkeit Klasse B,
Sicherheit Klasse 1,
Korrosionsbeständigkeit Klasse 4,
Ausführungsart Typ B,
Maße DIN 18273, Drückerstift 9 mm,

Türdrücker:
Festgelegtes Fabrikat: FSB Serie 1076

Türdrücker:
Türdrücker mit L-förmigem Griff, gekröpfte Ausführung,
Handhabe und Türdückerhals gerade,
Querschnitt Türdrückerhals rund/konisch, Durchmesser ungefähr 21mm,
Querschnitt Handhabe rund, Durchmesser ungefähr 21mm,
Handhabe und Drückerhals rechtwinklig mit Gehrungsstoss miteinander verbunden,
Länge Drücker / Handhabe ungefähr 137mm,
Tiefe Drücker / Länge Drückerhals ungefähr 58mm,

Drücker- und Schlüsselrosetten:
Rosetten rund, Durchmesser ungefähr 55mm, Tiefe ungefähr 7mm, mit Stütznocken, verdeckt befestigt.
Schlüsselrosetten mit PZ-Lochung.
Menge: 1,000 St
DIN276 neu: 344
DIN276_06: 344
DIN276_18: 344

**3.19.80 Wechselgarnitur Feuer- und Rauschschutztüren Edelstahl Rosetten L-förmig**
*** Bezugsbeschreibung
Wechselgarnitur DIN EN 1906 für Feuer- und
Rauchschutztüren, als Schutzbeschlag,
als Wechselgarnitur mit Rosette,
für Notausgangsverschlüsse nach DIN EN 179 zugelassen,
aus nichtrostendem Stahl, Werkstoff Nr. 1.4301,
Oberfläche fein matt gebürstet,
Benutzungskategorie Klasse 4,
Dauerhaftigkeit Klasse 7,
Feuerbeständigkeit Klasse B,
Sicherheit Klasse 4, mit Ziehschutz,
Korrosionsbeständigkeit DIN EN 1670 Klasse 5,
Maße DIN 18273/ EN 1634, Drückerstift 9 mm,

Türdrücker:
Festgelegtes Fabrikat: FSB Serie 1076

Türdrücker:
Türdrücker mit L-förmigem Griff,
Handhabe und Türdückerhals gerade,
Querschnitt Türdrückerhals rund/konisch, Durchmesser ungefähr 21mm,
Querschnitt Handhabe rund, Durchmesser ungefähr 21mm,
Handhabe und Drückerhals rechtwinklig mit Gehrungsstoss miteinander verbunden,
Länge Drücker / Handhabe ungefähr 137mm,
Tiefe Drücker / Länge Drückerhals ungefähr 58mm,

Türknopf:
Feststehender zylinderförmiger Türknopf,
Durchmesser ungefähr 55mm, auf zylinderförmigem Schaft, Schaftlänge ungefähr 52mm

Drücker- und Schlüsselrosetten:
Rosetten rund, Durchmesser ungefähr 55mm, Tiefe ungefähr 7mm, mit Stütznocken, verdeckt befestigt.
Schlüsselrosetten mit PZ-Lochung.
Menge: 34,000 St
DIN276_18: 344

**3.19.90 Wechselgarnitur Feuer- und Rauschschutztüren Edelstahl Rosetten U-förmig**
*** wie Position 3.19.80
Wie in Position 3.19.80. beschrieben, jedoch

Türdrücker:
Festgelegtes Fabrikat: FSB Serie 1016

Türdrücker mit U-förmigem Griff,
Handhabe und Türdückerhals gerade,
Querschnitt Türdrückerhals rund/konisch, Durchmesser ungefähr 21mm,
Querschnitt Handhabe rund, Durchmesser ungefähr 21mm,
Handhabe und Drückerhals rechtwinklig mit Gehrungsstoss miteinander verbunden,
Länge Drücker / Handhabe ungefähr 137mm,
Tiefe Drücker / Länge Drückerhals ungefähr 58mm.
Menge: 4,000 St
DIN276_18: 344

**3.19.100 Halbdrückergarnitur/Standflügeldrücker Feuer- und Rauchschutztüren Edelstahl Rosette**
Drückergarnitur DIN EN 1906,
für Feuer- und Rauchschutztüren,
als Halbdrückergarnitur / Standflügeldrücker,
für Notausgangsverschlüsse nach DIN EN 179 zugelassen,
aus nichtrostendem Stahl, Werkstoff Nr. 1.4301,
Oberfläche fein matt gebürstet,
Benutzungskategorie Klasse 4,
Dauerhaftigkeit Klasse 7,
Feuerbeständigkeit Klasse B,
Sicherheit Klasse 1,
Korrosionsbeständigkeit DIN EN 1670 Klasse 5,
Maße DIN 18273, Drückerstift 9 mm,

Türdrücker:
Festgelegtes Fabrikat: FSB Serie 1076

Türdrücker:
Türdrücker mit L-förmigem Griff,
Handhabe und Türdückerhals gerade,
Querschnitt Türdrückerhals rund/konisch, Durchmesser ungefähr 21mm,
Querschnitt Handhabe rund, Durchmesser ungefähr 21mm,
Handhabe und Drückerhals rechtwinklig mit Gehrungsstoss miteinander verbunden,
Länge Drücker / Handhabe ungefähr 137mm,
Tiefe Drücker / Länge Drückerhals ungefähr 58mm,

Drückerrosette rund, Durchmesser
ungefähr 55mm, Tiefe ungefähr 7mm,
mit Stütznocken, verdeckt befestigt.

Drückerrosetten:
Rosetten rund, Durchmesser ungefähr 55mm, Tiefe ungefähr 7mm, mit Stütznocken, verdeckt befestigt.
Menge: 2,000 St
DIN276_18: 344

**3.19.110 Behelfsmäßige Drückergarnitur**
Behelfsmäßige Türdrückergarnitur,
als Leihdrückergarnitur, ein- und ausbauen,
Drückergarnitur vorhalten,
Gebrauchsüberlassung bis zu 24 Monate,
Menge: 497,000 St
DIN276_18: 344

#### Abschnitt 3.20 Schlösser

*Hinweis: Hinweis:*
Bei der Ausführung sind die folgenden Hinweise für die Positionen 3.21.10. bis 3.21.100. zu beachten.

Die nachfolgend beschriebenen Schlösser sind in die in diesem Leistungsverzeichnis beschriebenen Holztüren einzubauen.
Das Vorrichten der Türen für den Einbau der Schlösser sowie bei elektronischen Schlössern zusätzlich das Vorrichten der Türen für eine verdeckte Kabelführung in den Türelementen, z.B. mit Kabelkanälen in Türblättern, ist in die jeweiligen Einheitspreise der Schlösser einzukalkulieren.
Kabelübergänge werden gesondert vergütet.

**3.20.10 Einsteckschloss DIN 18250 PZ**
Einsteckschloss
Schlossmaße nach DIN 18251,
Klassifizierung DIN EN 12209: Gebrauchskategorie Klasse 3,
vorgerichtet für Profilzylinder DIN 18252, mit Wechsel,
geschlossener verzinkter Schlosskasten, Nuss 9mm,
Stulp aus nicht rostendem Stahl,
Falle und Riegel aus Stahl, vernickelt,
einschl. Schließblech aus nichtrostendem Stahl.
Menge: 308,000 St
DIN276_18: 344

**3.20.20 Einsteckschloss DIN 18250 WC**
Einsteckschloss DIN EN 12209, Schlossmaße DIN 18251, für Holztüren, als WC-Ausführung (Badschloss), 1tourig, für einflügelige Tür, Stulp aus nichtrostendem Stahl, Falle und Riegel aus Stahl, poliert und vernickelt, inkl. Schließblech aus nichtrostendem Stahl.
Menge: 65,000 St
DIN276_18: 344

**3.20.30 Einsteckschloss DIN 18250 PZ Panik B**
Einsteckschloss,
vorgerichtet für Profilzylinder DIN 18252,
Schlossmaße nach DIN 18251,
Klassifizierung DIN EN 12209:
- Gebrauchskategorie Klasse 3,
als Panikschloss, Umschaltfunktion B,
in Kombination mit den angebotenen Drückergarnituren
als Notausgangsverschluss nach DIN EN 179 zugelassen,
geschlossener verzinkter Schlosskasten, Nuss 9 mm,
Stulp aus nicht rostendem Stahl,
Falle und Riegel aus Stahl, vernickelt,
einschl. Schließblech aus nichtrostendem Stahl.
Menge: 1,000 St
DIN276_18: 344

**3.20.40 Einsteckschloss Feuer- und Rauchschutztüren DIN 18250 PZ**
Einsteckschloss für Feuer- und Rauchschutztüren
Schlossmaße nach DIN 18251,
Klassifizierung DIN EN 12209:
- Gebrauchskategorie Klasse 3,
vorgerichtet für Profilzylinder DIN 18252, mit Wechsel,
geschlossener verzinkter Schlosskasten, Nuss 9 mm,
Stulp aus nicht rostendem Stahl,
Falle und Riegel aus Stahl, vernickelt,
einschl. Schließblech aus nichtrostendem Stahl.
Menge: 83,000 St
DIN276-1_08: 344
DIN276_18: 344

**3.20.50 Einsteckschloss Feuer- und Rauchschutztüren DIN 18250 PZ Panik D**
Einsteckschloss für Feuer- und Rauchschutztüren
vorgerichtet für Profilzylinder DIN 18252,
Schlossmaße nach DIN 18251,
Klassifizierung DIN EN 12209:
- Gebrauchskategorie Klasse 3,
als Panikschloss, Durchgangsfunktion D,
in Kombination mit den angebotenen Drückergarnituren
als Notausgangsverschluss nach DIN EN 179 zugelassen,
geschlossener verzinkter Schlosskasten, Nuss 9 mm,
Stulp aus nicht rostendem Stahl,
Falle und Riegel aus Stahl, vernickelt,
einschl. Schließblech aus nichtrostendem Stahl.
Menge: 9,000 St
DIN276_18: 344

**3.20.60 Einsteckschloss Feuer- und Rauchschutztüren PZ Motorschloss selbstverriegelnd**
Einsteckschloss für Innentüren,
für Feuer- und Rauchschutztüren,
mit bauaufsichtlicher Zulassung,
vorgerichtet für Profilzylinder DIN 18252,
als selbstverriegelndes Motorschloss,
mit automatischer Zweipunktverriegelung nach Türschließung,
mit elektrischer Ablaufsicherung,
mit elektrischer Überwachung der Funktionen
- "verriegelt/entriegelt"
- "auf/zu"
mit potentialfreien Ein- und Ausgängen für Externgewerke,
mit Netzteil im Gehäuse, mit Steuerplatine,
geschlossener verzinkter Schlosskasten, Nuss 9 mm,
Stulp aus nichtrostendem Stahl,
Falle und Riegel aus Stahl, vernickelt,
Riegelausschluss 20mm,
einschl. Schließblech aus nichtrostendem Stahl,

einschl. Verkabelung und Vorrichtung der Tür für verdeckte Kabelführung, Anschlusskabel verdeckt im Türelement und den anschliessenden Wand- und Deckenkonstruktionen bis zum Übergabepunkt/Türverteiler führen und dort anschliessen, Länge Anschlusskabel bis 10m.
Menge: 10,000 St
Leistungsbereichkatalog: 029
DIN276-1_08: 344
DIN276_18: 344

**3.20.70 Einsteckschloss Feuer- und Rauchschutztüren 2-flg. PZ Vollpanik B Motorschloss selbstverriegelnd**
Motorische Schlosskombination für 2-flügeliges Innentürelement mit Vollpanikfunktion, zugelassen  für Notausgangsverschluss DIN EN 179,

Schloss Gangflügel:
Einsteckschloss für Innentüren,
für Feuer- und Rauchschutztüren,
mit bauaufsichtlicher Zulassung,
vorgerichtet für Profilzylinder DIN 18252,
als selbstverriegelndes Panik-Motorschloss mit Umschaltfunktion und elektrischer Zustandsüberwachung,
mit automatischer Zweipunktverriegelung nach Türschließung,
in Kombination mit den angebotenen Drückergarnituren
für Notausgänge nach DIN EN 179 zugelassen,
mit elektrischer Ablaufsicherung,
mit elektrischer Überwachung der Funktionen
- "verriegelt/entriegelt"
- "auf/zu"
- "Drückerbetätigung/Panikentriegelung"
mit potentialfreien Ein- und Ausgängen für Externgewerke,
mit Netzteil im Gehäuse, mit Steuerplatine,
geschlossener verzinkter Schlosskasten, Nuss 9 mm,
Stulp aus nichtrostendem Stahl,
Falle und Riegel aus Stahl, vernickelt,
Riegelausschluss 20mm,
einschl. Schließblech aus nichtrostendem Stahl,

Schloss Standflügel:
Treibriegelschloss für Standflügel von 2-flügeligen Holztüren,
mit Panikfunktion, mit Vorrichtung zur gleichzeitigen Entriegelung des Gang- und Standflügels durch Fluchttürauslösung am Standflügel, Stulp aus nichtrostendem Stahl, Stulp- und Schließblech/-teile profilabhängig, inkl. Schaltschloss, inkl. verdeckt liegender Treibriegelstangen aus nichtrostendem Stahl, Stangenführungen und Bodenbuchse aus nichtrostendem Stahl,

einschl. Verkabelung und Vorrichtung der Tür für verdeckte Kabelführung, Anschlusskabel verdeckt im Türelement und den anschliessenden Wand- und Deckenkonstruktionen bis zum Übergabepunkt/Türverteiler führen und dort anschliessen, Länge Anschlusskabel bis 10m.
Menge: 1,000 St
DIN276_18: 344

**3.20.80 Einsteckschloss Feuer- und Rauchschutztüren PZ Panik D Motorschloss selbstverriegelnd**
Einsteckschloss für Innentüren,
für Feuer- und Rauchschutztüren,
mit bauaufsichtlicher Zulassung,
vorgerichtet für Profilzylinder DIN 18252,
als selbstverriegelndes Panik-Motorschloss mit Durchgangsfunktion und elektrischer Zustandsüberwachung,
mit automatischer Zweipunktverriegelung nach Türschließung,
in Kombination mit den angebotenen Drückergarnituren
für Notausgänge nach DIN EN 179 zugelassen,
mit elektrischer Ablaufsicherung,
mit elektrischer Überwachung der Funktionen
- "verriegelt/entriegelt"
- "auf/zu"
- "Drückerbetätigung/Panikentriegelung"
mit potentialfreien Ein- und Ausgängen für Externgewerke,
mit Netzteil im Gehäuse, mit Steuerplatine,
geschlossener verzinkter Schlosskasten, Nuss 9 mm,
Stulp aus nichtrostendem Stahl,
Falle und Riegel aus Stahl, vernickelt,
Riegelausschluss 20mm,
einschl. Schließblech aus nichtrostendem Stahl,

einschl. Verkabelung und Vorrichtung der Tür für verdeckte Kabelführung, Anschlusskabel verdeckt im Türelement und den anschliessenden Wand- und Deckenkonstruktionen bis zum Übergabepunkt/Türverteiler führen und dort anschliessen, Länge Anschlusskabel bis 10m.
Menge: 3,000 St
DIN276_18: 344

**3.20.90 Einsteckschloss Feuer- und Rauchschutztüren PZ Panik B Motorschloss selbstverriegelnd**
Einsteckschloss für Innentüren,
für Feuer- und Rauchschutztüren,
mit bauaufsichtlicher Zulassung,
vorgerichtet für Profilzylinder DIN 18252,
als selbstverriegelndes Panik-Motorschloss mit Umschaltfunktion und elektrischer Zustandsüberwachung,
mit automatischer Zweipunktverriegelung nach Türschließung,
in Kombination mit den angebotenen Drückergarnituren
für Notausgänge nach DIN EN 179 zugelassen,
mit elektrischer Ablaufsicherung,
mit elektrischer Überwachung der Funktionen
- "verriegelt/entriegelt"
- "auf/zu"
- "Drückerbetätigung/Panikentriegelung"
mit potentialfreien Ein- und Ausgängen für Externgewerke,
mit Netzteil im Gehäuse, mit Steuerplatine,
geschlossener verzinkter Schlosskasten, Nuss 9 mm,
Stulp aus nichtrostendem Stahl,
Falle und Riegel aus Stahl, vernickelt,
Riegelausschluss 20mm,
einschl. Schließblech aus nichtrostendem Stahl,

einschl. Verkabelung und Vorrichtung der Tür für verdeckte Kabelführung, Anschlusskabel verdeckt im Türelement und den anschliessenden Wand- und Deckenkonstruktionen bis zum Übergabepunkt/Türverteiler führen und dort anschliessen, Länge Anschlusskabel bis 10m.
Menge: 14,000 St
Leistungsbereichkatalog: 029
DIN276-1_08: 344
DIN276_18: 344

**3.20.100 Einsteckschloss Feuer- und Rauchschutztüren PZ Panik E Motorschloss selbstverriegelnd**
Einsteckschloss für Innentüren,
für Feuer- und Rauchschutztüren,
mit bauaufsichtlicher Zulassung,
vorgerichtet für Profilzylinder DIN 18252,
als selbstverriegelndes Panik-Motorschloss mit Wechselfunktion und elektrischer Zustandsüberwachung,
mit automatischer Zweipunktverriegelung nach Türschließung,
in Kombination mit den angebotenen Drückergarnituren
für Notausgänge nach DIN EN 179 zugelassen,
mit elektrischer Ablaufsicherung,
mit elektrischer Überwachung der Funktionen
- "verriegelt/entriegelt"
- "auf/zu"
- "Drückerbetätigung/Panikentriegelung"
mit potentialfreien Ein- und Ausgängen für Externgewerke,
mit Netzteil im Gehäuse, mit Steuerplatine,
geschlossener verzinkter Schlosskasten, Nuss 9 mm,
Stulp aus nichtrostendem Stahl,
Falle und Riegel aus Stahl, vernickelt,
Riegelausschluss 20mm,
einschl. Schließblech aus nichtrostendem Stahl,

einschl. Verkabelung und Vorrichtung der Tür für verdeckte Kabelführung, Anschlusskabel verdeckt im Türelement und den anschliessenden Wand- und Deckenkonstruktionen bis zum Übergabepunkt/Türverteiler führen und dort anschliessen, Länge Anschlusskabel bis 10m.
Menge: 3,000 St
Leistungsbereichkatalog: 029
DIN276-1_08: 344
DIN276_18: 344

**3.20.110 Zylindereinsatz Stahl niro**
STLB-Bau 2025-10 029
Zylindereinsatz, beidseitig blind, Zylindergehäuse und Zylinderkern aus nichtrostendem Stahl, Einbau in vorgerichtete Schlösser.
Menge: 43,000 St
Leistungsbereichkatalog: 029
DIN276-1_08: 344
DIN276_18: 344

#### Abschnitt 3.21 Sonstige Einbauteile, Schlitze

*Hinweis: Hinweis:*
Hinweis:
Die in den Positionen 3.21.10. bis 3.21.100. beschriebenen Einbauteile sind in die in diesem Leistungsverzeichnis beschriebenen Türen einzubauen.
Das Vorrichten der Türen für den Einbau der Einbauteile sowie bei elektrischen Einbauteilen zusätzlich das Vorrichten der Türen für eine verdeckte Kabelführung in den Türelementen,  z.B. mit  Kabelkanälen in Türblättern, ist in die jeweiligen Einheitspreise der Einbauteile einzukalkulieren.

Kabelübergänge werden gesondert vergütet.

**3.21.10 Verdeckter Kabelübergang**
Verdeckt liegender Kabelübergang zwischen Türblatt und Zarge,
zur quetschfreien und sabotagegeschützten Kabelführung zwischen Türblatt und Zarge,
mit Spiralschlauch aus Edelstahl und Aufnahmekasten aus Edelstahl, zum Einzug flexibler Kabel bis 8 mm Durchmesser.
Menge: 314,000 St
DIN276 neu: 344
DIN276_06: 344
DIN276_18: 344

**3.21.20 Optischer Rauchmelder, Deckenmelder**
Optischer Rauchmelder, als Deckenmelder,
zugelassen zum Einsatz in Verbindung mit den in diesem
Leistungsverzeichnis beschriebenen
Türantrieben, Feststellanlagen und Motorschlössern,
Betriebsspannung 24 V DC,

an Decke befestigen,
Befestigungsuntergrund Stahlbeton oder Gipskarton-Abhangdecke  oder Metall-Abhangdecke,
Abstand vom Türelement horizontal max. 2,5m,
Einbauhöhe bis 5,5m,

Verkabelung und Anschluss an die anzusteuernde Komponente
im Türelement, Anschlusskabel verdeckt in Deckenhohlraum über Abhangdecke oder in Elektroinstallationsrohren zur anzusteuernden Komponente im Türelement führen und dort anschließen, Anschlusslänge bis 8m,

Elektroinstallationsrohre für Aufputzinstallation werden gesondert vergütet.
Menge: 8,000 St
DIN276 neu: 344
DIN276_06: 344
DIN276_18: 344

**3.21.30 Optischer Rauchmelder, Sturzmelder**
Optischer Rauchmelder, als Sturzmelder,
zugelassen zum Einsatz in Verbindung mit den in diesem
Leistungsverzeichnis beschriebenen Feststellanlagen.
Betriebsspannung 24 V DC, Farbton entsprechend Türschließer,
einschl. Verkabelung und Vorrichtung der Tür für verdeckte Kabelführung,  Anschlusskabel verdeckt zur anzusteuernden Komponente führen und anschließen.
Menge: 6,000 St
DIN276 neu: 344
DIN276_06: 344
DIN276_18: 344

**3.21.40 Elektrischer Türöffner**
Elektrischer Sicherheitstüröffner
für Feuer- und Rauchschutztüren,
Arbeitsstromausführung, Betriebsspannung 24V DC,
mit justierbarer Falle,
mit Rückmeldekontakt zur Zustandsüberwachung,
verdeckt im Türelement liegend,

einschl. Verkabelung und Vorrichtung der Tür für verdeckte Kabelführung, Anschlusskabel verdeckt im Türelement und den anschließenden Wand- und Deckenkonstruktionen bis zum Übergabepunkt/Türverteiler führen und dort anschließen, Länge Anschlusskabel bis 10m.
Menge: 36,000 St
DIN276 neu: 344
DIN276_06: 344
DIN276_18: 344

**3.21.50 Riegelkontakt**
Riegelkontakt, VdS Klasse C,
für Feuer- und Rauchschutztüren,
zur Verschlussüberwachung der Tür,
verdeckt im Türelement liegend,

einschl. Verkabelung und Vorrichtung der Tür für verdeckte Kabelführung, Anschlusskabel verdeckt im Türelement und den anschließenden Wand- und Deckenkonstruktionen bis zum Übergabepunkt/Türverteiler führen und dort anschließen, Länge Anschlusskabel bis 10m.
Menge: 65,000 St
DIN276 neu: 344
DIN276_06: 344
DIN276_18: 344

**3.21.60 Magnetkontakt**
Magnetkontakt, VdS Klasse C,
für Feuer- und Rauchschutztüren,
zur Öffnungsüberwachung der Tür,
verdeckt im Türelement liegend,

einschl. Verkabelung und Vorrichtung der Tür für verdeckte Kabelführung, Anschlusskabel verdeckt im Türelement und den anschließenden Wand- und Deckenkonstruktionen bis zum Übergabepunkt/Türverteiler führen und dort anschließen, Länge Anschlusskabel bis 10m.
Menge: 90,000 St
DIN276 neu: 344
DIN276_06: 344
DIN276_18: 344

**3.21.70 Türstopper Stahl niro**
STLB-Bau 2025-10 029
Türstopper aus nichtrostendem Stahl, mit Gummipuffer, für Bodenmontage, befestigen mit Dübeln und Schrauben, Flügelmasse bis 100 kg.
Menge: 320,000 St
Leistungsbereichkatalog: 029
DIN276-1_08: 334
DIN276_18: 334

**3.21.80 Türstopper Stahl niro**
STLB-Bau 2025-10 029
Türstopper aus nichtrostendem Stahl, mit Gummipuffer, für Wandmontage, befestigen mit Dübeln und Schrauben, Flügelmasse bis 100 kg.
Menge: 74,000 St
Leistungsbereichkatalog: 029
DIN276-1_08: 334
DIN276_18: 334

**3.21.90 Türfeststeller**
STLB-Bau 2025-10 029
Türfeststeller mit Hub-, Feststell- und Löseraste für Fußbetätigung, für Bodenmontage, befestigen mit Dübeln und Schrauben, Flügelmasse bis 100 kg.
Menge: 4,000 St
Leistungsbereichkatalog: 029
DIN276-1_08: 334
DIN276_18: 334

**3.21.100 Türanschlag/-schwelle L 1-2m**
Türanschlag/-schwelle:
als Profil aus nichtrostendem Stahl, Oberfläche matt gebürstet,
Profil mit Anschlag Höhe 15mm,
einteilig, Einzellängen 1m bis 2m,
Befestigungsuntergrund Bodentürschwelle aus Beton,
mit Senkkopfschrauben aus nichtrostendem Stahl befestigen.
Menge: 3,000 m
DIN276_18: 344

**3.21.110 Schlitz herstellen Beton Mauerwerk B bis 50mm T bis 20mm**
Schlitz herstellen,
in Wand aus Stahlbeton oder Mauerwerk,
zur verdeckten Kabelverlegung
von Türelement bis Übergabepunkt/Türverteiler,
Schlitzbreite bis 50 mm, Schlitztiefe bis 20 mm,
Arbeitshöhe bis 5m,
anfallende Stoffe sind vom AN zu sammeln und fachgerecht zu entsorgen.

Gerüste für die eigenen Leistungen gemäß VOB/C DIN 18360 Besondere Leistungen Nr. 4.2.3 sind in diese Position einzukalkulieren.
Menge: 500,000 m
Leistungsbereichkatalog: 084
DIN276 neu: 344
DIN276_06: 344
DIN276_18: 344

**3.21.120 Elektroinstallationsrohr halogenfr.Kunststoff AD 25mm Hohlwand**
STLB-Bau 2025-10 053
Elektroinstallationsrohr DIN EN 61386 (VDE 0605), Maße DIN EN 60423, nicht flammenausbreitend, aus Kunststoff, halogenfrei, Außendurchmesser 25 mm, Druckfestigkeit Klasse 3 - mittel (750 N) DIN EN 61386-1 (VDE 0605-1), Klasse Schlagbeanspruchung 3 - mittel DIN EN 61386-1 (VDE 0605-1), min. Gebrauchstemperatur Klasse 1 (5 Grad C) DIN EN 61386-1 (VDE 0605-1), max. Gebrauchstemperatur Klasse 1 (60 Grad C) DIN EN 61386-1 (VDE 0605-1), Verlegung in Hohlwand.
Menge: 100,000 m
Leistungsbereichkatalog: 053
DIN276-1_08: 444
DIN276_18: 344

**3.21.130 Bohrung Beton Durchm. 12-25mm T 25-30cm**
Bohrung, senkrecht zur Untergrundfläche, Untergrundfläche senkrecht, aus unbewehrtem Beton, Normalbeton, Bohrdurchmesser über 12 bis 25 mm,
Bohrtiefe über 25 bis 30 cm,
Wichte des Abbruchstoffes DIN EN 1991-1-1 24 kN/m3,
Ausführung innerhalb des Bauwerks,
Bohrung mit direkter Absaugung.
Arbeitshöhe bis 3,5m.
Menge: 82,000 St
Leistungsbereichkatalog: 084
DIN276-1_08: 344
DIN276_18: 344

**3.21.140 Bohrung schließen Mörtel MGIII Durchm. 12-25mm T 25-30cm**
Bohrung schließen, Ausführung in Wandfläche,
mit Mörtel MG III, Bohrdurchmesser über 12 bis 25 mm,
Bohrtiefe über 25 bis 30 cm, Bohrung schließen nach Kabelzug für Deckenrauchmelder, Oberfläche Mörtel glätten und angleichen an Wandoberfläche,

Arbeitshöhe bis 3,5m.
Menge: 82,000 St
Leistungsbereichkatalog: 012
DIN276-1_08: 344
DIN276_18: 344

### Bereich 4 Leistungen zur gewerkeübergreifenden Inbetriebnahme

#### Abschnitt 4.1 Leistungen zur gewerkeübergreifenden Inbetriebnahme

**4.1.10 Eigene Funktionsprüfung aller elektrischen Einbauteile und OTS**
*** Pauschalposition
Eigene Funktionsprüfung aller elektrischen Einbauteile und
Obentürschließer(OTS) dieses Leistungsverzeichnis mit eigener
Stromversorgung des AN mit geeigneten mobilen
Stromversorgungsgeräten (Powerakku, Batterie, o.Ä.) zum
Nachweis der grundsätzlichen Funktionstüchtigkeit aller Anlagen
vor dem bauseitigen Aufschluss an die Stromversorgung und
die übergeordnete Gebäudeleittechnik,
einschl. Abstimmungen mit den Objektüberwachungen (OÜ´s)
Hochbau und TGA und schriftliche Einladung an die OÜ´s.
Die Prüfergebnisse sind vom AN zu dokumentieren und bis zur
kompletten Funktionstüchtigkeit aller Anlagen fortzuschreiben
und final bei den OÜ`s einzureichen.
Abrechnung erfolgt nach Leistungsstand.
Menge: 1,000 psch
DIN276-1_08: 344
DIN276_18: 344

**4.1.20 Eigene Funktionsprüfung aller sicherheitstechnischen Komponenten**
*** Pauschalposition
Eigene Funktionsprüfung aller sicherheitstechnischen
Komponenten der Einbruchmeldeanlage (Magnetkontakte,
Riegelkontakte, etc.) dieses Leistungsverzeichnis mit eigener
Stromversorgung des AN mit geeigneten mobilen
Stromversorgungsgeräten (Powerakku, Batterie, o.Ä.) zum
Nachweis der grundsätzlichen Funktionstüchtigkeit aller Anlagen
vor dem bauseitigen Aufschluss an die Stromversorgung und
die übergeordnete Gebäudeleittechnik,
einschl. Abstimmungen mit den Objektüberwachungen (OÜ´s)
Hochbau und TGA und schriftliche Einladung an die OÜ´s.
Die Prüfergebnisse sind vom AN zu dokumentieren und bis zur
kompletten Funktionstüchtigkeit aller Anlagen fortzuschreiben
und final bei den OÜ`s einzureichen.
Abrechnung erfolgt nach Leistungsstand.
Menge: 1,000 psch
DIN276-1_08: 344
DIN276_18: 344

**4.1.30 Mitwirkung des AN beim bauseitigen Aufschluss**
*** Pauschalposition
Mitwirkung des AN beim bauseitigen Aufschluss auf die
Stromversorgung und die Gebäudeleittechnik für
alle motorischen/elektrischen  Anlagen und aller Komponenten der Einbruchmeldeanlagen (EMA) dieses Leistungsverzeichnis,
Die Aufforderung zur Mitwirkung erfolgt durch die
Objektüberwachungen (OÜ´s) Hochbau und TGA, die
Koordination der Termine erfolgt eigenverantwortlich durch die
beteiligten AN's.
Störungen sind durch den AN zu beseitigen und ggf.
Feineinstellungen vorzunehmen.
Die Ergebnisse zum Anschluss sind vom AN zu dokumentieren
und bis zur kompletten Funktionstüchtigkeit aller Anlagen
fortzuschreiben und final bei den OÜ`s einzureichen.
Abrechnung erfolgt nach Leistungsstand.
Die Ausführung erfolgt zeitlich getrennt von der Hauptleistung
des AN (bis zu 3 Jahre nach Einbau der Anlagen durch den AN),
An- und Abfahrten sind entsprechend einzukalkulieren.
Menge: 1,000 psch
DIN276-1_08: 344
DIN276_18: 344

**4.1.40 Mitwirkung des AN bei den finalen Funktionsprüfungen zur Betriebsbereitschaft**
Mitwirkung des AN bei den finalen gewerkeübergreifende
Funktionsprüfungen zur Betriebsbereitschaft aller motorischen/elektrischen Anlagen und aller Komponenten der Einbruchmeldeanlagen
(EMA) dieses Leistungsverzeichnis,
finale Funktionsprüfungen mit den anderen AN`s der
Gebäudeleittechnik/Stromversorgung und übergeordneten
Prüfern des AG,
einschl. ggf. erforderlicher finaler Feineinstellungen der
Anlagen.
Die Aufforderung zur Mitwirkung erfolgt durch die
Objektüberwachungen (OÜ´s) Hochbau und TGA.
Die Ergebnisse zur Funktionsprüfung sind vom AN zu
dokumentieren und bis zur kompletten Funktionstüchtigkeit und
Betriebsbereitschaft aller Anlagen fortzuschreiben und final vor
der Abnahme bei den OÜ`s einzureichen.
Abrechnung erfolgt nach Leistungsstand.
Die Ausführung erfolgt zeitlich getrennt nach der Hauptleistung
des AN, An- und Abfahrten sind entsprechend einzukalkulieren.
Menge: 15,000 h
DIN276-1_08: 344
DIN276_18: 344

**4.1.50 Mitwirkung des AN bei der Inbetriebnahme**
Mitwirkung des AN bei der gewerkeübergreifenden
Inbetriebnahme für alle motorischen/elektrischen Anlagen und aller Komponenten der Einbruchmeldeanlagen (EMA) dieses Leistungsverzeichnis,
mit Teilnahme an gewerkeübergreifenden Funktionsprüfungen
mit den anderen AN`s Gebäudeleittechnik/Stromversorgung und
übergeordneten Prüfern des AG bis zur Fertigstellung aller
Anlagen.
Die Ausführung erfolgt zeitlich getrennt von der Hauptleistung
des AN, und an bis zu 12 nicht aufeinander folgenden Tagen
innerhalb eines Inbetriebnahmezeitraums von bis zu 1 Jahr, An-
und Abfahrten sind entsprechend einzukalkulieren.
Menge: 15,000 h
DIN276-1_08: 344
DIN276_18: 344

**4.1.60 Einweisungen des Betreibers**
Einweisung des Betriebspersonals des Betreibers in die
Funktionsweisen der in diesem Leistungsverzeichnis
beschrieben Anlagen,
Einweisung in die elektrischen und mechanischen
Funktionsweisen,
Anzubieten ist ein Tagessatz (8h) eines entsprechend
geschulten und sachkundigen Monteurs/Fachtechnikers.
Die Ausführung erfolgt zeitlich getrennt der Hauptleistung des
AN (bis zu 2 Jahre nach Einbau der Anlagen durch den AN)
und an nicht aufeinander folgenden Tagen, An- und Abfahrten
sind entsprechend einzukalkulieren.
Menge: 2,000 St
DIN276-1_08: 344
DIN276_18: 344

### Bereich 5 Dokumentation

#### Abschnitt 5.1 Dokumentation

**5.1.10 Dokumentation**
*** Pauschalposition
Dokumentation unter Zugrundelegung der allgemeinen Anhangs „Kennzeichnungs-, Strukturierungs- und CAD- Vorgaben“ und des gewerkespezifischen Anhangs „Inhalt und Umfang der Dokumentationsunterlagen - Kostengruppe 300ff allgemein“ bzw. des gewerkespezifischen Anhangs „Technische Bauteile Gebäude für wartungs- und instandhaltungsrelevante technische Anlagen- und Bauteile der Hochbaugewerke“.

Die Anforderungen an die vom AN zu erstellende Dokumentation zu Art und Umfang der Kennzeichnung, zur Anwendung des AKS sowie zu CAD-  Vorgaben werden nach Auftragserteilung entsprechend der Kapitel 1, 2 und 3 und den zugehörigen Anhängen und Formatvorlagen in Kapitel 6  der Dokumentationsrichtlinie 02/2008 des BBR konkretisiert.

Die vollständige Dokumentationsrichtlinie kann im Internet unter „www.bbr.bund.de“ im Menü unter Service / Baufachliche Regelungen / Dokumentationsrichtlinie des BBR / DRL 02/2008 eingesehen und als PDF-Datei heruntergeladen werden.

Umfang und Format:

Sämtliche Zeichnungen und Unterlagen sind in Papierform farbig 3-fach sowie 3-fach als PDF-Datei (auf CD bzw. USB-Stick) zu übergeben. Unterlagen, die vom AN selbst erstellt wurden, sind zusätzlich in einem Austauschformat (z. B. dwg/dxf, xlsx, docx) zu übergeben.

Der Dokumentationsschein ist zu verwenden.

Die Dokumentation ist parallel zur Ausführung der Bauleistung zu erstellen und fortzuschreiben.

Bis spätestens 30 Tage vor (Teil-) Abnahme der Bauleistung ist die Bestandsdokumentation komplett vom Auftragnehmer an den Auftraggeber zur Prüfung zu übergeben. Ggf. sind die Unterlagen gemäß Prüfanmerkungen zu überarbeiten und erneut zur Prüfung vorzulegen.

Die Unterlagen zur Abnahme gemäß den gewerkespezifischen Anhängen sind spätestens am Tag der Abnahme zu übergeben.

Für fertiggestellte Bauteile/-bereiche, die in Nutzung/ Betrieb genommen werden können, hat der Auftragnehmer 10 Tage nach Aufforderung durch den Auftraggeber diesen Teil der Dokumentation zu übergeben.

Hinweis:
Diese Position beinhaltet auch Grund- und Nebenleistungen nach der VOB/ Teil C, die bei der Bildung des EP entsprechend zu berücksichtigen sind.
Menge: 1,000 psch
DIN276-1_08: 369
DIN276_18: 399

### Bereich 6 Stundenlohnarbeiten

#### Abschnitt 6.1 Stundenlohnarbeiten

**6.1.10 Facharbeiter-in sämtliche Kosten/Zuschläge**
STLB-Bau 2024-10 091
Stundenlohnarbeiten durch Facharbeiter/-in
der Verrechnungssatz für die jeweilige Arbeitskraft umfasst sämtliche Aufwendungen wie Lohn- und Gehaltskosten, Lohn- und Gehaltsnebenkosten, Zuschläge, lohngebundene und lohnabhängige Kosten, sonstige Sozialkosten, Gemeinkosten, Wagnis und Gewinn.
Menge: 10,000 h
Leistungsbereichkatalog: 091
DIN276 alt: 62900
DIN276 neu: 399
DIN276-1_08: 399
DIN276_06: 399
DIN276_18: 399
VE NG20: 3.013.01

**6.1.20 Bauhelfer-in sämtliche Kosten/Zuschläge**
STLB-Bau 2024-10 091
Stundenlohnarbeiten durch Bauhelfer/-in
der Verrechnungssatz für die jeweilige Arbeitskraft umfasst sämtliche Aufwendungen wie Lohn- und Gehaltskosten, Lohn- und Gehaltsnebenkosten, Zuschläge, lohngebundene und lohnabhängige Kosten, sonstige Sozialkosten, Gemeinkosten, Wagnis und Gewinn.
Menge: 10,000 h
Leistungsbereichkatalog: 091
DIN276 alt: 62900
DIN276 neu: 399
DIN276-1_08: 399
DIN276_06: 399
DIN276_18: 399
VE NG20: 3.013.01
